# ESCUELA INFANTIL MUNICIPAL DE 6 UNIDADES. c/ A. Pedreira Ríos. Promotor: CONCELLO DE A CORUÑA

- Propiedad del archivo: CYPE INGENIEROS, S.A.
- Formato: FIEBDC-3/2004
- Programa: ARQUIMEDES
- Tipo: presupuesto
- Comentario: Presupuesto
- Fecha de los precios: 18/04/2013
- Divisa: EUR
- Costes indirectos: 3 %
- Gastos generales: 13 %
- Beneficio industrial: 6 %
- IVA: 21 %
- Código: GUARDERIA4 (01/06/2010)
Importe: 720142.49

## C01 TRABAJOS PREVIOS Y MOVIMIENTO DE TIERRAS (29/02/2012)
Importe: 42898.72

**D01CD200** M3 DEMOLICIÓN MURO HORMIGÓN RETROMARTILLO (29/02/2012)
38.5 M3 × 30 (30.9 con costes indirectos) = 1189.65
M3. Demolición muro de hormigón ciclópeo de espesor variable, con retromartillo rompedor, i/retirada de escombros a pie de carga, maquinaria auxiliar de obra y p.p. de costes indirectos.

| Código | Ud | Descripción | Rendimiento | Precio | Importe |
|---|---|---|---|---|---|
| U01AA010 | Hr | Peón especializado (mano de obra; 29/02/2012) | 0.95 | 14.5 | 13.78 |
| U02AA005 | Hr | Retro-martillo rompedor 400 (maquinaria; 29/02/2012) | 0.475 | 32.9 | 15.63 |
| % | % | Costes directos complementarios | 2 % | 29.41 | 0.59 |
|  |  | Total |  |  | 30 |

| Medición | Uds. | Largo | Ancho | Alto | Parcial |
|---|---|---|---|---|---|
|  | 1 | 22.00 | 0.50 | 3.50 | 38.50 |
| Total |  |  |  |  | 38.5 |

**D01CE010** M2 DEMOLICION FÁBRICA BLOQUE HUECO (29/02/2012)
262.5 M2 × 4.65 (4.79 con costes indirectos) = 1257.38
M2. Demolición fábrica de bloques huecos prefabricados de hormigón, de hasta 35 cm. de espesor y/ó retirada de cierre de postes y malla metálica, con martillo compresor de 2000 l/min., i/retirada de escombros a pie de carga, maquinaria auxiliar de obra y p.p. de costes indirectos.

| Código | Ud | Descripción | Rendimiento | Precio | Importe |
|---|---|---|---|---|---|
| U01AA011 | Hr | Peón ordinario (mano de obra; 29/02/2012) | 0.3 | 14 | 4.20 |
| U02AK001 | Hr | Martillo compresor 2.000 l/min (maquinaria; 29/02/2012) | 0.15 | 2.4 | 0.36 |
| % | % | Costes directos complementarios | 2 % | 4.56 | 0.09 |
|  |  | Total |  |  | 4.65 |

| Medición | Uds. | Largo | Alto | Parcial |
|---|---|---|---|---|
|  | 1 | 8.00 | 3.00 | 24.00 |
|  | 1 | 31.40 | 2.50 | 78.50 |
|  | 1 | 14.00 | 2.50 | 35.00 |
|  | 1 | 10.00 | 2.50 | 25.00 |
|  | 1 | 30.00 | 2.50 | 75.00 |
|  | 1 | 10.00 | 2.50 | 25.00 |
| Total |  |  |  | 262.5 |

**D01KG050** M2 DEMOLICIÓN SOLERA 15/20 CM. RETROMARTILLO (29/02/2012)
767.8 M2 × 2.65 (2.73 con costes indirectos) = 2096.09
M2. Demolición solera y pavimento de hormigón en masa y asfálticos de 15 a 20 cm. de espesor, con retromartillo rompedor, i/corte previo en puntos críticos, retirada de escombros a pie de carga y p.p. de costes indirectos.

| Código | Ud | Descripción | Rendimiento | Precio | Importe |
|---|---|---|---|---|---|
| U01AA010 | Hr | Peón especializado | 0.05 | 14.5 | 0.73 |
| U02AA005 | Hr | Retro-martillo rompedor 400 | 0.05 | 32.9 | 1.65 |
| U02AP001 | Hr | Cortadora hgón. disco diamante (maquinaria; 29/02/2012) | 0.05 | 4.4 | 0.22 |
| % | % | Costes directos complementarios | 2 % | 2.60 | 0.05 |
|  |  | Total |  |  | 2.65 |

| Medición | Uds. | Largo | Ancho | Parcial |
|---|---|---|---|---|
|  | 1 | 241.80 |  | 241.80 |
|  | 1 | 492.75 |  | 492.75 |
|  | 1 | 9.50 | 3.50 | 33.25 |
| Total |  |  |  | 767.8 |

**D02AA501** M2 DESBROCE Y LIMPIEZA TERRENO A MÁQUINA (29/02/2012)
209.6 M2 × 0.4 (0.41 con costes indirectos) = 85.94
M2. Desbroce y limpieza de terreno por medios mecánicos, con un espesor de 30 cm, sin carga ni transporte y con p.p. de costes indirectos.

| Código | Ud | Descripción | Rendimiento | Precio | Importe |
|---|---|---|---|---|---|
| A03CA005 | Hr | CARGADORA S/NEUMÁTICOS C=1,30 M3 (29/02/2012) | 0.01 | 38.72 | 0.39 |
| % | % | Costes directos complementarios | 2 % | 0.39 | 0.01 |
|  |  | Total |  |  | 0.4 |

**D02EP250** M3 EXCAVACIÓN MECÁNICA TERRENO (29/02/2012)
2230.44 M3 × 3.66 (3.77 con costes indirectos) = 8408.76
M3. Excavación a cielo abierto, en cualquier clase de terreno, con retro-giro de 20 toneladas de 1,50 m3. de capacidad de cazo, con extracción de tierra a los bordes, en vaciado, i/p.p. de costes indirectos.

| Código | Ud | Descripción | Rendimiento | Precio | Importe |
|---|---|---|---|---|---|
| U01AA010 | Hr | Peón especializado | 0.09 | 14.5 | 1.31 |
| U02FK012 | Hr | Retro-giro 20 T cazo 1,50 m3 (maquinaria; 29/02/2012) | 0.06 | 38 | 2.28 |
| % | % | Costes directos complementarios | 2 % | 3.59 | 0.07 |
|  |  | Total |  |  | 3.66 |

| Medición | Uds. | Largo | Ancho | Alto | Parcial |
|---|---|---|---|---|---|
| parcela | 1 | 241.80 |  | 1.70 | 411.06 |
|  | 1 | 492.75 |  | 1.00 | 492.75 |
|  | 1 | 9.50 | 3.50 | 0.50 | 16.63 |
| edificio | 1 | 655.00 |  | 2.00 | 1310.00 |
| Total |  |  |  |  | 2230.44 |

**D02NF001** M3 EXCAVACIÓN MECÁNICA BATACHES (29/02/2012)
838.4 M3 × 4.6 (4.74 con costes indirectos) = 3974.02
M3. Excavación, por medio de mini retroexcavadora y compresor de 2000 l/min. si fuese necesario, en cualquier clase de terreno, para apertura de cimentación por bataches, i/ extracción manual de tierras a los bordes y p.p. de costes indirectos.

| Código | Ud | Descripción | Rendimiento | Precio | Importe |
|---|---|---|---|---|---|
| U01AA010 | Hr | Peón especializado | 0.15 | 14.5 | 2.18 |
| U02FK205 | Hr | Mini retroexcavadora (maquinaria; 29/02/2012) | 0.1 | 20 | 2.00 |
| U02AK001 | Hr | Martillo compresor 2.000 l/min | 0.05 | 2.4 | 0.12 |
| U02AK000 | Ud | Transporte compresor (maquinaria; 29/02/2012) | 0.005 | 42 | 0.21 |
| % | % | Costes directos complementarios | 2 % | 4.51 | 0.09 |
|  |  | Total |  |  | 4.6 |

| Medición | Uds. | Largo | Alto | Parcial |
|---|---|---|---|---|
|  | 1 | 209.60 | 4.00 | 838.40 |
| Total |  |  |  | 838.4 |

**D02HF201** M3 EXCAVACIÓN MECÁNICA ZANJAS (29/02/2012)
160.61 M3 × 4.12 (4.24 con costes indirectos) = 680.99
M3. Excavación, con retroexcavadora, en cualquier clase de terreno, con extracción de tierras a los bordes, i/p.p. de costes indirectos.

| Código | Ud | Descripción | Rendimiento | Precio | Importe |
|---|---|---|---|---|---|
| U01AA011 | Hr | Peón ordinario | 0.08 | 14 | 1.12 |
| A03CF005 | Hr | RETROEXCAVADORA S/NEUMÁT 117 CV (29/02/2012) | 0.05 | 58.44 | 2.92 |
| % | % | Costes directos complementarios | 2 % | 4.04 | 0.08 |
|  |  | Total |  |  | 4.12 |

| Medición | Uds. | Largo | Ancho | Alto | Parcial |
|---|---|---|---|---|---|
| zapata muro | 1 | 30.60 | 1.75 | 0.20 | 10.71 |
| lateral izqd | 1 | 7.00 | 1.75 | 0.75 | 9.19 |
| chaflán | 1 | 4.10 | 1.75 | 0.75 | 5.38 |
| lateral dcho | 1 | 17.40 | 1.75 | 0.75 | 22.84 |
| red pluviales | 1 | 26.95 | 0.50 | 1.00 | 13.48 |
|  | 1 | 5.95 | 0.50 | 1.00 | 2.98 |
|  | 1 | 16.50 | 0.50 | 1.00 | 8.25 |
|  | 1 | 16.95 | 0.50 | 1.00 | 8.48 |
|  | 1 | 6.00 | 0.50 | 1.00 | 3.00 |
|  | 1 | 5.20 | 0.50 | 1.00 | 2.60 |
| red fecales | 1 | 5.35 | 0.50 | 1.00 | 2.68 |
|  | 1 | 3.85 | 0.50 | 1.00 | 1.93 |
|  | 1 | 2.80 | 0.50 | 1.00 | 1.40 |
|  | 1 | 12.40 | 0.50 | 1.00 | 6.20 |
|  | 1 | 3.60 | 0.50 | 1.00 | 1.80 |
|  | 1 | 17.95 | 0.50 | 1.00 | 8.98 |
|  | 1 | 4.20 | 0.50 | 1.00 | 2.10 |
|  | 1 | 2.00 | 0.50 | 1.00 | 1.00 |
|  | 1 | 7.30 | 0.50 | 1.00 | 3.65 |
|  | 1 | 10.60 | 0.50 | 1.00 | 5.30 |
| cierre parcela | 1 | 21.00 | 1.00 | 0.60 | 12.60 |
|  | 1 | 10.50 | 1.00 | 0.60 | 6.30 |
|  | 1 | 18.50 | 1.00 | 0.60 | 11.10 |
|  | 1 | 10.10 | 1.00 | 0.60 | 6.06 |
|  | 1 | 9.50 | 0.50 | 0.40 | 1.90 |
|  | 1 | 3.50 | 0.50 | 0.40 | 0.70 |
| Total |  |  |  |  | 160.61 |

**D02TA101** M3 RELLENO DE ZANJAS MECÁN. S/APORT. (29/02/2012)
59.04 M3 × 3.89 (4.01 con costes indirectos) = 236.75
M3. Relleno, extendido y compactado de tierras propias en zanjas de saneamiento, por medios mecánicos, i/p.p. de costes indirectos.

| Código | Ud | Descripción | Rendimiento | Precio | Importe |
|---|---|---|---|---|---|
| U01AA011 | Hr | Peón ordinario | 0.07 | 14 | 0.98 |
| A03CA005 | Hr | CARGADORA S/NEUMÁTICOS C=1,30 M3 | 0.07 | 38.72 | 2.71 |
| U02FP006 | Hr | Pisón compactador gasolina (maquinaria) | 0.06 | 2 | 0.12 |
| % | % | Costes directos complementarios | 2 % | 3.81 | 0.08 |
|  |  | Total |  |  | 3.89 |

| Medición | Uds. | Largo | Ancho | Alto | Parcial |
|---|---|---|---|---|---|
| red pluviales | 1 | 26.95 | 0.50 | 0.80 | 10.78 |
|  | 1 | 5.95 | 0.50 | 0.80 | 2.38 |
|  | 1 | 16.50 | 0.50 | 0.80 | 6.60 |
|  | 1 | 16.95 | 0.50 | 0.80 | 6.78 |
|  | 1 | 6.00 | 0.50 | 0.80 | 2.40 |
|  | 1 | 5.20 | 0.50 | 0.80 | 2.08 |
| red fecales | 1 | 5.35 | 0.50 | 0.80 | 2.14 |
|  | 1 | 3.85 | 0.50 | 0.80 | 1.54 |
|  | 1 | 2.80 | 0.50 | 0.80 | 1.12 |
|  | 1 | 12.40 | 0.50 | 0.80 | 4.96 |
|  | 1 | 3.60 | 0.50 | 0.80 | 1.44 |
|  | 1 | 17.95 | 0.50 | 0.80 | 7.18 |
|  | 1 | 4.20 | 0.50 | 0.80 | 1.68 |
|  | 1 | 2.00 | 0.50 | 0.80 | 0.80 |
|  | 1 | 7.30 | 0.50 | 0.80 | 2.92 |
|  | 1 | 10.60 | 0.50 | 0.80 | 4.24 |
| Total |  |  |  |  | 59.04 |

**D02VK401** M3 TRANSP. TIERR. 10/20 KM. CARG. MEC. (29/02/2012)
3252.14 M3 × 3.64 (3.75 con costes indirectos) = 12195.53
M3. Transporte de tierras procedentes de excavación a vertedero, con un recorrido total comprendido entre 10 y 20 Km., en camión volquete de 10 Tm., i/carga por medios mecánicos y p.p. de costes indirectos.

| Código | Ud | Descripción | Rendimiento | Precio | Importe |
|---|---|---|---|---|---|
| A03CA005 | Hr | CARGADORA S/NEUMÁTICOS C=1,30 M3 | 0.01 | 38.72 | 0.39 |
| A03FB010 | Hr | CAMIÓN BASCULANTE 10 Tn. (29/02/2012) | 0.08 | 39.72 | 3.18 |
| % | % | Costes directos complementarios | 2 % | 3.57 | 0.07 |
|  |  | Total |  |  | 3.64 |

| Medición | Uds. | Largo | Alto | Parcial |
|---|---|---|---|---|
| partida 01.04 | 1 | 209.60 | 0.20 | 41.92 |
| partida 01.05 | 1 | 2213.81 |  | 2213.81 |
| partida 01.06 | 1 | 838.40 |  | 838.40 |
| partida 01.07 | 1 | 158.01 |  | 158.01 |
| Total |  |  |  | 3252.14 |

**D02VK402** M3 TRANSP. ESCOMBROS CARG. MEC. (12/04/2013)
270.81 M3 × 4.45 (4.58 con costes indirectos) = 1240.31
M3. Transporte de escombros procedentes de demolición a gestor autorizado, en camión volquete de 10 Tm., i/carga por medios mecánicos y p.p. de costes indirectos.

| Código | Ud | Descripción | Rendimiento | Precio | Importe |
|---|---|---|---|---|---|
| A03CA005 | Hr | CARGADORA S/NEUMÁTICOS C=1,30 M3 | 0.01 | 38.72 | 0.39 |
| A03FB010 | Hr | CAMIÓN BASCULANTE 10 Tn. | 0.1 | 39.72 | 3.97 |
| % | % | Costes directos complementarios | 2 % | 4.36 | 0.09 |
|  |  | Total |  |  | 4.45 |

| Medición | Uds. | Largo | Alto | Parcial |
|---|---|---|---|---|
| partida 01.01 | 1 | 38.50 |  | 38.50 |
| partida 01.02 | 1 | 262.50 | 0.30 | 78.75 |
| partida 01.03 | 1 | 767.80 | 0.20 | 153.56 |
| Total |  |  |  | 270.81 |

**D02TF351** M3 RELLENO Y COMPAC. MECÁN. C/APORT. (29/02/2012)
1156.8 M3 × 9.68 (9.97 con costes indirectos) = 11533.30
M3. Relleno, extendido y compactado de tierras, por medios mecánicos, en tongadas de 30 cm. de espesor, hasta alcanzar una compacidad, al menos, la densidad seca máxima correspondiente al 100% de su Próctor modificado, ejecutado en las condiciones especificadas en el estudio geotécnico i/ aporte de materiales de relleno seleccionados, lámina geotextíl, regado y p.p. de costes indirectos.

| Código | Ud | Descripción | Rendimiento | Precio | Importe |
|---|---|---|---|---|---|
| U01AA011 | Hr | Peón ordinario | 0.01 | 14 | 0.14 |
| U04PY001 | M3 | Agua (material; 29/02/2012) | 0.25 | 1.51 | 0.38 |
| A03CA005 | Hr | CARGADORA S/NEUMÁTICOS C=1,30 M3 | 0.01 | 38.72 | 0.39 |
| A03CI010 | Hr | MOTONIVELADORA C/ESCARIF. 110 CV (29/02/2012) | 0.01 | 48.2 | 0.48 |
| A03FB010 | Hr | CAMIÓN BASCULANTE 10 Tn. | 0.01 | 39.72 | 0.40 |
| U02FP021 | Hr | Rulo autopropulsado 10 a 12 T (maquinaria; 29/02/2012) | 0.01 | 25 | 0.25 |
| U39CE001 | M3 | Zahorra natural (material) | 1.1 | 6.5 | 7.15 |
| U15EG006 | M2 | Geotextil Danofelt PY 200 gr/m2 (material; 29/02/2012) | 0.5 | 0.6 | 0.30 |
| % | % | Costes directos complementarios | 2 % | 9.49 | 0.19 |
|  |  | Total |  |  | 9.68 |

| Medición | Uds. | Largo | Ancho | Alto | Parcial |
|---|---|---|---|---|---|
| 1ª Fase | 1 | 655.00 |  | 1.30 | 851.50 |
| 2ª Fase | 1 | 655.00 |  | 0.70 | 458.50 |
| a deducir | -1 | 336.90 |  | 0.70 | -235.83 |
| zona juegos | 1 | 121.00 | 0.50 | 1.00 | 60.50 |
| rampas | 1 | 11.00 |  | 0.50 | 5.50 |
| acceso | 1 | 9.50 | 3.50 | 0.50 | 16.63 |
| Total |  |  |  |  | 1156.8 |

## C02 CIMENTACIÓN Y MUROS (29/02/2012)
Importe: 99682.49

**D04EF110** M3 HOR. LIMPIEZA HL-150/P/20 VERTIDO GRÚA (29/02/2012)
45.35 M3 × 68.57 (70.63 con costes indirectos) = 3203.07
M3. Hormigón en masa HL-150/P/20 de dosificación 150 Kg/m3, con tamaño máximo del árido de 20 mm. elaborado en central para limpieza y nivelado de fondos de cimentación, incluso vertido con pluma-grúa, vibrado y colocación, según CTE/DB-SE-C y EHE-08.

| Código | Ud | Descripción | Rendimiento | Precio | Importe |
|---|---|---|---|---|---|
| U01AA011 | Hr | Peón ordinario | 0.6 | 14 | 8.40 |
| A03KB010 | Hr | PLUMA GRÚA DE 30 Mts. (29/02/2012) | 0.5 | 7.66 | 3.83 |
| U04MA100 | M3 | Hormigón HL-150/P/20 de central (material) | 1 | 55 | 55.00 |
| % | % | Costes directos complementarios | 2 % | 67.23 | 1.34 |
|  |  | Total |  |  | 68.57 |

| Medición | Uds. | Largo | Ancho | Alto | Parcial |
|---|---|---|---|---|---|
| muro frente | 1 | 30.60 | 1.75 | 0.10 | 5.36 |
| lateral izqd | 1 | 7.00 | 1.75 | 0.10 | 1.23 |
|  | 1 | 10.50 | 1.00 | 0.10 | 1.05 |
|  | 3 | 3.50 | 1.00 | 0.10 | 1.05 |
| chaflán | 1 | 4.10 | 1.75 | 0.10 | 0.72 |
| lateral dcho | 1 | 17.40 | 1.75 | 0.10 | 3.05 |
|  | 1 | 8.00 | 1.00 | 0.10 | 0.80 |
|  | 2 | 7.50 | 1.00 | 0.10 | 1.50 |
|  | 1 | 9.50 | 1.00 | 0.10 | 0.95 |
| cierre acceso | 1 | 9.50 | 0.50 | 0.10 | 0.48 |
|  | 1 | 3.50 | 0.50 | 0.10 | 0.18 |
| rampas | 1 | 4.00 | 0.50 | 0.10 | 0.20 |
| edificio | 1 | 23.55 | 1.30 | 0.10 | 3.06 |
|  | 1 | 9.40 | 1.30 | 0.10 | 1.22 |
|  | 1 | 3.40 | 1.30 | 0.10 | 0.44 |
|  | 1 | 3.86 | 1.30 | 0.10 | 0.50 |
|  | 1 | 5.10 | 1.30 | 0.10 | 0.66 |
|  | 1 | 4.16 | 1.30 | 0.10 | 0.54 |
|  | 1 | 1.40 | 1.30 | 0.10 | 0.18 |
|  | 1 | 1.80 | 1.30 | 0.10 | 0.23 |
|  | 1 | 3.17 | 1.30 | 0.10 | 0.41 |
|  | 1 | 14.23 | 1.30 | 0.10 | 1.85 |
|  | 1 | 2.50 | 1.30 | 0.10 | 0.33 |
|  | 1 | 1.25 | 1.30 | 0.10 | 0.16 |
| centrales | 2 | 23.55 | 1.30 | 0.10 | 6.12 |
|  | 1 | 20.05 | 1.30 | 0.10 | 2.61 |
|  | 1 | 9.67 | 1.30 | 0.10 | 1.26 |
|  | 1 | 7.98 | 1.30 | 0.10 | 1.04 |
|  | 4 | 4.10 | 1.30 | 0.10 | 2.13 |
|  | 4 | 1.50 | 1.30 | 0.10 | 0.78 |
|  | 2 | 6.10 | 1.30 | 0.10 | 1.59 |
|  | 1 | 5.48 | 1.30 | 0.10 | 0.71 |
|  | 1 | 10.60 | 1.30 | 0.10 | 1.38 |
|  | 1 | 3.08 | 1.30 | 0.10 | 0.40 |
| zapatas | 1 | 0.75 | 0.75 | 0.10 | 0.06 |
|  | 1 | 3.30 | 3.05 | 0.10 | 1.01 |
| vigas atado | 1 | 1.00 | 0.40 | 0.10 | 0.04 |
|  | 1 | 1.75 | 0.40 | 0.10 | 0.07 |
| Total |  |  |  |  | 45.35 |

**D04IM355** M3 HORM. HA-25/B/20/IIa MURO BATACHES (29/02/2012)
60.77 M3 × 279.89 (288.29 con costes indirectos) = 17519.38
M3. Hormigón armado HA-25/B/20/IIa, con tamaño máximo del árido de 20 mm., elaborado en central, en relleno de bataches de muros, incluso armadura B500S según proyecto, encofrado y desencofrado, vertido por medio de pluma-grúa, vibrado y colocado, según CTE/DB-SE-C y EHE-08.

| Código | Ud | Descripción | Rendimiento | Precio | Importe |
|---|---|---|---|---|---|
| D04GM205 | M3 | HORM. HM-25/B/20/IIa REC. V.G. CENT. (29/02/2012) | 1.1 | 97.34 | 107.07 |
| D04AA201 | Kg | ACERO CORRUGADO B500S (29/02/2012) | 75 | 1.03 | 77.25 |
| D04CX601 | M2 | ENCOF. METÁLICO EN MUROS 1 C | 3.35 | 26.89 | 90.08 |
| % | % | Costes directos complementarios | 2 % | 274.40 | 5.49 |
|  |  | Total |  |  | 279.89 |

| Medición | Uds. | Largo | Ancho | Alto | Parcial |
|---|---|---|---|---|---|
| muro frente | 1 | 23.70 | 0.30 | 4.10 | 29.15 |
| chaflán | 1 | 7.80 | 0.30 | 3.30 | 7.72 |
| lateral izqd | 1 | 10.15 | 0.30 | 4.40 | 13.40 |
| lateral dcho | 1 | 17.50 | 0.30 | 2.00 | 10.50 |
| Total |  |  |  |  | 60.77 |

**D04IA303** M3 HORM. HA-25/B/40/IIa CIM. G. ENCOF.
276.33 M3 × 144.06 (148.38 con costes indirectos) = 41001.85
M3. Hormigón armado HA-25/B/40/ IIa, con tamaño máximo del árido de 40 mm., elaborado en central, en relleno de zapatas, zanjas de cimentación y vigas ríostras, incluso armadura B500S según proyecto, encofrado y desencofrado, vertido con pluma-grúa, vibrado y colocado, según CTE/DB-SE-C y EHE-08.

| Código | Ud | Descripción | Rendimiento | Precio | Importe |
|---|---|---|---|---|---|
| D04GA302 | M3 | HORM. HM-25/B/40/IIa CI. V. G. CENT. | 1 | 70.81 | 70.81 |
| D04AA201 | Kg | ACERO CORRUGADO B500S | 45 | 1.03 | 46.35 |
| D04CA001 | M2 | ENCOF. MADERA ZAPAT. Y VIGAS (29/02/2012) | 2 | 12.04 | 24.08 |
| % | % | Costes directos complementarios | 2 % | 141.24 | 2.82 |
|  |  | Total |  |  | 144.06 |

| Medición | Uds. | Largo | Ancho | Alto | Parcial |
|---|---|---|---|---|---|
| muro frente | 1 | 30.60 | 1.75 | 0.75 | 40.16 |
| lateral izqd | 1 | 7.00 | 1.75 | 0.75 | 9.19 |
|  | 1 | 10.50 | 1.00 | 0.50 | 5.25 |
|  | 3 | 3.50 | 1.00 | 0.50 | 5.25 |
| chaflán | 1 | 4.10 | 1.75 | 0.75 | 5.38 |
| lateral dcho | 1 | 17.40 | 1.75 | 0.75 | 22.84 |
|  | 1 | 8.00 | 1.00 | 0.50 | 4.00 |
|  | 2 | 7.50 | 1.00 | 0.50 | 7.50 |
|  | 1 | 9.50 | 1.00 | 0.50 | 4.75 |
| cierre acceso | 1 | 9.50 | 0.50 | 0.30 | 1.43 |
|  | 1 | 3.50 | 0.50 | 0.30 | 0.53 |
| rampas | 1 | 4.00 | 0.50 | 0.30 | 0.60 |
| edificio | 1 | 23.55 | 1.30 | 0.60 | 18.37 |
|  | 1 | 9.40 | 1.30 | 0.60 | 7.33 |
|  | 1 | 3.40 | 1.30 | 0.60 | 2.65 |
|  | 1 | 3.86 | 1.30 | 0.60 | 3.01 |
|  | 1 | 5.10 | 1.30 | 0.60 | 3.98 |
|  | 1 | 4.16 | 1.30 | 0.60 | 3.24 |
|  | 1 | 1.40 | 1.30 | 0.60 | 1.09 |
|  | 1 | 1.80 | 1.30 | 0.60 | 1.40 |
|  | 1 | 3.17 | 1.30 | 0.60 | 2.47 |
|  | 1 | 14.23 | 1.30 | 0.60 | 11.10 |
|  | 1 | 2.50 | 1.30 | 0.60 | 1.95 |
|  | 1 | 1.25 | 1.30 | 0.60 | 0.98 |
| centrales | 2 | 23.55 | 1.30 | 0.60 | 36.74 |
|  | 1 | 20.05 | 1.30 | 0.60 | 15.64 |
|  | 1 | 9.67 | 1.30 | 0.60 | 7.54 |
|  | 1 | 7.98 | 1.30 | 0.60 | 6.22 |
|  | 4 | 4.10 | 1.30 | 0.60 | 12.79 |
|  | 4 | 1.50 | 1.30 | 0.60 | 4.68 |
|  | 2 | 6.10 | 1.30 | 0.60 | 9.52 |
|  | 1 | 5.48 | 1.30 | 0.60 | 4.27 |
|  | 1 | 10.60 | 1.30 | 0.60 | 8.27 |
|  | 1 | 3.08 | 1.30 | 0.60 | 2.40 |
| zapatas | 1 | 0.75 | 0.75 | 0.50 | 0.28 |
|  | 1 | 3.30 | 3.05 | 0.30 | 3.02 |
| vigas atado | 1 | 1.00 | 0.40 | 0.40 | 0.16 |
|  | 1 | 1.75 | 0.40 | 0.50 | 0.35 |
| Total |  |  |  |  | 276.33 |

**D04IX573** M3 HORM. HA-25/B/20/IIa MUROS Y MURETES (29/02/2012)
36.11 M3 × 240.36 (247.57 con costes indirectos) = 8939.75
M3. Hormigón armado HA-25/B/20/ IIa, con tamaño máximo del árido de 20 mm., elaborado en central, en relleno de muros y muretes, incluso armadura B500S según proyecto, encofrado y desencofrado con tablero aglomerado a dos caras, vertido con pluma-grúa, vibrado y colocado, según CTE/DB-SE-C y EHE-08.

| Código | Ud | Descripción | Rendimiento | Precio | Importe |
|---|---|---|---|---|---|
| D04AA201 | Kg | ACERO CORRUGADO B500S | 60 | 1.03 | 61.80 |
| D04CX701 | M2 | ENCOF. METÁLICO EN MUROS 2 C | 4 | 25.35 | 101.40 |
| D04GX204 | M3 | HOR. HM-25/B/20/IIa MUROS V.G. CEN. (29/02/2012) | 1 | 72.45 | 72.45 |
| % | % | Costes directos complementarios | 2 % | 235.65 | 4.71 |
|  |  | Total |  |  | 240.36 |

| Medición | Uds. | Largo | Ancho | Alto | Parcial |
|---|---|---|---|---|---|
| edificio | 1 | 25.65 | 0.30 | 0.60 | 4.62 |
|  | 1 | 8.60 | 0.30 | 0.60 | 1.55 |
|  | 1 | 1.70 | 0.30 | 0.60 | 0.31 |
|  | 1 | 3.40 | 0.30 | 0.60 | 0.61 |
|  | 1 | 1.80 | 0.30 | 0.60 | 0.32 |
|  | 1 | 3.86 | 0.30 | 0.60 | 0.69 |
|  | 1 | 1.10 | 0.30 | 0.60 | 0.20 |
|  | 1 | 5.10 | 0.30 | 0.60 | 0.92 |
|  | 1 | 1.40 | 0.30 | 0.60 | 0.25 |
|  | 1 | 4.16 | 0.30 | 0.60 | 0.75 |
|  | 1 | 3.17 | 0.30 | 0.60 | 0.57 |
|  | 2 | 2.50 | 0.30 | 0.60 | 0.90 |
|  | 1 | 13.45 | 0.30 | 0.60 | 2.42 |
|  | 1 | 3.10 | 0.30 | 0.60 | 0.56 |
| cierre parcela |  |  |  |  |  |
|  | 1 | 4.00 | 0.20 | 1.50 | 1.20 |
|  | 1 | 2.20 | 0.20 | 1.30 | 0.57 |
|  | 1 | 1.80 | 0.20 | 2.50 | 0.90 |
| tramo 1 | 1 | 10.50 | 0.20 | 1.20 | 2.52 |
|  | 1 | 3.50 | 0.20 | 0.80 | 0.56 |
|  | 1 | 3.50 | 0.20 | 1.00 | 0.70 |
|  | 1 | 3.50 | 0.20 | 1.40 | 0.98 |
| tramo 2 | 1 | 10.50 | 0.20 | 1.40 | 2.94 |
| tramo 3 | 2 | 7.50 | 0.20 | 1.50 | 4.50 |
|  | 1 | 9.50 | 0.20 | 1.50 | 2.85 |
| rampas | 1 | 4.00 | 0.20 | 0.50 | 0.40 |
|  | 1 | 5.00 | 0.20 | 0.50 | 0.50 |
| jardines | 1 | 28.80 | 0.20 | 0.30 | 1.73 |
|  | 1 | 18.15 | 0.20 | 0.30 | 1.09 |
| Total |  |  |  |  | 36.11 |

**D04IX394** M3 HORM. HA-25/B/20/IIa MURO FACHADA EDIFICIO (29/02/2012)
68.47 M3 × 353.72 (364.33 con costes indirectos) = 24945.68
M3. Hormigón armado HA-25/B/20/IIa, con tamaño máximo del árido de 20 mm., elaborado en central, en rellenos de muros, incluso armadura B500S según proyecto, encofrado a dos caras con panel metálico tipo PERI nuevo y desencofrado, según despiece de planos, para quedar visto a una cara, vertido con pluma-grúa, vibrado y colocado, según CTE/DB-SE-C y EHE-08, incluso colocación de berenjenos en aristas de huecos, esquinales y juntas de hormigonado. Medido a cinta corrida en compensación de replanteo y encofrado de huecos y rebajes para carpintería.

| Código | Ud | Descripción | Rendimiento | Precio | Importe |
|---|---|---|---|---|---|
| D04GX204 | M3 | HOR. HM-25/B/20/IIa MUROS V.G. CEN. | 1 | 72.45 | 72.45 |
| D04AA201 | Kg | ACERO CORRUGADO B500S | 50 | 1.03 | 51.50 |
| D04CX750 | M2 | ENCOF. METAL. MELAMINA MUR. 1 C | 5.6 | 17.28 | 96.77 |
| D04CX752 | M2 | ENCOF. METAL. MELAMINA MUR. 1 C VISTA (12/04/2013) | 5.6 | 22.51 | 126.06 |
| % | % | Costes directos complementarios | 2 % | 346.78 | 6.94 |
|  |  | Total |  |  | 353.72 |

| Medición | Uds. | Largo | Ancho | Alto | Parcial |
|---|---|---|---|---|---|
| planta baja | 1 | 26.00 | 0.18 | 3.60 | 16.85 |
|  | 1 | 8.60 | 0.18 | 3.60 | 5.57 |
|  | 1 | 1.70 | 0.18 | 3.60 | 1.10 |
|  | 3 | 3.40 | 0.18 | 3.60 | 6.61 |
|  | 1 | 1.80 | 0.18 | 3.60 | 1.17 |
|  | 1 | 3.86 | 0.18 | 3.60 | 2.50 |
|  | 1 | 1.10 | 0.18 | 3.60 | 0.71 |
|  | 1 | 5.10 | 0.18 | 3.60 | 3.30 |
|  | 1 | 1.40 | 0.18 | 3.60 | 0.91 |
|  | 1 | 4.16 | 0.18 | 3.60 | 2.70 |
|  | 1 | 4.36 | 0.18 | 3.60 | 2.83 |
|  | 1 | 11.00 | 0.18 | 3.60 | 7.13 |
| patio | 2 | 4.80 | 0.18 | 3.60 | 6.22 |
|  | 2 | 6.98 | 0.18 | 3.60 | 9.05 |
| planta alta | 1 | 3.07 | 0.18 | 3.30 | 1.82 |
| Total |  |  |  |  | 68.47 |

**D02AE310** M2 ACODALAMIENTO EN MUROS (19/04/2013)
112 M2 × 22.06 (22.72 con costes indirectos) = 2544.64
M2. Suministro, montaje y desmontaje de acodalamiento de muro de contención calle, mediante dos líneas horizontales con perfil metálico corrido, correas metálicas verticales de enlace y codales de celosía metálica anclados en base a cimentación del resto edificio, según plan de montaje de empresa especializada, aprobado por la dirección facultativa, i/p.p. de costes indirectos.

| Código | Ud | Descripción | Rendimiento | Precio | Importe |
|---|---|---|---|---|---|
| U01AA501 | Hr | Cuadrilla A (29/02/2012) | 0.3 | 37.3 | 11.19 |
| U41AH050 | M2 | Sistema acodalamiento metálico (19/04/2013) | 1 | 9 | 9.00 |
| U02OA010 | Hr | Pluma grúa de 30 mts. (maquinaria; 29/02/2012) | 0.3 | 4.8 | 1.44 |
| % | % | Costes directos complementarios | 2 % | 21.63 | 0.43 |
|  |  | Total |  |  | 22.06 |

| Medición | Uds. | Largo | Alto | Parcial |
|---|---|---|---|---|
| muro calle | 1 | 28.00 | 4.00 | 112.00 |
| Total |  |  |  | 112 |

**D03AI103** Ml TUB. DRENAJ. PVC. TAMIZ. D=160 /IMPERM.
75.5 Ml × 19.65 (20.24 con costes indirectos) = 1528.12
Ml. Tubería de drenaje de PVC ranurada de 16 cm. de diámetro, color amarillo, colocada sobre zapata muro, incluso p.p. de impermeabilización de murete con lámina bituminosa con protección de lámina drenante, relleno de áridos y lámina geotextil 200 gr/m2, según CTE/DB-HS 1.

| Código | Ud | Descripción | Rendimiento | Precio | Importe |
|---|---|---|---|---|---|
| U01AA007 | Hr | Oficial primera (mano de obra; 29/02/2012) | 0.2 | 16 | 3.20 |
| U01AA010 | Hr | Peón especializado | 0.2 | 14.5 | 2.90 |
| U04AF201 | M3 | Grava 40/80 mm. (material; 29/02/2012) | 0.2 | 19.1 | 3.82 |
| U16AA555 | M2 | Lámina Glasdan 30 P Elast (material; 29/02/2012) | 1 | 3.3 | 3.30 |
| U05MA005 | M2 | Lámina drenante Danodren H 15 (material) | 1 | 1.74 | 1.74 |
| U05AI011 | Ml | Tuberia drenaje PVC D=160 mm. (material) | 1 | 3.7 | 3.70 |
| U15EG006 | M2 | Geotextil Danofelt PY 200 gr/m2 | 1 | 0.6 | 0.60 |
| % | % | Costes directos complementarios | 2 % | 19.26 | 0.39 |
|  |  | Total |  |  | 19.65 |

| Medición | Uds. | Largo | Parcial |
|---|---|---|---|
| perímetro edificio | 1 | 75.50 | 75.50 |
| Total |  |  | 75.5 |

## C03 ESTRUCTURA (29/02/2012)
Importe: 77983.77

**D04PS101** M2 SOLERA SANITARIA t/CAVITI C-4O (12/04/2013)
587.2 M2 × 31.08 (32.01 con costes indirectos) = 18796.27
M2. Solera sanitaria realizada con hormigón HA-25/B/20/IIa, tamaño máximo del árido 20 mm. elaborado en central, sobre piezas de polipropileno reciclado t/ Cáviti C-40 ó similar, asentadas sobre capa de regularización de 5cm de hormigón de limpieza HL-150 y con capa de compresión de 5cm, i/vertido, colocación y armado con mallazo electrosoldado #150*150*5 mm., p.p. de chapa del mismo material para cierre de piezas cortadas y aislante de poliestireno de 30mm de espesor en contorno de encuentro con paramentos y pilares.

| Código | Ud | Descripción | Rendimiento | Precio | Importe |
|---|---|---|---|---|---|
| U01AA007 | Hr | Oficial primera | 0.17 | 16 | 2.72 |
| U01AA011 | Hr | Peón ordinario | 0.34 | 14 | 4.76 |
| U15NV300 | M2 | Cubetas polipropileno t/Cáviti C-40 (material; 03/04/2013) | 1.05 | 9.4 | 9.87 |
| U15HA442 | M2 | Placa pol. extruido WALLMATE CW 30 (material) | 0.15 | 7.16 | 1.07 |
| U06HA010 | M2 | Mallazo electrosoldado 15x15 d=5 (material; 29/02/2012) | 1.2 | 1.7 | 2.04 |
| U04MA100 | M3 | Hormigón HL-150/P/20 de central | 0.05 | 55 | 2.75 |
| U04MA723 | M3 | Hormigón HM-25/B/20/IIa central (material; 29/02/2012) | 0.11 | 66 | 7.26 |
| % | % | Costes directos complementarios | 2 % | 30.47 | 0.61 |
|  |  | Total |  |  | 31.08 |

| Medición | Uds. | Largo | Parcial |
|---|---|---|---|
| edificio | 1 | 587.20 | 587.20 |
| Total |  |  | 587.2 |

**D05AK251** M3 H.A. HA-25/B/20/IIa EN PILARES (29/02/2012)
17.98 M3 × 302.1 (311.16 con costes indirectos) = 5594.66
M3. Hormigón armado HA-25/B/20/IIa, con tamaño máximo del árido de 20 mm., elaborado en central, en pilares de 25-30 cm. i/p.p de armadura con acero B-500S en cuantía según proyecto y encofrado metálico, desencofrado, vertido con pluma grúa, vibrado y colocado según EHE-08.

| Código | Ud | Descripción | Rendimiento | Precio | Importe |
|---|---|---|---|---|---|
| U01AA007 | Hr | Oficial primera | 0.15 | 16 | 2.40 |
| U01AA011 | Hr | Peón ordinario | 0.15 | 14 | 2.10 |
| A03KB010 | Hr | PLUMA GRÚA DE 30 Mts. | 0.15 | 7.66 | 1.15 |
| U04MA723 | M3 | Hormigón HM-25/B/20/IIa central | 1 | 66 | 66.00 |
| D04AA201 | Kg | ACERO CORRUGADO B500S | 115 | 1.03 | 118.45 |
| D05AC002 | M2 | ENCOFRADO METAL. PILARES 20 POST. (29/02/2012) | 16 | 6.63 | 106.08 |
| % | % | Costes directos complementarios | 2 % | 296.18 | 5.92 |
|  |  | Total |  |  | 302.1 |

| Medición | Uds. | Largo | Ancho | Alto | Parcial |
|---|---|---|---|---|---|
| planta baja | 37 | 0.25 | 0.25 | 4.50 | 10.41 |
| planta alta | 11 | 0.25 | 0.25 | 3.60 | 2.48 |
| ascensor | 2 | 1.95 | 0.15 | 8.70 | 5.09 |
| Total |  |  |  |  | 17.98 |

**D05AK205** M3 H.A. HA-25/B/20/IIa EN PILAR CIRCULAR (29/02/2012)
0.23 M3 × 964.72 (993.66 con costes indirectos) = 228.54
M3. Hormigón armado HA-25/B/20/IIa, con tamaño máximo del árido de 20 mm., elaborado en obra, en pilares circulares de diámetro 30 cm., i/p.p. de armadura con acero B-500S en cuantía según proyecto y encofrado visto de madera de pino machihembrada de 22 mm., desencofrado, vertido con pluma-grúa, vibrado y colocado según EHE-08.

| Código | Ud | Descripción | Rendimiento | Precio | Importe |
|---|---|---|---|---|---|
| D05AK101 | M3 | HORMIGÓN ARMAR HA-25/P/20/IIa PILAR (29/02/2012) | 1 | 78.85 | 78.85 |
| D04AA201 | Kg | ACERO CORRUGADO B500S | 125 | 1.03 | 128.75 |
| D05AC006 | Ml | ENCOF. PILARES CIRC. VISTO CARTÓN | 20 | 36.91 | 738.20 |
| % | % | Costes directos complementarios | 2 % | 945.80 | 18.92 |
|  |  | Total |  |  | 964.72 |

| Medición | Uds. | Largo | Alto | Parcial |
|---|---|---|---|---|
| acceso | 1 | 0.05 | 4.50 | 0.23 |
| Total |  |  |  | 0.23 |

**D05AK270** M3 H.A. HA-25/B/20/IIa EN LOSA FORJADO (29/02/2012)
190.08 M3 × 228.53 (235.39 con costes indirectos) = 44742.93
M3. Hormigón armado HA-25/B/20/IIa, con tamaño máximo del árido de 20 mm., elaborado en central, en losas horizontales para una carga total de hasta 11,38 KN/m2, i/p.p. de armadura con acero B-500S en cuantía según proyecto y encofrado de madera, desencofrado, vertido con pluma-grúa, vibrado y colocado según EHE-08. Ejecutado según memoria y planos de estructura.

| Código | Ud | Descripción | Rendimiento | Precio | Importe |
|---|---|---|---|---|---|
| U01AA007 | Hr | Oficial primera | 0.7 | 16 | 11.20 |
| U01AA011 | Hr | Peón ordinario | 0.7 | 14 | 9.80 |
| A03KB010 | Hr | PLUMA GRÚA DE 30 Mts. | 0.4 | 7.66 | 3.06 |
| A02FA723 | M3 | HORM. HA-25/P/20/ IIa CENTRAL (29/02/2012) | 1 | 66 | 66.00 |
| D04AA201 | Kg | ACERO CORRUGADO B500S | 85 | 1.03 | 87.55 |
| D05AC030 | M2 | ENCOFRADO MADERA LOSAS 8 POST. (29/02/2012) | 4 | 11.61 | 46.44 |
| % | % | Costes directos complementarios | 2 % | 224.05 | 4.48 |
|  |  | Total |  |  | 228.53 |

| Medición | Uds. | Largo | Ancho | Alto | Parcial |
|---|---|---|---|---|---|
| forjados | 1 | 618.40 | 1.00 | 0.26 | 160.78 |
|  | 1 | 142.00 | 1.00 | 0.26 | 36.92 |
| a deducir | -1 | 29.30 | 1.00 | 0.26 | -7.62 |
| Total |  |  |  |  | 190.08 |

**D05AK261** M3 H. A. HA-25/B/20/IIa EN VIGAS PERALTADAS (29/02/2012)
16.27 M3 × 411.77 (424.12 con costes indirectos) = 6900.43
M3. Hormigón armado HA-25/B/20/IIa, con tamaño máximo del árido de 20 mm., elaborado en central, en jácenas, i/p.p. de armadura con acero B-500S en cuantía según proyecto y encofrado de madera vista, desencofrado, vertido con pluma-grúa, vibrado y colocado según EHE-08.

| Código | Ud | Descripción | Rendimiento | Precio | Importe |
|---|---|---|---|---|---|
| U01AA007 | Hr | Oficial primera | 0.45 | 16 | 7.20 |
| U01AA011 | Hr | Peón ordinario | 0.45 | 14 | 6.30 |
| A03KB010 | Hr | PLUMA GRÚA DE 30 Mts. | 0.3 | 7.66 | 2.30 |
| A02FA723 | M3 | HORM. HA-25/P/20/ IIa CENTRAL | 1 | 66 | 66.00 |
| D04AA201 | Kg | ACERO CORRUGADO B500S | 150 | 1.03 | 154.50 |
| D05AC020 | M2 | ENCOFRADO MADERA JÁCENAS 8 POST. | 10 | 16.74 | 167.40 |
| % | % | Costes directos complementarios | 2 % | 403.70 | 8.07 |
|  |  | Total |  |  | 411.77 |

| Medición | Uds. | Largo | Ancho | Alto | Parcial |
|---|---|---|---|---|---|
| techo p.b. |  |  |  |  |  |
|  | 1 | 20.00 | 0.20 | 0.50 | 2.00 |
|  | 1 | 8.60 | 0.20 | 0.50 | 0.86 |
|  | 1 | 1.70 | 0.20 | 0.50 | 0.17 |
|  | 3 | 3.40 | 0.20 | 0.50 | 1.02 |
|  | 1 | 1.80 | 0.20 | 0.50 | 0.18 |
|  | 1 | 3.86 | 0.20 | 0.50 | 0.39 |
|  | 1 | 1.10 | 0.20 | 0.50 | 0.11 |
|  | 1 | 5.10 | 0.20 | 0.50 | 0.51 |
|  | 1 | 1.40 | 0.20 | 0.50 | 0.14 |
|  | 1 | 4.16 | 0.20 | 0.50 | 0.42 |
|  | 1 | 3.42 | 0.20 | 0.50 | 0.34 |
|  | 1 | 2.50 | 0.20 | 0.50 | 0.25 |
|  | 1 | 16.58 | 0.20 | 0.50 | 1.66 |
| patio | 1 | 4.80 | 0.20 | 0.50 | 0.48 |
|  | 1 | 7.58 | 0.20 | 0.50 | 0.76 |
|  | 1 | 1.40 | 0.20 | 0.50 | 0.14 |
| planta alta | 1 | 23.70 | 0.20 | 0.30 | 1.42 |
|  | 1 | 23.70 | 0.20 | 0.90 | 4.27 |
|  | 2 | 1.60 | 0.20 | 0.30 | 0.19 |
|  | 2 | 4.00 | 0.20 | 0.60 | 0.96 |
| Total |  |  |  |  | 16.27 |

**D05AK272** M3 H. A. HA-25/B/20/IIa EN LOSA ESCALERA (29/02/2012)
1.82 M3 × 318.64 (328.2 con costes indirectos) = 597.32
M3. Hormigón armado HA-25/B/20/IIa, con tamaño máximo del árido de 20 mm., elaborado en central, en losas inclinadas, i/p.p. de armadura con acero B-500S en cuantía (85 Kg/m3.) y encofrado de madera, desencofrado, vertido con pluma-grúa, vibrado y colocado según EHE-08.

| Código | Ud | Descripción | Rendimiento | Precio | Importe |
|---|---|---|---|---|---|
| U01AA007 | Hr | Oficial primera | 1 | 16 | 16.00 |
| U01AA011 | Hr | Peón ordinario | 1 | 14 | 14.00 |
| A03KB010 | Hr | PLUMA GRÚA DE 30 Mts. | 0.8 | 7.66 | 6.13 |
| A02FA723 | M3 | HORM. HA-25/P/20/ IIa CENTRAL | 1 | 66 | 66.00 |
| D04AA201 | Kg | ACERO CORRUGADO B500S | 85 | 1.03 | 87.55 |
| D05AC035 | M2 | ENCOFRADO MADERA LOSA INCL. 8 p. (29/02/2012) | 5.5 | 22.31 | 122.71 |
| % | % | Costes directos complementarios | 2 % | 312.39 | 6.25 |
|  |  | Total |  |  | 318.64 |

| Medición | Uds. | Largo | Ancho | Alto | Parcial |
|---|---|---|---|---|---|
| escalera | 1 | 3.40 | 1.00 | 0.20 | 0.68 |
|  | 1 | 3.70 | 1.00 | 0.20 | 0.74 |
|  | 1 | 2.00 | 1.00 | 0.20 | 0.40 |
| Total |  |  |  |  | 1.82 |

**D05AK221** M3 H. A. HA-25/B/20/IIa EN LOSAS ACCESO (29/02/2012)
3.39 M3 × 321.8 (331.45 con costes indirectos) = 1123.62
M3. Hormigón armado HA-25/B/20/IIa, con tamaño máximo del árido de 20 mm., elaborado en obra, en losas planas, i/p.p. de armadura con acero B-500S en cuantía (85 Kg/m3.) y encofrado visto de madera, desencofrado, vertido con pluma-grúa, vibrado y colocado según EHE-08.

| Código | Ud | Descripción | Rendimiento | Precio | Importe |
|---|---|---|---|---|---|
| D05AK115 | M3 | HORM. ARMAR HA-25/P/20IIa LOSA PL. (29/02/2012) | 1 | 89.59 | 89.59 |
| D04AA201 | Kg | ACERO CORRUGADO B500S | 85 | 1.03 | 87.55 |
| D05AC031 | M2 | ENCOFRADO MADERA LOSAS VISTO (29/02/2012) | 5 | 27.67 | 138.35 |
| % | % | Costes directos complementarios | 2 % | 315.49 | 6.31 |
|  |  | Total |  |  | 321.8 |

| Medición | Uds. | Largo | Ancho | Alto | Parcial |
|---|---|---|---|---|---|
| accesos edificio | 1 | 5.00 | 3.00 | 0.20 | 3.00 |
| a deducir | -1 | 2.50 | 2.50 | 0.20 | -1.25 |
|  | 1 | 3.57 | 2.30 | 0.20 | 1.64 |
| Total |  |  |  |  | 3.39 |

## C04 CUBIERTA (29/02/2012)
Importe: 33633.93

**D08AM360** M2 FALDÓN CUBIERTA PANEL TERMOCHIP 50 (29/02/2012)
144.39 M2 × 45.04 (46.39 con costes indirectos) = 6698.25
M2. Cubierta formada por sandwich autoportante t/ THERMOCHIP o similar, con capacidad portante hasta 1,22 m. entre apoyos, para 100 Kg/m2, formado por tablero aglomerado de 10 mm. de espesor, 50 mm. de poliestireno extruido de densidad 30 Kg/m3. y tablero aglomerado hidrófugo de 19 mm., todo ello fijado sobre correas metálicas, según especificaciones, incluso p.p. de accesoríos de fijación y juntas de estanqueidad, medida la superficie realmente ejecutada.

| Código | Ud | Descripción | Rendimiento | Precio | Importe |
|---|---|---|---|---|---|
| U01AA501 | Hr | Cuadrilla A | 0.3 | 37.3 | 11.19 |
| U06SA615 | Kg | Acero en tubular S275J0 galvanizado (material; 15/04/2013) | 9 | 1.52 | 13.68 |
| U12AP360 | M2 | Panel Thermochip 50 (material; 29/02/2012) | 1 | 18 | 18.00 |
| U12AP505 | M2 | Espuma de poliuretano sellado juntas (material; 29/02/2012) | 1 | 0.48 | 0.48 |
| U12AP518 | Ud | Tornillo autorroscante de cabeza plana (material; 29/02/2012) | 3 | 0.16 | 0.48 |
| U12AP530 | Ml | Cinta adhesiva de aluminio estanqueidad (material; 29/02/2012) | 1 | 0.33 | 0.33 |
| % | % | Costes directos complementarios | 2 % | 44.16 | 0.88 |
|  |  | Total |  |  | 45.04 |

| Medición | Uds. | Largo | Ancho | Parcial |
|---|---|---|---|---|
|  | 1 | 23.67 | 6.10 | 144.39 |
| Total |  |  |  | 144.39 |

**D08NZ158** M2 CUB. ZINC 0,8 mm. JUNTA ALZADA
164.15 M2 × 52.84 (54.43 con costes indirectos) = 8934.68
M2. Cubierta de zinc, sobre soporte base de madera (no incluído), conformada por los siguientes elementos: chapa de zinctitanio natural de 0,8 mm. de espesor (s/UNE 37-301) y 700 mm. de ancho, perfilada (anchura final de la banda una vez perfilada 630mm.), doblados los bordes longitudinales de chapas contiguas en ángulo recto con altura de 30 y 40 mm. y engatillado posteríor de bordes, i/fijación a la base soporte por medio de patillas de anclaje, conformado de limas, caballetes, quiebros, canalón oculto, etc., pequeño material de clavazón y medios auxiliares.

| Código | Ud | Descripción | Rendimiento | Precio | Importe |
|---|---|---|---|---|---|
| U01FO350 | M2 | Mano obra colocac.cub. Cu/Zn j.alzada (mano de obra) | 1 | 15.8 | 15.80 |
| U12NZ010 | M2 | Cub.junt.alz. Zn nat. 0,8mm elab. (material) | 1 | 34.5 | 34.50 |
| U15AO075 | M2 | Lámina impermeabilizante transpirable e=2 mm (material) | 1 | 1.5 | 1.50 |
| % | % | Costes directos complementarios | 2 % | 51.80 | 1.04 |
|  |  | Total |  |  | 52.84 |

| Medición | Uds. | Largo | Ancho | Parcial |
|---|---|---|---|---|
|  | 1 | 24.50 | 6.70 | 164.15 |
| Total |  |  |  | 164.15 |

**D08RC110** Ud REMATE CHIM. CUADR. METÁL. PRELAC. (19/04/2013)
4 Ud × 175.44 (180.7 con costes indirectos) = 722.80
Ud. Remate superior de chimenea formado por sombrero antirregolfante cuadrado de 20x20 cm., realizado con chapa prelacada, acoplado sobre base ejecutada con tablero contrachapado de madera anclada a panel de faldón de cubierta y forrada de lámina de zinc igualando con faldón, totalmente rematado según planos de proyecto, i/p.p. de costes indirectos.

| Código | Ud | Descripción | Rendimiento | Precio | Importe |
|---|---|---|---|---|---|
| U01AA505 | Hr | Cuadrilla E (29/02/2012) | 1 | 30 | 30.00 |
| U12RC770 | Ud | Caperuz.cuadr.prel. 20X20 i/base (material) | 1 | 142 | 142.00 |
| % | % | Costes directos complementarios | 2 % | 172.00 | 3.44 |
|  |  | Total |  |  | 175.44 |

**D08PA101** M2 CUBIERTA PLANA TRANSITABLE BICAPA PA-8 (29/02/2012)
479.9 M2 × 31.19 (32.13 con costes indirectos) = 15419.19
M2. Cubierta transitable, realizada sobre capa de hormigón aligerado para formación de pendientes (0%-15%) y capa de regularización de mortero de cemento M5 de 2cm. de espesor, constituida por: imprimación asfáltica, CURIDAN; lámina asfáltica de betún modificado con elastómeros SBS, GLASDAN 30 P ELAST, totalmente adherido al soporte con soplete; lámina asfáltica de betún elastómero SBS, ESTERDAN 30 P ELAST, totalmente adherida a la anterior con soplete, sin coincidir juntas; aislamiento térmico de poliestireno extruido de 60 mm. DANOPREN 60; lámina geotextil de 200 gr/m2, DANOFELT PY 200. Incluso p.p. de forrado de peto parking con las láminas. Lista para solar con pavimento de hormigón. Solución según membrana PA 8 de la norma UNE 104 402/96. Según CTE/DB HS 1. Dispone de DIT. "Esterdan pendiente cero". Nº 550/10.

| Código | Ud | Descripción | Rendimiento | Precio | Importe |
|---|---|---|---|---|---|
| U01FP501 | Hr | Oficial 1ª impermeabilizador (mano de obra; 29/02/2012) | 0.13 | 15.5 | 2.02 |
| U01FP502 | Hr | Ayudante impermeabilizador (mano de obra; 29/02/2012) | 0.13 | 14 | 1.82 |
| D08AA010 | M2 | FORM. PTES. HGÓN. ALIGERADO 10 cm. (29/02/2012) | 1 | 10.79 | 10.79 |
| U16AD003 | Kg | Imprimación asfáltica Curidán (material; 29/02/2012) | 0.3 | 1.02 | 0.31 |
| U16AA555 | M2 | Lámina Glasdan 30 P Elast | 1.1 | 3.3 | 3.63 |
| U16AA542 | M2 | Lámina Esterdan 30 P Elast (material; 29/02/2012) | 1.1 | 3.85 | 4.24 |
| U15HA026 | M2 | Placa poliest. extruido DANOPREN 60 mm. (material; 29/02/2012) | 1.02 | 7 | 7.14 |
| U15EG006 | M2 | Geotextil Danofelt PY 200 gr/m2 | 1.05 | 0.6 | 0.63 |
| % | % | Costes directos complementarios | 2 % | 30.58 | 0.61 |
|  |  | Total |  |  | 31.19 |

| Medición | Uds. | Largo | Ancho | Parcial |
|---|---|---|---|---|
| planta alta | 1 | 450.50 | 1.00 | 450.50 |
| patio | 1 | 7.00 | 4.20 | 29.40 |
| Total |  |  |  | 479.9 |

**D17DG015** M2 IMPERM. ELÁSTICA SIKAFILL ARMADO (29/02/2012)
27.86 M2 × 16.32 (16.81 con costes indirectos) = 468.33
M2. Impermeabilización de terrazas o tableros de cubierta con doble mano de revestimiento elástico a base de copolímeros estireno-acrílicos en emulsión acuosa SIKAFILL, conforme a la norma UNE 53410, aplicado con brocha o rodillo, y armado entre ambas manos con tejido de fibra de vidrío ARMAFILL, de 64 gr/m2, solapada entre sí 5 cm. Según CTE/DB-HS 1.

| Código | Ud | Descripción | Rendimiento | Precio | Importe |
|---|---|---|---|---|---|
| U01FP501 | Hr | Oficial 1ª impermeabilizador | 0.23 | 15.5 | 3.57 |
| U01FP502 | Hr | Ayudante impermeabilizador | 0.23 | 14 | 3.22 |
| U16DD005 | Kg | Revestim. elástico Sikafill (material; 29/02/2012) | 2.3 | 3.1 | 7.13 |
| U15ND055 | M2 | Tejido fibra vidrio ARMAFILL (material; 29/02/2012) | 1.05 | 1.98 | 2.08 |
| % | % | Costes directos complementarios | 2 % | 16.00 | 0.32 |
|  |  | Total |  |  | 16.32 |

| Medición | Uds. | Largo | Ancho | Parcial |
|---|---|---|---|---|
| accesos | 1 | 5.40 | 3.40 | 18.36 |
|  | 1 | 3.80 | 2.50 | 9.50 |
| Total |  |  |  | 27.86 |

**D08QF025** Ml BAJANTE ZINC D=100 MM. (29/02/2012)
36 Ml × 37.5 (38.63 con costes indirectos) = 1390.68
Ml. Bajante pluvial visto de zinc, de 100 mm. de diámetro, fijado a fachadas mediante abrazaderas de zinc, i/ aliviadero sección cuadrada de 125 mm., del mismo material, codos, anclajes y p.p. de costes indirectos.

| Código | Ud | Descripción | Rendimiento | Precio | Importe |
|---|---|---|---|---|---|
| U01AA008 | Hr | Oficial segunda (mano de obra; 29/02/2012) | 0.175 | 15.3 | 2.68 |
| U01AA010 | Hr | Peón especializado | 0.175 | 14.5 | 2.54 |
| U12QF020 | Ml | Baj.redond.electros. ZN 100x0,6 (material; 29/02/2012) | 1.04 | 18.95 | 19.71 |
| U12QF401 | Ud | Codo redondo 72º ZN d=80 mm. (material; 29/02/2012) | 0.15 | 4.03 | 0.60 |
| U12QF501 | Ud | Abrazad.redond. ZN var.diám. (material; 29/02/2012) | 0.5 | 1.65 | 0.83 |
| U12QF505 | Ml | Conducto aliv. zinc 15x15cm (material; 15/04/2013) | 0.4 | 26 | 10.40 |
| % | % | Costes directos complementarios | 2 % | 36.76 | 0.74 |
|  |  | Total |  |  | 37.5 |

| Medición | Uds. | Largo | Parcial |
|---|---|---|---|
| fachada N | 2 | 4.50 | 9.00 |
| fachada E | 1 | 4.50 | 4.50 |
| fachada S | 2 | 4.50 | 9.00 |
| fachada O | 2 | 4.50 | 9.00 |
| patio | 1 | 4.50 | 4.50 |
| Total |  |  | 36 |

## C05 CERRAMIENTO Y ALBAÑILERÍA (01/06/2010)
Importe: 92689.94

**PL0403_1A** M2 TABICON LADR. H/D, 1/2 pié (03/04/2013)
223.62 M2 × 14.73 (15.17 con costes indirectos) = 3392.32
M2. Tabicón de ladrillo hueco doble 25x12x9 cm. colocado a 1/2 pié, recibido con mortero de cemento y arena M10, según UNE-EN 998-2, i/ replanteo, aplomado, roturas, humedecido de las piezas y limpieza, según CTE/ DB-SE-F, medido a cinta corrida en compensación de suministro y colocación de premarcos.

| Código | Ud | Descripción | Rendimiento | Precio | Importe |
|---|---|---|---|---|---|
| U01AA007 | Hr | Oficial primera | 0.4 | 16 | 6.40 |
| U01AA011 | Hr | Peón ordinario | 0.23 | 14 | 3.22 |
| U10DG003 | Ud | Ladrillo hueco doble 25x12x9 (material; 29/02/2012) | 42 | 0.08 | 3.36 |
| U47AA333 | M3 | MORTERO CEMENTO M10 (material) | 0.018 | 81 | 1.46 |
| % | % | Costes directos complementarios | 2 % | 14.44 | 0.29 |
|  |  | Total |  |  | 14.73 |

| Medición | Uds. | Largo | Alto | Parcial |
|---|---|---|---|---|
| planta alta | 2 | 23.67 | 3.60 | 170.42 |
|  | 2 | 6.00 | 3.60 | 43.20 |
| soporte cubierta inclinada | 4 | 5.00 | 0.50 | 10.00 |
| Total |  |  |  | 223.62 |

**D13DG020** M2 ENFOSC. MAESTR. FRAT. M10 VERT. (29/02/2012)
447.24 M2 × 7.87 (8.11 con costes indirectos) = 3627.12
M2. Enfoscado maestreado y fratasado, de 15 mm. de espesor en toda su superficie, con mortero de cemento y arena M10 según UNE-EN 998-2, sobre paramentos verticales con maestras cada metro, i/preparación y humedecido de soporte, limpieza, medios auxiliares con empleo, en su caso, de andamiaje homologado, así como distribución del material en tajos y p.p. de costes indirectos.

| Código | Ud | Descripción | Rendimiento | Precio | Importe |
|---|---|---|---|---|---|
| U01FQ115 | M2 | Mano obra enfoscado maestreado vert. (mano de obra; 29/02/2012) | 1 | 6.5 | 6.50 |
| U47AA333 | M3 | MORTERO CEMENTO M10 | 0.015 | 81 | 1.22 |
| % | % | Costes directos complementarios | 2 % | 7.72 | 0.15 |
|  |  | Total |  |  | 7.87 |

| Medición | Uds. | Largo | Parcial |
|---|---|---|---|
| planta alta | 2 | 223.62 | 447.24 |
| Total |  |  | 447.24 |

**VXCO130** M2 FACHADA VENTILADA SIST. VIVIX 8MM (15/04/2013)
245.77 M2 × 99.74 (102.73 con costes indirectos) = 25247.95
Suministro y colocación de fachada ventilada de paneles de compacto de fibras celulósicas y resinas polimerizadas, para uso exterior según UNE EN 438, sistema Vivix de 8,00 mm Grs, de Formica o similar, sobre sistema estructural integral para fachada, compuesto por:
-Anclajes con grapas de aluminio 6063 T66 a muro soporte, a distancia vertical máxima entre ellas de 1,30m, fijadas al muro con tacos SDF-KB-H10x80V EJOT.
-Montantes verticales sobre apoyo primario anterior, en perfilería de aluminio tipo Zacri-VIVIX, de alumnio 6063 T66, sujetas a las grapas mediante tornillería A2/remaches; disposición de los perfiles cada 600mm de separación en sentido horizontal.
-Colocación de paneles VIVIX de 8,00mm Grs, según gama de colores o diseños de la carta, a definir por la dirección facultativa, mediante remaches de aluminio tipo Zacri sobre la perfilería soporte.
Incluso, pre-taladrado de los paneles y los perfiles para el correcto ensamblaje de las fijaciones al sistema, p.p. de jambas y dintiles en el mismo material y vierteaguas de aluminio igualando con carpintería, aislamiento de panel rígido de lana de roca tipo "Ventirock duo" de Rockwool de doble densidad 100kg/m3 y 40kg/m3. Totalmente instalada.

| Código | Ud | Descripción | Rendimiento | Precio | Importe |
|---|---|---|---|---|---|
| U01FV010 | Hr | Oficial 1ª carpintero (mano de obra) | 0.8 | 16 | 12.80 |
| U01FV015 | Hr | Ayudante carpintero (mano de obra) | 0.8 | 14 | 11.20 |
| U15AA220 | M2 | Panel lana de roca VENTIROCK DUO 5 cms. (material) | 1.05 | 5.5 | 5.78 |
| UVXCO1301 | M2 | Cto. fachada paneles Vivix 8,00mm i/perfilería (15/04/2013) | 1 | 68 | 68.00 |
| % | % | Costes directos complementarios | 2 % | 97.78 | 1.96 |
|  |  | Total |  |  | 99.74 |

| Medición | Uds. | Largo | Alto | Parcial |
|---|---|---|---|---|
| planta alta | 1 | 23.67 | 4.00 | 94.68 |
|  | 1 | 23.67 | 4.70 | 111.25 |
|  | 1 | 24.70 |  | 24.70 |
|  | 1 | 23.35 |  | 23.35 |
|  | 1 | 3.10 | 0.70 | 2.17 |
|  | 1 | 1.60 | 0.70 | 1.12 |
| deducción huecos | -1 | 2.20 | 2.40 | -5.28 |
|  | -2 | 0.70 | 0.70 | -0.98 |
|  | -2 | 4.20 | 0.70 | -5.88 |
|  | -5 | 0.70 | 1.80 | -6.30 |
|  | -2 | 2.05 | 0.70 | -2.87 |
| planta baja | 1 | 3.20 | 3.35 | 10.72 |
|  | 1 | 2.20 | 0.70 | 1.54 |
|  | 1 | 2.50 | 0.70 | 1.75 |
| deducción huecos | -2 | 1.00 | 2.10 | -4.20 |
| Total |  |  |  | 245.77 |

**UPLA220102100** M2 TRASDOSADO AUTOPORTANTE 96/400 (70) LM (01/06/2010)
381.29 M2 × 28.67 (29.53 con costes indirectos) = 11259.49
Trasdosado formado por una estructura de perfiles de chapa de acero galvanizada de 70 mm. de ancho, a base de montantes (elementos verticales) separados 400 mm. entre ellos y canales (elementos horizontales), a cuyo lado interno, dependiendo de la altura a cubrir, será necesario arriostrar los montantes mediante piezas angulares que fijen el alma de los montantes y el muro soporte, dejando entre la estructura y el muro un espacio de mínimo 10 mm. En el lado externo de esta estructura se atornillan dos placas PLADUR® tipo N de 13 mm. de espesor, dando un ancho total mínimo de trasdosado terminado de 106 mm. (96+10). Parte proporcional de tornillería, juntas estancas /acústicas de su perímetro, cintas y pasta de juntas, piezas de arriostramiento, anclajes mecánicos, etc. totalmente terminado con calidad de terminación Nivel 1 (Q1) para terminaciones de alicatado, laminados, con rastreles, etc ó calidad de terminación Nivel 2 (Q2) para terminaciones estándar de pintura ó papel pintado normal (a definir en proyecto). Alma con Lana Mineral de 60 a 70 mm. de espesor. Montaje según Norma UNE 102.041 IN y requisitos del CTE-DB HR. Medido a cinta corrida en compensación de suministro y colocación de premarcos de carpintería.

| Código | Ud | Descripción | Rendimiento | Precio | Importe |
|---|---|---|---|---|---|
| PPLA1102403 | m² | PLADUR® N13 x3.000 (material; 04/02/2011) | 2.1 | 3.5 | 7.35 |
| PPLA1103477 | m | Montante PLADUR® 70X 3000 (material; 04/02/2011) | 3.5 | 1 | 3.50 |
| PPLA1103316 | m | Canal PLADUR® 73X 3000 (material; 04/02/2011) | 0.95 | 1 | 0.95 |
| PPLA1102867 | kg | Pasta PLADUR® para juntas sec. Normal (s.18kg) (material; 04/02/2011) | 0.8 | 0.8 | 0.64 |
| PPLA7023152 | u | Tornillo PLADUR® PM 3,5 x 25 (material; 04/02/2011) | 11 | 0.01 | 0.11 |
| PPLA7023151 | u | Tornillo PLADUR® PM 3,5 x 35 (material; 04/02/2011) | 21 | 0.01 | 0.21 |
| PPLA7023146 | u | Tornillo PLADUR® MM 3,5 x 9,5 (material; 04/02/2011) | 3 | 0.02 | 0.06 |
| PPLA7023018 | m | Cinta de juntas PLADUR® (150 ML) (material; 04/02/2011) | 2.6 | 0.03 | 0.08 |
| PPLA7040987 | m | Cinta guardavivos PLADUR® de pvc (30 m) (material; 04/02/2011) | 0.15 | 0.35 | 0.05 |
| PPLA7023139 | m | Junta estanca PLADUR® 70 MM (30 ML) (material; 04/02/2011) | 1.72 | 0.4 | 0.69 |
| U14AP173 | M2 | Lana mineral de 70 mm. (material) | 1.05 | 5.7 | 5.99 |
| U01AA007 | Hr | Oficial primera | 0.28 | 16 | 4.48 |
| U01AA009 | Hr | Ayudante (mano de obra; 29/02/2012) | 0.28 | 14.3 | 4.00 |
| % | % | Costes directos complementarios | 2 % | 28.11 | 0.56 |
|  |  | Total |  |  | 28.67 |

| Medición | Uds. | Largo | Alto | Parcial |
|---|---|---|---|---|
| planta baja | 1 | 26.00 | 3.60 | 93.60 |
|  | 1 | 8.60 | 3.60 | 30.96 |
|  | 1 | 1.70 | 3.60 | 6.12 |
|  | 3 | 3.40 | 3.60 | 36.72 |
|  | 1 | 1.80 | 3.60 | 6.48 |
|  | 1 | 3.86 | 3.60 | 13.90 |
|  | 1 | 1.10 | 3.60 | 3.96 |
|  | 1 | 5.10 | 3.60 | 18.36 |
|  | 1 | 1.40 | 3.60 | 5.04 |
|  | 1 | 4.16 | 3.60 | 14.98 |
|  | 1 | 4.36 | 3.60 | 15.70 |
|  | 1 | 11.00 | 3.60 | 39.60 |
| patio | 2 | 4.80 | 3.60 | 34.56 |
|  | 2 | 6.98 | 3.60 | 50.26 |
| planta alta | 1 | 3.07 | 3.60 | 11.05 |
| Total |  |  |  | 381.29 |

**UPLA220102101** M2 TRASDOSADO AUTOPORTANTE 96/400 (70) (12/04/2013)
206.64 M2 × 22.26 (22.93 con costes indirectos) = 4738.26
Trasdosado formado por una estructura de perfiles de chapa de acero galvanizada de 70 mm. de ancho, a base de montantes (elementos verticales) separados 400 mm. entre ellos y Canales (elementos horizontales), a cuyo lado interno, dependiendo de la altura a cubrir, será necesario arriostrar los montantes mediante piezas angulares que fijen el alma de los montantes y el muro soporte, dejando entre la estructura y el muro un espacio de mínimo 10 mm. En el lado externo de esta estructura se atornillan dos placas PLADUR® tipo N de 13 mm. de espesor, dando un ancho total mínimo de trasdosado terminado de 106 mm. (96+10). Parte proporcional de tornillería, juntas estancas /acústicas de su perímetro, cintas y pasta de juntas, piezas de arriostramiento, anclajes mecánicos, etc. totalmente terminado con calidad de terminación Nivel 1 (Q1) para terminaciones de alicatado, laminados, con rastreles, etc ó calidad de terminación Nivel 2 (Q2) para terminaciones estándar de pintura ó papel pintado normal (a definir en proyecto). Montaje según Norma UNE 102.041 IN y requisitos del CTE-DB HR. Medido a cinta corrida en compensación de suministro y colocación de premarcos de carpintería.

| Código | Ud | Descripción | Rendimiento | Precio | Importe |
|---|---|---|---|---|---|
| PPLA1102403 | m² | PLADUR® N13 x3.000 | 2.1 | 3.5 | 7.35 |
| PPLA1103477 | m | Montante PLADUR® 70X 3000 | 3.5 | 1 | 3.50 |
| PPLA1103316 | m | Canal PLADUR® 73X 3000 | 0.95 | 1 | 0.95 |
| PPLA1102867 | kg | Pasta PLADUR® para juntas sec. Normal (s.18kg) | 0.8 | 0.8 | 0.64 |
| PPLA7023152 | u | Tornillo PLADUR® PM 3,5 x 25 | 11 | 0.01 | 0.11 |
| PPLA7023151 | u | Tornillo PLADUR® PM 3,5 x 35 | 21 | 0.01 | 0.21 |
| PPLA7023146 | u | Tornillo PLADUR® MM 3,5 x 9,5 | 3 | 0.02 | 0.06 |
| PPLA7023018 | m | Cinta de juntas PLADUR® (150 ML) | 2.6 | 0.03 | 0.08 |
| PPLA7040987 | m | Cinta guardavivos PLADUR® de pvc (30 m) | 0.15 | 0.35 | 0.05 |
| PPLA7023139 | m | Junta estanca PLADUR® 70 MM (30 ML) | 1.72 | 0.4 | 0.69 |
| U01AA007 | Hr | Oficial primera | 0.27 | 16 | 4.32 |
| U01AA009 | Hr | Ayudante | 0.27 | 14.3 | 3.86 |
| % | % | Costes directos complementarios | 2 % | 21.82 | 0.44 |
|  |  | Total |  |  | 22.26 |

| Medición | Uds. | Largo | Alto | Parcial |
|---|---|---|---|---|
| planta alta | 2 | 23.20 | 3.60 | 167.04 |
|  | 2 | 5.50 | 3.60 | 39.60 |
| Total |  |  |  | 206.64 |

**UPLA110100600** M2 TABIQUE PLADUR® 122/400 (70) LM (01/06/2010)
821.08 M2 × 35.14 (36.19 con costes indirectos) = 29714.89
Tabique formado por una placa PLADUR® tipo N de 15 mm. de espesor, a cada lado de una estructura de acero galvanizado de 70 mm. de ancho, a base de montantes PLADUR® (elementos verticales), separados entre ejes 400 mm. y canales PLADUR® (elementos horizontales), dando un ancho total de tabique terminado de 100 mm. Parte proporcional de materiales PLADUR®: tornillería, pastas, cintas de juntas, juntas estancas /acústicas de su perímetro, etc. así como anclajes para canales en suelo y techo, etc. totalmente terminado con calidad de terminación Nivel 1 (Q1) para terminaciones de alicatado, laminados, con rastreles, etc ó calidad de terminación Nivel 2 (Q2) para terminaciones estándar de pintura ó papel pintado normal (a definir en proyecto). Alma con Lana Mineral de 40 mm. de espesor. Montaje según Norma UNE 102.040 IN y CTE-DB HR. Medido a cinta corrida en compensación de suministro y colocación de premarcos de carpintería.

| Código | Ud | Descripción | Rendimiento | Precio | Importe |
|---|---|---|---|---|---|
| PPLA1102403 | m² | PLADUR® N13 x3.000 | 4.2 | 3.5 | 14.70 |
| PPLA1103477 | m | Montante PLADUR® 70X 3000 | 3.5 | 1 | 3.50 |
| PPLA1103316 | m | Canal PLADUR® 73X 3000 | 0.95 | 1 | 0.95 |
| PPLA1102867 | kg | Pasta PLADUR® para juntas sec. Normal (s.18kg) | 1.22 | 0.8 | 0.98 |
| PPLA7023152 | u | Tornillo PLADUR® PM 3,5 x 25 | 42 | 0.01 | 0.42 |
| PPLA7023146 | u | Tornillo PLADUR® MM 3,5 x 9,5 | 3 | 0.02 | 0.06 |
| PPLA7023018 | m | Cinta de juntas PLADUR® (150 ML) | 6.3 | 0.03 | 0.19 |
| PPLA7040987 | m | Cinta guardavivos PLADUR® de pvc (30 m) | 0.3 | 0.35 | 0.11 |
| PPLA7023139 | m | Junta estanca PLADUR® 70 MM (30 ML) | 1.72 | 0.4 | 0.69 |
| U14AP170 | M2 | Aislante de lana mineral 40mm (material) | 1.05 | 3 | 3.15 |
| U01AA007 | Hr | Oficial primera | 0.32 | 16 | 5.12 |
| U01AA009 | Hr | Ayudante | 0.32 | 14.3 | 4.58 |
| % | % | Costes directos complementarios | 2 % | 34.45 | 0.69 |
|  |  | Total |  |  | 35.14 |

| Medición | Uds. | Largo | Alto | Parcial |
|---|---|---|---|---|
| planta baja | 4 | 8.00 | 3.60 | 115.20 |
|  | 2 | 2.50 | 3.60 | 18.00 |
|  | 2 | 3.00 | 3.60 | 21.60 |
|  | 2 | 2.80 | 3.60 | 20.16 |
|  | 1 | 19.80 | 3.60 | 71.28 |
|  | 1 | 2.10 | 3.60 | 7.56 |
|  | 1 | 1.80 | 3.60 | 6.48 |
|  | 1 | 0.70 | 3.60 | 2.52 |
|  | 1 | 3.30 | 3.60 | 11.88 |
|  | 1 | 3.02 | 3.60 | 10.87 |
|  | 1 | 4.22 | 3.60 | 15.19 |
|  | 1 | 1.20 | 3.60 | 4.32 |
|  | 1 | 5.40 | 3.60 | 19.44 |
|  | 2 | 0.60 | 3.60 | 4.32 |
|  | 1 | 2.00 | 3.60 | 7.20 |
|  | 1 | 5.60 | 3.60 | 20.16 |
|  | 1 | 3.30 | 3.60 | 11.88 |
|  | 1 | 1.85 | 3.60 | 6.66 |
|  | 1 | 3.31 | 3.60 | 11.92 |
|  | 1 | 2.31 | 3.60 | 8.32 |
|  | 1 | 2.03 | 3.60 | 7.31 |
|  | 1 | 1.50 | 3.60 | 5.40 |
|  | 1 | 1.21 | 3.60 | 4.36 |
|  | 1 | 1.30 | 3.60 | 4.68 |
|  | 2 | 1.25 | 3.60 | 9.00 |
|  | 3 | 2.71 | 3.60 | 29.27 |
|  | 1 | 3.70 | 3.60 | 13.32 |
|  | 1 | 3.90 | 3.60 | 14.04 |
|  | 1 | 3.06 | 3.60 | 11.02 |
|  | 1 | 4.30 | 3.60 | 15.48 |
|  | 1 | 6.70 | 3.60 | 24.12 |
|  | 1 | 3.07 | 3.60 | 11.05 |
|  | 1 | 3.40 | 3.60 | 12.24 |
|  | 2 | 2.50 | 3.60 | 18.00 |
|  | 1 | 8.10 | 3.60 | 29.16 |
| planta alta | 1 | 5.40 | 3.60 | 19.44 |
|  | 1 | 2.10 | 3.60 | 7.56 |
|  | 1 | 1.10 | 3.60 | 3.96 |
|  | 1 | 2.26 | 3.60 | 8.14 |
|  | 1 | 1.81 | 3.60 | 6.52 |
|  | 1 | 4.00 | 3.60 | 14.40 |
|  | 2 | 2.90 | 3.60 | 20.88 |
|  | 2 | 2.00 | 3.60 | 14.40 |
|  | 1 | 6.15 | 3.60 | 22.14 |
|  | 1 | 2.20 | 3.60 | 7.92 |
|  | 1 | 1.70 | 3.60 | 6.12 |
|  | 1 | 1.00 | 3.60 | 3.60 |
|  | 1 | 11.51 | 3.60 | 41.44 |
|  | 1 | 3.33 | 3.60 | 11.99 |
|  | 1 | 5.40 | 3.60 | 19.44 |
|  | 1 | 2.70 | 3.60 | 9.72 |
| Total |  |  |  | 821.08 |

**D13AD205** M2 GUARNECIDO DE YESO A MÁQUINA (29/02/2012)
50.4 M2 × 9.93 (10.23 con costes indirectos) = 515.59
M2. Guarnecido maestreado realizado con yeso especial para proyección mecánica, de 15 mm. de espesor, maestreado sobre superficies verticales de pilares, i/ aristas redondeadas con guardavivos de PVC, limpieza posteríor de tajos y p.p. de costes indirectos.

| Código | Ud | Descripción | Rendimiento | Precio | Importe |
|---|---|---|---|---|---|
| U01AA007 | Hr | Oficial primera | 0.3 | 16 | 4.80 |
| U01AA011 | Hr | Peón ordinario | 0.13 | 14 | 1.82 |
| A01EK001 | M3 | PASTA DE YESO PROYECTADO (29/02/2012) | 0.015 | 122.62 | 1.84 |
| U13NA055 | Ml | Guardavivos PVC (material; 29/02/2012) | 4 | 0.32 | 1.28 |
| % | % | Costes directos complementarios | 2 % | 9.74 | 0.19 |
|  |  | Total |  |  | 9.93 |

| Medición | Uds. | Largo | Alto | Parcial |
|---|---|---|---|---|
| pilares p. baja | 14 | 1.00 | 3.60 | 50.40 |
| Total |  |  |  | 50.4 |

**UPLA320100700** M2 TECHO CONTINUO SUSPENDIDO T-47/500 1xN-13 LM (01/06/2010)
277.96 M2 × 19.17 (19.75 con costes indirectos) = 5489.71
Techo formado por una estructura de perfiles de chapa de acero galvanizada a base de Perfiles contínuos en forma de "U", de 47 mm. de ancho (T-47) y separados entre ellos 500 mm, debidamente suspendidos del forjado por medio de "horquillas" especiales y varilla roscada Ø 6 mm, y encajados en el Perfil Clip fijado mecanicamente en todo el perímetro. A esta estructura de perfiles, se atornilla una placa PLADUR® tipo N de 13 mm de espesor, parte proporcional de anclajes, suspensiones, cuelgues, tornillería, juntas estancas /acústicas de su perímetro, cintas y pasta de juntas, etc. totalmente terminado con calidad de terminación Nivel 2 (Q2) para terminaciones estándar de pintura ó calidad de terminación Nivel 3 (Q3) para terminaciones de calidad alta de acabados lisos y de poco espesor (a definir en proyecto). Incluso manta de lana mineral sobre el dorso de placas y perfiles. Montaje según Normativa Intersectorial de ATEDY: "Sistemas de techos contínuos con estructura metalica. ATEDY 3" y requisitos del CTE-DB HR.

| Código | Ud | Descripción | Rendimiento | Precio | Importe |
|---|---|---|---|---|---|
| PPLA1102403 | m² | PLADUR® N13 x3.000 | 1.05 | 3.5 | 3.68 |
| PPLA1103330 | u | Horquilla PLADUR® T-47 (material; 04/02/2011) | 1.83 | 0.25 | 0.46 |
| PPLA1103331 | u | Pieza de empalme PLADUR® T-47 (material; 04/02/2011) | 0.3 | 0.27 | 0.08 |
| PPLA1103321 | m | Perfil PLADUR® T-47 X 3000 (material; 04/02/2011) | 2.2 | 0.92 | 2.02 |
| PPLA7040187 | m | Canal clip PLADUR® X 3000 (material; 04/02/2011) | 0.7 | 1.14 | 0.80 |
| PPLA1102867 | kg | Pasta PLADUR® para juntas sec. Normal (s.18kg) | 0.47 | 0.8 | 0.38 |
| PPLA7023152 | u | Tornillo PLADUR® PM 3,5 x 25 | 15 | 0.01 | 0.15 |
| PPLA7023018 | m | Cinta de juntas PLADUR® (150 ML) | 1.89 | 0.03 | 0.06 |
| PPLA7023145 | m | Junta estanca PLADUR® 46 mm (30 ml) (material; 04/02/2011) | 0.7 | 0.34 | 0.24 |
| P04TW150 | ud | Varilla roscada (material; 04/02/2011) | 1.83 | 0.5 | 0.92 |
| U01AA007 | Hr | Oficial primera | 0.33 | 16 | 5.28 |
| U01AA009 | Hr | Ayudante | 0.33 | 14.3 | 4.72 |
| % | % | Costes directos complementarios | 2 % | 18.79 | 0.38 |
|  |  | Total |  |  | 19.17 |

| Medición | Uds. | Largo | Alto | Parcial |
|---|---|---|---|---|
| planta baja | 1 | 518.15 |  | 518.15 |
| usos mult. | 1 | 32.40 | 0.30 | 9.72 |
| a deducir | -1 | 9.00 |  | -9.00 |
| planta alta | 1 | 125.75 |  | 125.75 |
| a deducir | -1 | 41.60 |  | -41.60 |
|  | -1 | 325.06 |  | -325.06 |
| Total |  |  |  | 277.96 |

**D11KC015** Ml CONDUC. HUMOS AC. INOX. D=250 mm. (29/02/2012)
6 Ml × 103.86 (106.98 con costes indirectos) = 641.88
Ml. Conducto de salida de humos de D=250 mm, realizado con chimenea de doble pared de acero inoxidable con aislamiento de lana de roca y fibra cerámica en las juntas, i/abrazadera de unión, totalmente colocado.

| Código | Ud | Descripción | Rendimiento | Precio | Importe |
|---|---|---|---|---|---|
| U01AA505 | Hr | Cuadrilla E | 0.25 | 30 | 7.50 |
| U09KD420 | Ml | Cond.ac.inox. doble pared D=250 (material; 29/02/2012) | 1 | 94.32 | 94.32 |
| % | % | Costes directos complementarios | 2 % | 101.82 | 2.04 |
|  |  | Total |  |  | 103.86 |

**D11AK552** Ml TUBO VENTILACIÓN EN PVC 110 mm. (19/04/2013)
13.2 Ml × 8.3 (8.55 con costes indirectos) = 112.86
Ml. Tubo de ventilación de aseos con tubería de PVC de 110 mm. de diámetro serie F color gris, UNE 53.114 ISO-DIS-3633, i/codos, injertos y demás accesoríos, totalmente instalado en conductos verticales a cubierta, i/ p.p. de rejilla de PVC en falso techo.

| Código | Ud | Descripción | Rendimiento | Precio | Importe |
|---|---|---|---|---|---|
| U01FY105 | Hr | Oficial 1ª fontanero (mano de obra; 29/02/2012) | 0.1 | 16 | 1.60 |
| U01FY110 | Hr | Ayudante fontanero (mano de obra) | 0.05 | 14.5 | 0.73 |
| U25AD005 | Ml | Tuberia PVC-F pluv.110 mm. (material) | 1 | 2.6 | 2.60 |
| U25DD006 | Ud | Manguito unión h-h PVC 110 mm. (material) | 0.2 | 4.87 | 0.97 |
| U25XH007 | Ud | Sujección bajantes PVC 110 mm (material) | 1 | 1.59 | 1.59 |
| U25XP001 | Kg | Adhesivo para PVC Tangit (material) | 0.02 | 21.32 | 0.43 |
| U09AP010 | Ud | Rejilla ventilación PVC 17x17 cm (material) | 0.2 | 1.08 | 0.22 |
| % | % | Costes directos complementarios | 2 % | 8.14 | 0.16 |
|  |  | Total |  |  | 8.3 |

| Medición | Uds. | Largo | Parcial |
|---|---|---|---|
| planta baja | 1 | 6.00 | 6.00 |
| planta alta | 4 | 1.80 | 7.20 |
| Total |  |  | 13.2 |

**UPLA340100330** M2 TECHO REGISTRABLE "S.C." 600x600 (01/06/2010)
325.06 M2 × 14.86 (15.31 con costes indirectos) = 4976.67
Techo registrable formado por una estructura de perfiles de chapa de acero galvanizada revestida por una lámina prelacada en su cara vista. Dicha estructura forma una cuadrícula de 600x600 mm. compuesta por perfiles PLADUR® primarios y secundarios y angulares fijados mecánicamente en todo su perímetro. La estructura queda debidamente suspendida del forjado mediante anclajes, varilla roscada y piezas de cuelgue TR, sobre ella, se apoyarán las placas PLADUR® tipo ROCKFON ARTIC 15 mm de espesor y dimensiones 595x595 mm, revestidas en su cara vista con un film vinílico de color blanco. Incluso parte proporcional de tornilleria, anclajes para forjado y perímetro, totalmente terminado. Montaje según Normativa Intersectorial de ATEDY: "Manual de instalación de techos desmontables de escayola" y requisitos del CTE-DB HR.

| Código | Ud | Descripción | Rendimiento | Precio | Importe |
|---|---|---|---|---|---|
| PPLA1102501 | m² | PLADUR® ROCKFON ARTIC (material; 04/02/2011) | 1.05 | 4.13 | 4.34 |
| PPLA7027478 | m | P. PRIMARIO BL 24X40X3600 sistema cosido PLADUR® (material; 04/02/2011) | 0.9 | 1 | 0.90 |
| PPLA7027479 | m | P. SECUND. BL 24X38X1200 sistema cosido PLADUR® (material; 04/02/2011) | 1.8 | 1 | 1.80 |
| PPLA7027481 | m | P. SECUND. BL 24X38X600 sistema cosido PLADUR® (material; 04/02/2011) | 0.9 | 1 | 0.90 |
| PPLA1103519 | m | Angular blanco PLADUR® 24X24 X 3000 (material; 04/02/2011) | 0.86 | 0.8 | 0.69 |
| PPLA7023077 | u | Pieza de cuelgue PLADUR® TR (material; 04/02/2011) | 0.75 | 0.14 | 0.11 |
| P04TW150 | ud | Varilla roscada | 0.75 | 0.5 | 0.38 |
| U01AA007 | Hr | Oficial primera | 0.18 | 16 | 2.88 |
| U01AA009 | Hr | Ayudante | 0.18 | 14.3 | 2.57 |
| % | % | Costes directos complementarios | 2 % | 14.57 | 0.29 |
|  |  | Total |  |  | 14.86 |

| Medición | Uds. | Largo | Parcial |
|---|---|---|---|
| planta baja |  |  |  |
| aulas | 2 | 20.16 | 40.32 |
| aseos | 5 | 4.32 | 21.60 |
| aulas | 4 | 17.64 | 70.56 |
|  | 4 | 1.08 | 4.32 |
|  | 2 | 5.76 | 11.52 |
| pasillos | 3 | 1.44 | 4.32 |
| usos mult. | 1 | 61.20 | 61.20 |
| distribuidor | 1 | 10.08 | 10.08 |
| comedor | 1 | 18.00 | 18.00 |
| aseo | 1 | 3.60 | 3.60 |
| cocina | 1 | 15.10 | 15.10 |
| administración | 1 | 9.36 | 9.36 |
|  | 2 | 7.20 | 14.40 |
| planta alta |  |  |  |
| escalera | 1 | 5.76 | 5.76 |
| vestuarios | 3 | 2.16 | 6.48 |
|  | 2 | 0.72 | 1.44 |
|  | 1 | 5.40 | 5.40 |
|  | 1 | 7.92 | 7.92 |
|  | 1 | 10.80 | 10.80 |
|  | 1 | 2.88 | 2.88 |
| Total |  |  | 325.06 |

**04.20** M2 FORMACIÓN DUCHA "IN SITU" (29/02/2012)
5.8 M2 × 40.09 (41.29 con costes indirectos) = 239.48
M2. Ejecución de ducha de obra "in situ", realizada sobre recrecido previo mortero de cemento en formación de pendientes no inferiores a un 2%, a base de impermeabilización mediante doble capa de revestimiento impermeable cementoso, modificado con pólimeros, elástico, flexible y capaz de absorber fisuraciones con MASTERSEAL-550, aplicado con brocha, llana dentada o "air-less" en capas de 1 a 1,5 Kg/m2. cada una, en fondo y hasta una altura de 50 cm en paramentos verticales, con refuerzo de malla de vidrio en encuentros con sumidero y paramentos verticales, para la colocación del pavimento se tendrá en cuenta la compatibilidad del cemento cola de recibido y el material de sellado de juntas con la impermeabilización, i/ sumidero sifónico con rejilla de acero inoxidable para desagüe de salida horizontal de 50 mm. de diametro, conexionado a red de desagüe, previo saneo, limpieza y humectación del soporte. Según CTE/DB-HS 1.

| Código | Ud | Descripción | Rendimiento | Precio | Importe |
|---|---|---|---|---|---|
| U01FP501 | Hr | Oficial 1ª impermeabilizador | 0.28 | 15.5 | 4.34 |
| U01FP502 | Hr | Ayudante impermeabilizador | 0.28 | 14 | 3.92 |
| U25XA201 | Ud | Sumidero sifónico inox. 15x15 (material) | 0.4 | 54 | 21.60 |
| U15ND051 | M2 | Malla refuerzo fibra vidrio (material; 29/02/2012) | 0.5 | 1.78 | 0.89 |
| U16DG080 | Kg | Mort.imperm.flex. Masterseal 550 (material; 29/02/2012) | 3 | 2.85 | 8.55 |
| % | % | Costes directos complementarios | 2 % | 39.30 | 0.79 |
|  |  | Total |  |  | 40.09 |

| Medición | Uds. | Largo | Parcial |
|---|---|---|---|
| planta alta | 2 | 2.90 | 5.80 |
| Total |  |  | 5.8 |

**D12SZ025** M2 AYUDAS DE ALBAÑILERÍA A INSTALACIONES (29/02/2012)
736.85 M2 × 2.42 (2.49 con costes indirectos) = 1834.76
Ud. Ayudas de albañilería, por m2 construido en edificio, de cualquier trabajo de albañilería necesarío para la correcta ejecución y montaje de la totalidad de las instalaciónes, incluso material auxiliar para realizar todos aquellos trabajos de apertura y tapado de rozas, apertura de huecos en tabiquería, fijación de soportes, recibidos y remates precisos para el correcto montaje de la instalación.
Incluye: Trabajos de apertura y tapado de rozas. Apertura de agujeros en paramentos, muros, forjados y losas, para el paso de instalaciones. Colocación de pasatubos. Colocación y recibido de cajas para elementos empotrados. Sellado de agujeros y huecos de paso de instalaciones. Medios auxiliares.

| Código | Ud | Descripción | Rendimiento | Precio | Importe |
|---|---|---|---|---|---|
| U01AA007 | Hr | Oficial primera | 0.04 | 16 | 0.64 |
| U01AA008 | Hr | Oficial segunda | 0.04 | 15.3 | 0.61 |
| U01AA011 | Hr | Peón ordinario | 0.08 | 14 | 1.12 |
| % | % | Costes directos complementarios | 2 % | 2.37 | 0.05 |
|  |  | Total |  |  | 2.42 |

| Medición | Uds. | Largo | Parcial |
|---|---|---|---|
| planta baja | 1 | 589.10 | 589.10 |
| planta alta | 1 | 147.75 | 147.75 |
| Total |  |  | 736.85 |

**D12VL010** M2 LIMPIEZA GENERAL DEL EDIFICIO (29/02/2012)
736.85 M2 × 1.18 (1.22 con costes indirectos) = 898.96
M2. Limpieza general del edificio para su entrega al finalizar las obras, desprendiendo morteros adheridos, fregado de suelos y alicatados, limpieza de sanitaríos, cristales, mobiliario, equipamiento, etc., i/barrido, retirada de escombros a pie de carga y p.p. de medios auxiliares.

| Código | Ud | Descripción | Rendimiento | Precio | Importe |
|---|---|---|---|---|---|
| U01AA010 | Hr | Peón especializado | 0.08 | 14.5 | 1.16 |
| % | % | Costes directos complementarios | 2 % | 1.16 | 0.02 |
|  |  | Total |  |  | 1.18 |

| Medición | Uds. | Largo | Parcial |
|---|---|---|---|
| planta baja | 1 | 589.10 | 589.10 |
| planta alta | 1 | 147.75 | 147.75 |
| Total |  |  | 736.85 |

## C06 REVESTIMIENTOS Y PAVIMENTOS (01/06/2010)
Importe: 44602.41

**D18AD327** M2 ALICATADO GRES COMPACTO PULIDO (29/02/2012)
398.08 M2 × 25.05 (25.8 con costes indirectos) = 10270.46
M2. Alicatado con plaqueta de gres compacto pulido 1ª, recibido con cemento cola SUPER PREFIX blanco o gris de COPSA, sobre base de mortero de cemento y arena, i/piezas especiales, ejecución de ingletes, rejuntado con mortero decorativo PRECERAM100 de COPSA, limpieza y p.p de costes indirectos, s/NTE-RPA-3.

| Código | Ud | Descripción | Rendimiento | Precio | Importe |
|---|---|---|---|---|---|
| U01FU001 | Hr | Oficial 1ª alicatador (mano de obra; 29/02/2012) | 0.2 | 16 | 3.20 |
| U01AA011 | Hr | Peón ordinario | 0.2 | 14 | 2.80 |
| U18AD065 | M2 | Bald. gres Porcelán.pul. 30x30cm. (material; 29/02/2012) | 1.05 | 15 | 15.75 |
| U18AZ012 | Kg | SUPER PREFIX de COPSA (material; 29/02/2012) | 5.5 | 0.45 | 2.48 |
| U18AZ100 | Kg | PRECERAM100 de COPSA (material; 29/02/2012) | 0.55 | 0.6 | 0.33 |
| % | % | Costes directos complementarios | 2 % | 24.56 | 0.49 |
|  |  | Total |  |  | 25.05 |

| Medición | Uds. | Largo | Alto | Parcial |
|---|---|---|---|---|
| cocina | 1 | 11.45 | 2.10 | 24.05 |
|  | 1 | 9.60 | 2.10 | 20.16 |
|  | 1 | 3.30 | 2.10 | 6.93 |
|  | 2 | 3.80 | 2.10 | 15.96 |
|  | 1 | 8.75 | 2.10 | 18.38 |
|  | 2 | 6.40 | 2.10 | 26.88 |
| aseos aulas | 2 | 6.80 | 2.10 | 28.56 |
|  | 2 | 4.95 | 2.10 | 20.79 |
|  | 2 | 3.35 | 2.10 | 14.07 |
| aseos generales | 1 | 9.10 | 2.10 | 19.11 |
|  | 1 | 5.90 | 2.10 | 12.39 |
|  | 1 | 8.35 | 2.10 | 17.54 |
| a. administración | 1 | 7.10 | 2.10 | 14.91 |
| vestuarios | 1 | 6.00 | 2.10 | 12.60 |
|  | 1 | 8.45 | 2.10 | 17.75 |
|  | 1 | 18.35 | 2.10 | 38.54 |
|  | 1 | 26.60 | 2.10 | 55.86 |
|  | 1 | 0.80 | 2.10 | 1.68 |
|  | 1 | 5.80 | 2.10 | 12.18 |
| lavandería | 1 | 9.40 | 2.10 | 19.74 |
| Total |  |  |  | 398.08 |

**D19AA006** M2 RECRECIDO 5CM. MORTERO M7,5 (29/02/2012)
645.65 M2 × 7.31 (7.53 con costes indirectos) = 4861.74
M2. Recrecido de mortero de cemento y arena M7,5 según UNE-EN 998-2, de 5cm. de espesor, regleado, i/formación de media caña o escofia perimetral, en encuentro con paramentos verticales.

| Código | Ud | Descripción | Rendimiento | Precio | Importe |
|---|---|---|---|---|---|
| U01AA007 | Hr | Oficial primera | 0.14 | 16 | 2.24 |
| U01AA011 | Hr | Peón ordinario | 0.07 | 14 | 0.98 |
| U47AA332 | M3 | MORTERO CEMENTO M7,5 (material) | 0.05 | 79 | 3.95 |
| % | % | Costes directos complementarios | 2 % | 7.17 | 0.14 |
|  |  | Total |  |  | 7.31 |

| Medición | Uds. | Largo | Parcial |
|---|---|---|---|
| planta baja | 1 | 518.15 | 518.15 |
| planta alta | 1 | 127.50 | 127.50 |
| Total |  |  | 645.65 |

**E11L210** m2 PAVIMENTO LINÓLEO ROLLO MARMOLEUM REAL 2,5 mm. (01/06/2010)
489.35 m2 × 25.69 (26.46 con costes indirectos) = 12948.20
Pavimento de Linoleum modelo Marmoleum Real 2,5 mm. de espesor, antiestático, bactericida, resistente a la quemadura de cigarrillos y diseño marmorizado, en rollos de 2 m. de ancho (EN 426), compuesto por aceite de linaza oxidado y polimerizado, harina de madera, pigmentos inalterables y resinas naturales. Todo ello calandrado sobre un soporte de tela de yute y acabado con capa de protección Topshield. Reacción al fuego Cfl/s1 según norma EN 13501-1, tráfico intenso U4-P3. Disponible cordón de soldadura liso o moteado para las juntas, así como zócalo y remate longitudinal con listelo de madera lacada, ángulos entrantes y salientes de la misma composición y color.

| Código | Ud | Descripción | Rendimiento | Precio | Importe |
|---|---|---|---|---|---|
| U01AA007 | Hr | Oficial primera | 0.18 | 16 | 2.88 |
| U01AA011 | Hr | Peón ordinario | 0.18 | 14 | 2.52 |
| P08MA020 | kg | Adhesivo contacto (material; 01/06/2010) | 0.34 | 2 | 0.68 |
| P08MA040 | kg | Pasta niveladora (material; 01/06/2010) | 1.8 | 1.5 | 2.70 |
| P08SL210 | m2 | Pav. linóleo rollo Marmoleum Real 2,5 mm. (material; 01/06/2010) | 1.04 | 13.7 | 14.25 |
| P08SL210b | ml | Remate listelo madera lacada (material; 08/07/2013) | 0.9 | 2.4 | 2.16 |
| % | % | Costes directos complementarios | 2 % | 25.19 | 0.50 |
|  |  | Total |  |  | 25.69 |

Claves: rollo, proteccion, estatico, linoleo, pavimentacion, fuego, cordon, intensidad, norma, bacteria, resina, soldadura, compuesto, trafico, tela, soporte, modelo, colorante, resistencia, capa, natural, yute, madero, oxidacion, linaza, aceite, color, inalterado

| Medición | Uds. | Largo | Parcial |
|---|---|---|---|
| planta baja |  |  |  |
| aulas | 6 | 40.00 | 240.00 |
| comedor | 1 | 31.15 | 31.15 |
| almacén | 1 | 8.45 | 8.45 |
| usos múltiples | 1 | 83.80 | 83.80 |
| pasillo | 1 | 4.25 | 4.25 |
| distribuidor | 1 | 23.55 | 23.55 |
| administración | 1 | 18.35 | 18.35 |
|  | 1 | 13.55 | 13.55 |
|  | 1 | 5.95 | 5.95 |
|  | 1 | 13.05 | 13.05 |
| escofia+remates | 1 | 47.25 | 47.25 |
| Total |  |  | 489.35 |

**E11SAP520** m2 PAV. VINÍLICO ROLLOS SAFESTEP (R11) 2mm. (01/06/2010)
24.25 m2 × 37.92 (39.06 con costes indirectos) = 947.21
Pavimento vinílico modelo Safestep R11 de 2 mm. de espesor, antiestático, bactericida, diseño con partículas, en rollos de 2 m. de ancho (EN 426), compuesto por una capa de PVC puro con partículas de cuarzo y carborundum reforzado por una capa de fibra de vidrio sobre soporte plastificado, capa de uso de 0,7 mm. Resistencia eléctrica 1x10E9 ohms (EN 1081 R1), reacción al fuego Bfl/s1 (EN 13501), tráfico intenso U4-P3, resistencia al deslizamiento > 0,5 (EN 13893). Disponible cordón de soldadura para las juntas, así como zócalo y remate longitudinal con listelo de madera lacada, ángulos entrantes y salientes de la misma composición y color.

| Código | Ud | Descripción | Rendimiento | Precio | Importe |
|---|---|---|---|---|---|
| U01AA007 | Hr | Oficial primera | 0.18 | 16 | 2.88 |
| U01AA011 | Hr | Peón ordinario | 0.18 | 14 | 2.52 |
| P08MA020 | kg | Adhesivo contacto | 0.34 | 2 | 0.68 |
| P08MA040 | kg | Pasta niveladora | 1.8 | 1.5 | 2.70 |
| P08SC520 | m2 | Pav. Vinílico Safestep 2 mm. (material; 01/06/2010) | 1.04 | 25 | 26.00 |
| P08SL210b | ml | Remate listelo madera lacada | 1 | 2.4 | 2.40 |
| % | % | Costes directos complementarios | 2 % | 37.18 | 0.74 |
|  |  | Total |  |  | 37.92 |

Claves: superficie, elevacion, pavimentacion, rollo, compuesto, modelo, direccion, espuma, pvc, estatico, acustico, doble, capa, trafico, vinilo, resistencia, fibra, intensidad, cordon, junta, absorcion, fuego, punzon, compacto, vidrio, soldadura, soporte, deslizador

| Medición | Uds. | Largo | Parcial |
|---|---|---|---|
| planta baja |  |  |  |
| aseos | 1 | 5.60 | 5.60 |
|  | 1 | 5.05 | 5.05 |
|  | 1 | 2.65 | 2.65 |
|  | 1 | 3.50 | 3.50 |
| carritos | 1 | 7.45 | 7.45 |
| Total |  |  | 24.25 |

**D19DD050** M2 SOLADO GRES ANTIDESLIZANTE 31x31 C3 (29/02/2012)
165.75 M2 × 31.69 (32.64 con costes indirectos) = 5410.08
M2. Solado de baldosa de gres antideslizante 31x31 cm., para exteríores o interíores (resistencia al deslizamiento Rd>45 s/ UNE-ENV 12633 CLASE 3), recibido con cemento cola según UNE-EN 998-2, p.p. de escofia del mismo material de 7 cm., rejuntado y limpieza, s/ CTE BD SU y NTE-RSB-7.

| Código | Ud | Descripción | Rendimiento | Precio | Importe |
|---|---|---|---|---|---|
| U01FS010 | M2 | Mano obra solado gres (mano de obra; 29/02/2012) | 1 | 7 | 7.00 |
| U18AD050 | M2 | Bald.gres porcel. Antideslizante 31x31cm. (material; 25/02/2013) | 1.05 | 17.5 | 18.38 |
| U18AJ605 | Ml | Escofia gres 7 cm. (material; 29/02/2012) | 1.15 | 2.5 | 2.88 |
| U18AZ012 | Kg | SUPER PREFIX de COPSA | 5.5 | 0.45 | 2.48 |
| U18AZ100 | Kg | PRECERAM100 de COPSA | 0.55 | 0.6 | 0.33 |
| % | % | Costes directos complementarios | 2 % | 31.07 | 0.62 |
|  |  | Total |  |  | 31.69 |

| Medición | Uds. | Largo | Parcial |
|---|---|---|---|
| planta baja |  |  |  |
| cocina | 1 | 27.35 | 27.35 |
| oficio | 1 | 3.85 | 3.85 |
| despensa | 1 | 9.15 | 9.15 |
| basuras | 1 | 4.80 | 4.80 |
| escaleras | 1 | 11.20 | 11.20 |
| planta alta |  |  |  |
| vestíbulo | 1 | 3.35 | 3.35 |
| descansillo | 1 | 2.00 | 2.00 |
| pasillo | 1 | 17.95 | 17.95 |
| vestuarios | 1 | 19.10 | 19.10 |
|  | 1 | 19.30 | 19.30 |
| lavandería | 1 | 6.10 | 6.10 |
| instalaciones | 1 | 41.60 | 41.60 |
| Total |  |  | 165.75 |

**D19DD521** Ml PELDAÑO BALD. GRES COMPACTO C3 (29/02/2012)
22 Ml × 36.68 (37.78 con costes indirectos) = 831.16
Ml. Peldaño formado por huella y tabica de piezas de gres compacto para interíores o exteríores (resistencia al deslizamiento Rd>45 s/ UNE-ENV 12633 CLASE 3), recibido con mortero de cemento y arena de río M5 según UNE-EN 998-2, p.p. de escofia-zanquín del mismo material, i/rejuntado y limpieza s/ CTE BD SU.

| Código | Ud | Descripción | Rendimiento | Precio | Importe |
|---|---|---|---|---|---|
| U01FS110 | Ml | Mano obra peldaño gres (mano de obra; 29/02/2012) | 1 | 12 | 12.00 |
| U01AA011 | Hr | Peón ordinario | 0.3 | 14 | 4.20 |
| U18AD050 | M2 | Bald.gres porcel. Antideslizante 31x31cm. | 0.6 | 17.5 | 10.50 |
| U22PA001 | Ml | Mamperlán acero galv. 3x2 (material) | 1 | 6.25 | 6.25 |
| U18AJ605 | Ml | Escofia gres 7 cm. | 0.5 | 2.5 | 1.25 |
| A01JF006 | M3 | MORTERO CEMENTO M5 (29/02/2012) | 0.02 | 73.1 | 1.46 |
| U18AZ100 | Kg | PRECERAM100 de COPSA | 0.5 | 0.6 | 0.30 |
| % | % | Costes directos complementarios | 2 % | 35.96 | 0.72 |
|  |  | Total |  |  | 36.68 |

**D19DD065** M2 FELPUDO DE FIBRAS TIPO CORAL CLASSIC (01/06/2010)
15.5 M2 × 39.47 (40.65 con costes indirectos) = 630.08
M2. Solado con felpudo de fibras a base de combinación de hilos deldados para absorción de humedad e hilos grusos con acción rascadora para limpieza, tipo CORAL CLASSIC de Forbo ó similar, colocado siguiendo en todo momento las especidicaciones de fabricante, i/ pasta niveladora, adhesivo, materiales, escofia del mismo material, remates y limpieza.

| Código | Ud | Descripción | Rendimiento | Precio | Importe |
|---|---|---|---|---|---|
| U01AA007 | Hr | Oficial primera | 0.5 | 16 | 8.00 |
| U01AA011 | Hr | Peón ordinario | 0.2 | 14 | 2.80 |
| U18OA205 | M2 | Pav. Coral Classic colores (material; 29/02/2012) | 1.1 | 22 | 24.20 |
| P08MA020 | kg | Adhesivo contacto | 0.35 | 2 | 0.70 |
| P08MA040 | kg | Pasta niveladora | 2 | 1.5 | 3.00 |
| % | % | Costes directos complementarios | 2 % | 38.70 | 0.77 |
|  |  | Total |  |  | 39.47 |

| Medición | Uds. | Largo | Ancho | Parcial |
|---|---|---|---|---|
| vestíbulos | 1 | 9.00 |  | 9.00 |
|  | 1 | 4.50 |  | 4.50 |
| s. juegos | 1 | 2.50 | 0.80 | 2.00 |
| Total |  |  |  | 15.5 |

**D19FA004** M2 SOLADO GRANITO NAC. CLASE 3 (29/02/2012)
4.35 M2 × 55.49 (57.15 con costes indirectos) = 248.60
M2. Solado de granito Nacional de 2 cm. de espesor con acabado en corte de sierra, para exteríores e interíores (válido hasta para descansillos de escaleras y/o pendientes superíores al 6% en zonas húmedas), resistencia al deslizamiento Rd>45 s/ UNE-ENV 12633 CLASE 3, recibido con mortero de cemento y arena M5, rejuntado y limpieza, s/ CTE BD SU.

| Código | Ud | Descripción | Rendimiento | Precio | Importe |
|---|---|---|---|---|---|
| U01FS015 | M2 | Mano obra solado mármol (mano de obra; 29/02/2012) | 1 | 12 | 12.00 |
| U01AA011 | Hr | Peón ordinario | 0.2 | 14 | 2.80 |
| U17AA002 | M2 | Granito nacional corte/sierra (material; 29/02/2012) | 1.02 | 35.34 | 36.05 |
| A01JF206 | M3 | MORTERO CEM. M5 c/ A. MIGA (29/02/2012) | 0.05 | 66.83 | 3.34 |
| U04CF005 | Tm | Cemento blanco BL-II 42,5 R Granel (material; 29/02/2012) | 0.001 | 213.6 | 0.21 |
| % | % | Costes directos complementarios | 2 % | 54.40 | 1.09 |
|  |  | Total |  |  | 55.49 |

| Medición | Uds. | Largo | Parcial |
|---|---|---|---|
| planta baja |  |  |  |
| entrada | 1 | 4.35 | 4.35 |
| Total |  |  | 4.35 |

**D19WA039** M2 PAV. CONT. FIB POL. PREFIB COPSA 12 cm. (29/02/2012)
437.85 M2 × 18.75 (19.31 con costes indirectos) = 8454.88
M2. Pavimento continuo de hormigón HM-25/B/20, de 12 cm. de espesor, armado con 0,6 Kg/m3 de fibras de polipropileno PREFIB multifilamento de 12 mm. de Copsa y lámina geotextil de 200g/m2 entre ipermeabilización y hormigón, i/suministro de éste al que se ha incorporado la fibra de polipropileno, extendido, regleado, vibrado y nivelado del hormigón, fratasado mecánico de la superficie, suministro e incorporación en el hormigón fresco de 6 Kg/m2 de RODASOL CUARZO CORINDON, pulimentado mecánico, suministro y aplicación de líquido de curado PRECURING-D de Copsa, y aserrado mecánico de las juntas de retracción con disco de diamante encuadrando paños de 6x6 m., encofrado de juntas de construcción, refuerzos, en su caso, con acero Ø 12, suministro y colocación de poliestireno expandido de 1 cm. de espesor en encuentros con paramentos verticales, sellado de juntas con masilla de poliuretano de elasticidad permanente COPSAFLEX 11-C, y replanteo general del pavimento.

| Código | Ud | Descripción | Rendimiento | Precio | Importe |
|---|---|---|---|---|---|
| U01AA501 | Hr | Cuadrilla A | 0.16 | 37.3 | 5.97 |
| U04MA723 | M3 | Hormigón HM-25/B/20/IIa central | 0.12 | 66 | 7.92 |
| U15EG006 | M2 | Geotextil Danofelt PY 200 gr/m2 | 1.05 | 0.6 | 0.63 |
| U16DJ101 | Kg | Cartucho COPSAFLEX 11C de COPSA (material; 29/02/2012) | 0.08 | 4.52 | 0.36 |
| U38AA103 | Kg | RODASOL cuarzo corindón gris (material; 29/02/2012) | 5 | 0.42 | 2.10 |
| U38AA890 | Kg | Fibra Polipr. PREFIB multifilam.12 mm (material; 29/02/2012) | 0.1 | 7.14 | 0.71 |
| U06GA001 | Kg | Acero corrugado B 400-S (material; 29/02/2012) | 0.25 | 0.79 | 0.20 |
| U04PP700 | Kg | Líq. cura. imperm. PRECURING-D de COPSA (material; 29/02/2012) | 0.08 | 3.29 | 0.26 |
| U02SA005 | Hr | Regleta vibrante (maquinaria; 29/02/2012) | 0.01 | 1.81 | 0.02 |
| U02SA105 | Hr | Fratasadora de gasolina (maquinaria; 29/02/2012) | 0.08 | 1.65 | 0.13 |
| U02SA060 | Hr | Cortadora doble disco (maquinaria; 29/02/2012) | 0.05 | 1.67 | 0.08 |
| % | % | Costes directos complementarios | 2 % | 18.38 | 0.37 |
|  |  | Total |  |  | 18.75 |

| Medición | Uds. | Largo | Parcial |
|---|---|---|---|
| parking cub. | 1 | 437.85 | 437.85 |
| Total |  |  | 437.85 |

## C07 CARPINTERIA METALICA Y CERRAJERIA (29/02/2012)
Importe: 60890.85

**D21LF205** M2 CARP. ABAT. AL. R.P.T. ANODIZ. NAT. 70X53 (29/02/2012)
30.86 M2 × 217.46 (223.98 con costes indirectos) = 6912.02
M2. Carpintería con elementos fijos y hojas abatibles, de aluminio anodizado natural, perfiles de serie redondeada con rotura de puente térmico, con cerco de 50x45 mm., hoja de 70x53 mm. y 1,7 mm. de espesor, para un acristalamiento máximo de 37 mm., consiguiendo una reducción del nivel acústico de 40dB, herrajes de colgar en acero inox, p.p. de cerradura de 3 puntos Tesa o similar, barras tiradores de acero inox y costes indirectos. Homologada con Clase 4 en el ensayo de permeabilidad al aire según norma UNE-EN 1026:2000. La transmitancia máxima es de 3,4 W/m2 K y cumple en las zonas A, B, C y D, según el CTE/DB-HE 1.

| Código | Ud | Descripción | Rendimiento | Precio | Importe |
|---|---|---|---|---|---|
| U01FX001 | Hr | Oficial cerrajería (mano de obra; 29/02/2012) | 0.2 | 15.5 | 3.10 |
| U01FX003 | Hr | Ayudante cerrajería (mano de obra; 29/02/2012) | 0.2 | 13 | 2.60 |
| U20LF205 | M2 | Carp. alum. R.P.T. lac. col. puer. abat. 70X53 (19/04/2013) | 1 | 207.5 | 207.50 |
| % | % | Costes directos complementarios | 2 % | 213.20 | 4.26 |
|  |  | Total |  |  | 217.46 |

| Medición | Uds. | Largo | Alto | Parcial |
|---|---|---|---|---|
| PE1 | 1 | 2.50 | 2.80 | 7.00 |
| PE2 | 1 | 1.57 | 2.80 | 4.40 |
| PV1 | 1 | 2.75 | 2.80 | 7.70 |
| GL1 | 1 | 3.50 | 2.10 | 7.35 |
| GL2 | 1 | 2.10 | 2.10 | 4.41 |
| Total |  |  |  | 30.86 |

**D21LE206** M2 VENTANA PROY. AL. R.P.T. ANOD. NAT. 70X53 (12/04/2013)
82.39 M2 × 233.99 (241.01 con costes indirectos) = 19856.81
M2. Ventana en hoja proyectante de aluminio anodizado natural, perfiles de serie redondeada con rotura de puente térmico, con cerco de 50x45 mm., hoja de 70x53 mm. y 1,5 mm. de espesor, para un acristalamiento máximo de 37 mm., consiguiendo una reducción del nivel acústico de 40 dB, herrajes de colgar, p.p. de cierre con manilla lacada, tapajuntas interior y costes indirectos. Homologada con Clase 4 en el ensayo de permeabilidad al aire según norma UNE-EN 1026:2000. La transmitancia máxima es de 3,4 W/m2 K y cumple en las zonas A, B, C y D, según el CTE/DB-HE 1.

| Código | Ud | Descripción | Rendimiento | Precio | Importe |
|---|---|---|---|---|---|
| U01FX001 | Hr | Oficial cerrajería | 0.2 | 15.5 | 3.10 |
| U01FX003 | Hr | Ayudante cerrajería | 0.2 | 13 | 2.60 |
| U20LE205 | M2 | Carp. alum. R.P.T. lac. col. vent. abat. 70X53 (19/04/2013) | 1 | 223.7 | 223.70 |
| % | % | Costes directos complementarios | 2 % | 229.40 | 4.59 |
|  |  | Total |  |  | 233.99 |

| Medición | Uds. | Largo | Alto | Parcial |
|---|---|---|---|---|
| V1 | 19 | 0.80 | 2.30 | 34.96 |
| V2-V3 | 4 | 2.05 | 0.70 | 5.74 |
| V4 | 1 | 2.75 | 0.70 | 1.93 |
| V5 | 5 | 0.70 | 0.70 | 2.45 |
| V6 | 9 | 0.80 | 1.80 | 12.96 |
| V7 | 1 | 4.20 | 0.70 | 2.94 |
| V8 | 1 | 4.90 | 0.70 | 3.43 |
| G1 | 1 | 3.07 | 2.40 | 7.37 |
| G2 | 1 | 2.20 | 2.80 | 6.16 |
| GL3 | 2 | 2.13 | 0.70 | 2.98 |
| GL4 | 3 | 0.70 | 0.70 | 1.47 |
| Total |  |  |  | 82.39 |

**D23AN315** M2 PUERTA CORREDERA LAMAS (29/02/2012)
5.28 M2 × 115.99 (119.47 con costes indirectos) = 630.80
M2. Puerta metálica, en hoja de corredera, fabricada a base de perfiles rectangulares en cerco y lamas de chapa metálica a dos caras, galvanizada en caliente, incluso p.p. de guía formada por PNU 100, ruedas para deslizamiento de 200 mm. con rodamiento de engrase permanente, cerrojo para enclavamiento manual y elementos de sustentación necesaríos para su perfecto funcionamiento.

| Código | Ud | Descripción | Rendimiento | Precio | Importe |
|---|---|---|---|---|---|
| U01FX001 | Hr | Oficial cerrajería | 0.5 | 15.5 | 7.75 |
| U01FX003 | Hr | Ayudante cerrajería | 0.5 | 13 | 6.50 |
| U22AA168 | M2 | Puerta cancela corredera (material; 19/04/2013) | 1 | 94.9 | 94.90 |
| U19QA010 | Ml | Tapajuntas pino pintar 70x15 (material; 29/02/2012) | 3.6 | 1.27 | 4.57 |
| % | % | Costes directos complementarios | 2 % | 113.72 | 2.27 |
|  |  | Total |  |  | 115.99 |

| Medición | Uds. | Largo | Alto | Parcial |
|---|---|---|---|---|
| PG | 1 | 2.20 | 2.40 | 5.28 |
| Total |  |  |  | 5.28 |

**D23AA310** M2 PUERTA BATIENTE AL. R.P.T. ANOD. NAT. (12/04/2013)
3.81 M2 × 250.45 (257.96 con costes indirectos) = 982.83
M2. Puerta batiente de una hoja practicable, según planos, en aluminio anodizado natural, perfiles de serie redondeada con rotura de puente térmico, con marco de 45mm. y hoja de 53mm., 1,7 mm. de espesor, para un acristalamiento máximo de 39mm., lamas de aluminio de 100x20 mm ajunquilladas, imitando entablado horizontal, i/ p.p. de herrajes de cuelgue antipalanca y cerradura de 3 puntos con manillas de acero inox, totalmente instalada, con garras de anclaje a hormigón.

| Código | Ud | Descripción | Rendimiento | Precio | Importe |
|---|---|---|---|---|---|
| U01FX001 | Hr | Oficial cerrajería | 0.2 | 15.5 | 3.10 |
| U01FX003 | Hr | Ayudante cerrajería | 0.2 | 13 | 2.60 |
| U20LF205 | M2 | Carp. alum. R.P.T. lac. col. puer. abat. 70X53 | 1 | 207.5 | 207.50 |
| PLU19AT02 | M2 | Lamas al. lacado 100x20mm (material; 19/04/2013) | 1 | 24.72 | 24.72 |
| U19QA010 | Ml | Tapajuntas pino pintar 70x15 | 6 | 1.27 | 7.62 |
| % | % | Costes directos complementarios | 2 % | 245.54 | 4.91 |
|  |  | Total |  |  | 250.45 |

| Medición | Uds. | Largo | Alto | Parcial |
|---|---|---|---|---|
| PE3 | 2 | 0.93 | 2.05 | 3.81 |
| Total |  |  |  | 3.81 |

**D23AD095** M2 PUERTA CORTAFUEGO EI2/45/C5 (29/02/2012)
15.29 M2 × 77.25 (79.57 con costes indirectos) = 1216.63
M2. Puerta resistente al fuego a partir de los datos obtenidos de los ensayos de resistencia al fuego con clasificación EI2/45/C5 según UNE EN-13501-2 (Integridad E: no transmisión de una cara a otra por llama o gases caliente; Aislamiento I: no transmisión de una cara a otra por transferencia de calor, con sufijo 2: para medición de distancias y temperaturas a tener en cuenta (100 mm/180º/100 mm); Tiempo t= 45 minutos o valor mínimo que debe cumplir tanto la integridad E como el aislamiento I; Capacidad de cierre automático C5; para uso s/ CTE (tabla 1.2 y 2.1 del DB-SI-1.1 y 1.2) siguiente: a) en paredes que delimitan sectores de incendios, con resistencia t de la puerta mitad del requerido a la pared en la que se encuentre, o bien la cuarta parte en caso de utilizar vestíbulos de independencia; b) puertas de locales de riesgo especial (bajo, medio o alto) en comunicación con el resto del edificio; con marcado CE y certificado y declaración CE de conformidad; de una o dos hojas abatibles con doble chapa de acero, i/p.p. de aislamiento de fibra mineral, cerco tipo "Z" electrosoldado de 3 mm. de espesor, mecanismo de cierre automático y herrajes de colgar y de seguridad, juntas, etc... según CTE/DB-SI 1.

| Código | Ud | Descripción | Rendimiento | Precio | Importe |
|---|---|---|---|---|---|
| U01FX001 | Hr | Oficial cerrajería | 0.2 | 15.5 | 3.10 |
| U01FX003 | Hr | Ayudante cerrajería | 0.2 | 13 | 2.60 |
| U22AA175 | M2 | Puerta cortafuego EI2/45/C5 (material; 29/02/2012) | 1 | 70.04 | 70.04 |
| % | % | Costes directos complementarios | 2 % | 75.74 | 1.51 |
|  |  | Total |  |  | 77.25 |

| Medición | Uds. | Largo | Alto | Parcial |
|---|---|---|---|---|
| PEI1 | 7 | 0.83 | 2.05 | 11.91 |
| PEI2 | 1 | 1.65 | 2.05 | 3.38 |
| Total |  |  |  | 15.29 |

**D24GG010** M2 DOBLE ACRISTALAMIENTO 4.4/12/4.4 (29/02/2012)
107.26 M2 × 85.04 (87.59 con costes indirectos) = 9394.90
M2. Doble acristalamiento t/ Climalit de Rw=38 dB y espesor total 28 mm, formado por dos vidrios laminados acústicos y de seguridad Stadip 8 mm. de espesor (4+4) y cámara de aire deshidratado de 12 mm con perfil separador de aluminio y doble sellado perimetral, fijado sobre carpintería con acuñado mediante calzos de apoyo perimetrales y laterales y sellado en frío con silicona neutra, incluso colocación de junquillos, según NTE-FVP.

| Código | Ud | Descripción | Rendimiento | Precio | Importe |
|---|---|---|---|---|---|
| U01FZ303 | Hr | Oficial 1ª vidriería (mano de obra; 29/02/2012) | 0.25 | 15 | 3.75 |
| U23GG021 | M2 | CLIMALIT 44.1/12/44.1 40dB* (material; 12/04/2013) | 1.006 | 72 | 72.43 |
| U23OV511 | Ml | Sellado con silicona neutra (material; 29/02/2012) | 7 | 0.78 | 5.46 |
| U23OV520 | Ud | Materiales auxiliares (material; 29/02/2012) | 1.5 | 1.15 | 1.73 |
| % | % | Costes directos complementarios | 2 % | 83.37 | 1.67 |
|  |  | Total |  |  | 85.04 |

| Medición | Uds. | Largo | Alto | Parcial |
|---|---|---|---|---|
| PE1 | 1 | 2.50 | 2.80 | 7.00 |
| PE2 | 1 | 1.57 | 2.80 | 4.40 |
| PV1 | 1 | 2.75 | 2.80 | 7.70 |
| GL1 | 1 | 3.50 | 2.10 | 7.35 |
| GL2 | 1 | 2.10 | 2.10 | 4.41 |
| GL.3 | 2 | 2.13 | 0.70 | 2.98 |
| GL.4 | 3 | 0.70 | 0.70 | 1.47 |
| V1 | 19 | 0.70 | 2.30 | 30.59 |
| V2-V3 | 4 | 2.05 | 0.70 | 5.74 |
| V4 | 1 | 2.75 | 0.70 | 1.93 |
| V5 | 5 | 0.70 | 0.70 | 2.45 |
| V6 | 9 | 0.70 | 1.80 | 11.34 |
| V7 | 1 | 4.20 | 0.70 | 2.94 |
| V8 | 1 | 4.90 | 0.70 | 3.43 |
| G1 | 1 | 3.07 | 2.40 | 7.37 |
| G2 | 1 | 2.20 | 2.80 | 6.16 |
| Total |  |  |  | 107.26 |

**D23IA005** Ml BARANDILLA ESCALERA TUBO ACERO
8.2 Ml × 84.61 (87.15 con costes indirectos) = 714.63
Ml. Barandilla de escalera de 90 cm. de altura, con pasamanos de 50x40 mm., pilastras de 40x40 mm., cada 70 cm., barandal superíor a 12 cm. del pasamanos e inferíor a 3 cm., en perfil de 40x40 mm., y barrotes verticales de 30x15 mm. a 10 cm., acabado pintura al esmalte en dos manos, totalmente instalada.

| Código | Ud | Descripción | Rendimiento | Precio | Importe |
|---|---|---|---|---|---|
| U01FX001 | Hr | Oficial cerrajería | 0.1 | 15.5 | 1.55 |
| U01FX003 | Hr | Ayudante cerrajería | 0.1 | 13 | 1.30 |
| U22AI101 | Ml | Barandilla escalera hierro tubo (material) | 1 | 58.4 | 58.40 |
| D43VA110 | M2 | PINTURA AL ESMALTE SATINADO | 2 | 10.85 | 21.70 |
| % | % | Costes directos complementarios | 2 % | 82.95 | 1.66 |
|  |  | Total |  |  | 84.61 |

| Medición | Uds. | Largo | Parcial |
|---|---|---|---|
|  | 1 | 3.70 | 3.70 |
|  | 1 | 3.40 | 3.40 |
|  | 1 | 1.10 | 1.10 |
| Total |  |  | 8.2 |

**D46AF050** Ml BARANDILLA DOBLE ERGONÓMICA
4.1 Ml × 124.7 (128.44 con costes indirectos) = 526.60
Ml. Barandilla en rampa formada por un pasamanos ergonómico situado a 100 cm. del suelo, otro a 65-75cm., barrotes con separación máxima de 12 cm., protección hasta los 25 cm. del suelo y fijada sobre el pavimento inferíor, sin que existan interrupciones en el pasamanos, ni aristas o elementos punzantes. Toda ella de acero inoxidable AISI 316, según detalle de planos de proyecto, incluyendo los medios materiales y costes indirectos.

| Código | Ud | Descripción | Rendimiento | Precio | Importe |
|---|---|---|---|---|---|
| U01FX001 | Hr | Oficial cerrajería | 0.5 | 15.5 | 7.75 |
| U01FX003 | Hr | Ayudante cerrajería | 0.5 | 13 | 6.50 |
| U46AA075 | Ml | Baranda esc. ergonómica doble pasamanos inox (material; 15/04/2013) | 1 | 108 | 108.00 |
| % | % | Costes directos complementarios | 2 % | 122.25 | 2.45 |
|  |  | Total |  |  | 124.7 |

| Medición | Uds. | Largo | Parcial |
|---|---|---|---|
|  | 1 | 3.00 | 3.00 |
|  | 1 | 1.10 | 1.10 |
| Total |  |  | 4.1 |

**D23IN002** Ml PASAMANOS TUBO INOX D= 50 mm. (08/07/2013)
13 Ml × 39.28 (40.46 con costes indirectos) = 525.98
Ml. Suministro y colocación de pasamanos metálico formado por tubo circular de diámetro 50 mm., en acero inox. Aisi 316, i/p.p. de patillas de sujeción a base de redondo liso macizo de 16 mm. separados cada 50 cm.

| Código | Ud | Descripción | Rendimiento | Precio | Importe |
|---|---|---|---|---|---|
| U01FX001 | Hr | Oficial cerrajería | 0.06 | 15.5 | 0.93 |
| U01FX003 | Hr | Ayudante cerrajería | 0.06 | 13 | 0.78 |
| U22AI002 | Ml | Pasamanos tubo inox D=50 mm. (material; 08/07/2013) | 1 | 36.8 | 36.80 |
| % | % | Costes directos complementarios | 2 % | 38.51 | 0.77 |
|  |  | Total |  |  | 39.28 |

| Medición | Uds. | Largo | Parcial |
|---|---|---|---|
|  | 1 | 3.00 | 3.00 |
|  | 2 | 5.00 | 10.00 |
| Total |  |  | 13 |

**D23IA120** Ml CIERRE EXT. PARCELA TUBO ACERO h=1.50m (15/04/2013)
103.1 Ml × 100.31 (103.32 con costes indirectos) = 10652.29
Ml. Cierre exterior de parcela, metálico según plano de detalle, a base de: tubos acero galvanizado d=50mm en vertical y anclados a muro de hormigón cada 2m, y tubos intermedios del mismo tipo cada 10cm soldados a perfil longitudinal en T invertida, con una altura vista sobre muro de 1.50m, acabado con pintura al esmalte color a definir sobre imprimación wash-primer para galvanizado, i/ p.p. de puerta-cancela de acceso, totalmente instalado.

| Código | Ud | Descripción | Rendimiento | Precio | Importe |
|---|---|---|---|---|---|
| U01FX001 | Hr | Oficial cerrajería | 0.5 | 15.5 | 7.75 |
| U01FX003 | Hr | Ayudante cerrajería | 0.5 | 13 | 6.50 |
| mo029 | h | Oficial 2ª construcción. (mano de obra) | 0.2 | 15.3 | 3.06 |
| U24HA007 | Ml | Tubo acero galvan. 2" DN50 con tapa (material) | 9.5 | 4 | 38.00 |
| U06JA005 | Kg | Acero laminado S275J0 galvanizado (material; 15/04/2013) | 16 | 1.5 | 24.00 |
| U39AZ012 | Hr | Equipo soldadura (maquinaria) | 0.4 | 0.64 | 0.26 |
| D43VA110 | M2 | PINTURA AL ESMALTE SATINADO | 1.73 | 10.85 | 18.77 |
| % | % | Costes directos complementarios | 2 % | 98.34 | 1.97 |
|  |  | Total |  |  | 100.31 |

| Medición | Uds. | Largo | Parcial |
|---|---|---|---|
| tramo 1 | 1 | 28.00 | 28.00 |
| tramo 2 | 1 | 10.50 | 10.50 |
| tramo 3 | 1 | 26.00 | 26.00 |
| calle | 1 | 17.40 | 17.40 |
|  | 4 | 4.00 | 16.00 |
|  | 1 | 2.20 | 2.20 |
|  | 1 | 3.00 | 3.00 |
| Total |  |  | 103.1 |

**D05GC795** Ml REMATE SUPERIOR PETO CHAPA ALUM.
86.52 Ml × 28.69 (29.55 con costes indirectos) = 2556.67
Ml. Remate superíor de peto de parking realizado con chapa de alumnio anodizado natural, conformada con pliegues según detalle, desarrollo de 700 mm., i/ p.p. de solapes y accesoríos de anclaje oculto tipo clip a perfil previo atornillado a ambos lados del peto, totalmente instalado y sellado.

| Código | Ud | Descripción | Rendimiento | Precio | Importe |
|---|---|---|---|---|---|
| U01AA501 | Hr | Cuadrilla A | 0.25 | 37.3 | 9.33 |
| U12NC545 | Ml | Remat.chapa alum 1mm desar=700mm (material) | 1 | 18.8 | 18.80 |
| % | % | Costes directos complementarios | 2 % | 28.13 | 0.56 |
|  |  | Total |  |  | 28.69 |

| Medición | Uds. | Largo | Parcial |
|---|---|---|---|
| perímetro | 1 | 20.00 | 20.00 |
|  | 1 | 8.80 | 8.80 |
|  | 1 | 1.70 | 1.70 |
|  | 1 | 3.20 | 3.20 |
|  | 1 | 1.80 | 1.80 |
|  | 1 | 3.86 | 3.86 |
|  | 1 | 1.10 | 1.10 |
|  | 1 | 5.10 | 5.10 |
|  | 1 | 1.40 | 1.40 |
|  | 1 | 4.16 | 4.16 |
|  | 1 | 3.42 | 3.42 |
|  | 1 | 2.50 | 2.50 |
|  | 1 | 16.60 | 16.60 |
| patio interior | 1 | 4.35 | 4.35 |
|  | 1 | 7.28 | 7.28 |
|  | 1 | 1.25 | 1.25 |
| Total |  |  | 86.52 |

**D23IA125** Ml CIERRE EXT. PARKING TUBO ACERO h=0.64m (15/04/2013)
86.52 Ml × 53.31 (54.91 con costes indirectos) = 4750.81
Ml. Cierre exterior de terraza aparcamiento, metálico según plano de detalle, a base de: tubos acero galvanizado d=50mm en vertical, conformados curvados y anclados a muro de hormigón cada 2m, y tubos intermedios del mismo tipo cada 10cm soldados a perfil longitudinal en T invertida, con una altura vista sobre muro de 0.65m, acabado con pintura al esmalte color a definir sobre imprimación wash-primer para galvanizado, totalmente instalado.

| Código | Ud | Descripción | Rendimiento | Precio | Importe |
|---|---|---|---|---|---|
| U01FX001 | Hr | Oficial cerrajería | 0.25 | 15.5 | 3.88 |
| U01FX003 | Hr | Ayudante cerrajería | 0.25 | 13 | 3.25 |
| mo029 | h | Oficial 2ª construcción. | 0.1 | 15.3 | 1.53 |
| U24HA007 | Ml | Tubo acero galvan. 2" DN50 con tapa | 5.3 | 4 | 21.20 |
| U06JA005 | Kg | Acero laminado S275J0 galvanizado | 10 | 1.5 | 15.00 |
| U39AZ012 | Hr | Equipo soldadura | 0.2 | 0.64 | 0.13 |
| D43VA110 | M2 | PINTURA AL ESMALTE SATINADO | 0.67 | 10.85 | 7.27 |
| % | % | Costes directos complementarios | 2 % | 52.26 | 1.05 |
|  |  | Total |  |  | 53.31 |

| Medición | Uds. | Largo | Parcial |
|---|---|---|---|
| perímetro | 1 | 20.00 | 20.00 |
|  | 1 | 8.80 | 8.80 |
|  | 1 | 1.70 | 1.70 |
|  | 1 | 3.20 | 3.20 |
|  | 1 | 1.80 | 1.80 |
|  | 1 | 3.86 | 3.86 |
|  | 1 | 1.10 | 1.10 |
|  | 1 | 5.10 | 5.10 |
|  | 1 | 1.40 | 1.40 |
|  | 1 | 4.16 | 4.16 |
|  | 1 | 3.42 | 3.42 |
|  | 1 | 2.50 | 2.50 |
|  | 1 | 16.60 | 16.60 |
| patio interior | 1 | 4.35 | 4.35 |
|  | 1 | 7.28 | 7.28 |
|  | 1 | 1.25 | 1.25 |
| Total |  |  | 86.52 |

**D23IA130** M2 FRENTE ACCESO PARKING TUBO ACERO (15/04/2013)
7.8 M2 × 270.09 (278.19 con costes indirectos) = 2169.88
M2. Frente de acceso a terraza-aparcamiento, metálico según plano de detalle, constituido por cancela para acceso vehículos y puerta peatonal, ambas abatibles, a base de: tubos acero galvanizado d=50mm en vertical y fijados a tubos rectangulares horizontales inferior y superior, abisagrados a postes soporte metálicos cuadrados 100.6 acabado con pintura al esmalte color a definir sobre imprimación wash-primer para galvanizado, i/ herrajes de cuelgue y cierre mediante cerradura eléctrica en peatonal y motorización en cancela para vehículos, totalmente instalado.

| Código | Ud | Descripción | Rendimiento | Precio | Importe |
|---|---|---|---|---|---|
| U01FX001 | Hr | Oficial cerrajería | 0.5 | 15.5 | 7.75 |
| U01FX003 | Hr | Ayudante cerrajería | 0.5 | 13 | 6.50 |
| mo029 | h | Oficial 2ª construcción. | 0.5 | 15.3 | 7.65 |
| U24HA007 | Ml | Tubo acero galvan. 2" DN50 con tapa | 8 | 4 | 32.00 |
| U06SA615 | Kg | Acero en tubular S275J0 galvanizado | 15 | 1.52 | 22.80 |
| U39AZ012 | Hr | Equipo soldadura | 0.6 | 0.64 | 0.38 |
| U20XA015 | Ud | Cerrad. embutir eléctrica (material; 15/04/2013) | 0.15 | 52 | 7.80 |
| D23XN255 | Ud | EQUIPO MOTORIZ. PUERTA BATIENTE (15/04/2013) | 0.15 | 1054.76 | 158.21 |
| D43VA110 | M2 | PINTURA AL ESMALTE SATINADO | 2 | 10.85 | 21.70 |
| % | % | Costes directos complementarios | 2 % | 264.79 | 5.30 |
|  |  | Total |  |  | 270.09 |

| Medición | Uds. | Largo | Ancho | Parcial |
|---|---|---|---|---|
|  | 1 | 3.90 | 2.00 | 7.80 |
| Total |  |  |  | 7.8 |

## C08 CARPINTERIA DE MADERA (29/02/2012)
Importe: 36495.82

**D20EA105** M2 PUERTA VIDRIERA LISA LACADA (29/02/2012)
22.31 M2 × 131.89 (135.85 con costes indirectos) = 3030.81
M2. Puerta de paso vidriera con hoja lisa formada por tablero rechapado de madera o tablero DM, de medidas 2030 x 725 / 625/ 400 x 35 mm. Precerco en madera de pino de 90x35 mm, cerco visto de 90x30 mm de madera de sapelly o pino y tapajuntas de 70x10 de mismo material. Con 4 pernios de acero inox, resbalón de petaca Tesa ó similar y juego de manillas de acero inox con escudo roscado. Totalmente montada, incluso acristalamiento con vidrio de seguridad Stadip 33.1 PVB incoloro, y p.p. de medios auxiliares.

| Código | Ud | Descripción | Rendimiento | Precio | Importe |
|---|---|---|---|---|---|
| U01FV001 | Hr | Equip.montaje carp.(of.+ay.) (mano de obra; 29/02/2012) | 0.75 | 30 | 22.50 |
| U19AA030 | Ud | Precerco pino 2ª 90x35 mm (material; 29/02/2012) | 0.56 | 13.6 | 7.62 |
| U19AD250 | Ud | Cerco madera 90x30 mm (material; 29/02/2012) | 0.56 | 18.15 | 10.16 |
| U19IJ120 | Ud | Puerta paso vidriera (material; 29/02/2012) | 0.52 | 85.5 | 44.46 |
| U23IA005 | M2 | Vid. lam. seg. STADIP 33.1 PVB incol. (material; 29/02/2012) | 0.8 | 27.48 | 21.98 |
| U19QA110 | Ml | Tapajuntas 70x15 mm. (material; 29/02/2012) | 5.65 | 2.53 | 14.29 |
| U19XA010 | Ud | Manillas puer.paso c/resb.TESA (material; 29/02/2012) | 0.56 | 12.6 | 7.06 |
| U19XI115 | Ud | Pernio inox 9,5 cm. (material; 29/02/2012) | 1.8 | 0.6 | 1.08 |
| U19XK510 | Ud | Tornillo acero inox19/22 mm. (material; 29/02/2012) | 5 | 0.03 | 0.15 |
| % | % | Costes directos complementarios | 2 % | 129.30 | 2.59 |
|  |  | Total |  |  | 131.89 |

| Medición | Uds. | Largo | Alto | Parcial |
|---|---|---|---|---|
| P.1-P.2 | 6 | 1.26 | 2.05 | 15.50 |
| P.5 | 2 | 1.66 | 2.05 | 6.81 |
| Total |  |  |  | 22.31 |

**D20CA100** M2 PUERTA PASO LISA LACADA (29/02/2012)
30.63 M2 × 97.98 (100.92 con costes indirectos) = 3091.18
M2. Puerta de paso ciega con hoja lisa formada por tablero rechapado de madera o tablero DM, de medidas 2030 x 725 / 625/ 400 x 35 mm. Precerco en madera de pino de 90x35 mm, cerco visto de 90x30 mm de madera de sapelly o pino y tapajuntas de 70x10 de mismo material. Con 4 pernios de acero inoxi, resbalón de petaca Tesa ó similar y juego de manillas de acero inox con escudo roscado. Totalmente montada, incluso en p.p. de medios auxiliares.

| Código | Ud | Descripción | Rendimiento | Precio | Importe |
|---|---|---|---|---|---|
| U01FV001 | Hr | Equip.montaje carp.(of.+ay.) | 0.7 | 30 | 21.00 |
| U19AA030 | Ud | Precerco pino 2ª 90x35 mm | 0.56 | 13.6 | 7.62 |
| U19AD250 | Ud | Cerco madera 90x30 mm | 0.56 | 18.15 | 10.16 |
| U19ID620 | Ud | Puerta lisa 35 mm (material; 29/02/2012) | 0.52 | 66.73 | 34.70 |
| U19QA110 | Ml | Tapajuntas 70x15 mm. | 5.65 | 2.53 | 14.29 |
| U19XA010 | Ud | Manillas puer.paso c/resb.TESA | 0.56 | 12.6 | 7.06 |
| U19XI115 | Ud | Pernio inox 9,5 cm. | 1.8 | 0.6 | 1.08 |
| U19XK510 | Ud | Tornillo acero inox19/22 mm. | 5 | 0.03 | 0.15 |
| % | % | Costes directos complementarios | 2 % | 96.06 | 1.92 |
|  |  | Total |  |  | 97.98 |

| Medición | Uds. | Largo | Alto | Parcial |
|---|---|---|---|---|
| P3-P4 | 14 | 0.83 | 2.05 | 23.82 |
| M3-M4 | 4 | 0.83 | 2.05 | 6.81 |
| Total |  |  |  | 30.63 |

**D20GA110** M2 PUERTA CORREDERA LISA LACADA (29/02/2012)
8.51 M2 × 152.52 (157.1 con costes indirectos) = 1336.92
M2. Puerta de paso corredera con hoja lisa formada por tablero rechapado en madera o tablero DM, de medidas 2030 x 825 / 725 x 35 mm. Precerco en madera de pino de 90x35 mm, cerco visto de 90x30 mm madera maciza y tapajuntas de 70x10 del mismo material. Con guías de colgar y cerradura especial al canto y uñeros o manillón con escudos de inox. Totalmente montada, incluso en p.p. de medios auxiliares.

| Código | Ud | Descripción | Rendimiento | Precio | Importe |
|---|---|---|---|---|---|
| U01FV001 | Hr | Equip.montaje carp.(of.+ay.) | 1.2 | 30 | 36.00 |
| U19AA010 | Ud | Precerco pino 2ª 7x3,5 cm. (material; 29/02/2012) | 0.56 | 10 | 5.60 |
| U19AJ005 | Ml | Cerco madera 7x5 cm. (material; 29/02/2012) | 2.71 | 8.88 | 24.06 |
| U19IA120 | Ud | Puerta corredera lisa 35mm (material; 29/02/2012) | 0.56 | 81.6 | 45.70 |
| U19QA110 | Ml | Tapajuntas 70x15 mm. | 5.65 | 2.53 | 14.29 |
| U19XC010 | Ud | Juego manillón inox c/escudo (material; 29/02/2012) | 0.56 | 16 | 8.96 |
| U19XG210 | Ud | Cerradura puerta corredera "Tesa" (material; 29/02/2012) | 0.56 | 4.1 | 2.30 |
| U19XM210 | Ud | Guías colgar puerta corredera (material; 29/02/2012) | 0.56 | 22 | 12.32 |
| U19XK610 | Ud | Tornillo inox 21/35 mm. (material; 29/02/2012) | 5 | 0.06 | 0.30 |
| % | % | Costes directos complementarios | 2 % | 149.53 | 2.99 |
|  |  | Total |  |  | 152.52 |

| Medición | Uds. | Largo | Alto | Parcial |
|---|---|---|---|---|
| P.6 | 5 | 0.83 | 2.05 | 8.51 |
| Total |  |  |  | 8.51 |

**D20KM120** M2 ARMARIO CORREDERA LISO LACADA (29/02/2012)
11.58 M2 × 133.21 (137.21 con costes indirectos) = 1588.89
M2. Frente de armarío empotrado, con hoja corredera en tablero contrachapado o DM 16 mm, con balda maletero y estante intermedio, recercado madera macizo en todo su contorno de 30 mm. de grueso para lacar, cerco de madera maciza 7x5 cm., tapajuntas 7x1.5 cm. en madera o tablero DM, guías de colgar, i/herrajes de colgar y tiradores en inox.

| Código | Ud | Descripción | Rendimiento | Precio | Importe |
|---|---|---|---|---|---|
| U01FV001 | Hr | Equip.montaje carp.(of.+ay.) | 0.9 | 30 | 27.00 |
| U19AA005 | Ml | Precerco pino 2ª 7x3,5 cm. (material; 29/02/2012) | 2.45 | 1.88 | 4.61 |
| U19AJ005 | Ml | Cerco madera 7x5 cm. | 2.45 | 8.88 | 21.76 |
| U19KA110 | M2 | Frente armario liso (material; 29/02/2012) | 1 | 42 | 42.00 |
| U19KJ060 | Ml | Balda de armario ancho 55 cm (material) | 0.8 | 16.87 | 13.50 |
| U19KJ030 | Ml | Barra armario niquelada D=12/19 (material) | 0.8 | 3.19 | 2.55 |
| U19QA010 | Ml | Tapajuntas pino pintar 70x15 | 4 | 1.27 | 5.08 |
| U19XM310 | Ud | Guías armario p.corredera (material; 29/02/2012) | 0.8 | 12 | 9.60 |
| U19XE210 | Ud | Tirador armario latón c/esc. (material) | 1 | 4.5 | 4.50 |
| % | % | Costes directos complementarios | 2 % | 130.60 | 2.61 |
|  |  | Total |  |  | 133.21 |

| Medición | Uds. | Largo | Alto | Parcial |
|---|---|---|---|---|
| PA.1 | 1 | 1.20 | 2.55 | 3.06 |
| PA.2 | 1 | 1.12 | 2.55 | 2.86 |
| PA.3 | 1 | 2.22 | 2.55 | 5.66 |
| Total |  |  |  | 11.58 |

**D20QA010** M2 VENTANAL FIJO MADERA PARA PINTAR (29/02/2012)
51.84 M2 × 68.79 (70.85 con costes indirectos) = 3672.86
M2. Ventanal fijo para la colocación de vidriera, con cerco de pino maciza de 11x6 cm. para pintar o lacar, con tapajuntas pino pintar 7x1,5 cm., por ambas caras y junquillos fijación vidrío. Según CTE/DB-HS 3.

| Código | Ud | Descripción | Rendimiento | Precio | Importe |
|---|---|---|---|---|---|
| U01FV001 | Hr | Equip.montaje carp.(of.+ay.) | 1.65 | 30 | 49.50 |
| U19AD005 | Ml | Cerco madera pino 11x6 cm. (material; 29/02/2012) | 2.35 | 3.85 | 9.05 |
| U19QA010 | Ml | Tapajuntas pino pintar 70x15 | 7 | 1.27 | 8.89 |
| % | % | Costes directos complementarios | 2 % | 67.44 | 1.35 |
|  |  | Total |  |  | 68.79 |

| Medición | Uds. | Largo | Alto | Parcial |
|---|---|---|---|---|
| VP1 | 2 | 1.50 | 1.00 | 3.00 |
| VP2 | 4 | 2.80 | 1.00 | 11.20 |
| VP3 | 1 | 1.00 | 1.00 | 1.00 |
| M1-M2 | 2 | 3.36 | 1.33 | 8.94 |
|  | 2 | 0.90 | 2.50 | 4.50 |
| M3 | 4 | 0.60 | 1.23 | 2.95 |
|  | 2 | 2.99 | 2.50 | 14.95 |
|  | -2 | 0.80 | 2.05 | -3.28 |
| M4 | 2 | 1.56 | 1.23 | 3.84 |
|  | 2 | 2.46 | 1.23 | 6.05 |
|  | -2 | 0.80 | 0.82 | -1.31 |
| Total |  |  |  | 51.84 |

**PL0406_7A** ML RECERCADO VENTANA DM (27/11/2002)
280.24 ML × 6.18 (6.37 con costes indirectos) = 1785.13
Ml. Recercado interior de ventanas en tablero DM 16mm canteado, según detalle, acabado para lacar.

| Código | Ud | Descripción | Rendimiento | Precio | Importe |
|---|---|---|---|---|---|
| U01FV010 | Hr | Oficial 1ª carpintero | 0.3 | 16 | 4.80 |
| U13MM010 | M2 | Tablero DM desnudo 16 mm. (material; 26/12/2005) | 0.15 | 8 | 1.20 |
| %CI | % | Costes indirectos..(s/total) | 3 % | 6.00 | 0.18 |
|  |  | Total |  |  | 6.18 |

| Medición | Uds. | Largo | Parcial |
|---|---|---|---|
| PE1 | 1 | 2.50 | 2.50 |
|  | 2 | 2.80 | 5.60 |
| PE2 | 1 | 1.57 | 1.57 |
|  | 2 | 2.80 | 5.60 |
| PV1 | 1 | 2.75 | 2.75 |
|  | 2 | 2.80 | 5.60 |
| GL1 | 1 | 3.50 | 3.50 |
|  | 2 | 2.10 | 4.20 |
| GL2 | 3 | 2.10 | 6.30 |
| GL3 | 4 | 2.13 | 8.52 |
|  | 4 | 0.70 | 2.80 |
| GL4 | 12 | 0.70 | 8.40 |
| V1 | 38 | 0.70 | 26.60 |
|  | 38 | 2.30 | 87.40 |
| V2-V3 | 8 | 2.05 | 16.40 |
|  | 8 | 0.70 | 5.60 |
| V4 | 2 | 2.75 | 5.50 |
|  | 2 | 0.70 | 1.40 |
| V5 | 20 | 0.70 | 14.00 |
| V6 | 18 | 0.70 | 12.60 |
|  | 18 | 1.80 | 32.40 |
| V7 | 2 | 4.20 | 8.40 |
|  | 2 | 0.70 | 1.40 |
| V8 | 2 | 4.90 | 9.80 |
|  | 2 | 0.70 | 1.40 |
| Total |  |  | 280.24 |

**D24IA005** M2 VIDRIO SEG. STADIP 33.1 INC. (Nivel 2B2) (29/02/2012)
51.84 M2 × 44.12 (45.44 con costes indirectos) = 2355.61
M2. Acristalamiento de vidrío laminar de seguridad Stadip compuesto por dos vidríos de 3 mm de espesor unidos mediante lámina de butiral de polivinilo incolora de 0,38 mm, clasificado 2B2 según UNE-EN 12600, fijado sobre carpintería con acuñado mediante calzos de apoyo perimetrales y laterales y sellado en frío con silicona neutra, incluso colocación de junquillos, según NTE-FVP.

| Código | Ud | Descripción | Rendimiento | Precio | Importe |
|---|---|---|---|---|---|
| U01FZ303 | Hr | Oficial 1ª vidriería | 0.6 | 15 | 9.00 |
| U23IA005 | M2 | Vid. lam. seg. STADIP 33.1 PVB incol. | 1.006 | 27.48 | 27.64 |
| U23OV511 | Ml | Sellado con silicona neutra | 7 | 0.78 | 5.46 |
| U23OV520 | Ud | Materiales auxiliares | 1 | 1.15 | 1.15 |
| % | % | Costes directos complementarios | 2 % | 43.25 | 0.87 |
|  |  | Total |  |  | 44.12 |

| Medición | Uds. | Largo | Alto | Parcial |
|---|---|---|---|---|
| VP1 | 2 | 1.50 | 1.00 | 3.00 |
| VP2 | 4 | 2.80 | 1.00 | 11.20 |
| VP3 | 1 | 1.00 | 1.00 | 1.00 |
| M1-M2 | 2 | 3.36 | 1.33 | 8.94 |
|  | 2 | 0.90 | 2.50 | 4.50 |
| M3 | 4 | 0.60 | 1.23 | 2.95 |
|  | 2 | 2.99 | 2.50 | 14.95 |
|  | -2 | 0.80 | 2.05 | -3.28 |
| M4 | 2 | 1.56 | 1.23 | 3.84 |
|  | 2 | 2.46 | 1.23 | 6.05 |
|  | -2 | 0.80 | 0.82 | -1.31 |
| Total |  |  |  | 51.84 |

**D20UD010** M2 PERSIANA INTERIOR LUVERDRAPE (29/02/2012)
157.1 M2 × 54.32 (55.95 con costes indirectos) = 8789.75
M2. Persiana interíor de fibra textil tipo Luverdrape o similar, con lamas verticales de 89 mm. de ancho, incluso accesoríos, totalmente instalada.

| Código | Ud | Descripción | Rendimiento | Precio | Importe |
|---|---|---|---|---|---|
| U01FV001 | Hr | Equip.montaje carp.(of.+ay.) | 0.18 | 30 | 5.40 |
| U21PG010 | M2 | Pers.int.fibra lama.vert.89mm (material; 29/02/2012) | 1.1 | 43.5 | 47.85 |
| % | % | Costes directos complementarios | 2 % | 53.25 | 1.07 |
|  |  | Total |  |  | 54.32 |

| Medición | Uds. | Largo | Alto | Parcial |
|---|---|---|---|---|
| VP1 | 2 | 1.50 | 1.00 | 3.00 |
| VP2 | 4 | 2.80 | 1.00 | 11.20 |
| VP3 | 1 | 1.00 | 1.00 | 1.00 |
| M1-M2 | 2 | 3.36 | 1.23 | 8.27 |
|  | 2 | 0.90 | 2.50 | 4.50 |
| M3 | 4 | 0.60 | 1.23 | 2.95 |
|  | 2 | 1.30 | 2.50 | 6.50 |
|  | 2 | 0.90 | 2.50 | 4.50 |
| M4 | 2 | 2.42 | 1.23 | 5.95 |
|  | 2 | 0.80 | 1.23 | 1.97 |
| PE1 | 1 | 2.50 | 2.80 | 7.00 |
| PE2 | 1 | 1.57 | 2.80 | 4.40 |
| PV1 | 1 | 2.75 | 2.80 | 7.70 |
| GL1 | 1 | 3.50 | 2.10 | 7.35 |
| GL2 | 1 | 2.10 | 2.10 | 4.41 |
| GL3 | 2 | 2.13 | 0.70 | 2.98 |
| GL4 | 3 | 0.70 | 0.70 | 1.47 |
| V1 | 19 | 0.70 | 2.30 | 30.59 |
| V2-V3 | 4 | 2.05 | 0.70 | 5.74 |
| V4 | 1 | 2.75 | 0.70 | 1.93 |
| V5 | 5 | 0.70 | 0.70 | 2.45 |
| V6 | 9 | 0.70 | 1.80 | 11.34 |
| V7 | 1 | 4.20 | 0.70 | 2.94 |
| V8 | 1 | 4.90 | 0.70 | 3.43 |
| G1 | 1 | 3.07 | 2.40 | 7.37 |
| G2 | 1 | 2.20 | 2.80 | 6.16 |
| Total |  |  |  | 157.1 |

**08.008** ML MUEBLE BAJO ESTANTERÍA EN AULAS (29/02/2012)
51 ML × 192.1 (197.86 con costes indirectos) = 10090.86
ML. Suministro y colocación de mueble-estaneria bajo (h=1,10m, fondo=0,60m)(50% con puertas y 50% abierto), construido en todos sus elementos (fondo, laterales, divisiones, estantes, puertas, encimera y zócalo) a base de tablero aglomerado melaminado de 19 mm, borde encimera redondeado, color a definir sobre muestra, i/ herrajes de colgar, seguridad y tiradores de acero inox, materiales, mano de obra, pequeño material. Totalmente terminado e instalado, según planos de planta y detalle.

| Código | Ud | Descripción | Rendimiento | Precio | Importe |
|---|---|---|---|---|---|
| U01AA007 | Hr | Oficial primera | 1.1 | 16 | 17.60 |
| U01AA009 | Hr | Ayudante | 1.1 | 14.3 | 15.73 |
| U27TA908 | Ml | Mueble-estantería completo (11/04/2013) | 1 | 155 | 155.00 |
| % | % | Costes directos complementarios | 2 % | 188.33 | 3.77 |
|  |  | Total |  |  | 192.1 |

| Medición | Uds. | Largo | Parcial |
|---|---|---|---|
| aulas |  |  |  |
| módulo 1 | 4 | 5.20 | 20.80 |
| módulo 2 | 2 | 1.70 | 3.40 |
|  | 2 | 1.40 | 2.80 |
| módulo 3 | 2 | 2.80 | 5.60 |
|  | 2 | 1.00 | 2.00 |
| módulo 4 | 2 | 1.40 | 2.80 |
| módulo 5 | 2 | 3.40 | 6.80 |
| módulo 6 | 4 | 1.70 | 6.80 |
| Total |  |  | 51 |

**D26TA100** Ml MUEBLE BAJO LAVANDERÍA
3.3 Ml × 147.12 (151.53 con costes indirectos) = 500.05
Ml. Mueble bajo de lavandería en tablero melaminado, con tapa-encimera del mismo material, totalmente instalado.

| Código | Ud | Descripción | Rendimiento | Precio | Importe |
|---|---|---|---|---|---|
| U01AA007 | Hr | Oficial primera | 0.8 | 16 | 12.80 |
| U01AA009 | Hr | Ayudante | 0.8 | 14.3 | 11.44 |
| U27TA101 | Ml | Mueble bajo de lavandería (material) | 1 | 120 | 120.00 |
| % | % | Costes directos complementarios | 2 % | 144.24 | 2.88 |
|  |  | Total |  |  | 147.12 |

**D37TK010** Ml PERCHERO-ENCIMERA PARED MADERA (19/04/2013)
8 Ml × 30.8 (31.72 con costes indirectos) = 253.76
Ml. Suministro y colocación de perchero-encimera de pared realizado con tabla de madera de 15x3cm. atornillada a la pared, balda encimera y ganchos de inox para cuelgue de ropa, totalmente terminado y pintado.

| Código | Ud | Descripción | Rendimiento | Precio | Importe |
|---|---|---|---|---|---|
| U01FV010 | Hr | Oficial 1ª carpintero | 0.2 | 16 | 3.20 |
| U27VF620 | Ml | Perchero madera pint./gancho inox (material; 19/04/2013) | 1 | 27 | 27.00 |
| % | % | Costes directos complementarios | 2 % | 30.20 | 0.60 |
|  |  | Total |  |  | 30.8 |

| Medición | Uds. | Largo | Parcial |
|---|---|---|---|
| planta baja | 4 | 2.00 | 8.00 |
| Total |  |  | 8 |

## C09 APARATOS SANITARIOS (13/04/2013)
Importe: 9048.87

**D26DD310** Ud PLATO DUCHA PORE 0,90 ATLAS BL.
2 Ud × 277.57 (285.9 con costes indirectos) = 571.80
Ud. Plato ducha de Gala modelo Atlas o similar, en porcelana color blanco, de 90x90 cm. con mecanismo fluxor de empotrar, rociador antivandálico y válvula de desagüe sifónica con salida de 40 mm, totalmentete instalado sobre base de ladrillo y mortero.

| Código | Ud | Descripción | Rendimiento | Precio | Importe |
|---|---|---|---|---|---|
| U01FY105 | Hr | Oficial 1ª fontanero | 1 | 16 | 16.00 |
| U27DD310 | Ud | Plato ducha por. 0,90 Atlas B (material) | 1 | 114.1 | 114.10 |
| D12JA050 | Ud | RECIBIDO DE PLATO DUCHA | 1 | 34.34 | 34.34 |
| U26GS004 | Ud | Grifo para ducha Presto 55 (material) | 1 | 43.37 | 43.37 |
| U26GS005 | Ud | Rociador antivandálico mural cromado (material; 12/04/2013) | 1 | 34.25 | 34.25 |
| U25XC505 | Ud | Válvula desagüe ducha diam.90 (material) | 1 | 30.07 | 30.07 |
| % | % | Costes directos complementarios | 2 % | 272.13 | 5.44 |
|  |  | Total |  |  | 277.57 |

**D25TX005** Ud INSTALACIÓN GRIFERÍA DUCHA "IN SITU"
2 Ud × 82.44 (84.91 con costes indirectos) = 169.82
Ud. Suministro e instalación de conjunto de grifería para ducha "in situ", constituída por: mecanismo fluxor de empotrar y rociador antivandálico, i/ accesorios necesarios, totalmente instalado.

| Código | Ud | Descripción | Rendimiento | Precio | Importe |
|---|---|---|---|---|---|
| U01FY105 | Hr | Oficial 1ª fontanero | 0.2 | 16 | 3.20 |
| U26GS004 | Ud | Grifo para ducha Presto 55 | 1 | 43.37 | 43.37 |
| U26GS005 | Ud | Rociador antivandálico mural cromado | 1 | 34.25 | 34.25 |
| % | % | Costes directos complementarios | 2 % | 80.82 | 1.62 |
|  |  | Total |  |  | 82.44 |

| Medición | Uds. | Parcial |
|---|---|---|
| planta alta | 2 | 2.00 |
| Total |  | 2 |

**D26LA002** Ud INODORO VICTORIA BLANCO (19/04/2013)
7 Ud × 138.24 (142.39 con costes indirectos) = 996.73
Ud. Inodoro Roca modelo Victoria blanco, con tapa asiento en plástico, dotado de mecanismo pulsador fluxor, empalme simple PVC de 110 mm., totalmentete instalado.

| Código | Ud | Descripción | Rendimiento | Precio | Importe |
|---|---|---|---|---|---|
| U01FY105 | Hr | Oficial 1ª fontanero | 1.1 | 16 | 17.60 |
| U27LA012 | Ud | Inodoro Victoria blanco (material; 19/04/2013) | 1 | 58.46 | 58.46 |
| U26GP215 | Ud | Fluxómetro Presto 1000 C (material; 19/04/2013) | 1 | 44.91 | 44.91 |
| U27VX001 | Ud | Tapa inod. Victoria plastico (material; 19/04/2013) | 1 | 13.54 | 13.54 |
| U25AA006 | Ml | Tub. PVC evac. 110 mm. UNE EN 1329 (material; 19/04/2013) | 0.5 | 2.03 | 1.02 |
| % | % | Costes directos complementarios | 2 % | 135.53 | 2.71 |
|  |  | Total |  |  | 138.24 |

**D26LA003** Ud INODORO VICTORIA BLANCO NIÑOS (12/04/2013)
8 Ud × 127.43 (131.25 con costes indirectos) = 1050.00
Ud. Inodoro Roca blanco especial niños, dotado de mecanismo pulsador fluxor, empalme simple PVC de 110 mm., totalmentete instalado.

| Código | Ud | Descripción | Rendimiento | Precio | Importe |
|---|---|---|---|---|---|
| U01FY105 | Hr | Oficial 1ª fontanero | 1.5 | 16 | 24.00 |
| U27LA505 | Ud | Inodoro Victoria niños (material) | 1 | 55 | 55.00 |
| U26GP215 | Ud | Fluxómetro Presto 1000 C | 1 | 44.91 | 44.91 |
| U25AA006 | Ml | Tub. PVC evac. 110 mm. UNE EN 1329 | 0.5 | 2.03 | 1.02 |
| % | % | Costes directos complementarios | 2 % | 124.93 | 2.50 |
|  |  | Total |  |  | 127.43 |

**PL0404_4A** Ud LAV. VICTORIA BLANCO GRIFO TEMP. (19/04/2013)
5 Ud × 93.91 (96.73 con costes indirectos) = 483.65
Ud. Lavabo de Roca modelo Victoria de 56x46 cm. blanco sin pedestal, dotado con grifo temporizador Presto 405S o similar, válvula de desagüe de 32 mm, llave de escuadra de 1/2" cromada, sifón individual cromado de 40 mm y latiguillo flexible de 20 cm., totalmentete instalado.

| Código | Ud | Descripción | Rendimiento | Precio | Importe |
|---|---|---|---|---|---|
| U01FY105 | Hr | Oficial 1ª fontanero | 0.84 | 16 | 13.44 |
| U27FD002 | Ud | Lav. Victoria 56x46 (material; 19/04/2013) | 1 | 35 | 35.00 |
| U26AG001 | Ud | Llave de escuadra 1/2" cromada c/mando (material; 19/04/2013) | 2 | 2.64 | 5.28 |
| U26XA001 | Ud | Latiguillo flexible de 20 cm. (material; 19/04/2013) | 2 | 0.7 | 1.40 |
| U26GS002 | Ud | Grifo temp. lavabo Presto 405S (material; 19/04/2013) | 1 | 27.81 | 27.81 |
| U26XA011 | Ud | Florón cadenilla tapón (material; 19/04/2013) | 1 | 1.35 | 1.35 |
| U25XC101 | Ud | Valv.recta lavado/bide c/tap. (material; 19/04/2013) | 1 | 1.67 | 1.67 |
| U25XC401 | Ud | Sifón tubular s/horizontal (material; 19/04/2013) | 1 | 6.12 | 6.12 |
| % | % | Costes directos complementarios | 2 % | 92.07 | 1.84 |
|  |  | Total |  |  | 93.91 |

**D26FE001** Ud LAVAMANOS IBIS 44X31 BLANCO (29/02/2012)
8 Ud × 104.47 (107.6 con costes indirectos) = 860.80
Ud. Lavamanos de Roca modelo Ibis de 44x31 cm. en blanco, con grifo temporizador Presto 405S o similar, válvula de desagüe de 32 mm., llaves de escuadra de 1/2" cromadas y sifón individual cromado 40 mm. y latiguillo flexible 20 cm., totalmentete instalado.

| Código | Ud | Descripción | Rendimiento | Precio | Importe |
|---|---|---|---|---|---|
| U01FY105 | Hr | Oficial 1ª fontanero | 1 | 16 | 16.00 |
| U27FA003 | Ud | Lavamanos Ibis de 44x31 blanco (material; 29/02/2012) | 1 | 25.9 | 25.90 |
| U26GA323 | Ud | Mezclador lavabo Victoria (material; 29/02/2012) | 1 | 44.7 | 44.70 |
| U26AG001 | Ud | Llave de escuadra 1/2" cromada c/mando | 2 | 2.64 | 5.28 |
| U26XA001 | Ud | Latiguillo flexible de 20 cm. | 2 | 0.7 | 1.40 |
| U26XA011 | Ud | Florón cadenilla tapón | 1 | 1.35 | 1.35 |
| U25XC101 | Ud | Valv.recta lavado/bide c/tap. | 1 | 1.67 | 1.67 |
| U25XC401 | Ud | Sifón tubular s/horizontal | 1 | 6.12 | 6.12 |
| % | % | Costes directos complementarios | 2 % | 102.42 | 2.05 |
|  |  | Total |  |  | 104.47 |

**D26FG010** Ud LAVABO NEO SELENE ENCIM. MÁRMOL (29/02/2012)
4 Ud × 461.77 (475.62 con costes indirectos) = 1902.48
Ud. Lavabo de Roca modelo Neo-Selene en blanco sobre encimera de mármol blanco de 2 cm. de espesor, con faldón frontal y grifo temporizador Presto 405S o similar, válvula de desagüe de 32 mm., llave de escuadra de 1/2" cromada, sifón individual cromado de 40 mm y latiguillo flexible de 20 cm., totalmentete instalado.

| Código | Ud | Descripción | Rendimiento | Precio | Importe |
|---|---|---|---|---|---|
| U01FY105 | Hr | Oficial 1ª fontanero | 1.1 | 16 | 17.60 |
| U01AA007 | Hr | Oficial primera | 2 | 16 | 32.00 |
| U27TL001 | Ml | Encimera de marmol blanco (material; 29/02/2012) | 1 | 256 | 256.00 |
| U27FG001 | Ud | Lav. empot. Neo Selene 51x40 blanco (material; 29/02/2012) | 1 | 86.6 | 86.60 |
| U26XA011 | Ud | Florón cadenilla tapón | 1 | 1.35 | 1.35 |
| U26AG001 | Ud | Llave de escuadra 1/2" cromada c/mando | 2 | 2.64 | 5.28 |
| U26GA323 | Ud | Mezclador lavabo Victoria | 1 | 44.7 | 44.70 |
| U26XA001 | Ud | Latiguillo flexible de 20 cm. | 2 | 0.7 | 1.40 |
| U25XC101 | Ud | Valv.recta lavado/bide c/tap. | 1 | 1.67 | 1.67 |
| U25XC401 | Ud | Sifón tubular s/horizontal | 1 | 6.12 | 6.12 |
| % | % | Costes directos complementarios | 2 % | 452.72 | 9.05 |
|  |  | Total |  |  | 461.77 |

**D24PA010** M2 ESPEJO MIRALITE REVOLUTION 4+4 mm (29/02/2012)
13.5 M2 × 61.5 (63.35 con costes indirectos) = 855.23
M2. Espejo plateado sin plomo (<50 ppm) MIRALITE REVOLUTION realizado con un vidrio de seguridad Stadip 4+4 mm. plateado por su cara posteríor, incluso canteado perimetral y taladros.

| Código | Ud | Descripción | Rendimiento | Precio | Importe |
|---|---|---|---|---|---|
| U01FZ303 | Hr | Oficial 1ª vidriería | 0.85 | 15 | 12.75 |
| U23PA011 | M2 | Espejo MIRALITE REVOLUTION incol. seguridad 4+4mm (material; 05/07/2013) | 1 | 40.3 | 40.30 |
| U23OA510 | Ml | Canteado espejo (29/02/2012) | 4 | 0.86 | 3.44 |
| U23OI030 | Ud | Taladros espejo d<10 mm. (29/02/2012) | 4 | 0.95 | 3.80 |
| % | % | Costes directos complementarios | 2 % | 60.29 | 1.21 |
|  |  | Total |  |  | 61.5 |

| Medición | Uds. | Largo | Alto | Parcial |
|---|---|---|---|---|
| planta baja | 5 | 1.00 | 1.00 | 5.00 |
|  | 3 | 1.50 | 1.00 | 4.50 |
| planta alta | 2 | 2.00 | 1.00 | 4.00 |
| Total |  |  |  | 13.5 |

**D26XD001** Ud LAVADERO DE PORCELANA HENARES (29/02/2012)
1 Ud × 262.78 (270.66 con costes indirectos) = 270.66
Ud. Lavadero de Roca modelo Henares o similar con mezclador exteríor de caño giratorío modelo Victoria Plus de Roca ó similar, mueble de madera laminada, con válvula de desagüe de 32 mm., sifón individual PVC 40 mm. llave de escuadra 1/2" cromada y latiguillo flexible 20 cm., totalmentete instalado.

| Código | Ud | Descripción | Rendimiento | Precio | Importe |
|---|---|---|---|---|---|
| U01FY105 | Hr | Oficial 1ª fontanero | 1.8 | 16 | 28.80 |
| U27XD001 | Ud | Lavadero Henares 60x39 (material; 29/02/2012) | 1 | 88.4 | 88.40 |
| U27XD101 | Ud | Mueble lavadero madera lamin. (material; 29/02/2012) | 1 | 62 | 62.00 |
| U26GA358 | Ud | Mezclador caño gir. Victoria (material; 29/02/2012) | 1 | 67.3 | 67.30 |
| U26AG001 | Ud | Llave de escuadra 1/2" cromada c/mando | 1 | 2.64 | 2.64 |
| U26XA001 | Ud | Latiguillo flexible de 20 cm. | 1 | 0.7 | 0.70 |
| U25XC101 | Ud | Valv.recta lavado/bide c/tap. | 1 | 1.67 | 1.67 |
| U25XC401 | Ud | Sifón tubular s/horizontal | 1 | 6.12 | 6.12 |
| % | % | Costes directos complementarios | 2 % | 257.63 | 5.15 |
|  |  | Total |  |  | 262.78 |

**D26XL021** Ud PAPELERA ASEO INOX. (19/04/2013)
10 Ud × 21.05 (21.68 con costes indirectos) = 216.80
Ud. Papelera aseo inoxidable de 6l de capacidad, con tapa accionada por pedal.

| Código | Ud | Descripción | Rendimiento | Precio | Importe |
|---|---|---|---|---|---|
| U01FY105 | Hr | Oficial 1ª fontanero | 0.021 | 16 | 0.34 |
| U27XL021 | Ud | Papelera inox 6l. (material; 19/04/2013) | 1 | 20.3 | 20.30 |
| % | % | Costes directos complementarios | 2 % | 20.64 | 0.41 |
|  |  | Total |  |  | 21.05 |

**D26XL020** Ud DISPENSADOR PAPEL TOALLA 250 M. (19/04/2013)
10 Ud × 22.49 (23.16 con costes indirectos) = 231.60
Ud. Dispensador de papel toalla plegado de 400 servicios, metálico con acabado epoxi en blanco, incluso p.p. de mecanismo de cierre, instalado.

| Código | Ud | Descripción | Rendimiento | Precio | Importe |
|---|---|---|---|---|---|
| U01FY105 | Hr | Oficial 1ª fontanero | 0.175 | 16 | 2.80 |
| U27XL020 | Ud | Dispensador papel toalla 400 ser. (material; 19/04/2013) | 1 | 19.25 | 19.25 |
| % | % | Costes directos complementarios | 2 % | 22.05 | 0.44 |
|  |  | Total |  |  | 22.49 |

| Medición | Uds. | Parcial |
|---|---|---|
| planta baja | 8 | 8.00 |
| planta alta | 2 | 2.00 |
| Total |  | 10 |

**D43RS260** Ud DISPENSADOR PAPEL ROLLO 250 M. (19/04/2013)
8 Ud × 20.45 (21.06 con costes indirectos) = 168.48
Ud. Dispensador de papel higiénico en rollo de 250/300 m., metálico con acabado epoxi en blanco, incluso p.p. de mecanismo de cierre, instalado.

| Código | Ud | Descripción | Rendimiento | Precio | Importe |
|---|---|---|---|---|---|
| U01FY105 | Hr | Oficial 1ª fontanero | 0.21 | 16 | 3.36 |
| U27XL005 | Ud | Dispensador de papel rollo 250 m. (material; 19/04/2013) | 1 | 16.69 | 16.69 |
| % | % | Costes directos complementarios | 2 % | 20.05 | 0.40 |
|  |  | Total |  |  | 20.45 |

| Medición | Uds. | Parcial |
|---|---|---|
| planta baja | 4 | 4.00 |
| planta alta | 4 | 4.00 |
| Total |  | 8 |

**D26XH025** Ud DOSIFICADOR DE JABÓN ANTIVANDA. (19/04/2013)
10 Ud × 39.63 (40.82 con costes indirectos) = 408.20
Ud. Dosificador de jabón antivandálico en acero inoxidable, de 1,20 litros de capacidad, instalado.

| Código | Ud | Descripción | Rendimiento | Precio | Importe |
|---|---|---|---|---|---|
| U01FY105 | Hr | Oficial 1ª fontanero | 0.175 | 16 | 2.80 |
| U27XH025 | Ud | Dosifi. de jabón antivandálico inox. (material; 19/04/2013) | 1 | 36.05 | 36.05 |
| % | % | Costes directos complementarios | 2 % | 38.85 | 0.78 |
|  |  | Total |  |  | 39.63 |

| Medición | Uds. | Parcial |
|---|---|---|
| planta baja | 8 | 8.00 |
| planta alta | 2 | 2.00 |
| Total |  | 10 |

**PL0404_7A** Ud JUEGO BARRAS AYUDA INOX. (19/04/2013)
4 Ud × 115.53 (119 con costes indirectos) = 476.00
Ud. Juego de barra abatible de acero inox de 60 cm y barra de ayuda recta de 50 cm, atornilladas a paramento en aseo, para ayuda a minusválidos.

| Código | Ud | Descripción | Rendimiento | Precio | Importe |
|---|---|---|---|---|---|
| U01FY105 | Hr | Oficial 1ª fontanero | 0.21 | 16 | 3.36 |
| U46GA500 | Ud | Barra abatible de 60 cm. para apoyo (material; 19/04/2013) | 1 | 66.5 | 66.50 |
| U46GA280 | Ud | Barra de 50 cm. para apoyo (material; 19/04/2013) | 1 | 43.4 | 43.40 |
| % | % | Costes directos complementarios | 2 % | 113.26 | 2.27 |
|  |  | Total |  |  | 115.53 |

**D46GM040** Ud BARRA EN ÁNGULO DE 65 cm. (19/04/2013)
2 Ud × 104.47 (107.6 con costes indirectos) = 215.20
Ud. Barra de sujeción en ángulo para ducha de 65 cm. modelo Prestobar 150 fabricada en nylon fundido con alma de aluminio de 35 mm. de diámetro exteríor en color blanco, instalada.

| Código | Ud | Descripción | Rendimiento | Precio | Importe |
|---|---|---|---|---|---|
| U01FY105 | Hr | Oficial 1ª fontanero | 0.245 | 16 | 3.92 |
| U46GA340 | Ud | Barra sujección ángulo 65 cm. (material; 19/04/2013) | 1 | 98.5 | 98.50 |
| % | % | Costes directos complementarios | 2 % | 102.42 | 2.05 |
|  |  | Total |  |  | 104.47 |

**D46GM005** Ud BARRA DE APOYO RECTA DE 36 cm. (19/04/2013)
2 Ud × 38.65 (39.81 con costes indirectos) = 79.62
Ud. Barra de apoyo para ducha, baño, puerta ó WC de 36 cm. modelo Prestobar 285 fabricada en nylon fundido con alma de aluminio de 35 mm. de diámetro exteríor en color blanco, instalada.

| Código | Ud | Descripción | Rendimiento | Precio | Importe |
|---|---|---|---|---|---|
| U01FY105 | Hr | Oficial 1ª fontanero | 0.175 | 16 | 2.80 |
| U46GA270 | Ud | Barra de 36 cm. para apoyo (material; 19/04/2013) | 1 | 35.09 | 35.09 |
| % | % | Costes directos complementarios | 2 % | 37.89 | 0.76 |
|  |  | Total |  |  | 38.65 |

**D26AL650** Ud BAÑERA PLÁSTICO PARA BEBÉ ENCAST. (19/04/2013)
4 Ud × 22.28 (22.95 con costes indirectos) = 91.80
Ud. Suministro y colocación de bañera de plástico para bebé, color a elegir, encastrable en mueble soporte (no incluído).

| Código | Ud | Descripción | Rendimiento | Precio | Importe |
|---|---|---|---|---|---|
| U01FV010 | Hr | Oficial 1ª carpintero | 0.14 | 16 | 2.24 |
| U27AL650 | Ud | Bañera plástico bebé (material; 19/04/2013) | 1 | 19.6 | 19.60 |
| % | % | Costes directos complementarios | 2 % | 21.84 | 0.44 |
|  |  | Total |  |  | 22.28 |

## C10 PINTURA (29/02/2012)
Importe: 22598.55

**D35AC018** M2 PINTURA PLÁSTICA SATINADA INT. BL/COL. (19/04/2013)
2558.45 M2 × 4.29 (4.42 con costes indirectos) = 11308.35
M2. Pintura plástica blanca/colores, dos manos, satinado sedoso para interíor, de alta calidad, ALPHATEX SF SATIN de SIKKENS, al agua 100% libre de disolvente, microporosa, lavable y resistente al frote húmedo según DIN 53778. Sobre superficies muy porosas se aplicará una mano de imprimación transparente y no peliculante al agua ALPHA AQUAFIX de SIKKENS.

| Código | Ud | Descripción | Rendimiento | Precio | Importe |
|---|---|---|---|---|---|
| U01FZ101 | Hr | Oficial 1ª pintor (mano de obra; 29/02/2012) | 0.087 | 15 | 1.31 |
| U01FZ105 | Hr | Ayudante pintor (mano de obra; 29/02/2012) | 0.087 | 11.5 | 1.00 |
| U36CA101 | Lt | Imprimación al agua Alpha Aquafix (material; 19/04/2013) | 0.167 | 5.11 | 0.85 |
| U36CA018 | Lt | Pintura plástica satin. agua Alphatex Satin SF (material; 19/04/2013) | 0.125 | 8.43 | 1.05 |
| % | % | Costes directos complementarios | 2 % | 4.21 | 0.08 |
|  |  | Total |  |  | 4.29 |

| Medición | Uds. | Largo | Parcial |
|---|---|---|---|
| partida 05.03 | 1 | 381.29 | 381.29 |
| partida 05.04 | 1 | 206.64 | 206.64 |
| partida 05.05 | 2 | 821.08 | 1642.16 |
| partida 05.06 | 1 | 50.40 | 50.40 |
| techos pladur | 1 | 277.96 | 277.96 |
| Total |  |  | 2558.45 |

**D35CC018** M2 ESMALTE-LACA AL AGUA INT. MATE O SAT. (29/02/2012)
272.61 M2 × 14.19 (14.62 con costes indirectos) = 3985.56
M2. Esmaltado-lacado de superficies de madera (puertas, Dm, aglomerados) con esmalte al agua basado en resinas acrílicas y de poliuretano resistentes al roce, RUBBOL BL MAGURA (Mate) o RUBBOL BL SATURA (Satinado) de SIKKENS. En superficies nuevas preparar con una mano de imprimación acrílica con poliuretano RUBBOL BL PRIMER de SIKKENS y dos manos de acabado aplicado a brocha, rodillo de esmaltar o pistola.

| Código | Ud | Descripción | Rendimiento | Precio | Importe |
|---|---|---|---|---|---|
| U01FZ101 | Hr | Oficial 1ª pintor | 0.3 | 15 | 4.50 |
| U01FZ105 | Hr | Ayudante pintor | 0.3 | 11.5 | 3.45 |
| U36EA101 | Lt | Imprimación acrílica Rubbol BL Primer (material; 29/02/2012) | 0.077 | 15.31 | 1.18 |
| U36GC018 | Lt | Esmalte-laca agua interior Rubbol BL Magura (material; 29/02/2012) | 0.182 | 26.24 | 4.78 |
| % | % | Costes directos complementarios | 2 % | 13.91 | 0.28 |
|  |  | Total |  |  | 14.19 |

| Medición | Uds. | Largo | Ancho | Parcial |
|---|---|---|---|---|
| partida 08.01 | 1 | 22.31 | 2.50 | 55.78 |
| partida 08.02 | 1 | 23.82 | 2.50 | 59.55 |
| partida 08.03 | 1 | 8.51 | 2.50 | 21.28 |
| partida 08.04 | 1 | 11.58 | 2.50 | 28.95 |
| partida 8.05 | 1 | 51.84 | 1.20 | 62.21 |
| partida 8.06 | 1 | 280.24 | 0.16 | 44.84 |
| Total |  |  |  | 272.61 |

**D35GB010** M2 TRATAMIENTO ANTIGRAFITTI IMLAR CPC (29/02/2012)
434.8 M2 × 16.31 (16.8 con costes indirectos) = 7304.64
M2. Protección filmógena incolora impermeabilizante elástica, antigraffitti reversible y anticarbonatación para paramentos de hormigón, piedra, ladrillo o soportes pintados mediante aplicación de IMLAR CPC® de Revetón a base de resina acrílica 100% y TEFLON® a un consumo mínimo de 200ml/m², según ficha técnica del producto.

| Código | Ud | Descripción | Rendimiento | Precio | Importe |
|---|---|---|---|---|---|
| U01FZ101 | Hr | Oficial 1ª pintor | 0.1 | 15 | 1.50 |
| U01FZ105 | Hr | Ayudante pintor | 0.1 | 11.5 | 1.15 |
| U36TA375 | Lt | IMLAR CPC (29/02/2012) | 0.2 | 66.7 | 13.34 |
| % | % | Costes directos complementarios | 2 % | 15.99 | 0.32 |
|  |  | Total |  |  | 16.31 |

| Medición | Uds. | Largo | Alto | Parcial |
|---|---|---|---|---|
| planta baja | 1 | 26.00 | 4.60 | 119.60 |
|  | 1 | 8.60 | 4.60 | 39.56 |
|  | 1 | 1.70 | 4.60 | 7.82 |
|  | 3 | 3.40 | 4.60 | 46.92 |
|  | 1 | 1.80 | 4.60 | 8.28 |
|  | 1 | 3.86 | 4.60 | 17.76 |
|  | 1 | 1.10 | 4.60 | 5.06 |
|  | 1 | 5.10 | 4.60 | 23.46 |
|  | 1 | 1.40 | 4.60 | 6.44 |
|  | 1 | 4.16 | 4.60 | 19.14 |
|  | 1 | 4.36 | 4.60 | 20.06 |
|  | 1 | 11.00 | 4.60 | 50.60 |
| planta alta | 2 | 3.47 | 3.30 | 22.90 |
| patio | 2 | 4.80 | 4.60 | 44.16 |
|  | 2 | 6.98 | 4.60 | 64.22 |
| deducción carpintería | -0.5 | 30.86 |  | -15.43 |
|  | -0.5 | 82.39 |  | -41.20 |
|  | -0.5 | 5.28 |  | -2.64 |
|  | -0.5 | 3.81 |  | -1.91 |
| Total |  |  |  | 434.8 |

## C11 EQUIPAMIENTO COCINA Y LAVANDERÍA (29/02/2012)
Importe: 14367

**11.001** UD CAMPANA MURAL DE EXTRACCIÓN (17/04/2013)
1 UD × 1020.52 (1051.14 con costes indirectos) = 1051.14
Ud. Suministro y colocación de campana extractora de acero inoxidable con tres filtros y sistema de autoextinción incorporado, borde perimetral y motor, de dimensiones 1500x900x650 mm., totalmentete instalada, probada y funcionando.

| Código | Ud | Descripción | Rendimiento | Precio | Importe |
|---|---|---|---|---|---|
| U01AA007 | Hr | Oficial primera | 3.8 | 16 | 60.80 |
| U01AA009 | Hr | Ayudante | 3.8 | 14.3 | 54.34 |
| U27TV901 | Ud | Campana extractora y accesorios | 1 | 885.37 | 885.37 |
| % | % | Costes directos complementarios | 2 % | 1000.51 | 20.01 |
|  |  | Total |  |  | 1020.52 |

**11.002** UD COCINA ACERO INOX A GAS NATURAL (17/04/2013)
1 UD × 2004.51 (2064.65 con costes indirectos) = 2064.65
Ud. Suministro y colocación de cocina de aero inoxidable con fuegos abiertos con válvula de seguridad y termopares, piloto para encendido, bandeja recoge grasas extraible, parrillas (347x310) y quemadores de fundición (1x7.000+3x5.000), horno GN-2/1 de inox con quemador tubular inox de 6.000Kcal/h, piloto de encendido y termopar, válvula termostática (130ºC-350ºC), potencia 28.000 Kcal/h y dimensiones 700x775x850 mm., totalmentete instalada, probada y funcionando.

| Código | Ud | Descripción | Rendimiento | Precio | Importe |
|---|---|---|---|---|---|
| U01AA007 | Hr | Oficial primera | 3.8 | 16 | 60.80 |
| U01AA009 | Hr | Ayudante | 3.8 | 14.3 | 54.34 |
| U27TV902 | Ud | Cocina inox a gas CG7-41 y accesorios | 1 | 1850.07 | 1850.07 |
| % | % | Costes directos complementarios | 2 % | 1965.21 | 39.30 |
|  |  | Total |  |  | 2004.51 |

**11.003** UD LAVAVAJILLAS INOX 25 LITROS (17/04/2013)
1 UD × 1487.31 (1531.93 con costes indirectos) = 1531.93
Ud. Suministro y colocación de lavavajillas FI-30 de aero inoxidable con producción 360 platos/h, lavado y aclarado, calderín para aclarado con resistencias blindadas de acero inox, capacidad de la cuba 25 litros, control termostático (lavado 60ºC y aclarado 90ºC), termostato de seguridad, dosificador de abrillandor, cestas y cubilete, potencia 3,45 Kw y dimensiones 600x600x820 mm., totalmentete instalado, probado y funcionando.

| Código | Ud | Descripción | Rendimiento | Precio | Importe |
|---|---|---|---|---|---|
| U01AA007 | Hr | Oficial primera | 3.8 | 16 | 60.80 |
| U01AA009 | Hr | Ayudante | 3.8 | 14.3 | 54.34 |
| U27TV903 | Ud | Lavavajilla inox y accesorios | 1 | 1343.01 | 1343.01 |
| % | % | Costes directos complementarios | 2 % | 1458.15 | 29.16 |
|  |  | Total |  |  | 1487.31 |

**11.004** UD MUEBLE FREGADERO H/LAVAVAJILLAS (17/04/2013)
1 UD × 434.21 (447.24 con costes indirectos) = 447.24
Ud. Suministro y colocación mueble fregadero con hueco para lavavajillas de acero inoxidable acabodo satinado, peto mde 100 mm., cubeta de 500x400x250, bastidor con patas regulables y escurridor, de dimensiones 1200x600x850 mm., totalmentete instalado, probado y funcionando.

| Código | Ud | Descripción | Rendimiento | Precio | Importe |
|---|---|---|---|---|---|
| U01AA007 | Hr | Oficial primera | 1.9 | 16 | 30.40 |
| U01AA009 | Hr | Ayudante | 1.9 | 14.3 | 27.17 |
| U27TV904 | Ud | Fregadero inox lavavajillas y accesorios | 1 | 368.13 | 368.13 |
| % | % | Costes directos complementarios | 2 % | 425.70 | 8.51 |
|  |  | Total |  |  | 434.21 |

**11.005** UD CONGELADOR VERTICAL AC-600 BT 13 C (17/04/2013)
1 UD × 1100.76 (1133.78 con costes indirectos) = 1133.78
Ud. Suministro y colocación de armario congelador vertical AC-600 BT de aero inoxidable con trece cestos, refrigeración estática, control de temperatura digital (-18ºC a -25ºC), descongelación manual, siete placas de evaporación por contacto, cerradura integrada y potencia 200 W., de dimensiones 750x752x1887 mm., totalmentete instalado, probado y funcionando.

| Código | Ud | Descripción | Rendimiento | Precio | Importe |
|---|---|---|---|---|---|
| U01AA007 | Hr | Oficial primera | 0.95 | 16 | 15.20 |
| U01AA009 | Hr | Ayudante | 0.95 | 14.3 | 13.59 |
| U27TV905 | Ud | Congelador vertical inox y accesorios | 1 | 1050.39 | 1050.39 |
| % | % | Costes directos complementarios | 2 % | 1079.18 | 21.58 |
|  |  | Total |  |  | 1100.76 |

**11.006** UD ARMARIO VERTICAL AC-600 INFRICO (17/04/2013)
1 UD × 1025.65 (1056.42 con costes indirectos) = 1056.42
Ud. Suministro y colocación de armario frigorifico vertical AC-600 de aero inoxidable con trece cestos, refrigeración estática, control de temperatura digital (0ºC a +8ºC), bandeja evaporativa, desescarche automático, parrillas interiores 600x500 mm., cerradura integrada y potencia 200 W., de dimensiones 750x752x1887 mm., totalmentete instalado, probado y funcionando.

| Código | Ud | Descripción | Rendimiento | Precio | Importe |
|---|---|---|---|---|---|
| U01AA007 | Hr | Oficial primera | 0.95 | 16 | 15.20 |
| U01AA009 | Hr | Ayudante | 0.95 | 14.3 | 13.59 |
| U27TV906 | Ud | Armario frigorifico inox y accesorios | 1 | 976.75 | 976.75 |
| % | % | Costes directos complementarios | 2 % | 1005.54 | 20.11 |
|  |  | Total |  |  | 1025.65 |

**11.007** UD MESA MURAL ESTANDAR 2000x600x850 (17/04/2013)
2 UD × 628.29 (647.14 con costes indirectos) = 1294.28
Ud. Suministro y colocación mesa mural estandar de aero inoxidable refuerzos y acabodo satinado, frontal soldado, bastidor con patas regulables con piso y un estante, de dimensiones 2000x600x850 mm., totalmentete instalada.

| Código | Ud | Descripción | Rendimiento | Precio | Importe |
|---|---|---|---|---|---|
| U01AA007 | Hr | Oficial primera | 0.95 | 16 | 15.20 |
| U01AA009 | Hr | Ayudante | 0.95 | 14.3 | 13.59 |
| U27TV907 | Ud | Mesa mural inox (2000) y accesorios | 1 | 587.18 | 587.18 |
| % | % | Costes directos complementarios | 2 % | 615.97 | 12.32 |
|  |  | Total |  |  | 628.29 |

**11.008** UD MESA MURAL ESTANDAR 2400x600x850 (17/04/2013)
1 UD × 763.27 (786.17 con costes indirectos) = 786.17
Ud. Suministro y colocación mesa mural estandar de aero inoxidable refuerzos y acabodo satinado, frontal soldado, bastidor con patas regulables con piso y un estante, de dimensiones 2400x600x850 mm., totalmentete instalada.

| Código | Ud | Descripción | Rendimiento | Precio | Importe |
|---|---|---|---|---|---|
| U01AA007 | Hr | Oficial primera | 0.95 | 16 | 15.20 |
| U01AA009 | Hr | Ayudante | 0.95 | 14.3 | 13.59 |
| U27TV908 | Ud | Mesa mural inox (2400) y accesorios | 1 | 719.51 | 719.51 |
| % | % | Costes directos complementarios | 2 % | 748.30 | 14.97 |
|  |  | Total |  |  | 763.27 |

**11.009** UD ARMARIO PARED INOX P/CORREDERAS (17/04/2013)
1 UD × 599.75 (617.74 con costes indirectos) = 617.74
Ud. Suministro y colocación armario de aero inoxidable, acabodo satinado, puertas correderas, estante intermedio regulable en altura, bastidor con patas regulables, de dimensiones 1400x400x600 mm., totalmentete instalado.

| Código | Ud | Descripción | Rendimiento | Precio | Importe |
|---|---|---|---|---|---|
| U01AA007 | Hr | Oficial primera | 0.95 | 16 | 15.20 |
| U01AA009 | Hr | Ayudante | 0.95 | 14.3 | 13.59 |
| U27TV909 | Ud | Armario corredera inox y accesorios | 1 | 559.2 | 559.20 |
| % | % | Costes directos complementarios | 2 % | 587.99 | 11.76 |
|  |  | Total |  |  | 599.75 |

**11.010** UD MUEBLE FREGADERO INOX, 2 SENOS (17/04/2013)
1 UD × 799.39 (823.37 con costes indirectos) = 823.37
Ud. Suministro y colocación mueble fregadero de aero inoxidable acabodo satinado, peto mde 100 mm., 2 cubetas de 500x400x250, bastidor con patas regulables y escurridor, de dimensiones 1800x600x850 mm., totalmentete instalado, probado y funcionando.

| Código | Ud | Descripción | Rendimiento | Precio | Importe |
|---|---|---|---|---|---|
| U01AA007 | Hr | Oficial primera | 0.95 | 16 | 15.20 |
| U01AA009 | Hr | Ayudante | 0.95 | 14.3 | 13.59 |
| U27TV910 | Ud | Mueble 2 fregaderos y accesorios | 1 | 754.93 | 754.93 |
| % | % | Costes directos complementarios | 2 % | 783.72 | 15.67 |
|  |  | Total |  |  | 799.39 |

**11.011** UD MESA CENTRAL ESTANDAR 1600x800x850 (17/04/2013)
1 UD × 441 (454.23 con costes indirectos) = 454.23
Ud. Suministro y colocación mesa central estandar de aero inoxidable refuerzos y acabodo satinado, frontal soldado, bastidor con patas regulables con piso y un estante, de dimensiones 1600x800x850 mm., totalmentete instalada.

| Código | Ud | Descripción | Rendimiento | Precio | Importe |
|---|---|---|---|---|---|
| U01AA007 | Hr | Oficial primera | 0.95 | 16 | 15.20 |
| U01AA009 | Hr | Ayudante | 0.95 | 14.3 | 13.59 |
| U27TV911 | Ud | Mesa central inox (1600) y accesorios | 1 | 403.56 | 403.56 |
| % | % | Costes directos complementarios | 2 % | 432.35 | 8.65 |
|  |  | Total |  |  | 441 |

**11.012** UD LAVADORA INOX ALTA VELOCIDAD 10 Kg (17/04/2013)
1 UD × 3015.58 (3106.05 con costes indirectos) = 3106.05
Ud. Suministro y colocación de lavadora LA-10 ME de aero inoxidable con capacidad 10 Kg, control por microprocesador, 8 programas estandar y 24 posibles variaciones, pantalla de 7 segmentos con 4 dígitos y seguimiento de fases 8 leds, cubeta de detergente con 4 compartimentos, 5 señales de dosificación, cierre de puerta con seguridad de apertura, tambor inox de 532 mm de diámetro y 425 de profundidad., diámetro de puerta 290 mm., motor con variación de frecuencia incorporado, certrifugado 1.000 rpm, posibilidad de acoplamiento de dosificador de detergente, sistema de calentamiento de agua eléctrico, potencia máxima 6,75 Kw y dimensiones 692x805x1.155 mm., totalmentete instalada, probada y funcionando.

| Código | Ud | Descripción | Rendimiento | Precio | Importe |
|---|---|---|---|---|---|
| U01AA007 | Hr | Oficial primera | 1.14 | 16 | 18.24 |
| U01AA009 | Hr | Ayudante | 1.14 | 14.3 | 16.30 |
| U27TV912 | Ud | Lavadora inox 10 kg y accesorios | 1 | 2921.91 | 2921.91 |
| % | % | Costes directos complementarios | 2 % | 2956.45 | 59.13 |
|  |  | Total |  |  | 3015.58 |

## C12 URBANIZACIÓN (29/02/2012)
Importe: 25930.05

### 12.1 OBRA CIVIL (08/07/2013)
Importe: 7619.26

**D04PT155** M2 SOL. HA-25 #150*150*5 15 CM+ENC. (29/02/2012)
265.85 M2 × 22.05 (22.71 con costes indirectos) = 6037.45
M2. Solera de 15 cm. de espesor, realizada con hormigón HA-25/B/20/IIa., tamaño máximo del árido 20 mm., elaborado en central, i/vertido, colocación y armado con mallazo electrosoldado #150*150*5 mm., incluso p.p. de juntas, aserrado de las mismas, tratamiento antideslizante con adición de arena de cuarzo-sílice y encachado de piedra caliza 40/80 de 15 cm. de espesor, extendido y compactado con pisón. Según EHE-08.

| Código | Ud | Descripción | Rendimiento | Precio | Importe |
|---|---|---|---|---|---|
| D04PF501 | M2 | ENCACHADO PIEDRA 40/80 e=15 cm. (29/02/2012) | 1 | 4.36 | 4.36 |
| D04PM155 | M2 | SOLERA HA-25 #150*150*5 15 CM. (29/02/2012) | 1 | 17.69 | 17.69 |
|  |  | Total |  |  | 22.05 |

| Medición | Uds. | Largo | Parcial |
|---|---|---|---|
| rampas | 1 | 3.75 | 3.75 |
|  | 1 | 16.50 | 16.50 |
| juegos | 1 | 121.00 | 121.00 |
| exterior | 1 | 11.00 | 11.00 |
|  | 1 | 24.30 | 24.30 |
|  | 1 | 46.00 | 46.00 |
|  | 1 | 14.00 | 14.00 |
| patio | 1 | 29.30 | 29.30 |
| Total |  |  | 265.85 |

**D07AA201a** M2 FÁB. BLOQ. HORM. GRIS 40x20x20 cm. (08/07/2013)
17 M2 × 33.71 (34.72 con costes indirectos) = 590.24
M2. Cierre a base de fábrica de bloques de hormigón color gris de medidas 40x20x20 cm., i/relleno de hormigón HM-20 y armadura, recibido con mortero de cemento y arena de río M7,5 según UNE-EN 998-2, i/p.p. de zuncho de hormigón ligeramente armado en coronación, igualando con existente, piezas especiales, roturas, aplomados, nivelados y limpieza todo ello según CTE/ DB-SE-F.

| Código | Ud | Descripción | Rendimiento | Precio | Importe |
|---|---|---|---|---|---|
| U01AA007 | Hr | Oficial primera | 0.54 | 16 | 8.64 |
| U01AA011 | Hr | Peón ordinario | 0.27 | 14 | 3.78 |
| U10AA005 | Ud | Bloque hormigón gris 40x20x20 (material) | 12.5 | 0.75 | 9.38 |
| A01JF005 | M3 | MORTERO CEMENTO M7,5 | 0.025 | 76.75 | 1.92 |
| A02AA501 | M3 | HORMIGÓN HNE-20/P/20 elab. obra | 0.06 | 97.43 | 5.85 |
| U06GD010 | Kg | Acero corrugado elaborado y colocado (material) | 2.5 | 0.91 | 2.28 |
| U07GA005 | M2 | Tablero encofrar 25 mm. 8 p. (material; 29/02/2012) | 0.4 | 3 | 1.20 |
| % | % | Costes directos complementarios | 2 % | 33.05 | 0.66 |
|  |  | Total |  |  | 33.71 |

| Medición | Uds. | Largo | Alto | Parcial |
|---|---|---|---|---|
| cierre acceso | 1 | 5.00 | 2.00 | 10.00 |
|  | 1 | 3.50 | 2.00 | 7.00 |
| Total |  |  |  | 17 |

**D03JC010** Ml CANALETA H-POLÍMERO H=114 mm.
8 Ml × 47.49 (48.91 con costes indirectos) = 391.28
Ml. Canaleta de hormigón polímero para recogida de aguas de 114 mm. de altura ALFA-DRAIN, para cargas ligeras y medias: zonas peatonales, salidas de garaje, jardines, centros comerciales y campos de juego; sin pendiente incorporada, rejilla de fundición dúctil, i/solera de hormigón HM-20 N/mm2, p.p. de tubería de conexión a red de saneamiento-pluviales y medios auxiliares necesaríos para la correcta ejecución de los trabajos.

| Código | Ud | Descripción | Rendimiento | Precio | Importe |
|---|---|---|---|---|---|
| U01AA007 | Hr | Oficial primera | 0.2 | 16 | 3.20 |
| A02AA510 | M3 | HORMIGÓN HNE-20/P/40 elab. obra | 0.05 | 95.37 | 4.77 |
| U25AD005 | Ml | Tuberia PVC-F pluv.110 mm. | 0.8 | 2.6 | 2.08 |
| U05JA005 | Ml | Canal H-Polímero 114 mm altura (material) | 1 | 14.21 | 14.21 |
| U05JA030 | Ml | Rejilla fundición 1 m (material) | 1 | 22.3 | 22.30 |
| % | % | Costes directos complementarios | 2 % | 46.56 | 0.93 |
|  |  | Total |  |  | 47.49 |

| Medición | Uds. | Largo | Parcial |
|---|---|---|---|
|  | 2 | 4.00 | 8.00 |
| Total |  |  | 8 |

**D39EG061** Ml CERRAMIENTO-VALLA MADERA H=1,50 MTS. (08/07/2013)
6.32 Ml × 65.99 (67.97 con costes indirectos) = 429.57
Ml. Suministro y colocación de cerramiento-valla constituída por listones verticales de madera de pino tratado en autoclave, de cantos redondeados, separados a menos de 10cm y de altura 1.50m, sobre elementos horizontales de la misma madera, según planos, i/p.p. de accesorios de fijación a solera de acero inox, y puerta cancela del mismo tipo, totalmente terminado.

| Código | Ud | Descripción | Rendimiento | Precio | Importe |
|---|---|---|---|---|---|
| U01FR011 | Hr | Peón especializado jardinero (mano de obra) | 0.2 | 9.5 | 1.90 |
| U01FR013 | Hr | Peón ordinario jardinero (mano de obra; 29/02/2012) | 0.2 | 9 | 1.80 |
| U40SA119 | Ml | Cto. valla madera tratada h=1.50m. (material; 08/07/2013) | 1 | 52 | 52.00 |
| U40SA310 | Ud | Accesorios/herrajes (material; 08/07/2013) | 1 | 9 | 9.00 |
| % | % | Costes directos complementarios | 2 % | 64.70 | 1.29 |
|  |  | Total |  |  | 65.99 |

| Medición | Uds. | Largo | Parcial |
|---|---|---|---|
| tramo 4 | 1 | 3.17 | 3.17 |
| tramo 5 | 1 | 3.15 | 3.15 |
| Total |  |  | 6.32 |

**D23GE310** UD TRASLADO PORTALÓN METÁLICO (08/07/2013)
1 UD × 165.75 (170.72 con costes indirectos) = 170.72
Desmontaje, traslado y nuevo montaje, de portalón actual metálico de dos hojas, i/ medios auxiliares necesaríos para la ejecución de los trabajos, pequeño material de anclaje y repasos puntuales, totalmente colocada en nuevo emplazamiento.

| Código | Ud | Descripción | Rendimiento | Precio | Importe |
|---|---|---|---|---|---|
| U01FX001 | Hr | Oficial cerrajería | 5 | 15.5 | 77.50 |
| U01FX003 | Hr | Ayudante cerrajería | 5 | 13 | 65.00 |
| U22XG090 | Ud | Cto. pequeño material/accesorios (material; 08/07/2013) | 1 | 20 | 20.00 |
| % | % | Costes directos complementarios | 2 % | 162.50 | 3.25 |
|  |  | Total |  |  | 165.75 |

### 12.2 JUEGOS INFANTILES (13/04/2013)
Importe: 16705.51

**12.201** UD BANCO MADERA MODELO RIETI 2M.
2 UD × 234.81 (241.85 con costes indirectos) = 483.70
Ud. Suministro y colocación de banco de madera y acero, modelo RIETI de Arafos Tecnic o similar, i/ placa y elementos de anclaje, tacos y tornillería de fijación a solera. Totalmente instalado.

| Código | Ud | Descripción | Rendimiento | Precio | Importe |
|---|---|---|---|---|---|
| U01AA007 | Hr | Oficial primera | 0.35 | 16 | 5.60 |
| U01AA009 | Hr | Ayudante | 0.35 | 14.3 | 5.01 |
| U40VA901 | Ud | Conjunto banco madera y anclajes | 1 | 219.6 | 219.60 |
| % | % | Costes directos complementarios | 2 % | 230.21 | 4.60 |
|  |  | Total |  |  | 234.81 |

**12.202** UD PAPELERA MADERA M/ MARGHERITA
2 UD × 134.21 (138.24 con costes indirectos) = 276.48
Ud. Suministro y colocación de papelera de madera con pie de hierro galvanizado, modelo Margherita de Arafos Tecnic o similar, i/ anclaje, tacos y tornillería de fijación a solera. Totalmente instalada.

| Código | Ud | Descripción | Rendimiento | Precio | Importe |
|---|---|---|---|---|---|
| U01AA007 | Hr | Oficial primera | 0.25 | 16 | 4.00 |
| U01AA009 | Hr | Ayudante | 0.25 | 14.3 | 3.58 |
| U40VA902 | Ud | Conjunto papalera y anclajes | 1 | 124 | 124.00 |
| % | % | Costes directos complementarios | 2 % | 131.58 | 2.63 |
|  |  | Total |  |  | 134.21 |

**12.203** UD BALANCÍN MEDUSA-SD
1 UD × 1224.28 (1261.01 con costes indirectos) = 1261.01
Ud. Suministro y anclaje de juego infantil de madera pintada, con muelle y placa de anclaje metálicos, tipo Balancín MEDUSA-sd de Arafos Tecnic o similar, i/ placa anclaje, tacos y tornillería de fijación a solera. Totalmente instalado.

| Código | Ud | Descripción | Rendimiento | Precio | Importe |
|---|---|---|---|---|---|
| U01AA007 | Hr | Oficial primera | 0.9 | 16 | 14.40 |
| U01AA009 | Hr | Ayudante | 0.9 | 14.3 | 12.87 |
| U40VA903 | Ud | Conjunto juego y anclajes | 1 | 1173 | 1173.00 |
| % | % | Costes directos complementarios | 2 % | 1200.27 | 24.01 |
|  |  | Total |  |  | 1224.28 |

**12.204** UD TOBOGAN MADERA BAJADA INOX
1 UD × 1728.16 (1780 con costes indirectos) = 1780.00
Ud. Suministro y colocación de tobogán de madera barnizada y pintada con rampa de bajada de chapa de acero inoxidable, de Arafos Tecnic o similar, incluído placas de anclaje, tacos y tornillería de fijación a solera. Totalmente instalado.

| Código | Ud | Descripción | Rendimiento | Precio | Importe |
|---|---|---|---|---|---|
| U01AA007 | Hr | Oficial primera | 0.9 | 16 | 14.40 |
| U01AA009 | Hr | Ayudante | 0.9 | 14.3 | 12.87 |
| U40VA904 | Ud | Conjunto tobogan y anclajes | 1 | 1667 | 1667.00 |
| % | % | Costes directos complementarios | 2 % | 1694.27 | 33.89 |
|  |  | Total |  |  | 1728.16 |

**12.205** UD ESTRUCTURA GARDENIA SEANSONS
1 UD × 5854.19 (6029.82 con costes indirectos) = 6029.82
Ud. Suministro y anclaje de juego infantil de madera pintada, tipo Gardenia Seasons-Asparas de Arafos Tecnic o similar, formado por dos módulos comunicados por puente, torre para trepar, balcón, tobogán, etc. i/ placas de anclaje, tacos y tornillería de fijación a solera. Totalmente instalado.

| Código | Ud | Descripción | Rendimiento | Precio | Importe |
|---|---|---|---|---|---|
| U01AA007 | Hr | Oficial primera | 8 | 16 | 128.00 |
| U01AA009 | Hr | Ayudante | 8 | 14.3 | 114.40 |
| U40VA905 | Ud | Conjunto juego infantil y anclajes | 1 | 5497 | 5497.00 |
| % | % | Costes directos complementarios | 2 % | 5739.40 | 114.79 |
|  |  | Total |  |  | 5854.19 |

**12.206** UD TIRAMOLLA JUEGO DE MUELLE-SD
1 UD × 729.73 (751.62 con costes indirectos) = 751.62
Ud. Suministro y anclaje de juego infantil de madera pintada, con muelle y placa de anclaje metálicos, tipo TIRAMOLLA de Arafos Tecnic o similar, i/ placa anclaje, tacos y tornillería de fijación a solera. Totalmente instalado.

| Código | Ud | Descripción | Rendimiento | Precio | Importe |
|---|---|---|---|---|---|
| U01AA007 | Hr | Oficial primera | 1.4 | 16 | 22.40 |
| U01AA009 | Hr | Ayudante | 1.4 | 14.3 | 20.02 |
| U40VA906 | Ud | Conjunto juego infantil y anclajes | 1 | 673 | 673.00 |
| % | % | Costes directos complementarios | 2 % | 715.42 | 14.31 |
|  |  | Total |  |  | 729.73 |

**12.207** UD DUCK JUEGO DE MUELLE-SD
1 UD × 695.92 (716.8 con costes indirectos) = 716.80
Ud. Suministro y anclaje de juego infantil de madera pintada, con muelle y placa de anclaje metálicos, tipo DUCK de Arafos Tecnic o similar, i/ placa anclaje, tacos y tornillería de fijación a solera. Totalmente instalado.

| Código | Ud | Descripción | Rendimiento | Precio | Importe |
|---|---|---|---|---|---|
| U01AA007 | Hr | Oficial primera | 0.9 | 16 | 14.40 |
| U01AA009 | Hr | Ayudante | 0.9 | 14.3 | 12.87 |
| U40VA907 | Ud | Conjunto juego infantíl y anclajes | 1 | 655 | 655.00 |
| % | % | Costes directos complementarios | 2 % | 682.27 | 13.65 |
|  |  | Total |  |  | 695.92 |

**12.208** UD CANARINO JUEGO DE MUELLE-SD
1 UD × 612.28 (630.65 con costes indirectos) = 630.65
Ud. Suministro y anclaje de juego infantil de madera pintada, con muelle y placa de anclaje metálicos, tipo CANARINO de Arafos Tecnic o similar, i/ placa anclaje, tacos y tornillería de fijación a solera. Totalmente instalado.

| Código | Ud | Descripción | Rendimiento | Precio | Importe |
|---|---|---|---|---|---|
| U01AA007 | Hr | Oficial primera | 0.9 | 16 | 14.40 |
| U01AA009 | Hr | Ayudante | 0.9 | 14.3 | 12.87 |
| U40VA908 | Ud | Conjunto juego infantíl y anclajes | 1 | 573 | 573.00 |
| % | % | Costes directos complementarios | 2 % | 600.27 | 12.01 |
|  |  | Total |  |  | 612.28 |

**12.209** UD PONY JUEGO DE MUELLE-SD
1 UD × 604.12 (622.24 con costes indirectos) = 622.24
Ud. Suministro y anclaje de juego infantil de madera pintada, con muelle y placa de anclaje metálicos, tipo PONY de Arafos Tecnic o similar, i/ placa anclaje, tacos y tornillería de fijación a solera. Totalmente instalado.

| Código | Ud | Descripción | Rendimiento | Precio | Importe |
|---|---|---|---|---|---|
| U01AA007 | Hr | Oficial primera | 0.9 | 16 | 14.40 |
| U01AA009 | Hr | Ayudante | 0.9 | 14.3 | 12.87 |
| U40VA909 | Ud | Conjunto juego infantíl y anclajes | 1 | 565 | 565.00 |
| % | % | Costes directos complementarios | 2 % | 592.27 | 11.85 |
|  |  | Total |  |  | 604.12 |

**12.210** UD CARTEL INDICATIVO AREA DE JUEGO
1 UD × 176.67 (181.97 con costes indirectos) = 181.97
Ud. Suministro y anclaje de cartel indicativo de zona de juegos de chapa y tubo de acero galvanizado pintado al horno y con protección antipintadas, i/ placa anclaje, tacos y tornillería de fijación a solera. Totalmente instalado.

| Código | Ud | Descripción | Rendimiento | Precio | Importe |
|---|---|---|---|---|---|
| U01AA007 | Hr | Oficial primera | 0.7 | 16 | 11.20 |
| U01AA009 | Hr | Ayudante | 0.7 | 14.3 | 10.01 |
| U40VA910 | Ud | Conjunto cartel y anclajes | 1 | 152 | 152.00 |
| % | % | Costes directos complementarios | 2 % | 173.21 | 3.46 |
|  |  | Total |  |  | 176.67 |

**D39SA800** M2 SOLADO BALDOSA SEGURIDAD
121 M2 × 31.86 (32.82 con costes indirectos) = 3971.22
M2. Baldosas de caucho amortiguadoras de 50x50 y 40 mm. de espesor, color a definir, en zona de juegos infantiles adheridas sobre solera de hormigón (no incluida).

| Código | Ud | Descripción | Rendimiento | Precio | Importe |
|---|---|---|---|---|---|
| U01AA007 | Hr | Oficial primera | 0.22 | 16 | 3.52 |
| U01AA011 | Hr | Peón ordinario | 0.22 | 14 | 3.08 |
| U16GA240 | Lt | Adhesivo (material) | 0.15 | 9.9 | 1.49 |
| U40VA370 | M2 | Baldosa de seguridad para juegos | 1 | 23.15 | 23.15 |
| % | % | Costes directos complementarios | 2 % | 31.24 | 0.62 |
|  |  | Total |  |  | 31.86 |

### 12.3 JARDINERÍA (13/04/2013)
Importe: 1605.28

**D39QA001** M2 CESPED SEMILLADO (19/04/2013)
65 M2 × 2.78 (2.86 con costes indirectos) = 185.90
M2. Césped semillado con mezcla de Lolium, Agrostis, Festuca y Poa, incluso preparación del terreno, mantillo, siembra y riegos hasta la primera siega, en superficies indicadas en planos
.

| Código | Ud | Descripción | Rendimiento | Precio | Importe |
|---|---|---|---|---|---|
| U01FR009 | Hr | Jardinero (mano de obra; 29/02/2012) | 0.085 | 11 | 0.94 |
| U01FR013 | Hr | Peón ordinario jardinero | 0.114 | 9 | 1.03 |
| U04PY001 | M3 | Agua | 0.15 | 1.51 | 0.23 |
| U40MA600 | Kg | Semilla combinada para césped (material; 19/04/2013) | 0.06 | 5.29 | 0.32 |
| U40BD005 | M3 | Mantillo (material; 19/04/2013) | 0.01 | 20.89 | 0.21 |
| % | % | Costes directos complementarios | 2 % | 2.73 | 0.05 |
|  |  | Total |  |  | 2.78 |

| Medición | Uds. | Largo | Parcial |
|---|---|---|---|
|  | 1 | 55.00 | 55.00 |
|  | 1 | 10.00 | 10.00 |
| Total |  |  | 65 |

**D39KE151** Ud BUXUS SEMPERVIRENS 0,40-0,60 M. (19/04/2013)
10 Ud × 12.17 (12.54 con costes indirectos) = 125.40
Ud. Suministro, apertura de hoyo, plantación y primer riego de Buxus sempervirens (Boj) de 0,4 a 0,6 m. de altura con cepellón en container.

| Código | Ud | Descripción | Rendimiento | Precio | Importe |
|---|---|---|---|---|---|
| U01FR009 | Hr | Jardinero | 0.171 | 11 | 1.88 |
| U01FR013 | Hr | Peón ordinario jardinero | 0.342 | 9 | 3.08 |
| U04PY001 | M3 | Agua | 0.05 | 1.51 | 0.08 |
| U40IA330 | Ud | Buxus semperv. 0,4-0,6 m. cep. (material; 19/04/2013) | 1 | 6.89 | 6.89 |
| % | % | Costes directos complementarios | 2 % | 11.93 | 0.24 |
|  |  | Total |  |  | 12.17 |

**D39KE321** Ud LAURUS NOBILIS 0,80-1,00 M. ALT. (19/04/2013)
10 Ud × 27.83 (28.66 con costes indirectos) = 286.60
Ud. Suministro, apertura de hoyo, plantación y primer riego de Laurus nobilis (Laurel) de 0,8 a 1,0 m. de altura con cepellón en container.

| Código | Ud | Descripción | Rendimiento | Precio | Importe |
|---|---|---|---|---|---|
| U01FR009 | Hr | Jardinero | 0.171 | 11 | 1.88 |
| U01FR013 | Hr | Peón ordinario jardinero | 0.342 | 9 | 3.08 |
| U04PY001 | M3 | Agua | 0.05 | 1.51 | 0.08 |
| U40IA400 | Ud | Laurus nobil. 0,8-1,0 m. cep. (material; 19/04/2013) | 1 | 22.24 | 22.24 |
| % | % | Costes directos complementarios | 2 % | 27.28 | 0.55 |
|  |  | Total |  |  | 27.83 |

**D39IE081** Ud ACER NEGUNDO 14/16 CONTAINER (19/04/2013)
4 Ud × 36.05 (37.13 con costes indirectos) = 148.52
Ud. Suministro, apertura de hoyo, plantación y primer riego de Acer negundo (Arce) de 14 a 16 cm. de per. a 1 m. del suelo con cepellón en container.

| Código | Ud | Descripción | Rendimiento | Precio | Importe |
|---|---|---|---|---|---|
| U01FR009 | Hr | Jardinero | 0.237 | 11 | 2.61 |
| U01FR013 | Hr | Peón ordinario jardinero | 0.475 | 9 | 4.28 |
| U04PY001 | M3 | Agua | 0.1 | 1.51 | 0.15 |
| U40GA115 | Ud | Acer negundo 14-16 cm. cep. (material; 19/04/2013) | 1 | 28.3 | 28.30 |
| % | % | Costes directos complementarios | 2 % | 35.34 | 0.71 |
|  |  | Total |  |  | 36.05 |

**D39IC151** Ud MAGNOLIA GRANDIFLORA 2,00-2,50 (19/04/2013)
4 Ud × 188.51 (194.17 con costes indirectos) = 776.68
Ud. Suministro, apertura de hoyo, plantación y primer riego de Magnolia grandiflora (Magnolio) de 2,0 a 2,5 m. de altura con cepellón en container.

| Código | Ud | Descripción | Rendimiento | Precio | Importe |
|---|---|---|---|---|---|
| U01FR009 | Hr | Jardinero | 0.949 | 11 | 10.44 |
| U01FR013 | Hr | Peón ordinario jardinero | 1.424 | 9 | 12.82 |
| U04PY001 | M3 | Agua | 0.1 | 1.51 | 0.15 |
| U40GA060 | Ud | Magnolia grand.2-2,5 m.cep. (material; 19/04/2013) | 1 | 161.4 | 161.40 |
| % | % | Costes directos complementarios | 2 % | 184.81 | 3.70 |
|  |  | Total |  |  | 188.51 |

**D39IE571** Ud LIQUIDAMBAR STYRACIFLUA 3M (19/04/2013)
1 Ud × 79.79 (82.18 con costes indirectos) = 82.18
Ud. Suministro, apertura de hoyo, plantación y primer riego de Liquidambar styraciflua (Liquidambar) de 14 a 16 cm. de per. a 1 m. del suelo con cepellón en container.

| Código | Ud | Descripción | Rendimiento | Precio | Importe |
|---|---|---|---|---|---|
| U01FR009 | Hr | Jardinero | 0.237 | 11 | 2.61 |
| U01FR013 | Hr | Peón ordinario jardinero | 0.475 | 9 | 4.28 |
| U04PY001 | M3 | Agua | 0.1 | 1.51 | 0.15 |
| U40GA210 | Ud | Liquidambar styraciflua 3m altura (material; 19/04/2013) | 1 | 71.19 | 71.19 |
| % | % | Costes directos complementarios | 2 % | 78.23 | 1.56 |
|  |  | Total |  |  | 79.79 |

| Medición | Uds. | Parcial |
|---|---|---|
| patio interior | 1 | 1.00 |
| Total |  | 1 |

## C13 INSTALACIONES (13/04/2013)
Importe: 130349.61

### UA ALCANTARILLADO (13/04/2013)
Importe: 1524.91

#### UAI Sumideros e imbornales urbanos
Importe: 851.33

**UAI010** m Sumidero longitudinal de fábrica, de 200 mm de ancho interior y 400 mm de alto, con rejilla de acero galvanizado, para zonas de tráfico A-15 (Zonas susceptibles de ser utilizadas únicamente por peatones y ciclistas).
7.51 m × 110.06 (113.36 con costes indirectos) = 851.33
Formación de sumidero longitudinal con paredes de fábrica de ladrillo cerámico macizo de 1/2 pie de espesor, sentado con mortero de cemento M-5, enfoscada y bruñida interiormente con mortero de cemento M-15, con rejilla y marco de acero galvanizado, de 200 mm de ancho interior y 400 mm de alto, para zonas de tráfico A-15 (Zonas susceptibles de ser utilizadas únicamente por peatones y ciclistas), realizado sobre solera de hormigón en masa HM-20/B/20/I de 15 cm de espesor. Incluso p/p de piezas especiales, recibido, sifón en línea registrable colocado a la salida del sumidero para garantizar el sello hidráulico, incluyendo el relleno del trasdós con hormigón y sin incluir la excavación. Totalmente montado, conexionado a la red general de desagüe y probado.
Incluye: Replanteo y trazado del sumidero. Eliminación de las tierras sueltas en el fondo previamente excavado. Vertido y compactación del hormigón en formación de solera. Formación de la obra de fábrica con ladrillos, previamente humedecidos, colocados con mortero. Formación de agujeros para conexionado de tubos. Empalme y rejuntado de la tubería al sumidero. Colocación del sifón en línea. Enfoscado y bruñido por el interior con mortero de cemento, redondeando ángulos. Relleno del trasdós. Colocación del marco y la rejilla.

| Código | Ud | Descripción | Rendimiento | Precio | Importe |
|---|---|---|---|---|---|
| mt10hmf010b | m³ | Hormigón HM-20/B/20/I, fabricado en central, vertido con cubilote. (material) | 0.858 | 52.76 | 45.27 |
| mt04lma010a | Ud | Ladrillo cerámico macizo de elaboración mecánica para revestir, 25x12x5 cm, según UNE-EN 771-1. (material; 19/04/2013) | 74 | 0.23 | 17.02 |
| mt09mor010c | m³ | Mortero de cemento CEM II/B-P 32,5 N tipo M-5, confeccionado en obra con 250 kg/m³ de cemento y una proporción en volumen 1/6. (material; 19/04/2013) | 0.028 | 69.48 | 1.95 |
| mt09mor010f | m³ | Mortero de cemento CEM II/B-P 32,5 N tipo M-15, confeccionado en obra con 450 kg/m³ de cemento y una proporción en volumen 1/3. (material; 19/04/2013) | 0.016 | 83.07 | 1.33 |
| mt11rej020aa | Ud | Marco y rejilla de acero galvanizado, de 200 mm de ancho y 500 mm de longitud, para canaleta de 200 mm de ancho interior y 400 mm de alto, clase A-15 según UNE-EN 124 y UNE-EN 1433, carga de rotura 15 kN. (material) | 2 | 6.75 | 13.50 |
| mt11var120aa | Ud | Sifón en línea de PVC, color gris, registrable, con unión macho/hembra, de 110 mm de diámetro. (material) | 0.2 | 22.54 | 4.51 |
| mo011 | h | Oficial primera (mano de obra) | 1.058 | 16 | 16.93 |
| mo060 | h | Peón ordinario (mano de obra) | 0.528 | 14 | 7.39 |
| % | % | Costes directos complementarios | 2 % | 107.90 | 2.16 |
|  |  | Total |  |  | 110.06 |

#### UAP Pozos de registro
Importe: 673.58

**UAP011** Ud Pozo de registro, de 1,00 m de diámetro interior y de 1,6 m de altura útil interior, de hormigón in situ de 20 cm de espesor, sobre solera de 20 cm de espesor de hormigón armado HA-20/B/20/IIb+Qb ligeramente armada con malla electrosoldada, con cierre de tapa circular y marco de fundición clase B-125 según UNE-EN 124, carga de rotura 125 kN, instalado en aceras, zonas peatonales o aparcamientos comunitarios. (05/07/2013)
1 Ud × 289.31 (297.99 con costes indirectos) = 297.99
Formación de pozo de registro compuesto por paredes de hormigón en masa HM-20/B/20/IIb+Qb, in situ, de 20 cm de espesor, de 1,00 m de diámetro interior y de 1,6 m de altura útil interior, sobre solera de 20 cm de espesor de hormigón armado HA-20/B/20/IIb+Qb ligeramente armada con malla electrosoldada ME 20x20 de Ø 8 mm, acero B500T UNE-EN 10080; remate superior en cono asimétrico para brocal de pozo, cierre de tapa circular y marco de fundición clase B-125 según UNE-EN 124, carga de rotura 125 kN, instalado en aceras, zonas peatonales o aparcamientos comunitarios. Incluso preparación del fondo de la excavación, formación de canal en solera de fondo, empalme y rejuntado del encuentro de los colectores con el pozo y sellado de juntas con mortero, recibido de pates, anillado superior, recibido de marco, ajuste entre tapa y marco y enrase de la tapa con el pavimento. Totalmente montado, conexionado y probado mediante las correspondientes pruebas de servicio (incluidas en este precio), sin incluir la excavación ni el relleno del trasdós.
Incluye: Replanteo y trazado del pozo en planta y alzado. Eliminación de las tierras sueltas del fondo de la excavación. Colocación del mallazo. Vertido y compactación del hormigón. Empalme y rejuntado de los colectores al pozo. Sellado de juntas. Colocación de los pates. Colocación de marco, tapa de registro y accesorios. Realización de pruebas de servicio.

| Código | Ud | Descripción | Rendimiento | Precio | Importe |
|---|---|---|---|---|---|
| mt10hmf010 | m³ | Hormigón HM-20/B/20/IIb+Qb, fabricado en central con cemento SR, vertido con cubilote. (material; 05/07/2013) | 2 | 56.7 | 113.40 |
| mt07ame010cd | m² | Malla electrosoldada ME 20x20 Ø 8-8 B 500 T 6x2,20 UNE-EN 10080. (material; 19/04/2013) | 2.89 | 1.93 | 5.58 |
| mt09mor010f | m³ | Mortero de cemento CEM II/B-P 32,5 N tipo M-15, confeccionado en obra con 450 kg/m³ de cemento y una proporción en volumen 1/3. | 0.063 | 83.07 | 5.23 |
| mt46phm030aaa | Ud | Tapa circular y marco de fundición dúctil de 660 mm de diámetro exterior y 40 mm de altura, paso libre de 550 mm, para pozo, clase B-125 según UNE-EN 124, carga de rotura 125 kN. Tapa revestida con pintura bituminosa y marco sin cierre ni junta. (material; 19/04/2013) | 1 | 28.21 | 28.21 |
| mt46phm050 | Ud | Pate de polipropileno conformado en U, para pozo, de 330x160 mm, sección transversal de D=25 mm, según UNE-EN 1917. (material; 19/04/2013) | 4 | 2.78 | 11.12 |
| mq04cag010a | h | Camión con grúa de hasta 6 t. (maquinaria; 19/04/2013) | 0.2 | 36.98 | 7.40 |
| mo011 | h | Oficial primera | 4.9 | 16 | 78.40 |
| mo060 | h | Peón ordinario | 2.45 | 14 | 34.30 |
| % | % | Costes directos complementarios | 2 % | 283.64 | 5.67 |
|  |  | Total |  |  | 289.31 |

**UAP011b** Ud Pozo de registro, de 1,20m de diámetro interior y de 2,5 m de altura útil interior, de hormigón in situ de 20 cm de espesor, sobre solera de 20 cm de espesor de hormigón armado HA-20/B/20/IIb+Qb ligeramente armada con malla electrosoldada, con cierre de tapa circular y marco de fundición clase B-125 según UNE-EN 124, carga de rotura 125 kN, instalado en aceras, zonas peatonales o aparcamientos comunitarios. (05/07/2013)
1 Ud × 364.65 (375.59 con costes indirectos) = 375.59
Formación de pozo de registro compuesto por paredes de hormigón en masa HM-20/B/20/IIb+Qb, in situ, de 20 cm de espesor, de 1,20 m de diámetro interior y de 2,5 m de altura útil interior, sobre solera de 20 cm de espesor de hormigón armado HA-20/B/20/IIb+Qb ligeramente armada con malla electrosoldada ME 20x20 de Ø 8 mm, acero B500T UNE-EN 10080; remate superior en cono asimétrico para brocal de pozo, cierre de tapa circular y marco de fundición clase B-125 según UNE-EN 124, carga de rotura 125 kN, instalado en aceras, zonas peatonales o aparcamientos comunitarios. Incluso preparación del fondo de la excavación, formación de canal en solera de fondo, empalme y rejuntado del encuentro de los colectores con el pozo y sellado de juntas con mortero, recibido de pates, anillado superior, recibido de marco, ajuste entre tapa y marco y enrase de la tapa con el pavimento. Totalmente montado, conexionado y probado mediante las correspondientes pruebas de servicio (incluidas en este precio), sin incluir la excavación ni el relleno del trasdós.
Incluye: Replanteo y trazado del pozo en planta y alzado. Eliminación de las tierras sueltas del fondo de la excavación. Colocación del mallazo. Vertido y compactación del hormigón. Empalme y rejuntado de los colectores al pozo. Sellado de juntas. Colocación de los pates. Colocación de marco, tapa de registro y accesorios. Realización de pruebas de servicio.

| Código | Ud | Descripción | Rendimiento | Precio | Importe |
|---|---|---|---|---|---|
| mt10hmf010 | m³ | Hormigón HM-20/B/20/IIb+Qb, fabricado en central con cemento SR, vertido con cubilote. | 3 | 56.7 | 170.10 |
| mt07ame010cd | m² | Malla electrosoldada ME 20x20 Ø 8-8 B 500 T 6x2,20 UNE-EN 10080. | 2.25 | 1.93 | 4.34 |
| mt09mor010f | m³ | Mortero de cemento CEM II/B-P 32,5 N tipo M-15, confeccionado en obra con 450 kg/m³ de cemento y una proporción en volumen 1/3. | 0.063 | 83.07 | 5.23 |
| mt46phm030aaa | Ud | Tapa circular y marco de fundición dúctil de 660 mm de diámetro exterior y 40 mm de altura, paso libre de 550 mm, para pozo, clase B-125 según UNE-EN 124, carga de rotura 125 kN. Tapa revestida con pintura bituminosa y marco sin cierre ni junta. | 1 | 28.21 | 28.21 |
| mt46phm050 | Ud | Pate de polipropileno conformado en U, para pozo, de 330x160 mm, sección transversal de D=25 mm, según UNE-EN 1917. | 4 | 2.78 | 11.12 |
| mq04cag010a | h | Camión con grúa de hasta 6 t. | 0.2 | 36.98 | 7.40 |
| mo011 | h | Oficial primera | 5.7 | 16 | 91.20 |
| mo060 | h | Peón ordinario | 2.85 | 14 | 39.90 |
| % | % | Costes directos complementarios | 2 % | 357.50 | 7.15 |
|  |  | Total |  |  | 364.65 |

### AS RED HORIZONTAL DE SANEAMIENTO (13/04/2013)
Importe: 7552.51

#### ASA Arquetas
Importe: 3231.72

**ASA010** Ud Arqueta de paso, de obra de fábrica, registrable, de dimensiones interiores 50x50x65 cm, con tapa prefabricada de hormigón armado.
3 Ud × 104.3 (107.43 con costes indirectos) = 322.29
Formación de arqueta de paso enterrada, de dimensiones interiores 50x50x65 cm, construida con fábrica de ladrillo cerámico macizo, de 1/2 pie de espesor, recibido con mortero de cemento M-5 sobre solera de hormigón en masa HM-30/B/20/I+Qb de 15 cm de espesor, formación de pendiente mínima del 2%, con el mismo tipo de hormigón, enfoscada y bruñida interiormente con mortero de cemento M-15 formando aristas y esquinas a media caña, cerrada superiormente con tapa prefabricada de fundición dúctil con cierre hermético al paso de los olores mefíticos. Incluso piezas de PVC para encuentros, cortadas longitudinalmente, realizando con ellas los correspondientes empalmes y asentándolas convenientemente con el hormigón en el fondo de la arqueta, conexiones de conducciones y remates. Totalmente montada, conexionada y probada mediante las correspondientes pruebas de servicio (incluidas en este precio), sin incluir la excavación ni el relleno del trasdós.
Incluye: Replanteo de la arqueta. Eliminación de las tierras sueltas del fondo de la excavación. Vertido y compactación del hormigón en formación de solera. Formación de la obra de fábrica con ladrillos, previamente humedecidos, colocados con mortero. Empalme y rejuntado de los colectores a la arqueta. Relleno de hormigón para formación de pendientes y colocación de las piezas de PVC en el fondo de la arqueta. Enfoscado y bruñido con mortero, redondeando los ángulos del fondo y de las paredes interiores de la arqueta. Realización del cierre hermético y colocación de la tapa y los accesorios. Eliminación de restos, limpieza final y retirada de escombros. Carga de escombros sobre camión o contenedor. Realización de pruebas de servicio.

| Código | Ud | Descripción | Rendimiento | Precio | Importe |
|---|---|---|---|---|---|
| mt10hmf010a | m³ | Hormigón HM-30/B/20/I+Qb, fabricado en central, con cemento SR, vertido con cubilote. (material; 19/04/2013) | 0.182 | 55.88 | 10.17 |
| mt04lma010a | Ud | Ladrillo cerámico macizo de elaboración mecánica para revestir, 25x12x5 cm, según UNE-EN 771-1. | 122 | 0.23 | 28.06 |
| mt09mor010c | m³ | Mortero de cemento CEM II/B-P 32,5 N tipo M-5, confeccionado en obra con 250 kg/m³ de cemento y una proporción en volumen 1/6. | 0.045 | 69.48 | 3.13 |
| mt11var110 | Ud | Conjunto de piezas de PVC para realizar en el fondo de la arqueta de paso los cauces correspondientes. (material) | 1 | 4.76 | 4.76 |
| mt09mor010f | m³ | Mortero de cemento CEM II/B-P 32,5 N tipo M-15, confeccionado en obra con 450 kg/m³ de cemento y una proporción en volumen 1/3. | 0.023 | 83.07 | 1.91 |
| mt11var100 | Ud | Conjunto de elementos necesarios para garantizar el cierre hermético al paso de olores mefíticos en arquetas de saneamiento, compuesto por: angulares y chapas metálicas con sus elementos de fijación y anclaje, junta de neopreno, aceite y demás accesorios. (material) | 1 | 6.59 | 6.59 |
| mt37aar010c1 | Ud | Marco y tapa de fundición dúctil de 50x50 cm. (material; 05/07/2013) | 1 | 16.81 | 16.81 |
| mo011 | h | Oficial primera | 1.186 | 16 | 18.98 |
| mo060 | h | Peón ordinario | 0.846 | 14 | 11.84 |
| % | % | Costes directos complementarios | 2 % | 102.25 | 2.05 |
|  |  | Total |  |  | 104.3 |

| Medición | Uds. | Largo | Parcial |
|---|---|---|---|
| Fecales | 2 | 1.00 | 2.00 |
| Pluviales | 1 | 1.00 | 1.00 |
| Total |  |  | 3 |

**ASA010b** Ud Arqueta de paso, de obra de fábrica, registrable, de dimensiones interiores 60x60x80 cm, con tapa prefabricada de hormigón armado. (19/04/2013)
3 Ud × 117.28 (120.8 con costes indirectos) = 362.40
Formación de arqueta de paso enterrada, de dimensiones interiores 60x60x80 cm, construida con fábrica de ladrillo cerámico macizo, de 1/2 pie de espesor, recibido con mortero de cemento M-5 sobre solera de hormigón en masa HM-30/B/20/I+Qb de 15 cm de espesor, formación de pendiente mínima del 2%, con el mismo tipo de hormigón, enfoscada y bruñida interiormente con mortero de cemento M-15 formando aristas y esquinas a media caña, cerrada superiormente con tapa prefabricada de fundición dúctil con cierre hermético al paso de los olores mefíticos. Incluso piezas de PVC para encuentros, cortadas longitudinalmente, realizando con ellas los correspondientes empalmes y asentándolas convenientemente con el hormigón en el fondo de la arqueta, conexiones de conducciones y remates. Totalmente montada, conexionada y probada mediante las correspondientes pruebas de servicio (incluidas en este precio), sin incluir la excavación ni el relleno del trasdós.
Incluye: Replanteo de la arqueta. Eliminación de las tierras sueltas del fondo de la excavación. Vertido y compactación del hormigón en formación de solera. Formación de la obra de fábrica con ladrillos, previamente humedecidos, colocados con mortero. Empalme y rejuntado de los colectores a la arqueta. Relleno de hormigón para formación de pendientes y colocación de las piezas de PVC en el fondo de la arqueta. Enfoscado y bruñido con mortero, redondeando los ángulos del fondo y de las paredes interiores de la arqueta. Realización del cierre hermético y colocación de la tapa y los accesorios. Eliminación de restos, limpieza final y retirada de escombros. Carga de escombros sobre camión o contenedor. Realización de pruebas de servicio.

| Código | Ud | Descripción | Rendimiento | Precio | Importe |
|---|---|---|---|---|---|
| mt10hmf010a | m³ | Hormigón HM-30/B/20/I+Qb, fabricado en central, con cemento SR, vertido con cubilote. | 0.215 | 55.88 | 12.01 |
| mt04lma010a | Ud | Ladrillo cerámico macizo de elaboración mecánica para revestir, 25x12x5 cm, según UNE-EN 771-1. | 170 | 0.23 | 39.10 |
| mt09mor010c | m³ | Mortero de cemento CEM II/B-P 32,5 N tipo M-5, confeccionado en obra con 250 kg/m³ de cemento y una proporción en volumen 1/6. | 0.063 | 69.48 | 4.38 |
| mt11var110 | Ud | Conjunto de piezas de PVC para realizar en el fondo de la arqueta de paso los cauces correspondientes. | 1 | 4.76 | 4.76 |
| mt09mor010f | m³ | Mortero de cemento CEM II/B-P 32,5 N tipo M-15, confeccionado en obra con 450 kg/m³ de cemento y una proporción en volumen 1/3. | 0.034 | 83.07 | 2.82 |
| mt11var100 | Ud | Conjunto de elementos necesarios para garantizar el cierre hermético al paso de olores mefíticos en arquetas de saneamiento, compuesto por: angulares y chapas metálicas con sus elementos de fijación y anclaje, junta de neopreno, aceite y demás accesorios. | 1 | 6.59 | 6.59 |
| mt37aar010c2 | Ud | Marco y tapa de fundición dúctil de 60x60 cm. (material; 05/07/2013) | 1 | 17.8 | 17.80 |
| mo011 | h | Oficial primera | 1.118 | 16 | 17.89 |
| mo060 | h | Peón ordinario | 0.688 | 14 | 9.63 |
| % | % | Costes directos complementarios | 2 % | 114.98 | 2.30 |
|  |  | Total |  |  | 117.28 |

| Medición | Uds. | Largo | Parcial |
|---|---|---|---|
| Pluviales | 1 | 1.00 | 1.00 |
| Fecales | 2 | 1.00 | 2.00 |
| Total |  |  | 3 |

**ASA010c** Ud Arqueta de paso, de obra de fábrica, registrable, de dimensiones interiores 70x70x100 cm, con tapa prefabricada de hormigón armado.
3 Ud × 156.09 (160.77 con costes indirectos) = 482.31
Formación de arqueta de paso enterrada, de dimensiones interiores 70x70x100 cm, construida con fábrica de ladrillo cerámico macizo, de 1/2 pie de espesor, recibido con mortero de cemento M-5 sobre solera de hormigón en masa HM-30/B/20/I+Qb de 15 cm de espesor, formación de pendiente mínima del 2%, con el mismo tipo de hormigón, enfoscada y bruñida interiormente con mortero de cemento M-15 formando aristas y esquinas a media caña, cerrada superiormente con tapa prefabricada de fundición dúctil con cierre hermético al paso de los olores mefíticos. Incluso piezas de PVC para encuentros, cortadas longitudinalmente, realizando con ellas los correspondientes empalmes y asentándolas convenientemente con el hormigón en el fondo de la arqueta, conexiones de conducciones y remates. Totalmente montada, conexionada y probada mediante las correspondientes pruebas de servicio (incluidas en este precio), sin incluir la excavación ni el relleno del trasdós.
Incluye: Replanteo de la arqueta. Eliminación de las tierras sueltas del fondo de la excavación. Vertido y compactación del hormigón en formación de solera. Formación de la obra de fábrica con ladrillos, previamente humedecidos, colocados con mortero. Empalme y rejuntado de los colectores a la arqueta. Relleno de hormigón para formación de pendientes y colocación de las piezas de PVC en el fondo de la arqueta. Enfoscado y bruñido con mortero, redondeando los ángulos del fondo y de las paredes interiores de la arqueta. Realización del cierre hermético y colocación de la tapa y los accesorios. Eliminación de restos, limpieza final y retirada de escombros. Carga de escombros sobre camión o contenedor. Realización de pruebas de servicio.

| Código | Ud | Descripción | Rendimiento | Precio | Importe |
|---|---|---|---|---|---|
| mt10hmf010a | m³ | Hormigón HM-30/B/20/I+Qb, fabricado en central, con cemento SR, vertido con cubilote. | 0.251 | 55.88 | 14.03 |
| mt04lma010a | Ud | Ladrillo cerámico macizo de elaboración mecánica para revestir, 25x12x5 cm, según UNE-EN 771-1. | 244 | 0.23 | 56.12 |
| mt09mor010c | m³ | Mortero de cemento CEM II/B-P 32,5 N tipo M-5, confeccionado en obra con 250 kg/m³ de cemento y una proporción en volumen 1/6. | 0.091 | 69.48 | 6.32 |
| mt11var110 | Ud | Conjunto de piezas de PVC para realizar en el fondo de la arqueta de paso los cauces correspondientes. | 1 | 4.76 | 4.76 |
| mt09mor010f | m³ | Mortero de cemento CEM II/B-P 32,5 N tipo M-15, confeccionado en obra con 450 kg/m³ de cemento y una proporción en volumen 1/3. | 0.049 | 83.07 | 4.07 |
| mt11var100 | Ud | Conjunto de elementos necesarios para garantizar el cierre hermético al paso de olores mefíticos en arquetas de saneamiento, compuesto por: angulares y chapas metálicas con sus elementos de fijación y anclaje, junta de neopreno, aceite y demás accesorios. | 1 | 6.59 | 6.59 |
| mt37aar010c3 | Ud | Marco y tapa de fundición dúctil de 70x70 cm. (material; 05/07/2013) | 1 | 21.5 | 21.50 |
| mo011 | h | Oficial primera | 1.528 | 16 | 24.45 |
| mo060 | h | Peón ordinario | 1.085 | 14 | 15.19 |
| % | % | Costes directos complementarios | 2 % | 153.03 | 3.06 |
|  |  | Total |  |  | 156.09 |

| Medición | Uds. | Largo | Parcial |
|---|---|---|---|
| Pluviales | 2 | 1.00 | 2.00 |
| Fecales | 1 | 1.00 | 1.00 |
| Total |  |  | 3 |

**ASA010d** Ud Arqueta de paso, de obra de fábrica, registrable, de dimensiones interiores 80x80x125 cm, con tapa prefabricada de hormigón armado.
2 Ud × 193.01 (198.8 con costes indirectos) = 397.60
Formación de arqueta de paso enterrada, de dimensiones interiores 80x80x125 cm, construida con fábrica de ladrillo cerámico macizo, de 1/2 pie de espesor, recibido con mortero de cemento M-5 sobre solera de hormigón en masa HM-30/B/20/I+Qb de 15 cm de espesor, formación de pendiente mínima del 2%, con el mismo tipo de hormigón, enfoscada y bruñida interiormente con mortero de cemento M-15 formando aristas y esquinas a media caña, cerrada superiormente con tapa prefabricada de fundición dúctil con cierre hermético al paso de los olores mefíticos. Incluso piezas de PVC para encuentros, cortadas longitudinalmente, realizando con ellas los correspondientes empalmes y asentándolas convenientemente con el hormigón en el fondo de la arqueta, conexiones de conducciones y remates. Totalmente montada, conexionada y probada mediante las correspondientes pruebas de servicio (incluidas en este precio), sin incluir la excavación ni el relleno del trasdós.
Incluye: Replanteo de la arqueta. Eliminación de las tierras sueltas del fondo de la excavación. Vertido y compactación del hormigón en formación de solera. Formación de la obra de fábrica con ladrillos, previamente humedecidos, colocados con mortero. Empalme y rejuntado de los colectores a la arqueta. Relleno de hormigón para formación de pendientes y colocación de las piezas de PVC en el fondo de la arqueta. Enfoscado y bruñido con mortero, redondeando los ángulos del fondo y de las paredes interiores de la arqueta. Realización del cierre hermético y colocación de la tapa y los accesorios. Eliminación de restos, limpieza final y retirada de escombros. Carga de escombros sobre camión o contenedor. Realización de pruebas de servicio.

| Código | Ud | Descripción | Rendimiento | Precio | Importe |
|---|---|---|---|---|---|
| mt10hmf010a | m³ | Hormigón HM-30/B/20/I+Qb, fabricado en central, con cemento SR, vertido con cubilote. | 0.289 | 55.88 | 16.15 |
| mt04lma010a | Ud | Ladrillo cerámico macizo de elaboración mecánica para revestir, 25x12x5 cm, según UNE-EN 771-1. | 347 | 0.23 | 79.81 |
| mt09mor010c | m³ | Mortero de cemento CEM II/B-P 32,5 N tipo M-5, confeccionado en obra con 250 kg/m³ de cemento y una proporción en volumen 1/6. | 0.129 | 69.48 | 8.96 |
| mt11var110 | Ud | Conjunto de piezas de PVC para realizar en el fondo de la arqueta de paso los cauces correspondientes. | 1 | 4.76 | 4.76 |
| mt09mor010f | m³ | Mortero de cemento CEM II/B-P 32,5 N tipo M-15, confeccionado en obra con 450 kg/m³ de cemento y una proporción en volumen 1/3. | 0.07 | 83.07 | 5.81 |
| mt11var100 | Ud | Conjunto de elementos necesarios para garantizar el cierre hermético al paso de olores mefíticos en arquetas de saneamiento, compuesto por: angulares y chapas metálicas con sus elementos de fijación y anclaje, junta de neopreno, aceite y demás accesorios. | 1 | 6.59 | 6.59 |
| mt37aar010c3 | Ud | Marco y tapa de fundición dúctil de 70x70 cm. | 1 | 21.5 | 21.50 |
| mo011 | h | Oficial primera | 1.76 | 16 | 28.16 |
| mo060 | h | Peón ordinario | 1.249 | 14 | 17.49 |
| % | % | Costes directos complementarios | 2 % | 189.23 | 3.78 |
|  |  | Total |  |  | 193.01 |

| Medición | Uds. | Largo | Parcial |
|---|---|---|---|
| Pluviales | 1 | 1.00 | 1.00 |
| Fecales | 1 | 1.00 | 1.00 |
| Total |  |  | 2 |

**ASA010e** Ud Arqueta a pie de bajante, de obra de fábrica, registrable, de dimensiones interiores 40x40x50 cm, con tapa prefabricada de hormigón armado.
2 Ud × 87.17 (89.79 con costes indirectos) = 179.58
Formación de arqueta a pie de bajante enterrada, de dimensiones interiores 40x40x50 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.158 | 55.88 | 8.83 |
| mt04lma010a | Ud | Ladrillo cerámico macizo de elaboración mecánica para revestir, 25x12x5 cm, según UNE-EN 771-1. | 80 | 0.23 | 18.40 |
| mt09mor010c | m³ | Mortero de cemento CEM II/B-P 32,5 N tipo M-5, confeccionado en obra con 250 kg/m³ de cemento y una proporción en volumen 1/6. | 0.03 | 69.48 | 2.08 |
| mt11ppl010a | Ud | Codo 45° de PVC liso, D=125 mm. (material) | 1 | 3.96 | 3.96 |
| mt09mor010f | m³ | Mortero de cemento CEM II/B-P 32,5 N tipo M-15, confeccionado en obra con 450 kg/m³ de cemento y una proporción en volumen 1/3. | 0.014 | 83.07 | 1.16 |
| mt11var100 | Ud | Conjunto de elementos necesarios para garantizar el cierre hermético al paso de olores mefíticos en arquetas de saneamiento, compuesto por: angulares y chapas metálicas con sus elementos de fijación y anclaje, junta de neopreno, aceite y demás accesorios. | 1 | 6.59 | 6.59 |
| mt37aar010c4 | Ud | Marco y tapa de fundición dúctil de 40x40 cm. (material; 05/07/2013) | 1 | 15.1 | 15.10 |
| mo011 | h | Oficial primera | 1.129 | 16 | 18.06 |
| mo060 | h | Peón ordinario | 0.806 | 14 | 11.28 |
| % | % | Costes directos complementarios | 2 % | 85.46 | 1.71 |
|  |  | Total |  |  | 87.17 |

| Medición | Uds. | Largo | Parcial |
|---|---|---|---|
| Pluviales | 2 | 1.00 | 2.00 |
| Total |  |  | 2 |

**ASA010h** Ud Arqueta a pie de bajante, de obra de fábrica, registrable, de dimensiones interiores 50x50x65 cm, con tapa prefabricada de hormigón armado.
3 Ud × 106 (109.18 con costes indirectos) = 327.54
Formación de arqueta a pie de bajante enterrada, de dimensiones interiores 50x50x65 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.187 | 55.88 | 10.45 |
| mt04lma010a | Ud | Ladrillo cerámico macizo de elaboración mecánica para revestir, 25x12x5 cm, según UNE-EN 771-1. | 122 | 0.23 | 28.06 |
| mt09mor010c | m³ | Mortero de cemento CEM II/B-P 32,5 N tipo M-5, confeccionado en obra con 250 kg/m³ de cemento y una proporción en volumen 1/6. | 0.045 | 69.48 | 3.13 |
| mt11ppl010a | Ud | Codo 45° de PVC liso, D=125 mm. | 1 | 3.96 | 3.96 |
| mt09mor010f | m³ | Mortero de cemento CEM II/B-P 32,5 N tipo M-15, confeccionado en obra con 450 kg/m³ de cemento y una proporción en volumen 1/3. | 0.023 | 83.07 | 1.91 |
| mt11var100 | Ud | Conjunto de elementos necesarios para garantizar el cierre hermético al paso de olores mefíticos en arquetas de saneamiento, compuesto por: angulares y chapas metálicas con sus elementos de fijación y anclaje, junta de neopreno, aceite y demás accesorios. | 1 | 6.59 | 6.59 |
| mt37aar010c1 | Ud | Marco y tapa de fundición dúctil de 50x50 cm. | 1 | 16.81 | 16.81 |
| mo011 | h | Oficial primera | 1.271 | 16 | 20.34 |
| mo060 | h | Peón ordinario | 0.905 | 14 | 12.67 |
| % | % | Costes directos complementarios | 2 % | 103.92 | 2.08 |
|  |  | Total |  |  | 106 |

| Medición | Uds. | Parcial |
|---|---|---|
| Pluviales | 3 | 3.00 |
| Total |  | 3 |

**ASA010f** Ud Arqueta a pie de bajante, de obra de fábrica, registrable, de dimensiones interiores 60x60x80 cm, con tapa prefabricada de hormigón armado.
2 Ud × 126.04 (129.82 con costes indirectos) = 259.64
Formación de arqueta a pie de bajante enterrada, de dimensiones interiores 60x60x80 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.22 | 55.88 | 12.29 |
| mt04lma010a | Ud | Ladrillo cerámico macizo de elaboración mecánica para revestir, 25x12x5 cm, según UNE-EN 771-1. | 170 | 0.23 | 39.10 |
| mt09mor010c | m³ | Mortero de cemento CEM II/B-P 32,5 N tipo M-5, confeccionado en obra con 250 kg/m³ de cemento y una proporción en volumen 1/6. | 0.063 | 69.48 | 4.38 |
| mt11ppl010a | Ud | Codo 45° de PVC liso, D=125 mm. | 1 | 3.96 | 3.96 |
| mt09mor010f | m³ | Mortero de cemento CEM II/B-P 32,5 N tipo M-15, confeccionado en obra con 450 kg/m³ de cemento y una proporción en volumen 1/3. | 0.034 | 83.07 | 2.82 |
| mt11var100 | Ud | Conjunto de elementos necesarios para garantizar el cierre hermético al paso de olores mefíticos en arquetas de saneamiento, compuesto por: angulares y chapas metálicas con sus elementos de fijación y anclaje, junta de neopreno, aceite y demás accesorios. | 1 | 6.59 | 6.59 |
| mt37aar010c2 | Ud | Marco y tapa de fundición dúctil de 60x60 cm. | 1 | 17.8 | 17.80 |
| mo011 | h | Oficial primera | 1.412 | 16 | 22.59 |
| mo060 | h | Peón ordinario | 1.003 | 14 | 14.04 |
| % | % | Costes directos complementarios | 2 % | 123.57 | 2.47 |
|  |  | Total |  |  | 126.04 |

| Medición | Uds. | Largo | Parcial |
|---|---|---|---|
| Pluviales | 1 | 1.00 | 1.00 |
| Fecales | 1 | 1.00 | 1.00 |
| Total |  |  | 2 |

**ASA010i** Ud Arqueta a pie de bajante, de obra de fábrica, registrable, de dimensiones interiores 70x70x100 cm, con tapa prefabricada de hormigón armado.
1 Ud × 161.35 (166.19 con costes indirectos) = 166.19
Formación de arqueta a pie de bajante enterrada, de dimensiones interiores 70x70x100 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.256 | 55.88 | 14.31 |
| mt04lma010a | Ud | Ladrillo cerámico macizo de elaboración mecánica para revestir, 25x12x5 cm, según UNE-EN 771-1. | 244 | 0.23 | 56.12 |
| mt09mor010c | m³ | Mortero de cemento CEM II/B-P 32,5 N tipo M-5, confeccionado en obra con 250 kg/m³ de cemento y una proporción en volumen 1/6. | 0.091 | 69.48 | 6.32 |
| mt11ppl010b | Ud | Codo 45° de PVC liso, D=160 mm. (material) | 1 | 6.83 | 6.83 |
| mt09mor010f | m³ | Mortero de cemento CEM II/B-P 32,5 N tipo M-15, confeccionado en obra con 450 kg/m³ de cemento y una proporción en volumen 1/3. | 0.049 | 83.07 | 4.07 |
| mt11var100 | Ud | Conjunto de elementos necesarios para garantizar el cierre hermético al paso de olores mefíticos en arquetas de saneamiento, compuesto por: angulares y chapas metálicas con sus elementos de fijación y anclaje, junta de neopreno, aceite y demás accesorios. | 1 | 6.59 | 6.59 |
| mt37aar010c3 | Ud | Marco y tapa de fundición dúctil de 70x70 cm. | 1 | 21.5 | 21.50 |
| mo011 | h | Oficial primera | 1.638 | 16 | 26.21 |
| mo060 | h | Peón ordinario | 1.16 | 14 | 16.24 |
| % | % | Costes directos complementarios | 2 % | 158.19 | 3.16 |
|  |  | Total |  |  | 161.35 |

| Medición | Uds. | Largo | Parcial |
|---|---|---|---|
| Pluviales | 1 | 1.00 | 1.00 |
| Total |  |  | 1 |

**ASA010j** Ud Arqueta a pie de bajante, de obra de fábrica, registrable, de dimensiones interiores 80x80x125 cm, con tapa prefabricada de hormigón armado.
1 Ud × 198.71 (204.67 con costes indirectos) = 204.67
Formación de arqueta a pie de bajante enterrada, de dimensiones interiores 80x80x125 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.294 | 55.88 | 16.43 |
| mt04lma010a | Ud | Ladrillo cerámico macizo de elaboración mecánica para revestir, 25x12x5 cm, según UNE-EN 771-1. | 347 | 0.23 | 79.81 |
| mt09mor010c | m³ | Mortero de cemento CEM II/B-P 32,5 N tipo M-5, confeccionado en obra con 250 kg/m³ de cemento y una proporción en volumen 1/6. | 0.129 | 69.48 | 8.96 |
| mt11ppl010b | Ud | Codo 45° de PVC liso, D=160 mm. | 1 | 6.83 | 6.83 |
| mt09mor010f | m³ | Mortero de cemento CEM II/B-P 32,5 N tipo M-15, confeccionado en obra con 450 kg/m³ de cemento y una proporción en volumen 1/3. | 0.07 | 83.07 | 5.81 |
| mt11var100 | Ud | Conjunto de elementos necesarios para garantizar el cierre hermético al paso de olores mefíticos en arquetas de saneamiento, compuesto por: angulares y chapas metálicas con sus elementos de fijación y anclaje, junta de neopreno, aceite y demás accesorios. | 1 | 6.59 | 6.59 |
| mt37aar010c3 | Ud | Marco y tapa de fundición dúctil de 70x70 cm. | 1 | 21.5 | 21.50 |
| mo011 | h | Oficial primera | 1.886 | 16 | 30.18 |
| mo060 | h | Peón ordinario | 1.336 | 14 | 18.70 |
| % | % | Costes directos complementarios | 2 % | 194.81 | 3.90 |
|  |  | Total |  |  | 198.71 |

| Medición | Uds. | Largo | Parcial |
|---|---|---|---|
| Pluviales | 1 | 1.00 | 1.00 |
| Total |  |  | 1 |

**ASA010g** Ud Arqueta a pie de bajante, de obra de fábrica, registrable, de dimensiones interiores 100x100x150 cm, con tapa prefabricada de hormigón armado.
2 Ud × 257.04 (264.75 con costes indirectos) = 529.50
Formación de arqueta a pie de bajante enterrada, de dimensiones interiores 100x100x150 cm, construida con fábrica de ladrillo cerámico macizo, de 1/2 pie de espesor, recibido con mortero de cemento M-5 sobre solera de hormigón en masa HM-30/B/20/I+Qb de 15 cm de espesor, formación de pendiente mínima del 2%, con el mismo tipo de hormigón, enfoscada y bruñida interiormente con mortero de cemento M-15 formando aristas y esquinas a media caña, con codo de PVC de 45° colocado en dado de hormigón, para evitar el golpe de bajada en la pendiente de la solera, cerrada superiormente con tapa prefabricada de fundición dúctil con cierre hermético al paso de los olores mefíticos. Incluso conexiones de conducciones y remates. Totalmente montada, conexionada y probada mediante las correspondientes pruebas de servicio (incluidas en este precio), sin incluir la excavación ni el relleno del trasdós.
Incluye: Replanteo de la arqueta. Eliminación de las tierras sueltas del fondo de la excavación. Vertido y compactación del hormigón en formación de solera. Formación de la obra de fábrica con ladrillos, previamente humedecidos, colocados con mortero. Empalme y rejuntado de los colectores a la arqueta. Relleno de hormigón para formación de pendientes y colocación del codo de PVC en el dado de hormigón. Enfoscado y bruñido con mortero, redondeando los ángulos del fondo y de las paredes interiores de la arqueta. Realización del cierre hermético y colocación de la tapa y los accesorios. Eliminación de restos, limpieza final y retirada de escombros. Carga de escombros sobre camión o contenedor. Realización de pruebas de servicio.

| Código | Ud | Descripción | Rendimiento | Precio | Importe |
|---|---|---|---|---|---|
| mt10hmf010a | m³ | Hormigón HM-30/B/20/I+Qb, fabricado en central, con cemento SR, vertido con cubilote. | 0.52 | 55.88 | 29.06 |
| mt04lma010a | Ud | Ladrillo cerámico macizo de elaboración mecánica para revestir, 25x12x5 cm, según UNE-EN 771-1. | 496 | 0.23 | 114.08 |
| mt09mor010c | m³ | Mortero de cemento CEM II/B-P 32,5 N tipo M-5, confeccionado en obra con 250 kg/m³ de cemento y una proporción en volumen 1/6. | 0.185 | 69.48 | 12.85 |
| mt09mor010f | m³ | Mortero de cemento CEM II/B-P 32,5 N tipo M-15, confeccionado en obra con 450 kg/m³ de cemento y una proporción en volumen 1/3. | 0.105 | 83.07 | 8.72 |
| mt11var100 | Ud | Conjunto de elementos necesarios para garantizar el cierre hermético al paso de olores mefíticos en arquetas de saneamiento, compuesto por: angulares y chapas metálicas con sus elementos de fijación y anclaje, junta de neopreno, aceite y demás accesorios. | 1 | 6.59 | 6.59 |
| mt37aar010c3 | Ud | Marco y tapa de fundición dúctil de 70x70 cm. | 1 | 21.5 | 21.50 |
| mo011 | h | Oficial primera | 2.3 | 16 | 36.80 |
| mo060 | h | Peón ordinario | 1.6 | 14 | 22.40 |
| % | % | Costes directos complementarios | 2 % | 252.00 | 5.04 |
|  |  | Total |  |  | 257.04 |

| Medición | Uds. | Largo | Parcial |
|---|---|---|---|
|  | 1 | 1.00 | 1.00 |
|  | 1 | 1.00 | 1.00 |
| Total |  |  | 2 |

#### ASB Acometidas
Importe: 895.13

**ASB010** m Acometida general de saneamiento a la red general del municipio, de PVC liso, serie SN-4, rigidez anular nominal 4 kN/m², de 160 mm de diámetro, pegado mediante adhesivo.
5.86 m × 52.76 (54.34 con costes indirectos) = 318.43
Suministro y montaje de acometida general de saneamiento, para la evacuación de aguas residuales y/o pluviales a la red general del municipio, con una pendiente mínima del 2%, para la evacuación de aguas residuales y/o pluviales, formada por tubo de PVC liso, serie SN-4, rigidez anular nominal 4 kN/m², de 160 mm de diámetro exterior, pegado mediante adhesivo, colocado sobre cama o lecho de arena de 10 cm de espesor, debidamente compactada y nivelada mediante equipo manual con pisón vibrante, relleno lateral compactando hasta los riñones y posterior relleno con la misma arena hasta 30 cm por encima de la generatriz superior de la tubería, con sus correspondientes juntas y piezas especiales. Incluso demolición y levantado del firme existente y posterior reposición con hormigón en masa HM-20/P/20/I, sin incluir la excavación previa de la zanja, el posterior relleno principal de la misma ni su conexión con la red general de saneamiento. Totalmente montada, conexionada y probada mediante las correspondientes pruebas de servicio (incluidas en este precio).
Incluye: Replanteo y trazado de la acometida en planta y pendientes. Rotura del pavimento con compresor. Eliminación de las tierras sueltas del fondo de la excavación. Presentación en seco de tubos y piezas especiales. Vertido de la arena en el fondo de la zanja. Descenso y colocación de los colectores en el fondo de la zanja. Montaje de la instalación empezando por el extremo de cabecera. Limpieza de la zona a unir con el líquido limpiador, aplicación del adhesivo y encaje de piezas. Ejecución del relleno envolvente. Realización de pruebas de servicio.

| Código | Ud | Descripción | Rendimiento | Precio | Importe |
|---|---|---|---|---|---|
| mt01ara010 | m³ | Arena de 0 a 5 mm de diámetro. (material) | 0.346 | 9.61 | 3.33 |
| mt11tpb030ac | m | Tubo de PVC liso, para saneamiento enterrado sin presión, serie SN-4, rigidez anular nominal 4 kN/m², de 160 mm de diámetro exterior y 4 mm de espesor, según UNE-EN 1401-1. (material) | 1.05 | 13.93 | 14.63 |
| mt11var009 | l | Líquido limpiador para pegado mediante adhesivo de tubos y accesorios de PVC. (material) | 0.063 | 7.66 | 0.48 |
| mt11var010 | l | Adhesivo para tubos y accesorios de PVC. (material) | 0.031 | 16.18 | 0.50 |
| mt10hmf010c | m³ | Hormigón HM-20/P/20/I, fabricado en central, vertido con cubilote. (material) | 0.084 | 50.36 | 4.23 |
| mq05pdm030 | h | Compresor portátil eléctrico 5 m³/min. (maquinaria) | 0.534 | 6.9 | 3.68 |
| mq05mai030 | h | Martillo neumático. (maquinaria) | 0.534 | 4.07 | 2.17 |
| mq01ret020 | h | Retrocargadora s/neumáticos 75 CV. (maquinaria) | 0.03 | 36.98 | 1.11 |
| mq02rop020 | h | Pisón vibrante de 80 kg, con placa de 30x30 cm, tipo rana. (maquinaria) | 0.219 | 8.46 | 1.85 |
| mo029 | h | Oficial 2ª construcción. | 0.719 | 15.3 | 11.00 |
| mo059 | h | Peón especializado construcción. (mano de obra) | 0.36 | 14.5 | 5.22 |
| mo004 | h | Oficial 1ª fontanero. (mano de obra) | 0.083 | 16 | 1.33 |
| mo055 | h | Ayudante fontanero. (mano de obra) | 0.083 | 14.5 | 1.20 |
| % | % | Costes directos complementarios | 4 % | 50.73 | 2.03 |
|  |  | Total |  |  | 52.76 |

**ASB010b** m Acometida general de saneamiento a la red general del municipio, de PVC liso, serie SN-4, rigidez anular nominal 4 kN/m², de 200 mm de diámetro, pegado mediante adhesivo.
5.08 m × 68.25 (70.3 con costes indirectos) = 357.12
Suministro y montaje de acometida general de saneamiento, para la evacuación de aguas residuales y/o pluviales a la red general del municipio, con una pendiente mínima del 2%, para la evacuación de aguas residuales y/o pluviales, formada por tubo de PVC liso, serie SN-4, rigidez anular nominal 4 kN/m², de 200 mm de diámetro exterior, pegado mediante adhesivo, colocado sobre cama o lecho de arena de 10 cm de espesor, debidamente compactada y nivelada mediante equipo manual con pisón vibrante, relleno lateral compactando hasta los riñones y posterior relleno con la misma arena hasta 30 cm por encima de la generatriz superior de la tubería, con sus correspondientes juntas y piezas especiales. Incluso demolición y levantado del firme existente y posterior reposición con hormigón en masa HM-20/P/20/I, sin incluir la excavación previa de la zanja, el posterior relleno principal de la misma ni su conexión con la red general de saneamiento. Totalmente montada, conexionada y probada mediante las correspondientes pruebas de servicio (incluidas en este precio).
Incluye: Replanteo y trazado de la acometida en planta y pendientes. Rotura del pavimento con compresor. Eliminación de las tierras sueltas del fondo de la excavación. Presentación en seco de tubos y piezas especiales. Vertido de la arena en el fondo de la zanja. Descenso y colocación de los colectores en el fondo de la zanja. Montaje de la instalación empezando por el extremo de cabecera. Limpieza de la zona a unir con el líquido limpiador, aplicación del adhesivo y encaje de piezas. Ejecución del relleno envolvente. Realización de pruebas de servicio.

| Código | Ud | Descripción | Rendimiento | Precio | Importe |
|---|---|---|---|---|---|
| mt01ara010 | m³ | Arena de 0 a 5 mm de diámetro. | 0.385 | 9.61 | 3.70 |
| mt11tpb030ad | m | Tubo de PVC liso, para saneamiento enterrado sin presión, serie SN-4, rigidez anular nominal 4 kN/m², de 200 mm de diámetro exterior y 4,9 mm de espesor, según UNE-EN 1401-1. (material) | 1.05 | 21.37 | 22.44 |
| mt11var009 | l | Líquido limpiador para pegado mediante adhesivo de tubos y accesorios de PVC. | 0.079 | 7.66 | 0.61 |
| mt11var010 | l | Adhesivo para tubos y accesorios de PVC. | 0.039 | 16.18 | 0.63 |
| mt10hmf010c | m³ | Hormigón HM-20/P/20/I, fabricado en central, vertido con cubilote. | 0.09 | 50.36 | 4.53 |
| mq05pdm030 | h | Compresor portátil eléctrico 5 m³/min. | 0.668 | 6.9 | 4.61 |
| mq05mai030 | h | Martillo neumático. | 0.668 | 4.07 | 2.72 |
| mq01ret020 | h | Retrocargadora s/neumáticos 75 CV. | 0.03 | 36.98 | 1.11 |
| mq02rop020 | h | Pisón vibrante de 80 kg, con placa de 30x30 cm, tipo rana. | 0.219 | 8.46 | 1.85 |
| mo029 | h | Oficial 2ª construcción. | 0.899 | 15.3 | 13.75 |
| mo059 | h | Peón especializado construcción. | 0.449 | 14.5 | 6.51 |
| mo004 | h | Oficial 1ª fontanero. | 0.104 | 16 | 1.66 |
| mo055 | h | Ayudante fontanero. | 0.104 | 14.5 | 1.51 |
| % | % | Costes directos complementarios | 4 % | 65.63 | 2.63 |
|  |  | Total |  |  | 68.25 |

**ASB020** Ud Conexión de la acometida del edificio a la red general de saneamiento del municipio.
2 Ud × 106.59 (109.79 con costes indirectos) = 219.58
Suministro y montaje de la conexión de la acometida del edificio a la red general de saneamiento del municipio a través de pozo de registro (sin incluir). Incluso comprobación del buen estado de la acometida existente, trabajos de conexión, rotura del pozo de registro desde el exterior con martillo compresor hasta su completa perforación, acoplamiento y recibido del tubo de acometida, empalme con junta flexible, repaso y bruñido con mortero de cemento en el interior del pozo, sellado, pruebas de estanqueidad, reposición de elementos en caso de roturas o de aquellos que se encuentren deteriorados en el tramo de acometida existente. Totalmente montada, conexionada y probada. Sin incluir excavación.
Incluye: Replanteo y trazado de la conexión en el pozo de registro. Rotura del pozo con compresor. Colocación de la acometida. Resolución de la conexión.

| Código | Ud | Descripción | Rendimiento | Precio | Importe |
|---|---|---|---|---|---|
| mt09mor010c | m³ | Mortero de cemento CEM II/B-P 32,5 N tipo M-5, confeccionado en obra con 250 kg/m³ de cemento y una proporción en volumen 1/6. | 0.065 | 69.48 | 4.52 |
| mt11var200 | Ud | Material para ejecución de junta flexible en el empalme de la acometida al pozo de registro. (material) | 1 | 12.39 | 12.39 |
| mq05cop010 | h | Compresor estacionario eléctrico media presión 2 m³/min. (maquinaria) | 0.984 | 2.36 | 2.32 |
| mo011 | h | Oficial primera | 2.259 | 16 | 36.14 |
| mo059 | h | Peón especializado construcción. | 3.388 | 14.5 | 49.13 |
| % | % | Costes directos complementarios | 2 % | 104.50 | 2.09 |
|  |  | Total |  |  | 106.59 |

#### ASC Colectores
Importe: 3305.1

**ISS010** m Colector enterrado de PVC, sin arquetas, mediante sistema integral registrable, de PVC liso, serie SN-4, rigidez anular nominal 4 kN/m², de 90 mm de diámetro, con junta elástica.
21.81 m × 8.11 (8.35 con costes indirectos) = 182.11
Suministro e instalación de colector enterrado de PVC, sin arquetas, mediante sistema integral registrable, de PVC liso, serie SN-4, rigidez anular nominal 4 kN/m², de 90 mm de diámetro, con junta elástica, formado por tubo PVC, serie B, de 90 mm de diámetro y 3 mm de espesor, con una pendiente mínima del 1,00%, para la evacuación de aguas residuales (a baja y alta temperatura) y/o pluviales en el interior de la estructura de los edificios. Incluso p/p de material auxiliar para montaje y sujeción a la obra, accesorios y piezas especiales colocados mediante unión pegada con adhesivo. Totalmente montado, conexionado y probado por la empresa instaladora mediante las correspondientes pruebas de servicio (incluidas en este precio).
Incluye: Replanteo y trazado del colector. Presentación en seco de tubos, accesorios y piezas especiales. Marcado de la situación del material auxiliar para montaje y sujeción a la obra. Fijación del material auxiliar para montaje y sujeción a la obra. Montaje de la instalación empezando por el extremo de cabecera. Limpieza de la zona a unir con el líquido limpiador, aplicación del adhesivo y encaje de piezas. Realización de pruebas de servicio.

| Código | Ud | Descripción | Rendimiento | Precio | Importe |
|---|---|---|---|---|---|
| mt36tiq011ae | Ud | Material auxiliar para montaje y sujeción a la obra de las tuberías de PVC, serie B, de 90 mm de diámetro y 3 m de longitud nominal. (material) | 1 | 0.15 | 0.15 |
| mt36tiq010aej | m | Tubo de PVC, serie B, de 90 mm de diámetro y 3 mm de espesor, 3 m de longitud nominal, con embocadura, junta pegada, según UNE-EN 1453-1, con el precio incrementado el 45% en concepto de accesorios y piezas especiales. (material) | 1.05 | 3.92 | 4.12 |
| mt36tiq012a | l | Líquido limpiador para pegado mediante adhesivo de tubos y accesorios de PVC. (material) | 0.03 | 9.35 | 0.28 |
| mt36tiq013a | kg | Adhesivo para tubos y accesorios de PVC. (material) | 0.024 | 12.38 | 0.30 |
| mo004 | h | Oficial 1ª fontanero. | 0.133 | 16 | 2.13 |
| mo055 | h | Ayudante fontanero. | 0.067 | 14.5 | 0.97 |
| % | % | Costes directos complementarios | 2 % | 7.95 | 0.16 |
|  |  | Total |  |  | 8.11 |

**ASC010c** m Colector enterrado de saneamiento, sin arquetas, mediante sistema integral registrable, de PVC liso, serie SN-4, rigidez anular nominal 4 kN/m², de 110 mm de diámetro, con junta elástica.
26.87 m × 12.79 (13.17 con costes indirectos) = 353.88
Suministro y montaje de colector enterrado de red horizontal de saneamiento, sin arquetas, mediante sistema integral registrable, con una pendiente mínima del 2%, para la evacuación de aguas residuales y/o pluviales, formado por tubo de PVC liso, serie SN-4, rigidez anular nominal 4 kN/m², de 110 mm de diámetro exterior, con junta elástica, colocado sobre cama o lecho de arena de 10 cm de espesor, debidamente compactada y nivelada mediante equipo manual con pisón vibrante, relleno lateral compactando hasta los riñones y posterior relleno con la misma arena hasta 30 cm por encima de la generatriz superior de la tubería. Incluso p/p de accesorios, registros, uniones y piezas especiales, juntas y lubricante para montaje, sin incluir la excavación ni el posterior relleno principal de las zanjas. Totalmente montado, conexionado y probado mediante las correspondientes pruebas de servicio (incluidas en este precio).
Incluye: Replanteo y trazado del conducto en planta y pendientes. Eliminación de las tierras sueltas del fondo de la excavación. Presentación en seco de tubos y piezas especiales. Vertido de la arena en el fondo de la zanja. Descenso y colocación de los colectores en el fondo de la zanja. Montaje de la instalación empezando por el extremo de cabecera. Limpieza de la zona a unir, colocación de juntas y encaje de piezas. Ejecución del relleno envolvente. Realización de pruebas de servicio.

| Código | Ud | Descripción | Rendimiento | Precio | Importe |
|---|---|---|---|---|---|
| mt01ara010 | m³ | Arena de 0 a 5 mm de diámetro. | 0.299 | 9.61 | 2.87 |
| mt11tpb020ba | m | Tubo de PVC liso, para saneamiento enterrado sin presión, serie SN-4, rigidez anular nominal 4 kN/m², de 110 mm de diámetro exterior y 2,7 mm de espesor, según UNE-EN 1401-1, incluso juntas y lubricante. (material) | 1.05 | 3.19 | 3.35 |
| mt11tpb021ba | Ud | Repercusión, por m de tubería, de accesorios, uniones y piezas especiales para tubo de PVC liso, para saneamiento enterrado sin presión, serie SN-4, de 110 mm de diámetro exterior. (material) | 1 | 0.96 | 0.96 |
| mq04dua020 | h | Dumper autocargable de 2 t de carga útil, con mecanismo hidráulico. (maquinaria) | 0.024 | 9.25 | 0.22 |
| mq02rop020 | h | Pisón vibrante de 80 kg, con placa de 30x30 cm, tipo rana. | 0.18 | 8.46 | 1.52 |
| mq02cia020 | h | Camión con cuba de agua. (maquinaria) | 0.002 | 35.98 | 0.07 |
| mo011 | h | Oficial primera | 0.036 | 16 | 0.58 |
| mo060 | h | Peón ordinario | 0.109 | 14 | 1.53 |
| mo004 | h | Oficial 1ª fontanero. | 0.062 | 16 | 0.99 |
| mo055 | h | Ayudante fontanero. | 0.031 | 14.5 | 0.45 |
| % | % | Costes directos complementarios | 2 % | 12.54 | 0.25 |
|  |  | Total |  |  | 12.79 |

**ASC010b** m Colector enterrado de saneamiento, sin arquetas, mediante sistema integral registrable, de PVC liso, serie SN-4, rigidez anular nominal 4 kN/m², de 125 mm de diámetro, con junta elástica.
22.45 m × 14.84 (15.29 con costes indirectos) = 343.26
Suministro y montaje de colector enterrado de red horizontal de saneamiento, sin arquetas, mediante sistema integral registrable, con una pendiente mínima del 2%, para la evacuación de aguas residuales y/o pluviales, formado por tubo de PVC liso, serie SN-4, rigidez anular nominal 4 kN/m², de 125 mm de diámetro exterior, con junta elástica, colocado sobre cama o lecho de arena de 10 cm de espesor, debidamente compactada y nivelada mediante equipo manual con pisón vibrante, relleno lateral compactando hasta los riñones y posterior relleno con la misma arena hasta 30 cm por encima de la generatriz superior de la tubería. Incluso p/p de accesorios, registros, uniones y piezas especiales, juntas y lubricante para montaje, sin incluir la excavación ni el posterior relleno principal de las zanjas. Totalmente montado, conexionado y probado mediante las correspondientes pruebas de servicio (incluidas en este precio).
Incluye: Replanteo y trazado del conducto en planta y pendientes. Eliminación de las tierras sueltas del fondo de la excavación. Presentación en seco de tubos y piezas especiales. Vertido de la arena en el fondo de la zanja. Descenso y colocación de los colectores en el fondo de la zanja. Montaje de la instalación empezando por el extremo de cabecera. Limpieza de la zona a unir, colocación de juntas y encaje de piezas. Ejecución del relleno envolvente. Realización de pruebas de servicio.

| Código | Ud | Descripción | Rendimiento | Precio | Importe |
|---|---|---|---|---|---|
| mt01ara010 | m³ | Arena de 0 a 5 mm de diámetro. | 0.313 | 9.61 | 3.01 |
| mt11tpb020bb | m | Tubo de PVC liso, para saneamiento enterrado sin presión, serie SN-4, rigidez anular nominal 4 kN/m², de 125 mm de diámetro exterior y 3,1 mm de espesor, según UNE-EN 1401-1, incluso juntas y lubricante. (material) | 1.05 | 4.22 | 4.43 |
| mt11tpb021bb | Ud | Repercusión, por m de tubería, de accesorios, uniones y piezas especiales para tubo de PVC liso, para saneamiento enterrado sin presión, serie SN-4, de 125 mm de diámetro exterior. (material) | 1 | 1.26 | 1.26 |
| mq04dua020 | h | Dumper autocargable de 2 t de carga útil, con mecanismo hidráulico. | 0.025 | 9.25 | 0.23 |
| mq02rop020 | h | Pisón vibrante de 80 kg, con placa de 30x30 cm, tipo rana. | 0.189 | 8.46 | 1.60 |
| mq02cia020 | h | Camión con cuba de agua. | 0.003 | 35.98 | 0.11 |
| mo011 | h | Oficial primera | 0.041 | 16 | 0.66 |
| mo060 | h | Peón ordinario | 0.114 | 14 | 1.60 |
| mo004 | h | Oficial 1ª fontanero. | 0.071 | 16 | 1.14 |
| mo055 | h | Ayudante fontanero. | 0.035 | 14.5 | 0.51 |
| % | % | Costes directos complementarios | 2 % | 14.55 | 0.29 |
|  |  | Total |  |  | 14.84 |

**ASC010** m Colector enterrado de saneamiento, sin arquetas, mediante sistema integral registrable, de PVC liso, serie SN-2, rigidez anular nominal 2 kN/m², de 160 mm de diámetro, con junta elástica.
112.01 m × 18.11 (18.65 con costes indirectos) = 2088.99
Suministro y montaje de colector enterrado de red horizontal de saneamiento, sin arquetas, mediante sistema integral registrable, con una pendiente mínima del 2%, para la evacuación de aguas residuales y/o pluviales, formado por tubo de PVC liso, serie SN-2, rigidez anular nominal 2 kN/m², de 160 mm de diámetro exterior, con junta elástica, colocado sobre cama o lecho de arena de 10 cm de espesor, debidamente compactada y nivelada mediante equipo manual con pisón vibrante, relleno lateral compactando hasta los riñones y posterior relleno con la misma arena hasta 30 cm por encima de la generatriz superior de la tubería. Incluso p/p de accesorios, registros, uniones y piezas especiales, juntas y lubricante para montaje, sin incluir la excavación ni el posterior relleno principal de las zanjas. Totalmente montado, conexionado y probado mediante las correspondientes pruebas de servicio (incluidas en este precio).
Incluye: Replanteo y trazado del conducto en planta y pendientes. Eliminación de las tierras sueltas del fondo de la excavación. Presentación en seco de tubos y piezas especiales. Vertido de la arena en el fondo de la zanja. Descenso y colocación de los colectores en el fondo de la zanja. Montaje de la instalación empezando por el extremo de cabecera. Limpieza de la zona a unir, colocación de juntas y encaje de piezas. Ejecución del relleno envolvente. Realización de pruebas de servicio.

| Código | Ud | Descripción | Rendimiento | Precio | Importe |
|---|---|---|---|---|---|
| mt01ara010 | m³ | Arena de 0 a 5 mm de diámetro. | 0.346 | 9.61 | 3.33 |
| mt11tpb020ac | m | Tubo de PVC liso, para saneamiento enterrado sin presión, serie SN-2, rigidez anular nominal 2 kN/m², de 160 mm de diámetro exterior y 3,2 mm de espesor, según UNE-EN 1401-1, incluso juntas y lubricante. (material) | 1.05 | 5.56 | 5.84 |
| mt11tpb021ac | Ud | Repercusión, por m de tubería, de accesorios, uniones y piezas especiales para tubo de PVC liso, para saneamiento enterrado sin presión, serie SN-2, de 160 mm de diámetro exterior. (material) | 1 | 1.67 | 1.67 |
| mq04dua020 | h | Dumper autocargable de 2 t de carga útil, con mecanismo hidráulico. | 0.028 | 9.25 | 0.26 |
| mq02rop020 | h | Pisón vibrante de 80 kg, con placa de 30x30 cm, tipo rana. | 0.212 | 8.46 | 1.79 |
| mq02cia020 | h | Camión con cuba de agua. | 0.003 | 35.98 | 0.11 |
| mo011 | h | Oficial primera | 0.052 | 16 | 0.83 |
| mo060 | h | Peón ordinario | 0.128 | 14 | 1.79 |
| mo004 | h | Oficial 1ª fontanero. | 0.091 | 16 | 1.46 |
| mo055 | h | Ayudante fontanero. | 0.046 | 14.5 | 0.67 |
| % | % | Costes directos complementarios | 2 % | 17.75 | 0.36 |
|  |  | Total |  |  | 18.11 |

**ASC010d** m Colector enterrado de saneamiento, sin arquetas, mediante sistema integral registrable, de PVC liso, serie SN-2, rigidez anular nominal 2 kN/m², de 200 mm de diámetro, con junta elástica.
3.57 m × 23.85 (24.57 con costes indirectos) = 87.71
Suministro y montaje de colector enterrado de red horizontal de saneamiento, sin arquetas, mediante sistema integral registrable, con una pendiente mínima del 2%, para la evacuación de aguas residuales y/o pluviales, formado por tubo de PVC liso, serie SN-2, rigidez anular nominal 2 kN/m², de 200 mm de diámetro exterior, con junta elástica, colocado sobre cama o lecho de arena de 10 cm de espesor, debidamente compactada y nivelada mediante equipo manual con pisón vibrante, relleno lateral compactando hasta los riñones y posterior relleno con la misma arena hasta 30 cm por encima de la generatriz superior de la tubería. Incluso p/p de accesorios, registros, uniones y piezas especiales, juntas y lubricante para montaje, sin incluir la excavación ni el posterior relleno principal de las zanjas. Totalmente montado, conexionado y probado mediante las correspondientes pruebas de servicio (incluidas en este precio).
Incluye: Replanteo y trazado del conducto en planta y pendientes. Eliminación de las tierras sueltas del fondo de la excavación. Presentación en seco de tubos y piezas especiales. Vertido de la arena en el fondo de la zanja. Descenso y colocación de los colectores en el fondo de la zanja. Montaje de la instalación empezando por el extremo de cabecera. Limpieza de la zona a unir, colocación de juntas y encaje de piezas. Ejecución del relleno envolvente. Realización de pruebas de servicio.

| Código | Ud | Descripción | Rendimiento | Precio | Importe |
|---|---|---|---|---|---|
| mt01ara010 | m³ | Arena de 0 a 5 mm de diámetro. | 0.385 | 9.61 | 3.70 |
| mt11tpb020ad | m | Tubo de PVC liso, para saneamiento enterrado sin presión, serie SN-2, rigidez anular nominal 2 kN/m², de 200 mm de diámetro exterior y 4 mm de espesor, según UNE-EN 1401-1, incluso juntas y lubricante. (material) | 1.05 | 8.55 | 8.98 |
| mt11tpb021ad | Ud | Repercusión, por m de tubería, de accesorios, uniones y piezas especiales para tubo de PVC liso, para saneamiento enterrado sin presión, serie SN-2, de 200 mm de diámetro exterior. (material) | 1 | 2.57 | 2.57 |
| mq04dua020 | h | Dumper autocargable de 2 t de carga útil, con mecanismo hidráulico. | 0.032 | 9.25 | 0.30 |
| mq02rop020 | h | Pisón vibrante de 80 kg, con placa de 30x30 cm, tipo rana. | 0.238 | 8.46 | 2.01 |
| mq02cia020 | h | Camión con cuba de agua. | 0.003 | 35.98 | 0.11 |
| mo011 | h | Oficial primera | 0.065 | 16 | 1.04 |
| mo060 | h | Peón ordinario | 0.144 | 14 | 2.02 |
| mo004 | h | Oficial 1ª fontanero. | 0.114 | 16 | 1.82 |
| mo055 | h | Ayudante fontanero. | 0.057 | 14.5 | 0.83 |
| % | % | Costes directos complementarios | 2 % | 23.38 | 0.47 |
|  |  | Total |  |  | 23.85 |

**ISS010b** m Colector suspendido de PVC, serie B, de 110 mm de diámetro, unión pegada con adhesivo.
23.46 m × 10.31 (10.62 con costes indirectos) = 249.15
Suministro e instalación de colector suspendido de red horizontal, formado por tubo PVC, serie B, de 110 mm de diámetro y 3,2 mm de espesor, con una pendiente mínima del 1,00%, para la evacuación de aguas residuales (a baja y alta temperatura) y/o pluviales en el interior de la estructura de los edificios. Incluso p/p de material auxiliar para montaje y sujeción a la obra, accesorios y piezas especiales colocados mediante unión pegada con adhesivo. Totalmente montado, conexionado y probado por la empresa instaladora mediante las correspondientes pruebas de servicio (incluidas en este precio).
Incluye: Replanteo y trazado del colector. Presentación en seco de tubos, accesorios y piezas especiales. Marcado de la situación del material auxiliar para montaje y sujeción a la obra. Fijación del material auxiliar para montaje y sujeción a la obra. Montaje de la instalación empezando por el extremo de cabecera. Limpieza de la zona a unir con el líquido limpiador, aplicación del adhesivo y encaje de piezas. Realización de pruebas de servicio.

| Código | Ud | Descripción | Rendimiento | Precio | Importe |
|---|---|---|---|---|---|
| mt36tiq011af | Ud | Material auxiliar para montaje y sujeción a la obra de las tuberías de PVC, serie B, de 110 mm de diámetro y 3 m de longitud nominal. (material) | 1 | 0.19 | 0.19 |
| mt36tiq010afj | m | Tubo de PVC, serie B, de 110 mm de diámetro y 3,2 mm de espesor, 3 m de longitud nominal, con embocadura, junta pegada, según UNE-EN 1453-1, con el precio incrementado el 45% en concepto de accesorios y piezas especiales. (material) | 1.05 | 5.03 | 5.28 |
| mt36tiq012a | l | Líquido limpiador para pegado mediante adhesivo de tubos y accesorios de PVC. | 0.04 | 9.35 | 0.37 |
| mt36tiq013a | kg | Adhesivo para tubos y accesorios de PVC. | 0.032 | 12.38 | 0.40 |
| mo004 | h | Oficial 1ª fontanero. | 0.167 | 16 | 2.67 |
| mo055 | h | Ayudante fontanero. | 0.083 | 14.5 | 1.20 |
| % | % | Costes directos complementarios | 2 % | 10.11 | 0.20 |
|  |  | Total |  |  | 10.31 |

#### ASI Sistemas de evacuación de suelos
Importe: 120.56

**ASI020** Ud Sumidero sifónico de PVC, de salida vertical de 75 mm de diámetro, con rejilla de PVC de 200x200 mm.
8 Ud × 14.63 (15.07 con costes indirectos) = 120.56
Instalación de sumidero sifónico de PVC, de salida vertical de 75 mm de diámetro, con rejilla de PVC de 200x200 mm, para recogida de aguas pluviales o de locales húmedos. Incluso p/p de accesorios de montaje, piezas especiales, material auxiliar y elementos de sujeción. Totalmente montado, conexionado a la red general de desagüe y probado.
Incluye: Replanteo y trazado. Colocación y fijación del sumidero. Unión del tubo de desagüe a la bajante o arqueta existentes.

| Código | Ud | Descripción | Rendimiento | Precio | Importe |
|---|---|---|---|---|---|
| mt11sup030aaa | Ud | Sumidero sifónico de PVC, de salida vertical de 75 mm de diámetro, con rejilla de PVC de 200x200 mm. (material) | 1 | 10.11 | 10.11 |
| mt11var020 | Ud | Material auxiliar para saneamiento. (material) | 1 | 0.6 | 0.60 |
| mo004 | h | Oficial 1ª fontanero. | 0.227 | 16 | 3.63 |
| % | % | Costes directos complementarios | 2 % | 14.34 | 0.29 |
|  |  | Total |  |  | 14.63 |

### IE ELECTRICIDAD
Importe: 11100.7

#### IEL Línea de acometida (08/07/2013)
Importe: 512.19
Línea general de alimentación

**IEL010** m Línea general de alimentación enterrada formada por cables unipolares con conductores de cobre, RZ1-K (AS) 4G16+1x10 mm², siendo su tensión asignada de 0,6/1 kV, bajo tubo protector de polietileno de doble pared, de 75 mm de diámetro. (08/07/2013)
31.25 m × 15.91 (16.39 con costes indirectos) = 512.19
Suministro e instalación de línea general de alimentación enterrada, que enlaza la caja general de protección con la centralización de contadores, formada por cables unipolares con conductores de cobre, RZ1-K (AS) 4G16+1x10 mm², siendo su tensión asignada de 0,6/1 kV, bajo tubo protector de polietileno de doble pared, de 75 mm de diámetro, resistencia a compresión mayor de 250 N, suministrado en rollo, colocado sobre cama o lecho de arena de 10 cm de espesor, debidamente compactada y nivelada mediante equipo manual con pisón vibrante, relleno lateral compactando hasta los riñones y posterior relleno con la misma arena hasta 10 cm por encima de la generatriz superior de la tubería, sin incluir la excavación ni el posterior relleno principal de las zanjas. Incluso hilo guía. Totalmente montada, conexionada y probada.
Incluye: Replanteo y trazado de la zanja. Ejecución del lecho de arena para asiento del tubo. Colocación del tubo en la zanja. Tendido de cables. Conexionado. Ejecución del relleno envolvente.

| Código | Ud | Descripción | Rendimiento | Precio | Importe |
|---|---|---|---|---|---|
| mt01ara010 | m³ | Arena de 0 a 5 mm de diámetro. | 0.092 | 9.61 | 0.88 |
| mt35aia080 | m | Tubo curvable, suministrado en rollo, de polietileno de doble pared (interior lisa y exterior corrugada), de color naranja, de 75 mm de diámetro nominal, para canalización enterrada, resistencia a la compresión 250 N, con grado de protección IP 549 según UNE 20324, con hilo guía incorporado. Según UNE-EN 61386-1, UNE-EN 61386-22 y UNE-EN 50086-2-4. (material; 08/07/2013) | 1 | 2.41 | 2.41 |
| mt35cun010g1 | m | Cable unipolar RZ1-K (AS), no propagador de la llama, con conductor de cobre clase 5 (-K) de 16 mm² de sección, con aislamiento de polietileno reticulado (R) y cubierta de poliolefina termoplástica libre de halógenos (Z1), siendo su tensión asignada de 0,6/1 kV. Según UNE 21123-4. (material) | 4 | 1.65 | 6.60 |
| mt35cun010f1 | m | Cable unipolar RZ1-K (AS), no propagador de la llama, con conductor de cobre clase 5 (-K) de 10 mm² de sección, con aislamiento de polietileno reticulado (R) y cubierta de poliolefina termoplástica libre de halógenos (Z1), siendo su tensión asignada de 0,6/1 kV. Según UNE 21123-4. (material) | 1 | 1.14 | 1.14 |
| mt35www010 | Ud | Material auxiliar para instalaciones eléctricas. (material) | 0.2 | 1.19 | 0.24 |
| mq04dua020 | h | Dumper autocargable de 2 t de carga útil, con mecanismo hidráulico. | 0.009 | 9.25 | 0.08 |
| mq02rop020 | h | Pisón vibrante de 80 kg, con placa de 30x30 cm, tipo rana. | 0.069 | 8.46 | 0.58 |
| mq02cia020 | h | Camión con cuba de agua. | 0.001 | 35.98 | 0.04 |
| mo011 | h | Oficial primera | 0.053 | 16 | 0.85 |
| mo060 | h | Peón ordinario | 0.053 | 14 | 0.74 |
| mo001 | h | Oficial 1ª electricista. (mano de obra) | 0.069 | 16 | 1.10 |
| mo052 | h | Ayudante electricista. (mano de obra) | 0.065 | 14.5 | 0.94 |
| % | % | Costes directos complementarios | 2 % | 15.60 | 0.31 |
|  |  | Total |  |  | 15.91 |

#### IEP Puesta a tierra
Importe: 508.53

**IEP010** Ud Red de toma de tierra para estructura de hormigón del edificio con 115 m de conductor de cobre desnudo de 35 mm².
1 Ud × 439.08 (452.25 con costes indirectos) = 452.25
Suministro e instalación de red de toma de tierra para estructura de hormigón del edificio compuesta por 107 m de cable conductor de cobre desnudo recocido de 35 mm² de sección para la línea principal de toma de tierra del edificio, enterrado a una profundidad mínima de 80 cm, 8 m de cable conductor de cobre desnudo recocido de 35 mm² de sección para la línea de enlace de toma de tierra de los pilares de hormigón a conectar. Incluso placas acodadas de 3 mm de espesor, soldadas en taller a las armaduras de los pilares, soldaduras aluminotérmicas, registro de comprobación y puente de prueba. Totalmente montada, conexionada y probada por la empresa instaladora mediante las correspondientes pruebas de servicio (incluidas en este precio).
Incluye: Replanteo. Conexionado del electrodo y la línea de enlace. Montaje del punto de puesta a tierra. Trazado de la línea principal de tierra. Sujeción. Trazado de derivaciones de tierra. Conexionado de las derivaciones. Conexionado a masa de la red. Realización de pruebas de servicio.

| Código | Ud | Descripción | Rendimiento | Precio | Importe |
|---|---|---|---|---|---|
| mt35ttc010b | m | Conductor de cobre desnudo, de 35 mm². (material) | 115 | 2.25 | 258.75 |
| mt35tte020a | Ud | Placa de cobre electrolítico puro para toma de tierra, de 300x100x3 mm, con borne de unión. (material) | 3 | 29.94 | 89.82 |
| mt35tts010c | Ud | Soldadura aluminotérmica del cable conductor a la placa. (material) | 3 | 2.81 | 8.43 |
| mt35www020 | Ud | Material auxiliar para instalaciones de toma de tierra. (material) | 1 | 0.94 | 0.94 |
| mo001 | h | Oficial 1ª electricista. | 2.378 | 16 | 38.05 |
| mo052 | h | Ayudante electricista. | 2.378 | 14.5 | 34.48 |
| % | % | Costes directos complementarios | 2 % | 430.47 | 8.61 |
|  |  | Total |  |  | 439.08 |

**IEP030** Ud Red de equipotencialidad en cuarto húmedo.
2 Ud × 27.32 (28.14 con costes indirectos) = 56.28
Suministro e instalación de red de equipotencialidad en cuarto húmedo mediante conductor rígido de cobre de 4 mm² de sección, conectando a tierra todas las canalizaciones metálicas existentes y todos los elementos conductores que resulten accesibles mediante abrazaderas de latón. Incluso p/p de cajas de empalmes y regletas. Totalmente montada, conexionada y probada.
Incluye: Replanteo. Conexionado del electrodo y la línea de enlace. Montaje del punto de puesta a tierra. Trazado de la línea principal de tierra. Sujeción. Trazado de derivaciones de tierra. Conexionado de las derivaciones. Conexionado a masa de la red.

| Código | Ud | Descripción | Rendimiento | Precio | Importe |
|---|---|---|---|---|---|
| mt35ttc020 | m | Conductor rígido unipolar de cobre aislante, 750 V y 4 mm² de sección, para red equipotencial. (material) | 7 | 0.4 | 2.80 |
| mt35ttc030 | Ud | Abrazadera de latón. (material) | 5 | 1.13 | 5.65 |
| mt35www020 | Ud | Material auxiliar para instalaciones de toma de tierra. | 0.25 | 0.94 | 0.24 |
| mo001 | h | Oficial 1ª electricista. | 0.593 | 16 | 9.49 |
| mo052 | h | Ayudante electricista. | 0.593 | 14.5 | 8.60 |
| % | % | Costes directos complementarios | 2 % | 26.78 | 0.54 |
|  |  | Total |  |  | 27.32 |

#### IEC Cajas generales de protección
Importe: 209.37

**IEC010** Ud Caja de protección y medida CPM2-S4, de hasta 63 A de intensidad, para 1 contador trifásico, instalada en el interior de hornacina mural, en vivienda unifamiliar o local.
1 Ud × 203.27 (209.37 con costes indirectos) = 209.37
Suministro e instalación en el interior de hornacina mural, en vivienda unifamiliar o local, de caja de protección y medida CPM2-S4, de hasta 63 A de intensidad, para 1 contador trifásico, formada por una envolvente aislante, precintable, autoventilada y con mirilla de material transparente resistente a la acción de los rayos ultravioletas, para instalación empotrada. Incluso equipo completo de medida, bornes de conexión, bases cortacircuitos y fusibles para protección de la derivación individual. Normalizada por la empresa suministradora y preparada para acometida subterránea. Totalmente montada, conexionada y probada.
Incluye: Replanteo de la situación de los conductos y anclajes de la caja. Fijación. Colocación de tubos y piezas especiales. Conexionado.

| Código | Ud | Descripción | Rendimiento | Precio | Importe |
|---|---|---|---|---|---|
| mt35cgp010 | Ud | Caja de protección y medida CPM2-S4, de hasta 63 A de intensidad, para 1 contador trifásico, formada por una envolvente aislante, precintable, autoventilada y con mirilla de material transparente resistente a la acción de los rayos ultravioletas, para instalación empotrada. Incluso equipo completo de medida, bornes de conexión, bases cortacircuitos y fusibles para protección de la derivación individual. Normalizada por la empresa suministradora. Según UNE-EN 60439-1, grado de inflamabilidad según se indica en UNE-EN 60439-3, grado de protección IP 43 según UNE 20324 e IK 09 según UNE-EN 50102. (material) | 1 | 164.06 | 164.06 |
| mt35cgp040ah | m | Tubo de PVC liso, serie B, de 160 mm de diámetro exterior y 3,2 mm de espesor, según UNE-EN 1329-1. (material) | 3 | 4.36 | 13.08 |
| mt35cgp040af | m | Tubo de PVC liso, serie B, de 110 mm de diámetro exterior y 3,2 mm de espesor, según UNE-EN 1329-1. (material) | 1 | 3 | 3.00 |
| mt35www010 | Ud | Material auxiliar para instalaciones eléctricas. | 1 | 1.19 | 1.19 |
| mo011 | h | Oficial primera | 0.222 | 16 | 3.55 |
| mo060 | h | Peón ordinario | 0.222 | 14 | 3.11 |
| mo001 | h | Oficial 1ª electricista. | 0.37 | 16 | 5.92 |
| mo052 | h | Ayudante electricista. | 0.37 | 14.5 | 5.37 |
| % | % | Costes directos complementarios | 2 % | 199.28 | 3.99 |
|  |  | Total |  |  | 203.27 |

| Medición | Uds. | Parcial |
|---|---|---|
| CPM-1 | 1 | 1.00 |
| Total |  | 1 |

#### IED Derivaciones individuales
Importe: 203.54

**IED020** m Derivación individual trifásica fija en superficie, formada por cables unipolares con conductores de cobre, RZ1-K 4G16+1x10 mm², siendo su tensión asignada de 0,6/1 kV, bajo tubo protector de PVC rígido, blindado.
9.48 m × 20.84 (21.47 con costes indirectos) = 203.54
Suministro e instalación de derivación individual trifásica fija en superficie, delimitada entre la centralización de contadores o la caja de protección y medida y el cuadro de mando y protección de cada usuario, formada por cables unipolares con conductores de cobre, RZ1-K 4G16+1x10 mm², siendo su tensión asignada de 0,6/1 kV, bajo tubo protector de PVC rígido, blindado. Incluso p/p de accesorios, elementos de sujeción e hilo de mando para cambio de tarifa. Totalmente montada, conexionada y probada.
Incluye: Replanteo y trazado de la línea. Colocación y fijación del tubo. Tendido de cables. Conexionado.

| Código | Ud | Descripción | Rendimiento | Precio | Importe |
|---|---|---|---|---|---|
| mt35aia110b | m | Tubo rígido de PVC, roscable, curvable en caliente, de color gris, de 63 mm de diámetro nominal, para canalización fija en superficie. Resistencia a la compresión 1250 N, resistencia al impacto 2 julios, temperatura de trabajo -5°C hasta 60°C, con grado de protección IP 549 según UNE 20324, propiedades eléctricas: aislante, no propagador de la llama. Según UNE-EN 61386-1, UNE-EN 61386-22 y UNE-EN 60423. Incluso p/p de abrazaderas, elementos de sujeción y accesorios (curvas, manguitos, tes, codos y curvas flexibles). (material) | 1 | 10 | 10.00 |
| mt35cun010g1 | m | Cable unipolar RZ1-K (AS), no propagador de la llama, con conductor de cobre clase 5 (-K) de 16 mm² de sección, con aislamiento de polietileno reticulado (R) y cubierta de poliolefina termoplástica libre de halógenos (Z1), siendo su tensión asignada de 0,6/1 kV. Según UNE 21123-4. | 4 | 1.65 | 6.60 |
| mt35cun010f1 | m | Cable unipolar RZ1-K (AS), no propagador de la llama, con conductor de cobre clase 5 (-K) de 10 mm² de sección, con aislamiento de polietileno reticulado (R) y cubierta de poliolefina termoplástica libre de halógenos (Z1), siendo su tensión asignada de 0,6/1 kV. Según UNE 21123-4. | 1 | 1.14 | 1.14 |
| mt35der011aa | m | Conductor de cobre de 1,5 mm² de sección, para hilo de mando, de color rojo (tarifa nocturna). (material) | 1 | 0.1 | 0.10 |
| mt35www010 | Ud | Material auxiliar para instalaciones eléctricas. | 0.2 | 1.19 | 0.24 |
| mo001 | h | Oficial 1ª electricista. | 0.08 | 16 | 1.28 |
| mo052 | h | Ayudante electricista. | 0.074 | 14.5 | 1.07 |
| % | % | Costes directos complementarios | 2 % | 20.43 | 0.41 |
|  |  | Total |  |  | 20.84 |

| Medición | Uds. | Largo | Parcial |
|---|---|---|---|
| Cuadro individual 1 | 1 | 9.48 | 9.48 |
| Total |  |  | 9.48 |

#### IEI Instalaciones interiores
Importe: 9667.07

**IEI070** Ud Cuadro secundario Subcuadro Cuadro individual 1.2 formado por cajas de material aislante y los dispositivos de mando y protección.
1 Ud × 1255.17 (1292.83 con costes indirectos) = 1292.83
Suministro e instalación de cuadro secundario Subcuadro Cuadro individual 1.2 formado por cajas empotrables de material aislante con puerta opaca, para alojamiento de dispositivos individuales de mando y protección. Incluso elementos de fijación, regletas de conexión y cuantos accesorios sean necesarios para su correcta instalación. Totalmente montado, conexionado y probado.
Incluye: Replanteo. Colocación de las cajas para el cuadro secundario. Conexionado. Montaje de los componentes.

| Código | Ud | Descripción | Rendimiento | Precio | Importe |
|---|---|---|---|---|---|
| mt35cgm041aga | Ud | Caja empotrable con puerta opaca, para alojamiento de los interruptores de protección de la instalación, 3 filas de 12 módulos. Fabricada en ABS autoextinguible, con grado de protección IP40 y doble aislamiento (clase II), de color blanco RAL 9010. Según UNE-EN 60670-1. (material) | 1 | 34.29 | 34.29 |
| mt35cgm041ada | Ud | Caja empotrable con puerta opaca, para alojamiento de los interruptores de protección de la instalación, 1 fila de 12 módulos. Fabricada en ABS autoextinguible, con grado de protección IP40 y doble aislamiento (clase II), de color blanco RAL 9010. Según UNE-EN 60670-1. (material) | 1 | 13.83 | 13.83 |
| mt35cgm042 | Ud | Accesorio de unión para caja modular estanca. (material) | 1 | 13.99 | 13.99 |
| mt35cgm029ab | Ud | Interruptor diferencial instantáneo, 2P/40A/30mA, de 2 módulos, incluso p/p de accesorios de montaje. Según UNE-EN 61008-1. (material) | 3 | 74.93 | 224.79 |
| mt35cgm031ch | Ud | Interruptor diferencial selectivo, 4P/40A/300mA, de 4 módulos, incluso p/p de accesorios de montaje. Según UNE-EN 61008-1. (material) | 1 | 201.75 | 201.75 |
| mt35cgm021h | Ud | Interruptor automático magnetotérmico, con 10 kA de poder de corte, de 40 A de intensidad nominal, curva C, tetrapolar (4P), de 4 módulos, incluso p/p de accesorios de montaje. Según UNE-EN 60898-1. (material) | 1 | 92.98 | 92.98 |
| mt35cgm021f | Ud | Interruptor automático magnetotérmico, con 10 kA de poder de corte, de 10 A de intensidad nominal, curva C, de corte omnipolar (2P), de 2 módulos, incluso p/p de accesorios de montaje. Según UNE-EN 60898-1. (material) | 8 | 32.91 | 263.28 |
| mt35cgm021g | Ud | Interruptor automático magnetotérmico, con 10 kA de poder de corte, de 16 A de intensidad nominal, curva C, de corte omnipolar (2P), de 2 módulos, incluso p/p de accesorios de montaje. Según UNE-EN 60898-1. (material) | 6 | 33.52 | 201.12 |
| mt35cgm020g | Ud | Guardamotor para protección frente a sobrecargas y cortocircuitos con mando manual local, de 17-23 A de intensidad nominal regulable, tripolar (3P), de 3 módulos, incluso p/p de accesorios de montaje. (material) | 1 | 82.7 | 82.70 |
| mt35www010 | Ud | Material auxiliar para instalaciones eléctricas. | 4 | 1.19 | 4.76 |
| mo001 | h | Oficial 1ª electricista. | 3.408 | 16 | 54.53 |
| mo052 | h | Ayudante electricista. | 2.934 | 14.5 | 42.54 |
| % | % | Costes directos complementarios | 2 % | 1230.56 | 24.61 |
|  |  | Total |  |  | 1255.17 |

| Medición | Uds. | Parcial |
|---|---|---|
| Subcuadro Cuadro individual 1.2 | 1 | 1.00 |
| Total |  | 1 |

**IEI070b** Ud Cuadro secundario Subcuadro Cuadro individual 1.1 formado por cajas de material aislante y los dispositivos de mando y protección.
1 Ud × 1191.51 (1227.26 con costes indirectos) = 1227.26
Suministro e instalación de cuadro secundario Subcuadro Cuadro individual 1.1 formado por cajas empotrables de material aislante con puerta opaca, para alojamiento de dispositivos individuales de mando y protección. Incluso elementos de fijación, regletas de conexión y cuantos accesorios sean necesarios para su correcta instalación. Totalmente montado, conexionado y probado.
Incluye: Replanteo. Colocación de las cajas para el cuadro secundario. Conexionado. Montaje de los componentes.

| Código | Ud | Descripción | Rendimiento | Precio | Importe |
|---|---|---|---|---|---|
| mt35cgm041aga | Ud | Caja empotrable con puerta opaca, para alojamiento de los interruptores de protección de la instalación, 3 filas de 12 módulos. Fabricada en ABS autoextinguible, con grado de protección IP40 y doble aislamiento (clase II), de color blanco RAL 9010. Según UNE-EN 60670-1. | 1 | 34.29 | 34.29 |
| mt35cgm041aga | Ud | Caja empotrable con puerta opaca, para alojamiento de los interruptores de protección de la instalación, 3 filas de 12 módulos. Fabricada en ABS autoextinguible, con grado de protección IP40 y doble aislamiento (clase II), de color blanco RAL 9010. Según UNE-EN 60670-1. | 1 | 34.29 | 34.29 |
| mt35cgm042 | Ud | Accesorio de unión para caja modular estanca. | 1 | 13.99 | 13.99 |
| mt35cgm029ab | Ud | Interruptor diferencial instantáneo, 2P/40A/30mA, de 2 módulos, incluso p/p de accesorios de montaje. Según UNE-EN 61008-1. | 5 | 74.93 | 374.65 |
| mt35cgm031ch | Ud | Interruptor diferencial selectivo, 4P/40A/300mA, de 4 módulos, incluso p/p de accesorios de montaje. Según UNE-EN 61008-1. | 1 | 201.75 | 201.75 |
| mt35cgm021e | Ud | Interruptor automático magnetotérmico, con 6 kA de poder de corte, de 40 A de intensidad nominal, curva C, tetrapolar (4P), de 4 módulos, incluso p/p de accesorios de montaje. Según UNE-EN 60898-1. (material) | 1 | 72.8 | 72.80 |
| mt35cgm021b | Ud | Interruptor automático magnetotérmico, con 6 kA de poder de corte, de 10 A de intensidad nominal, curva C, de corte omnipolar (2P), de 2 módulos, incluso p/p de accesorios de montaje. Según UNE-EN 60898-1. (material) | 10 | 9.94 | 99.40 |
| mt35cgm021c | Ud | Interruptor automático magnetotérmico, con 6 kA de poder de corte, de 16 A de intensidad nominal, curva C, de corte omnipolar (2P), de 2 módulos, incluso p/p de accesorios de montaje. Según UNE-EN 60898-1. (material) | 11 | 10.12 | 111.32 |
| mt35cgm021d | Ud | Interruptor automático magnetotérmico, con 6 kA de poder de corte, de 25 A de intensidad nominal, curva C, de corte omnipolar (2P), de 2 módulos, incluso p/p de accesorios de montaje. Según UNE-EN 60898-1. (material) | 1 | 11.27 | 11.27 |
| mt35cgm020c | Ud | Guardamotor para protección frente a sobrecargas y cortocircuitos con mando manual local, de 4-6,3 A de intensidad nominal regulable, tripolar (3P), de 3 módulos, incluso p/p de accesorios de montaje. (material) | 1 | 61.43 | 61.43 |
| mt35www010 | Ud | Material auxiliar para instalaciones eléctricas. | 6 | 1.19 | 7.14 |
| mo001 | h | Oficial 1ª electricista. | 5.112 | 16 | 81.79 |
| mo052 | h | Ayudante electricista. | 4.416 | 14.5 | 64.03 |
| % | % | Costes directos complementarios | 2 % | 1168.15 | 23.36 |
|  |  | Total |  |  | 1191.51 |

| Medición | Uds. | Parcial |
|---|---|---|
| Subcuadro Cuadro individual 1.1 | 1 | 1.00 |
| Total |  | 1 |

**IEI070c** Ud Cuadro individual formado por caja de material aislante y los dispositivos de mando y protección.
1 Ud × 745.7 (768.07 con costes indirectos) = 768.07
Suministro e instalación de cuadro individual formado por caja empotrable de material aislante con puerta opaca, para alojamiento del interruptor de control de potencia (ICP) (no incluido en este precio) en compartimento independiente y precintable, 1 interruptor general automático (IGA) tetrapolar (4P) y otros dispositivos generales e individuales de mando y protección. Incluso elementos de fijación, regletas de conexión y cuantos accesorios sean necesarios para su correcta instalación. Totalmente montado, conexionado y probado.
Incluye: Replanteo. Colocación de la caja para el cuadro. Conexionado. Montaje de los componentes.

| Código | Ud | Descripción | Rendimiento | Precio | Importe |
|---|---|---|---|---|---|
| mt35cgm040 | Ud | Caja empotrable con puerta opaca, para alojamiento del interruptor de control de potencia (ICP) en compartimento independiente y precintable y de los interruptores de protección de la instalación, 1 fila de 4 módulos (ICP) + 2 filas de 24 módulos. Fabricada en ABS autoextinguible, con grado de protección IP40, doble aislamiento (clase II), color blanco RAL 9010. Según UNE-EN 60670-1. (material) | 1 | 22.39 | 22.39 |
| mt35cgm021a | Ud | Interruptor general automático (IGA), con 10 kA de poder de corte, de 63 A de intensidad nominal, curva C, tetrapolar (4P), de 4 módulos, incluso p/p de accesorios de montaje. Según UNE-EN 60898-1. (material) | 1 | 154.78 | 154.78 |
| mt35cgm029aa | Ud | Interruptor diferencial instantáneo, 2P/25A/30mA, de 2 módulos, incluso p/p de accesorios de montaje. Según UNE-EN 61008-1. (material) | 3 | 72.73 | 218.19 |
| mt35cgm021h | Ud | Interruptor automático magnetotérmico, con 10 kA de poder de corte, de 40 A de intensidad nominal, curva C, tetrapolar (4P), de 4 módulos, incluso p/p de accesorios de montaje. Según UNE-EN 60898-1. | 2 | 92.98 | 185.96 |
| mt35cgm021f | Ud | Interruptor automático magnetotérmico, con 10 kA de poder de corte, de 10 A de intensidad nominal, curva C, de corte omnipolar (2P), de 2 módulos, incluso p/p de accesorios de montaje. Según UNE-EN 60898-1. | 2 | 32.91 | 65.82 |
| mt35cgm021g | Ud | Interruptor automático magnetotérmico, con 10 kA de poder de corte, de 16 A de intensidad nominal, curva C, de corte omnipolar (2P), de 2 módulos, incluso p/p de accesorios de montaje. Según UNE-EN 60898-1. | 1 | 33.52 | 33.52 |
| mt35www010 | Ud | Material auxiliar para instalaciones eléctricas. | 2 | 1.19 | 2.38 |
| mo001 | h | Oficial 1ª electricista. | 1.741 | 16 | 27.86 |
| mo052 | h | Ayudante electricista. | 1.392 | 14.5 | 20.18 |
| % | % | Costes directos complementarios | 2 % | 731.08 | 14.62 |
|  |  | Total |  |  | 745.7 |

| Medición | Uds. | Parcial |
|---|---|---|
| individual | 1 | 1.00 |
| Total |  | 1 |

**IEI080** m Línea de alimentación trifásica fija en superficie para cuadro secundario formada por cables unipolares con conductores de cobre, H07V-K 5G10 mm², siendo su tensión asignada de 450/750 V, bajo tubo protector de PVC rígido, blindado.
0.62 m × 13.97 (14.39 con costes indirectos) = 8.92
Suministro e instalación de línea de alimentación trifásica fija en superficie para cuadro secundario delimitada entre el cuadro general y el cuadro secundario, formada por cables unipolares con conductores de cobre, H07V-K 5G10 mm², siendo su tensión asignada de 450/750 V, bajo tubo protector de PVC rígido, blindado. Incluso p/p de accesorios, elementos de sujeción e hilo de mando para cambio de tarifa. Totalmente montada, conexionada y probada.
Incluye: Replanteo y trazado de la línea. Colocación y fijación del tubo. Tendido de cables. Conexionado.

| Código | Ud | Descripción | Rendimiento | Precio | Importe |
|---|---|---|---|---|---|
| mt35aia110a | m | Tubo rígido de PVC, roscable, curvable en caliente, de color gris, de 32 mm de diámetro nominal, para canalización fija en superficie. Resistencia a la compresión 1250 N, resistencia al impacto 2 julios, temperatura de trabajo -5°C hasta 60°C, con grado de protección IP 549 según UNE 20324, propiedades eléctricas: aislante, no propagador de la llama. Según UNE-EN 61386-1, UNE-EN 61386-22 y UNE-EN 60423. Incluso p/p de abrazaderas, elementos de sujeción y accesorios (curvas, manguitos, tes, codos y curvas flexibles). (material) | 1 | 3.65 | 3.65 |
| mt35cun040ae | m | Cable unipolar H07V-K con conductor multifilar de cobre clase 5 (-K) de 10 mm² de sección, con aislamiento de PVC (V), siendo su tensión asignada de 450/750 V. Según UNE 21031-3. (material) | 5 | 1.63 | 8.15 |
| mt35der011aa | m | Conductor de cobre de 1,5 mm² de sección, para hilo de mando, de color rojo (tarifa nocturna). | 1 | 0.1 | 0.10 |
| mt35www010 | Ud | Material auxiliar para instalaciones eléctricas. | 0.2 | 1.19 | 0.24 |
| mo001 | h | Oficial 1ª electricista. | 0.054 | 16 | 0.86 |
| mo052 | h | Ayudante electricista. | 0.048 | 14.5 | 0.70 |
| % | % | Costes directos complementarios | 2 % | 13.70 | 0.27 |
|  |  | Total |  |  | 13.97 |

**IEI080b** m Línea de alimentación trifásica fija en superficie para cuadro secundario formada por cables unipolares con conductores de cobre, H07V-K 5G10 mm², siendo su tensión asignada de 450/750 V, bajo tubo protector de PVC rígido, blindado.
37.13 m × 13.97 (14.39 con costes indirectos) = 534.30
Suministro e instalación de línea de alimentación trifásica fija en superficie para cuadro secundario delimitada entre el cuadro general y el cuadro secundario, formada por cables unipolares con conductores de cobre, H07V-K 5G10 mm², siendo su tensión asignada de 450/750 V, bajo tubo protector de PVC rígido, blindado. Incluso p/p de accesorios, elementos de sujeción e hilo de mando para cambio de tarifa. Totalmente montada, conexionada y probada.
Incluye: Replanteo y trazado de la línea. Colocación y fijación del tubo. Tendido de cables. Conexionado.

| Código | Ud | Descripción | Rendimiento | Precio | Importe |
|---|---|---|---|---|---|
| mt35aia110a | m |  | 1 | 3.65 | 3.65 |
| mt35cun040ae | m | Cable unipolar H07V-K con conductor multifilar de cobre clase 5 (-K) de 10 mm² de sección, con aislamiento de PVC (V), siendo su tensión asignada de 450/750 V. Según UNE 21031-3. | 5 | 1.63 | 8.15 |
| mt35der011aa | m | Conductor de cobre de 1,5 mm² de sección, para hilo de mando, de color rojo (tarifa nocturna). | 1 | 0.1 | 0.10 |
| mt35www010 | Ud | Material auxiliar para instalaciones eléctricas. | 0.2 | 1.19 | 0.24 |
| mo001 | h | Oficial 1ª electricista. | 0.054 | 16 | 0.86 |
| mo052 | h | Ayudante electricista. | 0.048 | 14.5 | 0.70 |
| % | % | Costes directos complementarios | 2 % | 13.70 | 0.27 |
|  |  | Total |  |  | 13.97 |

**IEI090** Ud Red eléctrica de distribución interior individual compuesta de: canalización con tubo protector; cableado con conductores de cobre; mecanismos gama básica (tecla o tapa y marco: blanco; embellecedor: blanco).
1 Ud × 185.63 (191.2 con costes indirectos) = 191.20
Suministro e instalación de red eléctrica completa de distribución interior individual compuesta de los siguientes elementos: CANALIZACIÓN con tubo protector de PVC flexible, corrugado, con IP 545, para canalización empotrada; CABLEADO con conductores de cobre ES07Z1-K (AS); MECANISMOS: gama básica con tecla o tapa y marco de color blanco y embellecedor de color blanco. Incluso cajas de empotrar con tornillos de fijación y cuantos accesorios sean necesarios para su correcta instalación. Totalmente montada, conexionada y probada.
Incluye: Replanteo y trazado de canalizaciones. Colocación y fijación de los tubos. Colocación de cajas de empotrar. Tendido y conexionado de cables. Colocación de mecanismos.

| Código | Ud | Descripción | Rendimiento | Precio | Importe |
|---|---|---|---|---|---|
| mt35aia010aaa | m | Tubo curvable de PVC, corrugado, de color negro, de 16 mm de diámetro nominal, para canalización empotrada en obra de fábrica (paredes y techos). Resistencia a la compresión 320 N, resistencia al impacto 1 julio, temperatura de trabajo -5°C hasta 60°C, con grado de protección IP 545 según UNE 20324, no propagador de la llama. Según UNE-EN 61386-1 y UNE-EN 61386-22. (material) | 40.173 | 0.17 | 6.83 |
| mt35aia010aab | m | Tubo curvable de PVC, corrugado, de color negro, de 20 mm de diámetro nominal, para canalización empotrada en obra de fábrica (paredes y techos). Resistencia a la compresión 320 N, resistencia al impacto 1 julio, temperatura de trabajo -5°C hasta 60°C, con grado de protección IP 545 según UNE 20324, no propagador de la llama. Según UNE-EN 61386-1 y UNE-EN 61386-22. (material) | 31.317 | 0.18 | 5.64 |
| mt35cun020a | m | Cable unipolar ES07Z1-K (AS), no propagador de la llama, con conductor multifilar de cobre clase 5 (-K) de 1,5 mm² de sección, con aislamiento de compuesto termoplástico a base de poliolefina libre de halógenos con baja emisión de humos y gases corrosivos (Z1), siendo su tensión asignada de 450/750 V. Según UNE 211025. (material) | 120.52 | 0.33 | 39.77 |
| mt35cun020b | m | Cable unipolar ES07Z1-K (AS), no propagador de la llama, con conductor multifilar de cobre clase 5 (-K) de 2,5 mm² de sección, con aislamiento de compuesto termoplástico a base de poliolefina libre de halógenos con baja emisión de humos y gases corrosivos (Z1), siendo su tensión asignada de 450/750 V. Según UNE 211025. (material) | 93.951 | 0.5 | 46.98 |
| mt35caj010a | Ud | Caja de empotrar universal, enlace por los 2 lados. (material) | 2 | 0.2 | 0.40 |
| mt35caj010b | Ud | Caja de empotrar universal, enlace por los 4 lados. (material) | 1 | 0.39 | 0.39 |
| mt33seg107aa | Ud | Base de enchufe de 16 A 2P+T, gama básica, con tapa y marco de 1 elemento de color blanco y embellecedor de color blanco. (material) | 3 | 4.97 | 14.91 |
| mo001 | h | Oficial 1ª electricista. | 2.199 | 16 | 35.18 |
| mo052 | h | Ayudante electricista. | 2.199 | 14.5 | 31.89 |
| % | % | Costes directos complementarios | 2 % | 181.99 | 3.64 |
|  |  | Total |  |  | 185.63 |

| Medición | Uds. | Parcial |
|---|---|---|
| individual | 1 | 1.00 |
| Total |  | 1 |

**IEI090b** Ud Red eléctrica de distribución interior de subcuadro compuesta de: canalización con tubo protector; cableado con conductores de cobre; mecanismos gama básica (tecla o tapa y marco: blanco; embellecedor: blanco) y monobloc de superficie (IP55).
1 Ud × 4321.64 (4451.29 con costes indirectos) = 4451.29
Suministro e instalación de red eléctrica completa de distribución interior de subcuadro compuesta de los siguientes elementos: CANALIZACIÓN con tubo protector de PVC rígido, blindado, roscable, de color negro, con IP 547, para canalización fija en superficie y tubo protector de PVC flexible, corrugado, con IP 545, para canalización empotrada; CABLEADO con conductores de cobre ES07Z1-K (AS); MECANISMOS: gama básica con tecla o tapa y marco de color blanco y embellecedor de color blanco y monobloc de superficie (IP55). Incluso cajas de empotrar con tornillos de fijación, cajas de derivación con tapas y regletas de conexión y cuantos accesorios sean necesarios para su correcta instalación. Totalmente montada, conexionada y probada.
Incluye: Replanteo y trazado de canalizaciones. Colocación y fijación de los tubos. Colocación de cajas de derivación y de empotrar. Tendido y conexionado de cables. Colocación de mecanismos.

| Código | Ud | Descripción | Rendimiento | Precio | Importe |
|---|---|---|---|---|---|
| mt35aia090a | m | Tubo rígido de PVC, roscable, curvable en caliente, de color negro, de 16 mm de diámetro nominal, para canalización fija en superficie. Resistencia a la compresión 1250 N, resistencia al impacto 2 julios, temperatura de trabajo -5°C hasta 60°C, con grado de protección IP 547 según UNE 20324, propiedades eléctricas: aislante, no propagador de la llama. Según UNE-EN 61386-1, UNE-EN 61386-22 y UNE-EN 60423. Incluso p/p de abrazaderas, elementos de sujeción y accesorios (curvas, manguitos, tes, codos y curvas flexibles). (material) | 72.412 | 0.55 | 39.83 |
| mt35aia010aaa | m | Tubo curvable de PVC, corrugado, de color negro, de 16 mm de diámetro nominal, para canalización empotrada en obra de fábrica (paredes y techos). Resistencia a la compresión 320 N, resistencia al impacto 1 julio, temperatura de trabajo -5°C hasta 60°C, con grado de protección IP 545 según UNE 20324, no propagador de la llama. Según UNE-EN 61386-1 y UNE-EN 61386-22. | 735.455 | 0.17 | 125.03 |
| mt35aia010aab | m | Tubo curvable de PVC, corrugado, de color negro, de 20 mm de diámetro nominal, para canalización empotrada en obra de fábrica (paredes y techos). Resistencia a la compresión 320 N, resistencia al impacto 1 julio, temperatura de trabajo -5°C hasta 60°C, con grado de protección IP 545 según UNE 20324, no propagador de la llama. Según UNE-EN 61386-1 y UNE-EN 61386-22. | 512.096 | 0.18 | 92.18 |
| mt35aia010aac | m | Tubo curvable de PVC, corrugado, de color negro, de 25 mm de diámetro nominal, para canalización empotrada en obra de fábrica (paredes y techos). Resistencia a la compresión 320 N, resistencia al impacto 1 julio, temperatura de trabajo -5°C hasta 60°C, con grado de protección IP 545 según UNE 20324, no propagador de la llama. Según UNE-EN 61386-1 y UNE-EN 61386-22. (material) | 16.137 | 0.25 | 4.03 |
| mt35caj020a | Ud | Caja de derivación para empotrar de 105x105 mm, con grado de protección normal, regletas de conexión y tapa de registro. (material) | 168 | 1.44 | 241.92 |
| mt35cun020a | m | Cable unipolar ES07Z1-K (AS), no propagador de la llama, con conductor multifilar de cobre clase 5 (-K) de 1,5 mm² de sección, con aislamiento de compuesto termoplástico a base de poliolefina libre de halógenos con baja emisión de humos y gases corrosivos (Z1), siendo su tensión asignada de 450/750 V. Según UNE 211025. | 2370.095 | 0.33 | 782.13 |
| mt35cun020b | m | Cable unipolar ES07Z1-K (AS), no propagador de la llama, con conductor multifilar de cobre clase 5 (-K) de 2,5 mm² de sección, con aislamiento de compuesto termoplástico a base de poliolefina libre de halógenos con baja emisión de humos y gases corrosivos (Z1), siendo su tensión asignada de 450/750 V. Según UNE 211025. | 1655.286 | 0.5 | 827.64 |
| mt35cun020d | m | Cable unipolar ES07Z1-K (AS), no propagador de la llama, con conductor multifilar de cobre clase 5 (-K) de 6 mm² de sección, con aislamiento de compuesto termoplástico a base de poliolefina libre de halógenos con baja emisión de humos y gases corrosivos (Z1), siendo su tensión asignada de 450/750 V. Según UNE 211025. (material) | 48.41 | 1.07 | 51.80 |
| mt35caj010a | Ud | Caja de empotrar universal, enlace por los 2 lados. | 73 | 0.2 | 14.60 |
| mt35caj010b | Ud | Caja de empotrar universal, enlace por los 4 lados. | 49 | 0.39 | 19.11 |
| mt33seg100aa | Ud | Interruptor monopolar, gama básica, con tecla simple y marco de 1 elemento de color blanco y embellecedor de color blanco. (material) | 22 | 4.67 | 102.74 |
| mt33seg102aa | Ud | Conmutador, serie básica, con tecla simple y marco de 1 elemento de color blanco y embellecedor de color blanco. (material) | 20 | 4.97 | 99.40 |
| mt33seg103aa | Ud | Conmutador de cruce, gama básica, con tecla simple y marco de 1 elemento de color blanco y embellecedor de color blanco. (material) | 3 | 9.14 | 27.42 |
| mt33seg107aa | Ud | Base de enchufe de 16 A 2P+T, gama básica, con tapa y marco de 1 elemento de color blanco y embellecedor de color blanco. | 77 | 4.97 | 382.69 |
| mt35caj011 | Ud | Caja de empotrar para toma de 25 A (especial para toma de corriente en cocinas). (material) | 1 | 1.62 | 1.62 |
| mt33seg110aa | Ud | Base de enchufe de 25 A 2P+T y 250 V para cocina, gama básica, con tapa y marco de 1 elemento de color blanco y embellecedor de color blanco. (material) | 1 | 9.39 | 9.39 |
| mt33seg500aa | Ud | Interruptor-conmutador monobloc estanco para instalación en superficie (IP 55), color gris. (material) | 1 | 6.01 | 6.01 |
| mt33seg500aa | Ud | Interruptor-conmutador monobloc estanco para instalación en superficie (IP 55), color gris. | 2 | 6.01 | 12.02 |
| mt33seg504a | Ud | Base de enchufe de 16 A 2P+T monobloc estanca, para instalación en superficie (IP 55), color gris. (material) | 4 | 7.74 | 30.96 |
| mt35www010 | Ud | Material auxiliar para instalaciones eléctricas. | 7 | 1.19 | 8.33 |
| mo001 | h | Oficial 1ª electricista. | 44.526 | 16 | 712.42 |
| mo052 | h | Ayudante electricista. | 44.526 | 14.5 | 645.63 |
| % | % | Costes directos complementarios | 2 % | 4236.90 | 84.74 |
|  |  | Total |  |  | 4321.64 |

| Medición | Uds. | Parcial |
|---|---|---|
| de subcuadro | 1 | 1.00 |
| Total |  | 1 |

**IEI090c** Ud Red eléctrica de distribución interior de subcuadro compuesta de: canalización con tubo protector; cableado con conductores de cobre; mecanismos gama básica (tecla o tapa y marco: blanco; embellecedor: blanco) y monobloc de superficie (IP55).
1 Ud × 1158.45 (1193.2 con costes indirectos) = 1193.20
Suministro e instalación de red eléctrica completa de distribución interior de subcuadro compuesta de los siguientes elementos: CANALIZACIÓN con tubo protector de PVC rígido, blindado, roscable, de color negro, con IP 547, para canalización fija en superficie y tubo protector de PVC flexible, corrugado, con IP 545, para canalización empotrada; CABLEADO con conductores de cobre ES07Z1-K (AS); MECANISMOS: gama básica con tecla o tapa y marco de color blanco y embellecedor de color blanco y monobloc de superficie (IP55). Incluso cajas de empotrar con tornillos de fijación, cajas de derivación con tapas y regletas de conexión y cuantos accesorios sean necesarios para su correcta instalación. Totalmente montada, conexionada y probada.
Incluye: Replanteo y trazado de canalizaciones. Colocación y fijación de los tubos. Colocación de cajas de derivación y de empotrar. Tendido y conexionado de cables. Colocación de mecanismos.

| Código | Ud | Descripción | Rendimiento | Precio | Importe |
|---|---|---|---|---|---|
| mt35aia090a | m |  | 18.821 | 0.55 | 10.35 |
| mt35aia010aaa | m | Tubo curvable de PVC, corrugado, de color negro, de 16 mm de diámetro nominal, para canalización empotrada en obra de fábrica (paredes y techos). Resistencia a la compresión 320 N, resistencia al impacto 1 julio, temperatura de trabajo -5°C hasta 60°C, con grado de protección IP 545 según UNE 20324, no propagador de la llama. Según UNE-EN 61386-1 y UNE-EN 61386-22. | 150.298 | 0.17 | 25.55 |
| mt35aia010aab | m | Tubo curvable de PVC, corrugado, de color negro, de 20 mm de diámetro nominal, para canalización empotrada en obra de fábrica (paredes y techos). Resistencia a la compresión 320 N, resistencia al impacto 1 julio, temperatura de trabajo -5°C hasta 60°C, con grado de protección IP 545 según UNE 20324, no propagador de la llama. Según UNE-EN 61386-1 y UNE-EN 61386-22. | 177.88 | 0.18 | 32.02 |
| mt35aia010aac | m | Tubo curvable de PVC, corrugado, de color negro, de 25 mm de diámetro nominal, para canalización empotrada en obra de fábrica (paredes y techos). Resistencia a la compresión 320 N, resistencia al impacto 1 julio, temperatura de trabajo -5°C hasta 60°C, con grado de protección IP 545 según UNE 20324, no propagador de la llama. Según UNE-EN 61386-1 y UNE-EN 61386-22. | 7.633 | 0.25 | 1.91 |
| mt35caj020a | Ud | Caja de derivación para empotrar de 105x105 mm, con grado de protección normal, regletas de conexión y tapa de registro. | 50 | 1.44 | 72.00 |
| mt35cun020a | m | Cable unipolar ES07Z1-K (AS), no propagador de la llama, con conductor multifilar de cobre clase 5 (-K) de 1,5 mm² de sección, con aislamiento de compuesto termoplástico a base de poliolefina libre de halógenos con baja emisión de humos y gases corrosivos (Z1), siendo su tensión asignada de 450/750 V. Según UNE 211025. | 496.756 | 0.33 | 163.93 |
| mt35cun020b | m | Cable unipolar ES07Z1-K (AS), no propagador de la llama, con conductor multifilar de cobre clase 5 (-K) de 2,5 mm² de sección, con aislamiento de compuesto termoplástico a base de poliolefina libre de halógenos con baja emisión de humos y gases corrosivos (Z1), siendo su tensión asignada de 450/750 V. Según UNE 211025. | 544.24 | 0.5 | 272.12 |
| mt35cun020d | m | Cable unipolar ES07Z1-K (AS), no propagador de la llama, con conductor multifilar de cobre clase 5 (-K) de 6 mm² de sección, con aislamiento de compuesto termoplástico a base de poliolefina libre de halógenos con baja emisión de humos y gases corrosivos (Z1), siendo su tensión asignada de 450/750 V. Según UNE 211025. | 38.164 | 1.07 | 40.84 |
| mt35caj010a | Ud | Caja de empotrar universal, enlace por los 2 lados. | 12 | 0.2 | 2.40 |
| mt35caj010b | Ud | Caja de empotrar universal, enlace por los 4 lados. | 8 | 0.39 | 3.12 |
| mt33seg100aa | Ud | Interruptor monopolar, gama básica, con tecla simple y marco de 1 elemento de color blanco y embellecedor de color blanco. | 3 | 4.67 | 14.01 |
| mt33seg107aa | Ud | Base de enchufe de 16 A 2P+T, gama básica, con tapa y marco de 1 elemento de color blanco y embellecedor de color blanco. | 17 | 4.97 | 84.49 |
| mt33seg500aa | Ud | Interruptor-conmutador monobloc estanco para instalación en superficie (IP 55), color gris. | 2 | 6.01 | 12.02 |
| mt33seg504a | Ud | Base de enchufe de 16 A 2P+T monobloc estanca, para instalación en superficie (IP 55), color gris. | 6 | 7.74 | 46.44 |
| mt35www010 | Ud | Material auxiliar para instalaciones eléctricas. | 2 | 1.19 | 2.38 |
| mo001 | h | Oficial 1ª electricista. | 11.546 | 16 | 184.74 |
| mo052 | h | Ayudante electricista. | 11.546 | 14.5 | 167.42 |
| % | % | Costes directos complementarios | 2 % | 1135.74 | 22.71 |
|  |  | Total |  |  | 1158.45 |

| Medición | Uds. | Parcial |
|---|---|---|
| de subcuadro | 1 | 1.00 |
| Total |  | 1 |

### II ILUMINACIÓN
Importe: 21187.63

#### III Interior
Importe: 16490.38

**III100** Ud Luminaria de techo Downlight, de 95x95x120 mm, para 1 lámpara halógena QR-CBC 51 de 50 W.
38 Ud × 67.91 (69.95 con costes indirectos) = 2658.10
Suministro e instalación de luminaria de techo Downlight, de 95x95x120 mm, para 1 lámpara halógena QR-CBC 51 de 50 W; con cerco exterior y cuerpo interior de aluminio inyectado, termoesmaltado, en color blanco; protección IP 20 y aislamiento clase F. Incluso lámparas, accesorios, sujeciones y material auxiliar. Totalmente montada, conexionada y comprobada.
Incluye: Replanteo. Montaje, fijación y nivelación. Conexionado. Colocación de lámparas y accesorios.

| Código | Ud | Descripción | Rendimiento | Precio | Importe |
|---|---|---|---|---|---|
| mt34lyd040 | Ud | Luminaria de techo Downlight, de 95x95x120 mm, para 1 lámpara halógena QR-CBC 51 de 50 W; con cerco exterior y cuerpo interior de aluminio inyectado, termoesmaltado, en color blanco; protección IP 20 y aislamiento clase F. (material) | 1 | 52.33 | 52.33 |
| mt34lha020c | Ud | Lámpara halógena QR-CBC 51 de 50 W. (material) | 1 | 4.47 | 4.47 |
| mt34www011 | Ud | Material auxiliar para instalación de aparatos de iluminación. (material) | 1 | 0.72 | 0.72 |
| mo001 | h | Oficial 1ª electricista. | 0.297 | 16 | 4.75 |
| mo052 | h | Ayudante electricista. | 0.297 | 14.5 | 4.31 |
| % | % | Costes directos complementarios | 2 % | 66.58 | 1.33 |
|  |  | Total |  |  | 67.91 |

**III130** Ud Luminaria de techo de luz reflejada, de 597x597x127 mm, para 4 lámparas fluorescentes T5 de 14 W.
75 Ud × 169.94 (175.04 con costes indirectos) = 13128.00
Suministro e instalación de luminaria de techo de luz reflejada, de 597x597x127 mm, para 4 lámparas fluorescentes T5 de 14 W; cuerpo de luminaria de chapa de acero termoesmaltado en color blanco; óptica formada por reflector de chapa de acero termoesmaltado en color blanco mate y difusor de policarbonato termoconformado; balasto electrónico; protección IP 20 y aislamiento clase F. Incluso lámparas, accesorios, sujeciones y material auxiliar. Totalmente montada, conexionada y comprobada.
Incluye: Replanteo. Montaje, fijación y nivelación. Conexionado. Colocación de lámparas y accesorios.

| Código | Ud | Descripción | Rendimiento | Precio | Importe |
|---|---|---|---|---|---|
| mt34ode490 | Ud | Luminaria de techo de luz reflejada, de 597x597x127 mm, para 4 lámparas fluorescentes T5 de 14 W; cuerpo de luminaria de chapa de acero termoesmaltado en color blanco; óptica formada por reflector de chapa de acero termoesmaltado en color blanco mate y difusor de policarbonato termoconformado; balasto electrónico; protección IP 20 y aislamiento clase F. (material) | 1 | 141.39 | 141.39 |
| mt34tuf010a | Ud | Tubo fluorescente T5 de 14 W. (material) | 4 | 3.86 | 15.44 |
| mt34www011 | Ud | Material auxiliar para instalación de aparatos de iluminación. | 1 | 0.72 | 0.72 |
| mo001 | h | Oficial 1ª electricista. | 0.297 | 16 | 4.75 |
| mo052 | h | Ayudante electricista. | 0.297 | 14.5 | 4.31 |
| % | % | Costes directos complementarios | 2 % | 166.61 | 3.33 |
|  |  | Total |  |  | 169.94 |

**III130b** Ud Luminaria de empotrar de luz reflejada, de 1196x596x104 mm, para 2 lámparas fluorescentes T5 de 54 W.
2 Ud × 212.67 (219.05 con costes indirectos) = 438.10
Suministro e instalación de luminaria de empotrar de luz reflejada, de 1196x596x104 mm, para 2 lámparas fluorescentes T5 de 54 W; cuerpo de luminaria de chapa de acero lacado en color blanco mate; óptica formada por reflector asimétrico de chapa de acero lacado en color blanco mate y difusor de chapa de acero microperforada; balasto electrónico; protección IP 20 y aislamiento clase F. Incluso lámparas, accesorios, sujeciones y material auxiliar. Totalmente montada, conexionada y comprobada.
Incluye: Replanteo. Montaje, fijación y nivelación. Conexionado. Colocación de lámparas y accesorios.

| Código | Ud | Descripción | Rendimiento | Precio | Importe |
|---|---|---|---|---|---|
| mt34lam070 | Ud | Luminaria de empotrar de luz reflejada, de 1196x596x104 mm, para 2 lámparas fluorescentes T5 de 54 W; cuerpo de luminaria de chapa de acero lacado en color blanco mate; óptica formada por reflector asimétrico de chapa de acero lacado en color blanco mate y difusor de chapa de acero microperforada; balasto electrónico; protección IP 20 y aislamiento clase F. (material) | 1 | 188.8 | 188.80 |
| mt34tuf010g | Ud | Tubo fluorescente T5 de 54 W. (material) | 2 | 4.96 | 9.92 |
| mt34www011 | Ud | Material auxiliar para instalación de aparatos de iluminación. | 1 | 0.72 | 0.72 |
| mo001 | h | Oficial 1ª electricista. | 0.297 | 16 | 4.75 |
| mo052 | h | Ayudante electricista. | 0.297 | 14.5 | 4.31 |
| % | % | Costes directos complementarios | 2 % | 208.50 | 4.17 |
|  |  | Total |  |  | 212.67 |

**III150** Ud Luminaria lineal, de 1486x85x85 mm, para 1 lámpara fluorescente T5 de 49 W.
2 Ud × 129.21 (133.09 con costes indirectos) = 266.18
Suministro e instalación de luminaria lineal, de 1486x85x85 mm, para 1 lámpara fluorescente T5 de 49 W, con cuerpo de luminaria formado por perfiles de aluminio extruido, termoesmaltado gris RAL 9006; tapas finales; difusor opal de alta transmitancia; reflector interior termoesmaltado, blanco; protección IP 20. Incluso lámparas, accesorios, sujeciones y material auxiliar. Totalmente montada, conexionada y comprobada.
Incluye: Replanteo. Montaje, fijación y nivelación. Conexionado. Colocación de lámparas y accesorios.

| Código | Ud | Descripción | Rendimiento | Precio | Importe |
|---|---|---|---|---|---|
| mt34ode470 | Ud | Luminaria lineal, de 1486x85x85 mm, para 1 lámpara fluorescente T5 de 49 W, con cuerpo de luminaria formado por perfiles de aluminio extruido, termoesmaltado gris RAL 9006; tapas finales; difusor opal de alta transmitancia; reflector interior termoesmaltado, blanco; protección IP 20. (material) | 1 | 116.46 | 116.46 |
| mt34tuf010f | Ud | Tubo fluorescente T5 de 49 W. (material) | 1 | 4.96 | 4.96 |
| mt34www011 | Ud | Material auxiliar para instalación de aparatos de iluminación. | 1 | 0.72 | 0.72 |
| mo001 | h | Oficial 1ª electricista. | 0.149 | 16 | 2.38 |
| mo052 | h | Ayudante electricista. | 0.149 | 14.5 | 2.16 |
| % | % | Costes directos complementarios | 2 % | 126.68 | 2.53 |
|  |  | Total |  |  | 129.21 |

#### IIX Exterior
Importe: 4355.25

**IIX005** Ud Luminaria para empotrar en pared, de 86x185 mm, para 1 lámpara halógena QT 12 de 35 W.
25 Ud × 169.14 (174.21 con costes indirectos) = 4355.25
Suministro e instalación de luminaria para empotrar en pared, de 86x185 mm, para 1 lámpara halógena QT 12 de 35 W, con cuerpo de luminaria de aluminio inyectado, aluminio y acero inoxidable, vidrio de seguridad, reflector de aluminio puro anodizado, portalámparas GY 6,35, clase de protección III, grado de protección IP 65, aislamiento clase F. Incluso lámparas, accesorios, sujeciones y material auxiliar. Totalmente montado, conexionado y comprobado.
Incluye: Replanteo. Montaje, fijación y nivelación. Conexionado. Colocación de lámparas y accesorios.

| Código | Ud | Descripción | Rendimiento | Precio | Importe |
|---|---|---|---|---|---|
| mt34beg030 | Ud | Luminaria para empotrar en pared, de 86x185 mm, para 1 lámpara halógena QT 12 de 35 W, con cuerpo de luminaria de aluminio inyectado, aluminio y acero inoxidable, vidrio de seguridad, reflector de aluminio puro anodizado, portalámparas GY 6,35, clase de protección III, grado de protección IP 65, aislamiento clase F. (material) | 1 | 150.49 | 150.49 |
| mt34lha010b | Ud | Lámpara halógena QT 32 de 75 W. (material) | 1 | 7.81 | 7.81 |
| mt34www011 | Ud | Material auxiliar para instalación de aparatos de iluminación. | 1 | 0.72 | 0.72 |
| mo001 | h | Oficial 1ª electricista. | 0.223 | 16 | 3.57 |
| mo052 | h | Ayudante electricista. | 0.223 | 14.5 | 3.23 |
| % | % | Costes directos complementarios | 2 % | 165.82 | 3.32 |
|  |  | Total |  |  | 169.14 |

#### IIC Sistemas de control y regulación
Importe: 342

**IIC020** Ud Detector de movimiento de infrarrojos automático, para una potencia máxima de 300 W, ángulo de detección 130°, alcance 8 m.
12 Ud × 27.67 (28.5 con costes indirectos) = 342.00
Suministro e instalación de detector de movimiento de infrarrojos automático, para una potencia máxima de 300 W, 230 V y 50 Hz, ángulo de detección 130°, alcance 8 m, para mando automático de la iluminación. Incluso accesorios, caja de empotrar con tornillos de fijación y material auxiliar. Totalmente montado, conexionado y comprobado.
Incluye: Replanteo del emplazamiento del detector. Colocación de la caja. Conexionado de cables. Colocación del detector.

| Código | Ud | Descripción | Rendimiento | Precio | Importe |
|---|---|---|---|---|---|
| mt34crg040 | Ud | Detector de movimiento de infrarrojos automático, para una potencia máxima de 300 W, 230 V y 50 Hz, ángulo de detección 130°, alcance 8 m, con temporizador y luminancia regulables. (material) | 1 | 22.39 | 22.39 |
| mt35caj010a | Ud | Caja de empotrar universal, enlace por los 2 lados. | 1 | 0.2 | 0.20 |
| mo001 | h | Oficial 1ª electricista. | 0.149 | 16 | 2.38 |
| mo052 | h | Ayudante electricista. | 0.149 | 14.5 | 2.16 |
| % | % | Costes directos complementarios | 2 % | 27.13 | 0.54 |
|  |  | Total |  |  | 27.67 |

| Medición | Uds. | Parcial |
|---|---|---|
|  | 1 | 1.00 |
|  | 11 | 11.00 |
| Total |  | 12 |

### IC CALEFACCIÓN, CLIMATIZACIÓN Y A.C.S.
Importe: 56854.29

#### ICG Calderas de gas (21/03/2013)
Importe: 5474.93

**ICG032** Ud Caldera mural a gas (B/N), para A.C.S. instantánea con microacumulación, cámara de combustión estanca y tiro forzado, potencia modulante de 9 kW a 30 kW, caudal de A.C.S. 17,2 l/min, dimensiones 440x370x850 mm, quemador multigás para gas natural, butano y propano, panel de mandos con display digital.
2 Ud × 1691.95 (1742.71 con costes indirectos) = 3485.42
Suministro e instalación de caldera mural a gas (B/N), para A.C.S. instantánea con microacumulación, cámara de combustión estanca y tiro forzado, potencia modulante de 9 kW a 30 kW, caudal de A.C.S. 17,2 l/min, dimensiones 440x370x850 mm, quemador multigás para gas natural, butano y propano, panel de mandos con display digital, encendido electrónico y seguridad por ionización, sin llama piloto, equipamiento formado por: cuerpo de caldera, panel de control y mando, vaso de expansión con purgador automático, kit estándar de evacuación de humos y plantilla de montaje. Totalmente montada, conexionada y puesta en marcha por la empresa instaladora para la comprobación de su correcto funcionamiento.
Incluye: Replanteo mediante plantilla. Presentación de los elementos. Montaje de la caldera y sus accesorios. Conexionado con las redes de conducción de agua, de salubridad y eléctrica, y con el conducto de evacuación de los productos de la combustión. Replanteo y ejecución del conducto de evacuación de los productos de la combustión. Puesta en marcha.

| Código | Ud | Descripción | Rendimiento | Precio | Importe |
|---|---|---|---|---|---|
| mt38cmj016 | Ud | Caldera mural a gas (B/N), para calefacción y A.C.S. instantánea con microacumulación, cámara de combustión estanca y tiro forzado, potencia modulante de 9 kW a 30 kW, caudal de A.C.S. 17,2 l/min, dimensiones 440x370x850 mm, quemador multigás para gas natural, butano y propano, panel de mandos con display digital, encendido electrónico y seguridad por ionización, sin llama piloto, equipamiento formado por: cuerpo de caldera, panel de control y mando, vaso de expansión con purgador automático, kit estándar de evacuación de humos y plantilla de montaje. (material) | 1 | 1589.55 | 1589.55 |
| mt38www012 | Ud | Material auxiliar para instalaciones de calefacción y A.C.S. (material) | 1 | 1.72 | 1.72 |
| mo002 | h | Oficial 1ª calefactor. (mano de obra; 21/03/2013) | 2.213 | 16 | 35.41 |
| mo053 | h | Ayudante calefactor. (mano de obra; 21/03/2013) | 2.213 | 14.5 | 32.09 |
| % | % | Costes directos complementarios | 2 % | 1658.77 | 33.18 |
|  |  | Total |  |  | 1691.95 |

**ICG030** Ud Caldera de pie a gas (B/N), para calefacción, cámara de combustión abierta y tiro natural, potencia de 54 kW (46.440 kcal/h), dimensiones 884x737x850 mm, centralita de regulación con sonda exterior y prioridad de A.C.S., para una caldera, TA 120 E1.
1 Ud × 1931.56 (1989.51 con costes indirectos) = 1989.51
Suministro e instalación de caldera de pie a gas (B/N), para calefacción, cámara de combustión abierta y tiro natural, potencia de 54 kW (46.440 kcal/h), dimensiones 884x737x850 mm, encendido electrónico y seguridad por ionización, sin llama piloto, equipamiento formado por: cuerpo de caldera de hierro fundido, panel de control y mando, quemador multigás para gas natural y propano, sensor de control de humos, centralita de regulación con sonda exterior y prioridad de A.C.S., para una caldera, TA 120 E1, sin incluir el conducto para evacuación de los productos de la combustión que enlaza la caldera con la chimenea. Totalmente montada, conexionada y puesta en marcha por la empresa instaladora para la comprobación de su correcto funcionamiento.
Incluye: Replanteo mediante plantilla. Presentación de los elementos. Montaje de la caldera y sus accesorios. Conexionado con las redes de conducción de agua, de salubridad y eléctrica, y con el conducto de evacuación de los productos de la combustión. Replanteo, colocación, fijación y conexionado a la red de los elementos de regulación y control. Puesta en marcha.

| Código | Ud | Descripción | Rendimiento | Precio | Importe |
|---|---|---|---|---|---|
| mt38cpj010bee | Ud | Caldera de pie a gas (B/N), para calefacción, cámara de combustión abierta y tiro natural, potencia de 54 kW (46.440 kcal/h), dimensiones 884x737x850 mm, Supraline KN 54-8 E "JUNKERS", encendido electrónico y seguridad por ionización, sin llama piloto, equipamiento formado por: cuerpo de caldera de hierro fundido, panel de control y mando, quemador multigás para gas natural y propano, sensor de control de humos. (material) | 1 | 1382.95 | 1382.95 |
| mt38scj050baa | Ud | Centralita de regulación con sonda exterior y prioridad de A.C.S., para una caldera, TA 120 E1 "JUNKERS". (material) | 1 | 351.79 | 351.79 |
| mt38www010 | Ud | Material auxiliar para instalaciones de calefacción. (material) | 1 | 1.42 | 1.42 |
| mo002 | h | Oficial 1ª calefactor. | 5.165 | 16 | 82.64 |
| mo053 | h | Ayudante calefactor. | 5.165 | 14.5 | 74.89 |
| % | % | Costes directos complementarios | 2 % | 1893.69 | 37.87 |
|  |  | Total |  |  | 1931.56 |

| Medición | Uds. | Parcial |
|---|---|---|
| Guardería | 1 | 1.00 |
| Total |  | 1 |

#### ICS Sistemas de conducción de agua
Importe: 11722.15

**ICS020** Ud Electrobomba centrífuga de tres velocidades, con una potencia de 0,071 kW.
1 Ud × 263.99 (271.91 con costes indirectos) = 271.91
Suministro e instalación de electrobomba centrífuga de tres velocidades, con una potencia de 0,071 kW, bocas roscadas macho de 1", altura de la bomba 130 mm, con cuerpo de impulsión de hierro fundido, impulsor de tecnopolímero, eje motor de acero cromado, aislamiento clase H, para alimentación monofásica a 230 V y 50 Hz de frecuencia. Incluso puente de manómetros formado por manómetro, válvulas de esfera y tubería de cobre; p/p de elementos de montaje; caja de conexiones eléctricas con condensador y demás accesorios necesarios para su correcto funcionamiento. Totalmente montada, conexionada y probada.
Incluye: Replanteo. Colocación de la bomba de circulación. Conexión a la red de distribución.

| Código | Ud | Descripción | Rendimiento | Precio | Importe |
|---|---|---|---|---|---|
| mt37bce005 | Ud | Electrobomba centrífuga de tres velocidades, con una potencia de 0,071 kW, bocas roscadas macho de 1", altura de la bomba 130 mm, con cuerpo de impulsión de hierro fundido, impulsor de tecnopolímero, eje motor de acero cromado, aislamiento clase H, para alimentación monofásica a 230 V y 50 Hz de frecuencia. (material) | 1 | 112.45 | 112.45 |
| mt37sve010d | Ud | Válvula de esfera de latón niquelado para roscar de 1". (material) | 2 | 7.84 | 15.68 |
| mt37www060d | Ud | Filtro retenedor de residuos de latón, con tamiz de acero inoxidable con perforaciones de 0,4 mm de diámetro, con rosca de 1", para una presión máxima de trabajo de 16 bar y una temperatura máxima de 110°C. (material) | 1 | 10.33 | 10.33 |
| mt37svr010c | Ud | Válvula de retención de latón para roscar de 1". (material) | 1 | 4.16 | 4.16 |
| mt37www050ca | Ud | Manguito antivibración, de goma, con rosca de 1", para una presión máxima de trabajo de 10 bar. (material) | 2 | 13.29 | 26.58 |
| mt42www040 | Ud | Manómetro con baño de glicerina y diámetro de esfera de 100 mm, con toma vertical, para montaje roscado de 1/2", escala de presión de 0 a 5 bar. (material) | 1 | 8.82 | 8.82 |
| mt37sve010b | Ud | Válvula de esfera de latón niquelado para roscar de 1/2". (material) | 2 | 3.31 | 6.62 |
| mt37tca010ba | m | Tubo de cobre rígido con pared de 1 mm de espesor y 13/15 mm de diámetro, según UNE-EN 1057. (material) | 0.35 | 3.89 | 1.36 |
| mt35aia090c | m | Tubo rígido de PVC, enchufable, curvable en caliente, de color negro, de 16 mm de diámetro nominal, para canalización fija en superficie. Resistencia a la compresión 1250 N, resistencia al impacto 2 julios, temperatura de trabajo -5°C hasta 60°C, con grado de protección IP 547 según UNE 20324, propiedades eléctricas: aislante, no propagador de la llama. Según UNE-EN 61386-1 y UNE-EN 61386-22. Incluso p/p de abrazaderas, elementos de sujeción y accesorios (curvas, manguitos, tes, codos y curvas flexibles). (material) | 3 | 0.54 | 1.62 |
| mt35cun040ab | m | Cable unipolar H07V-K con conductor multifilar de cobre clase 5 (-K) de 2,5 mm² de sección, con aislamiento de PVC (V), siendo su tensión asignada de 450/750 V. Según UNE 21031-3. (material) | 9 | 0.38 | 3.42 |
| mo003 | h | Oficial 1ª instalador de climatización. (mano de obra) | 2.222 | 16 | 35.55 |
| mo054 | h | Ayudante instalador de climatización. (mano de obra) | 2.222 | 14.5 | 32.22 |
| % | % | Costes directos complementarios | 2 % | 258.81 | 5.18 |
|  |  | Total |  |  | 263.99 |

**ICS020b** Ud Electrobomba centrífuga de tres velocidades, con una potencia de 0,071 kW.
1 Ud × 263.99 (271.91 con costes indirectos) = 271.91
Suministro e instalación de electrobomba centrífuga de tres velocidades, con una potencia de 0,071 kW, bocas roscadas macho de 1", altura de la bomba 130 mm, con cuerpo de impulsión de hierro fundido, impulsor de tecnopolímero, eje motor de acero cromado, aislamiento clase H, para alimentación monofásica a 230 V y 50 Hz de frecuencia. Incluso puente de manómetros formado por manómetro, válvulas de esfera y tubería de cobre; p/p de elementos de montaje; caja de conexiones eléctricas con condensador y demás accesorios necesarios para su correcto funcionamiento. Totalmente montada, conexionada y probada.
Incluye: Replanteo. Colocación de la bomba de circulación. Conexión a la red de distribución.

| Código | Ud | Descripción | Rendimiento | Precio | Importe |
|---|---|---|---|---|---|
| mt37bce005 | Ud | Electrobomba centrífuga de tres velocidades, con una potencia de 0,071 kW, bocas roscadas macho de 1", altura de la bomba 130 mm, con cuerpo de impulsión de hierro fundido, impulsor de tecnopolímero, eje motor de acero cromado, aislamiento clase H, para alimentación monofásica a 230 V y 50 Hz de frecuencia. | 1 | 112.45 | 112.45 |
| mt37sve010d | Ud | Válvula de esfera de latón niquelado para roscar de 1". | 2 | 7.84 | 15.68 |
| mt37www060d | Ud | Filtro retenedor de residuos de latón, con tamiz de acero inoxidable con perforaciones de 0,4 mm de diámetro, con rosca de 1", para una presión máxima de trabajo de 16 bar y una temperatura máxima de 110°C. | 1 | 10.33 | 10.33 |
| mt37svr010c | Ud | Válvula de retención de latón para roscar de 1". | 1 | 4.16 | 4.16 |
| mt37www050ca | Ud | Manguito antivibración, de goma, con rosca de 1", para una presión máxima de trabajo de 10 bar. | 2 | 13.29 | 26.58 |
| mt42www040 | Ud | Manómetro con baño de glicerina y diámetro de esfera de 100 mm, con toma vertical, para montaje roscado de 1/2", escala de presión de 0 a 5 bar. | 1 | 8.82 | 8.82 |
| mt37sve010b | Ud | Válvula de esfera de latón niquelado para roscar de 1/2". | 2 | 3.31 | 6.62 |
| mt37tca010ba | m | Tubo de cobre rígido con pared de 1 mm de espesor y 13/15 mm de diámetro, según UNE-EN 1057. | 0.35 | 3.89 | 1.36 |
| mt35aia090c | m |  | 3 | 0.54 | 1.62 |
| mt35cun040ab | m | Cable unipolar H07V-K con conductor multifilar de cobre clase 5 (-K) de 2,5 mm² de sección, con aislamiento de PVC (V), siendo su tensión asignada de 450/750 V. Según UNE 21031-3. | 9 | 0.38 | 3.42 |
| mo003 | h | Oficial 1ª instalador de climatización. | 2.222 | 16 | 35.55 |
| mo054 | h | Ayudante instalador de climatización. | 2.222 | 14.5 | 32.22 |
| % | % | Costes directos complementarios | 2 % | 258.81 | 5.18 |
|  |  | Total |  |  | 263.99 |

**ICS005** Ud Punto de llenado formado por 2 m de tubo multicapa de polipropileno copolímero random/aluminio/polipropileno copolímero random (PP-R/Al/PP-R), de 20 mm de diámetro exterior, PN=20 atm, para climatización, colocada superficialmente, con aislamiento mediante coquilla flexible de espuma elastomérica.
1 Ud × 93.03 (95.82 con costes indirectos) = 95.82
Suministro e instalación de punto de llenado de red de distribución de agua, para sistema de climatización, formado por 2 m de tubo multicapa de polipropileno copolímero random/aluminio/polipropileno copolímero random (PP-R/Al/PP-R), de 20 mm de diámetro exterior, PN=20 atm y 2,8 mm de espesor, colocada superficialmente, con aislamiento mediante coquilla flexible de espuma elastomérica, válvulas de corte, filtro retenedor de residuos, contador de agua y válvula de retención. Incluso p/p de material auxiliar para montaje y sujeción a la obra, accesorios y piezas especiales. Totalmente montado, conexionado y probado por la empresa instaladora mediante las correspondientes pruebas de servicio (incluidas en este precio).
Incluye: Replanteo del recorrido de las tuberías, accesorios y piezas especiales. Colocación y fijación de tuberías, accesorios y piezas especiales. Colocación del aislamiento. Realización de pruebas de servicio.

| Código | Ud | Descripción | Rendimiento | Precio | Importe |
|---|---|---|---|---|---|
| mt37toa401b | Ud | Material auxiliar para montaje y sujeción a la obra de las tuberías multicapa de polipropileno copolímero random/aluminio/polipropileno copolímero random (PP-R/Al/PP-R), de 20 mm de diámetro exterior. (material) | 2 | 0.1 | 0.20 |
| mt37toa111be | m | Tubo multicapa de polipropileno copolímero random/aluminio/polipropileno copolímero random (PP-R/Al/PP-R), de 20 mm de diámetro exterior, PN=20 atm y 2,8 mm de espesor, según UNE-EN ISO 15874-2, con el precio incrementado el 20% en concepto de accesorios y piezas especiales. (material) | 2 | 2.19 | 4.38 |
| mt37sve010c | Ud | Válvula de esfera de latón niquelado para roscar de 3/4". (material) | 2 | 4.78 | 9.56 |
| mt37www060c | Ud | Filtro retenedor de residuos de latón, con tamiz de acero inoxidable con perforaciones de 0,4 mm de diámetro, con rosca de 3/4", para una presión máxima de trabajo de 16 bar y una temperatura máxima de 110°C. (material) | 1 | 6.54 | 6.54 |
| mt37cic020ab | Ud | Contador de agua fría, para roscar, de 3/4" de diámetro. (material) | 1 | 48.33 | 48.33 |
| mt37svr010b | Ud | Válvula de retención de latón para roscar de 3/4". (material) | 1 | 2.72 | 2.72 |
| mt17coe055di | m | Coquilla de espuma elastomérica, a base de caucho sintético flexible, de estructura celular cerrada, con un elevado factor de resistencia a la difusión del vapor de agua, de 23,0 mm de diámetro interior y 25,0 mm de espesor. (material) | 2 | 4.67 | 9.34 |
| mt17coe110 | l | Adhesivo para coquilla elastomérica. (material) | 0.07 | 9.34 | 0.65 |
| mo002 | h | Oficial 1ª calefactor. | 0.311 | 16 | 4.98 |
| mo053 | h | Ayudante calefactor. | 0.311 | 14.5 | 4.51 |
| % | % | Costes directos complementarios | 2 % | 91.21 | 1.82 |
|  |  | Total |  |  | 93.03 |

| Medición | Uds. | Parcial |
|---|---|---|
| Guardería | 1 | 1.00 |
| Total |  | 1 |

**ICS010** m Tubería de distribución de agua caliente de climatización formada por tubo multicapa de polipropileno copolímero random/aluminio/polipropileno copolímero random (PP-R/Al/PP-R), de 25 mm de diámetro exterior, PN=20 atm, colocada superficialmente en el interior del edificio, con aislamiento mediante coquilla flexible de espuma elastomérica.
10.66 m × 12.09 (12.45 con costes indirectos) = 132.72
Suministro e instalación de tubería de distribución de agua caliente de climatización, formada por tubo multicapa de polipropileno copolímero random/aluminio/polipropileno copolímero random (PP-R/Al/PP-R), de 25 mm de diámetro exterior, PN=20 atm y 3,5 mm de espesor, colocado superficialmente en el interior del edificio, con aislamiento mediante coquilla flexible de espuma elastomérica. Incluso p/p de material auxiliar para montaje y sujeción a la obra, accesorios y piezas especiales. Totalmente montada, conexionada y probada por la empresa instaladora mediante las correspondientes pruebas de servicio (incluidas en este precio).
Incluye: Replanteo del recorrido de las tuberías, accesorios y piezas especiales. Colocación y fijación de tuberías, accesorios y piezas especiales. Colocación del aislamiento. Realización de pruebas de servicio.

| Código | Ud | Descripción | Rendimiento | Precio | Importe |
|---|---|---|---|---|---|
| mt37toa401c | Ud | Material auxiliar para montaje y sujeción a la obra de las tuberías multicapa de polipropileno copolímero random/aluminio/polipropileno copolímero random (PP-R/Al/PP-R), de 25 mm de diámetro exterior. (material) | 1 | 0.14 | 0.14 |
| mt37toa111ce | m | Tubo multicapa de polipropileno copolímero random/aluminio/polipropileno copolímero random (PP-R/Al/PP-R), de 25 mm de diámetro exterior, PN=20 atm y 3,5 mm de espesor, según UNE-EN ISO 15874-2, con el precio incrementado el 20% en concepto de accesorios y piezas especiales. (material) | 1 | 3.21 | 3.21 |
| mt17coe055ei | m | Coquilla de espuma elastomérica, a base de caucho sintético flexible, de estructura celular cerrada, con un elevado factor de resistencia a la difusión del vapor de agua, de 29,0 mm de diámetro interior y 25,0 mm de espesor. (material) | 1 | 5.58 | 5.58 |
| mt17coe110 | l | Adhesivo para coquilla elastomérica. | 0.045 | 9.34 | 0.42 |
| mo002 | h | Oficial 1ª calefactor. | 0.082 | 16 | 1.31 |
| mo053 | h | Ayudante calefactor. | 0.082 | 14.5 | 1.19 |
| % | % | Costes directos complementarios | 2 % | 11.85 | 0.24 |
|  |  | Total |  |  | 12.09 |

| Medición | Uds. | Largo | Parcial |
|---|---|---|---|
| Planta baja | 1 | 10.66 | 10.66 |
| Total |  |  | 10.66 |

**ICS010b** m Tubería de distribución de agua caliente de climatización formada por tubo multicapa de polipropileno copolímero random/aluminio/polipropileno copolímero random (PP-R/Al/PP-R), de 40 mm de diámetro exterior, PN=20 atm, colocada superficialmente en el interior del edificio, con aislamiento mediante coquilla flexible de espuma elastomérica.
58.29 m × 18.53 (19.09 con costes indirectos) = 1112.76
Suministro e instalación de tubería de distribución de agua caliente de climatización, formada por tubo multicapa de polipropileno copolímero random/aluminio/polipropileno copolímero random (PP-R/Al/PP-R), de 40 mm de diámetro exterior, PN=20 atm y 5,6 mm de espesor, colocado superficialmente en el interior del edificio, con aislamiento mediante coquilla flexible de espuma elastomérica. Incluso p/p de material auxiliar para montaje y sujeción a la obra, accesorios y piezas especiales. Totalmente montada, conexionada y probada por la empresa instaladora mediante las correspondientes pruebas de servicio (incluidas en este precio).
Incluye: Replanteo del recorrido de las tuberías, accesorios y piezas especiales. Colocación y fijación de tuberías, accesorios y piezas especiales. Colocación del aislamiento. Realización de pruebas de servicio.

| Código | Ud | Descripción | Rendimiento | Precio | Importe |
|---|---|---|---|---|---|
| mt37toa401e | Ud | Material auxiliar para montaje y sujeción a la obra de las tuberías multicapa de polipropileno copolímero random/aluminio/polipropileno copolímero random (PP-R/Al/PP-R), de 40 mm de diámetro exterior. (material) | 1 | 0.29 | 0.29 |
| mt37toa111ee | m | Tubo multicapa de polipropileno copolímero random/aluminio/polipropileno copolímero random (PP-R/Al/PP-R), de 40 mm de diámetro exterior, PN=20 atm y 5,6 mm de espesor, según UNE-EN ISO 15874-2, con el precio incrementado el 20% en concepto de accesorios y piezas especiales. (material) | 1 | 6.88 | 6.88 |
| mt17coe055gj | m | Coquilla de espuma elastomérica, a base de caucho sintético flexible, de estructura celular cerrada, con un elevado factor de resistencia a la difusión del vapor de agua, de 43,5 mm de diámetro interior y 27,0 mm de espesor. (material) | 1 | 7.66 | 7.66 |
| mt17coe110 | l | Adhesivo para coquilla elastomérica. | 0.067 | 9.34 | 0.63 |
| mo002 | h | Oficial 1ª calefactor. | 0.089 | 16 | 1.42 |
| mo053 | h | Ayudante calefactor. | 0.089 | 14.5 | 1.29 |
| % | % | Costes directos complementarios | 2 % | 18.17 | 0.36 |
|  |  | Total |  |  | 18.53 |

| Medición | Uds. | Largo | Parcial |
|---|---|---|---|
| Planta baja | 1 | 58.29 | 58.29 |
| Total |  |  | 58.29 |

**ICS010c** m Tubería de distribución de agua caliente de climatización formada por tubo multicapa de polipropileno copolímero random/aluminio/polipropileno copolímero random (PP-R/Al/PP-R), de 50 mm de diámetro exterior, PN=20 atm, colocada superficialmente en el interior del edificio, con aislamiento mediante coquilla flexible de espuma elastomérica.
18.35 m × 23.33 (24.03 con costes indirectos) = 440.95
Suministro e instalación de tubería de distribución de agua caliente de climatización, formada por tubo multicapa de polipropileno copolímero random/aluminio/polipropileno copolímero random (PP-R/Al/PP-R), de 50 mm de diámetro exterior, PN=20 atm y 6,9 mm de espesor, colocado superficialmente en el interior del edificio, con aislamiento mediante coquilla flexible de espuma elastomérica. Incluso p/p de material auxiliar para montaje y sujeción a la obra, accesorios y piezas especiales. Totalmente montada, conexionada y probada por la empresa instaladora mediante las correspondientes pruebas de servicio (incluidas en este precio).
Incluye: Replanteo del recorrido de las tuberías, accesorios y piezas especiales. Colocación y fijación de tuberías, accesorios y piezas especiales. Colocación del aislamiento. Realización de pruebas de servicio.

| Código | Ud | Descripción | Rendimiento | Precio | Importe |
|---|---|---|---|---|---|
| mt37toa401f | Ud | Material auxiliar para montaje y sujeción a la obra de las tuberías multicapa de polipropileno copolímero random/aluminio/polipropileno copolímero random (PP-R/Al/PP-R), de 50 mm de diámetro exterior. (material) | 1 | 0.4 | 0.40 |
| mt37toa111fe | m | Tubo multicapa de polipropileno copolímero random/aluminio/polipropileno copolímero random (PP-R/Al/PP-R), de 50 mm de diámetro exterior, PN=20 atm y 6,9 mm de espesor, según UNE-EN ISO 15874-2, con el precio incrementado el 20% en concepto de accesorios y piezas especiales. (material) | 1 | 9.77 | 9.77 |
| mt17coe055il | m | Coquilla de espuma elastomérica, a base de caucho sintético flexible, de estructura celular cerrada, con un elevado factor de resistencia a la difusión del vapor de agua, de 55,0 mm de diámetro interior y 28,5 mm de espesor. (material) | 1 | 8.86 | 8.86 |
| mt17coe110 | l | Adhesivo para coquilla elastomérica. | 0.085 | 9.34 | 0.79 |
| mo002 | h | Oficial 1ª calefactor. | 0.1 | 16 | 1.60 |
| mo053 | h | Ayudante calefactor. | 0.1 | 14.5 | 1.45 |
| % | % | Costes directos complementarios | 2 % | 22.87 | 0.46 |
|  |  | Total |  |  | 23.33 |

| Medición | Uds. | Largo | Parcial |
|---|---|---|---|
| Planta baja | 1 | 18.35 | 18.35 |
| Total |  |  | 18.35 |

**ICS010d** m Tubería de distribución de agua caliente de climatización formada por tubo multicapa de polipropileno copolímero random/aluminio/polipropileno copolímero random (PP-R/Al/PP-R), de 63 mm de diámetro exterior, PN=20 atm, colocada superficialmente en el interior del edificio, con aislamiento mediante coquilla flexible de espuma elastomérica.
35.12 m × 30.15 (31.05 con costes indirectos) = 1090.48
Suministro e instalación de tubería de distribución de agua caliente de climatización, formada por tubo multicapa de polipropileno copolímero random/aluminio/polipropileno copolímero random (PP-R/Al/PP-R), de 63 mm de diámetro exterior, PN=20 atm y 8,7 mm de espesor, colocado superficialmente en el interior del edificio, con aislamiento mediante coquilla flexible de espuma elastomérica. Incluso p/p de material auxiliar para montaje y sujeción a la obra, accesorios y piezas especiales. Totalmente montada, conexionada y probada por la empresa instaladora mediante las correspondientes pruebas de servicio (incluidas en este precio).
Incluye: Replanteo del recorrido de las tuberías, accesorios y piezas especiales. Colocación y fijación de tuberías, accesorios y piezas especiales. Colocación del aislamiento. Realización de pruebas de servicio.

| Código | Ud | Descripción | Rendimiento | Precio | Importe |
|---|---|---|---|---|---|
| mt37toa401g | Ud | Material auxiliar para montaje y sujeción a la obra de las tuberías multicapa de polipropileno copolímero random/aluminio/polipropileno copolímero random (PP-R/Al/PP-R), de 63 mm de diámetro exterior. (material) | 1 | 0.59 | 0.59 |
| mt37toa111ge | m | Tubo multicapa de polipropileno copolímero random/aluminio/polipropileno copolímero random (PP-R/Al/PP-R), de 63 mm de diámetro exterior, PN=20 atm y 8,7 mm de espesor, según UNE-EN ISO 15874-2, con el precio incrementado el 20% en concepto de accesorios y piezas especiales. (material) | 1 | 14.28 | 14.28 |
| mt17coe055km | m | Coquilla de espuma elastomérica, a base de caucho sintético flexible, de estructura celular cerrada, con un elevado factor de resistencia a la difusión del vapor de agua, de 65,0 mm de diámetro interior y 29,0 mm de espesor. (material) | 1 | 10.54 | 10.54 |
| mt17coe110 | l | Adhesivo para coquilla elastomérica. | 0.118 | 9.34 | 1.10 |
| mo002 | h | Oficial 1ª calefactor. | 0.1 | 16 | 1.60 |
| mo053 | h | Ayudante calefactor. | 0.1 | 14.5 | 1.45 |
| % | % | Costes directos complementarios | 2 % | 29.56 | 0.59 |
|  |  | Total |  |  | 30.15 |

| Medición | Uds. | Largo | Parcial |
|---|---|---|---|
| Planta baja | 1 | 14.65 | 14.65 |
| Planta 1 | 1 | 20.47 | 20.47 |
| Total |  |  | 35.12 |

**ICS015** Ud Punto de vaciado formado por 2 m de tubo multicapa de polipropileno copolímero random/aluminio/polipropileno copolímero random (PP-R/Al/PP-R), de 25 mm de diámetro exterior, PN=20 atm, para climatización, colocada superficialmente.
3 Ud × 18.76 (19.32 con costes indirectos) = 57.96
Suministro e instalación de punto de vaciado de red de distribución de agua, para sistema de climatización, formado por 2 m de tubo multicapa de polipropileno copolímero random/aluminio/polipropileno copolímero random (PP-R/Al/PP-R), de 25 mm de diámetro exterior, PN=20 atm y 3,5 mm de espesor, colocada superficialmente y válvula de corte. Incluso p/p de material auxiliar para montaje y sujeción a la obra, accesorios y piezas especiales. Totalmente montado, conexionado y probado por la empresa instaladora mediante las correspondientes pruebas de servicio (incluidas en este precio).
Incluye: Replanteo del recorrido de las tuberías, accesorios y piezas especiales. Colocación y fijación de tuberías, accesorios y piezas especiales. Realización de pruebas de servicio.

| Código | Ud | Descripción | Rendimiento | Precio | Importe |
|---|---|---|---|---|---|
| mt37toa401c | Ud | Material auxiliar para montaje y sujeción a la obra de las tuberías multicapa de polipropileno copolímero random/aluminio/polipropileno copolímero random (PP-R/Al/PP-R), de 25 mm de diámetro exterior. | 2 | 0.14 | 0.28 |
| mt37toa111ce | m | Tubo multicapa de polipropileno copolímero random/aluminio/polipropileno copolímero random (PP-R/Al/PP-R), de 25 mm de diámetro exterior, PN=20 atm y 3,5 mm de espesor, según UNE-EN ISO 15874-2, con el precio incrementado el 20% en concepto de accesorios y piezas especiales. | 2 | 3.21 | 6.42 |
| mt37sve010d | Ud | Válvula de esfera de latón niquelado para roscar de 1". | 1 | 7.84 | 7.84 |
| mo002 | h | Oficial 1ª calefactor. | 0.126 | 16 | 2.02 |
| mo053 | h | Ayudante calefactor. | 0.126 | 14.5 | 1.83 |
| % | % | Costes directos complementarios | 2 % | 18.39 | 0.37 |
|  |  | Total |  |  | 18.76 |

| Medición | Uds. | Parcial |
|---|---|---|
| Guardería | 1 | 1.00 |
|  | 2 | 2.00 |
| Total |  | 3 |

**ICS020c** Ud Bomba circuladora, de rotor seco, de una etapa, ejecución inline, con regulación electrónica integrada, modo de reducción nocturna automática, modo de regulación presión diferencial constante (dp-c), apta para temperaturas desde -20 hasta 140°C, potencia nominal del motor de 11 kW, modelo Wilo CronoLine IL-E 40/11-64 BF R1.
1 Ud × 7744.17 (7976.5 con costes indirectos) = 7976.50
Suministro e instalación de bomba circuladora, de rotor seco, de una etapa, ejecución inline, con regulación electrónica integrada, modo de reducción nocturna automática, modo de regulación presión diferencial constante (dp-c), apta para temperaturas desde -20 hasta 140°C, potencia nominal del motor de 11 kW, modelo Wilo CronoLine IL-E 40/11-64 BF R1; carcasa de fundición gris, conexiones embridadas, diámetro de conexión de 40 mm, cierre mecánico con refrigeración forzada e independiente del sentido de giro; motor con variador de frecuencia integrado, 2900 r.p.m. nominales, 2 polos, alimentación trifásica 400V/50Hz, protección IP 54, aislamiento clase F. Incluso puente de manómetros formado por manómetro, válvulas de esfera y tubería de cobre; p/p de elementos de montaje; caja de conexiones eléctricas con condensador y demás accesorios necesarios para su correcto funcionamiento. Totalmente montada, conexionada y probada.
Incluye: Replanteo. Colocación de la bomba de circulación. Conexión a la red de distribución.

| Código | Ud | Descripción | Rendimiento | Precio | Importe |
|---|---|---|---|---|---|
| mt37bcw340 | Ud | Bomba circuladora, de rotor seco, de una etapa, ejecución inline, con regulación electrónica integrada, modo de reducción nocturna automática, modo de regulación presión diferencial constante (dp-c), apta para temperaturas desde -20 hasta 140°C, potencia nominal del motor de 11 kW, modelo Wilo CronoLine IL-E 40/11-64 BF R1; carcasa de fundición gris, conexiones embridadas, diámetro de conexión de 40 mm, cierre mecánico con refrigeración forzada e independiente del sentido de giro; motor con variador de frecuencia integrado, 2900 r.p.m. nominales, 2 polos, alimentación trifásica 400V/50Hz, protección IP 54, aislamiento clase F. (material) | 1 | 7236.55 | 7236.55 |
| mt37sve005e | Ud | Válvula de esfera, DN 40 mm, cuerpo de hierro y bola de latón, con bridas. (material) | 2 | 90.19 | 180.38 |
| mt37www060g | Ud | Filtro retenedor de residuos de latón, con tamiz de acero inoxidable con perforaciones de 0,5 mm de diámetro, con rosca de 1 1/2", para una presión máxima de trabajo de 16 bar y una temperatura máxima de 110°C. (material) | 1 | 20.58 | 20.58 |
| mt37svr020b | Ud | Válvula de retención de doble clapeta, con cuerpo de hierro fundido y clapeta, eje y resorte de acero inoxidable, DN 40 mm, PN 16 atm. (material) | 1 | 26.26 | 26.26 |
| mt37www040ba | Ud | Manguito antivibración, de goma, con bridas DN 40 mm, para una presión máxima de trabajo de 10 bar. (material) | 2 | 18.6 | 37.20 |
| mt42www040 | Ud | Manómetro con baño de glicerina y diámetro de esfera de 100 mm, con toma vertical, para montaje roscado de 1/2", escala de presión de 0 a 5 bar. | 1 | 8.82 | 8.82 |
| mt37sve010b | Ud | Válvula de esfera de latón niquelado para roscar de 1/2". | 2 | 3.31 | 6.62 |
| mt37tca010ba | m | Tubo de cobre rígido con pared de 1 mm de espesor y 13/15 mm de diámetro, según UNE-EN 1057. | 0.35 | 3.89 | 1.36 |
| mt35aia090d | m | Tubo rígido de PVC, enchufable, curvable en caliente, de color negro, de 20 mm de diámetro nominal, para canalización fija en superficie. Resistencia a la compresión 1250 N, resistencia al impacto 2 julios, temperatura de trabajo -5°C hasta 60°C, con grado de protección IP 547 según UNE 20324, propiedades eléctricas: aislante, no propagador de la llama. Según UNE-EN 61386-1 y UNE-EN 61386-22. Incluso p/p de abrazaderas, elementos de sujeción y accesorios (curvas, manguitos, tes, codos y curvas flexibles). (material) | 3 | 0.74 | 2.22 |
| mt35cun040ab | m | Cable unipolar H07V-K con conductor multifilar de cobre clase 5 (-K) de 2,5 mm² de sección, con aislamiento de PVC (V), siendo su tensión asignada de 450/750 V. Según UNE 21031-3. | 12 | 0.38 | 4.56 |
| mo003 | h | Oficial 1ª instalador de climatización. | 2.222 | 16 | 35.55 |
| mo054 | h | Ayudante instalador de climatización. | 2.222 | 14.5 | 32.22 |
| % | % | Costes directos complementarios | 2 % | 7592.32 | 151.85 |
|  |  | Total |  |  | 7744.17 |

**ICS040** Ud Vaso de expansión cerrado con una capacidad de 18 l.
1 Ud × 97.37 (100.29 con costes indirectos) = 100.29
Suministro e instalación de vaso de expansión cerrado con una capacidad de 18 l, 405 mm de altura, 270 mm de diámetro, con rosca de 3/4" de diámetro y 10 bar de presión, incluso manómetro y elementos de montaje y conexión necesarios para su correcto funcionamiento. Totalmente montado, conexionado y probado.
Incluye: Replanteo. Colocación del vaso. Conexión a la red de distribución.

| Código | Ud | Descripción | Rendimiento | Precio | Importe |
|---|---|---|---|---|---|
| mt38vex010d | Ud | Vaso de expansión cerrado con una capacidad de 18 l, 405 mm de altura, 270 mm de diámetro, con rosca de 3/4" de diámetro y 10 bar de presión. (material) | 1 | 20.24 | 20.24 |
| mt38vex015 | Ud | Conexión para vasos de expansión, formada por soportes y latiguillos de conexión. (material) | 1 | 49.44 | 49.44 |
| mt42www040 | Ud | Manómetro con baño de glicerina y diámetro de esfera de 100 mm, con toma vertical, para montaje roscado de 1/2", escala de presión de 0 a 5 bar. | 1 | 8.82 | 8.82 |
| mo002 | h | Oficial 1ª calefactor. | 0.556 | 16 | 8.90 |
| mo053 | h | Ayudante calefactor. | 0.556 | 14.5 | 8.06 |
| % | % | Costes directos complementarios | 2 % | 95.46 | 1.91 |
|  |  | Total |  |  | 97.37 |

| Medición | Uds. | Parcial |
|---|---|---|
| Guardería | 1 | 1.00 |
| Total |  | 1 |

**ICS075** Ud Válvula de 3 vías de 1/2", mezcladora, con actuador de 220 V.
1 Ud × 149.78 (154.27 con costes indirectos) = 154.27
Suministro e instalación de válvula de 3 vías de 1/2", mezcladora, con actuador de 220 V; incluso elementos de montaje y demás accesorios necesarios para su correcto funcionamiento. Totalmente montada, conexionada y probada.
Incluye: Replanteo. Colocación de la válvula. Conexión de la válvula a los tubos.

| Código | Ud | Descripción | Rendimiento | Precio | Importe |
|---|---|---|---|---|---|
| mt38vvg020bba | Ud | Válvula de 3 vías de 1/2", mezcladora, con actuador de 220 V. (material) | 1 | 144.42 | 144.42 |
| mt38www012 | Ud | Material auxiliar para instalaciones de calefacción y A.C.S. | 0.1 | 1.72 | 0.17 |
| mo002 | h | Oficial 1ª calefactor. | 0.074 | 16 | 1.18 |
| mo053 | h | Ayudante calefactor. | 0.074 | 14.5 | 1.07 |
| % | % | Costes directos complementarios | 2 % | 146.84 | 2.94 |
|  |  | Total |  |  | 149.78 |

**ICS080** Ud Purgador automático de aire con boya y rosca de 1/2" de diámetro, cuerpo y tapa de latón.
2 Ud × 8.05 (8.29 con costes indirectos) = 16.58
Suministro e instalación de purgador automático de aire con boya y rosca de 1/2" de diámetro, cuerpo y tapa de latón, para una presión máxima de trabajo de 6 bar y una temperatura máxima de 110°C; incluso elementos de montaje y demás accesorios necesarios para su correcto funcionamiento. Totalmente montado, conexionado y probado.
Incluye: Replanteo. Colocación del purgador. Conexionado.

| Código | Ud | Descripción | Rendimiento | Precio | Importe |
|---|---|---|---|---|---|
| mt37sgl020d | Ud | Purgador automático de aire con boya y rosca de 1/2" de diámetro, cuerpo y tapa de latón, para una presión máxima de trabajo de 6 bar y una temperatura máxima de 110°C. (material) | 1 | 5.55 | 5.55 |
| mt38www012 | Ud | Material auxiliar para instalaciones de calefacción y A.C.S. | 0.05 | 1.72 | 0.09 |
| mo002 | h | Oficial 1ª calefactor. | 0.074 | 16 | 1.18 |
| mo053 | h | Ayudante calefactor. | 0.074 | 14.5 | 1.07 |
| % | % | Costes directos complementarios | 2 % | 7.89 | 0.16 |
|  |  | Total |  |  | 8.05 |

#### ICM Emisores eléctricos para calefacción
Importe: 933.03

**ICM010** Ud Radiador toallero tubular para cuartos de baño, de chapa de acero acabado blanco, gama básica, de 750 W, aislamiento clase I, con termostato, de 500x1133 mm.
1 Ud × 470.52 (484.64 con costes indirectos) = 484.64
Suministro e instalación de radiador toallero tubular para cuartos de baño, de chapa de acero acabado blanco, gama básica, de 750 W, aislamiento clase I, con termostato, de 500x1133 mm, alimentación monofásica a 230 V de tensión, cargado con líquido a base de glicol, según UNE-EN 442-1, colocado sobre paramento vertical, según UNE-EN 442-1, incluso juego de soportes y anclajes de fijación a paramento. Totalmente montado, conexionado y probado.
Incluye: Replanteo del emisor. Fijación de los soportes en el paramento. Colocación del aparato y accesorios. Conexionado.

| Código | Ud | Descripción | Rendimiento | Precio | Importe |
|---|---|---|---|---|---|
| mt38emn020a | Ud | Radiador toallero tubular para cuartos de baño, de chapa de acero acabado blanco, gama básica, de 750 W, aislamiento clase I, con termostato, de 500x1133 mm, alimentación monofásica a 230 V de tensión, cargado con líquido a base de glicol, según UNE-EN 442-1. (material) | 1 | 433.9 | 433.90 |
| mt38emn021aa | Ud | Kit de soportes y anclajes de fijación a paramento, para radiador toallero tubular, acabado blanco. (material) | 1 | 9.34 | 9.34 |
| mo002 | h | Oficial 1ª calefactor. | 0.592 | 16 | 9.47 |
| mo053 | h | Ayudante calefactor. | 0.592 | 14.5 | 8.58 |
| % | % | Costes directos complementarios | 2 % | 461.29 | 9.23 |
|  |  | Total |  |  | 470.52 |

| Medición | Uds. | Parcial |
|---|---|---|
| Guardería, Vestuario 2 | 1 | 1.00 |
| Total |  | 1 |

**ICM010b** Ud Radiador toallero tubular para cuartos de baño, de chapa de acero acabado blanco, gama básica, de 1250 W, aislamiento clase I, con termostato, de 600x1733 mm.
1 Ud × 435.33 (448.39 con costes indirectos) = 448.39
Suministro e instalación de radiador toallero tubular para cuartos de baño, de chapa de acero acabado blanco, gama básica, de 1250 W, aislamiento clase I, con termostato, de 600x1733 mm, alimentación monofásica a 230 V de tensión, cargado con líquido a base de glicol, según UNE-EN 442-1, colocado sobre paramento vertical, según UNE-EN 442-1, incluso juego de soportes y anclajes de fijación a paramento. Totalmente montado, conexionado y probado.
Incluye: Replanteo del emisor. Fijación de los soportes en el paramento. Colocación del aparato y accesorios. Conexionado.

| Código | Ud | Descripción | Rendimiento | Precio | Importe |
|---|---|---|---|---|---|
| mt38emn020b | Ud | Radiador toallero tubular para cuartos de baño, de chapa de acero acabado blanco, gama básica, de 1250 W, aislamiento clase I, con termostato, de 600x1733 mm, alimentación monofásica a 230 V de tensión, cargado con líquido a base de glicol, según UNE-EN 442-1. (material) | 1 | 399.4 | 399.40 |
| mt38emn021aa | Ud | Kit de soportes y anclajes de fijación a paramento, para radiador toallero tubular, acabado blanco. | 1 | 9.34 | 9.34 |
| mo002 | h | Oficial 1ª calefactor. | 0.592 | 16 | 9.47 |
| mo053 | h | Ayudante calefactor. | 0.592 | 14.5 | 8.58 |
| % | % | Costes directos complementarios | 2 % | 426.79 | 8.54 |
|  |  | Total |  |  | 435.33 |

| Medición | Uds. | Parcial |
|---|---|---|
| Guardería, Vestuario 1 | 1 | 1.00 |
| Total |  | 1 |

#### ICE Emisores por agua para climatización
Importe: 16565.12

**ICE100** Ud Colector modular plástico de 1" de diámetro, para 3 circuitos, con armario de 80x500x630 mm y puerta para armario de 500x630 mm, acabado blanco, con curvatubos de plástico.
3 Ud × 327.01 (336.82 con costes indirectos) = 1010.46
Suministro e instalación de colector modular plástico de 1" de diámetro, para 3 circuitos, compuesto de 2 válvulas de paso de 1", 2 termómetros, 2 purgadores automáticos, llave de llenado, llave de vaciado, 2 tapones terminales y soportes, con armario de 80x500x630 mm y puerta para armario de 500x630 mm, acabado blanco, con curvatubos de plástico. Totalmente montado, conexionado y probado por la empresa instaladora mediante las correspondientes pruebas de servicio (incluidas en este precio).
Incluye: Replanteo del emplazamiento del colector. Colocación del armario para el colector. Colocación del colector. Conexión de las tuberías al colector. Conexión del colector a la red de distribución interior o a la caldera. Realización de pruebas de servicio.

| Código | Ud | Descripción | Rendimiento | Precio | Importe |
|---|---|---|---|---|---|
| mt37alu011aa | Ud | Armario de 80x500x630 mm, para colector de 2 a 4 salidas. (material) | 1 | 53.2 | 53.20 |
| mt37alu012aaa | Ud | Puerta para armario de 500x630 mm, acabado blanco, con cerradura con llave. (material) | 1 | 36.84 | 36.84 |
| mt37alu010a | Ud | Colector modular plástico de 1" de diámetro, para 3 circuitos, compuesto de 2 válvulas de paso de 1", 2 termómetros, 2 purgadores automáticos, llave de llenado, llave de vaciado, 2 tapones terminales y soportes. (material) | 1 | 188.43 | 188.43 |
| mt37alu005abb | Ud | Adaptador para conexión de tubo de 16 mm de diámetro y 1,8 mm de espesor a colector modular plástico. (material) | 3 | 3.53 | 10.59 |
| mt37alu015aa | Ud | Curvatubos de plástico, para tubería de 16 y 17 mm de diámetro exterior. (material) | 6 | 1.49 | 8.94 |
| mo002 | h | Oficial 1ª calefactor. | 0.741 | 16 | 11.86 |
| mo053 | h | Ayudante calefactor. | 0.741 | 14.5 | 10.74 |
| % | % | Costes directos complementarios | 2 % | 320.60 | 6.41 |
|  |  | Total |  |  | 327.01 |

| Medición | Uds. | Parcial |
|---|---|---|
| Guardería | 3 | 3.00 |
| Total |  | 3 |

**ICE100b** Ud Colector modular plástico de 1" de diámetro, para 5 circuitos, con armario de 80x700x630 mm y puerta para armario de 700x630 mm, acabado blanco, con curvatubos de plástico.
1 Ud × 427.2 (440.02 con costes indirectos) = 440.02
Suministro e instalación de colector modular plástico de 1" de diámetro, para 5 circuitos, compuesto de 2 válvulas de paso de 1", 2 termómetros, 2 purgadores automáticos, llave de llenado, llave de vaciado, 2 tapones terminales y soportes, con armario de 80x700x630 mm y puerta para armario de 700x630 mm, acabado blanco, con curvatubos de plástico. Totalmente montado, conexionado y probado por la empresa instaladora mediante las correspondientes pruebas de servicio (incluidas en este precio).
Incluye: Replanteo del emplazamiento del colector. Colocación del armario para el colector. Colocación del colector. Conexión de las tuberías al colector. Conexión del colector a la red de distribución interior o a la caldera. Realización de pruebas de servicio.

| Código | Ud | Descripción | Rendimiento | Precio | Importe |
|---|---|---|---|---|---|
| mt37alu011ab | Ud | Armario de 80x700x630 mm, para colector de 5 a 7 salidas. (material) | 1 | 61.41 | 61.41 |
| mt37alu012aba | Ud | Puerta para armario de 700x630 mm, acabado blanco, con cerradura con llave. (material) | 1 | 53.23 | 53.23 |
| mt37alu010b | Ud | Colector modular plástico de 1" de diámetro, para 5 circuitos, compuesto de 2 válvulas de paso de 1", 2 termómetros, 2 purgadores automáticos, llave de llenado, llave de vaciado, 2 tapones terminales y soportes. (material) | 1 | 249.03 | 249.03 |
| mt37alu005abb | Ud | Adaptador para conexión de tubo de 16 mm de diámetro y 1,8 mm de espesor a colector modular plástico. | 5 | 3.53 | 17.65 |
| mt37alu015aa | Ud | Curvatubos de plástico, para tubería de 16 y 17 mm de diámetro exterior. | 10 | 1.49 | 14.90 |
| mo002 | h | Oficial 1ª calefactor. | 0.741 | 16 | 11.86 |
| mo053 | h | Ayudante calefactor. | 0.741 | 14.5 | 10.74 |
| % | % | Costes directos complementarios | 2 % | 418.82 | 8.38 |
|  |  | Total |  |  | 427.2 |

| Medición | Uds. | Parcial |
|---|---|---|
| Guardería | 1 | 1.00 |
| Total |  | 1 |

**ICE110** m² Sistema de calefacción por suelo radiante "ALB", compuesto por panel aislante liso Difutec, de 1000x500 mm y 10 mm de espesor, de poliestireno expandido (EPS), autoextinguible (Euroclase F de reacción al fuego), de 30 kg/m³ de densidad, con lámina superficial de aluminio, difusora del calor, de 0,25 mm de espesor, tubo multicapa de polietileno de alta densidad/aluminio/polietileno resistente a la temperatura (PE-AD/Al/PE-RT) y capa de mortero autonivelante de 5 cm de espesor.
315.96 m² × 44.72 (46.06 con costes indirectos) = 14553.12
Suministro e instalación de sistema de calefacción por suelo radiante "ALB", formado por panel aislante liso Difutec, de 1000x500 mm y 10 mm de espesor, de poliestireno expandido (EPS), autoextinguible (Euroclase F de reacción al fuego), de 30 kg/m³ de densidad, con lámina superficial de aluminio, difusora del calor, de 0,25 mm de espesor, tubo multicapa de polietileno de alta densidad/aluminio/polietileno resistente a la temperatura (PE-AD/Al/PE-RT), grapa de plástico de 10 mm de altura para fijación de tubo a panel liso y capa de mortero autonivelante de 5 cm de espesor, incluso piezas especiales. Totalmente montado, conexionado y probado por la empresa instaladora mediante las correspondientes pruebas de servicio (incluidas en este precio).
Incluye: Preparación y limpieza de la superficie de apoyo. Replanteo de la instalación. Fijación del zócalo perimetral. Colocación de los paneles. Replanteo de la tubería. Colocación y fijación de las tuberías. Vertido y extendido de la capa de mortero. Realización de pruebas de servicio.

| Código | Ud | Descripción | Rendimiento | Precio | Importe |
|---|---|---|---|---|---|
| mt38alb115aa | m | Banda perimetral de espuma de polietileno de estructura celular cerrada, de 7x137 mm, "ALB", con película termosoldada de polietileno, de 160 mm de anchura. (material) | 0.6 | 0.83 | 0.50 |
| mt38alb010aaa | m² | Panel aislante liso Difutec, de 1000x500 mm y 10 mm de espesor, de poliestireno expandido (EPS), autoextinguible (Euroclase F de reacción al fuego), de 30 kg/m³ de densidad, con lámina superficial de aluminio, difusora del calor, de 0,25 mm de espesor, "ALB", provisto de solapas autoadhesivas y cuadrícula serigrafiada de guía. (material) | 1 | 13.17 | 13.17 |
| mt37alb200 | m | Tubo multicapa formado por una capa exterior de polietileno de alta densidad (PE-AD), una capa intermedia de aluminio de 0,2 mm de espesor soldada a testa y una capa interior de polietileno resistente a la temperatura (PE-RT), "ALB", de 17 mm de diámetro exterior y 2 mm de espesor, suministrado en rollos de 500 m de longitud. (material) | 6.667 | 1.29 | 8.60 |
| mt38alb130a | Ud | Grapa de plástico de 10 mm de altura para fijación de tubo a panel liso, "ALB". (material) | 10 | 0.06 | 0.60 |
| mt09moa010g | m² | Capa de 5 cm de espesor de mortero autonivelante compuesto de cementos y arenas de granulometría seleccionada, agua y aditivos especiales. Incluso suministro a la obra desde el camión hormigonera, descarga a máquina de bombeo, transporte hasta la zona de trabajo y vertido. (material) | 1 | 5.84 | 5.84 |
| mo002 | h | Oficial 1ª calefactor. | 0.496 | 16 | 7.94 |
| mo053 | h | Ayudante calefactor. | 0.496 | 14.5 | 7.19 |
| % | % | Costes directos complementarios | 2 % | 43.84 | 0.88 |
|  |  | Total |  |  | 44.72 |

| Medición | Uds. | Largo | Parcial |
|---|---|---|---|
| Guardería | 1 | 315.96 | 315.96 |
| Total |  |  | 315.96 |

**ICE110b** m² Sistema de calefacción por suelo radiante "ALB", compuesto por panel aislante liso Difutec, de 1000x500 mm y 10 mm de espesor, de poliestireno expandido (EPS), autoextinguible (Euroclase F de reacción al fuego), de 30 kg/m³ de densidad, con lámina superficial de aluminio, difusora del calor, de 0,25 mm de espesor, tubo multicapa de polietileno de alta densidad/aluminio/polietileno resistente a la temperatura (PE-AD/Al/PE-RT) y capa de mortero autonivelante de 5 cm de espesor.
12.82 m² × 42.52 (43.8 con costes indirectos) = 561.52
Suministro e instalación de sistema de calefacción por suelo radiante "ALB", formado por panel aislante liso Difutec, de 1000x500 mm y 10 mm de espesor, de poliestireno expandido (EPS), autoextinguible (Euroclase F de reacción al fuego), de 30 kg/m³ de densidad, con lámina superficial de aluminio, difusora del calor, de 0,25 mm de espesor, tubo multicapa de polietileno de alta densidad/aluminio/polietileno resistente a la temperatura (PE-AD/Al/PE-RT), grapa de plástico de 10 mm de altura para fijación de tubo a panel liso y capa de mortero autonivelante de 5 cm de espesor, incluso piezas especiales. Totalmente montado, conexionado y probado por la empresa instaladora mediante las correspondientes pruebas de servicio (incluidas en este precio).
Incluye: Preparación y limpieza de la superficie de apoyo. Replanteo de la instalación. Fijación del zócalo perimetral. Colocación de los paneles. Replanteo de la tubería. Colocación y fijación de las tuberías. Vertido y extendido de la capa de mortero. Realización de pruebas de servicio.

| Código | Ud | Descripción | Rendimiento | Precio | Importe |
|---|---|---|---|---|---|
| mt38alb115aa | m | Banda perimetral de espuma de polietileno de estructura celular cerrada, de 7x137 mm, "ALB", con película termosoldada de polietileno, de 160 mm de anchura. | 0.6 | 0.83 | 0.50 |
| mt38alb010aaa | m² | Panel aislante liso Difutec, de 1000x500 mm y 10 mm de espesor, de poliestireno expandido (EPS), autoextinguible (Euroclase F de reacción al fuego), de 30 kg/m³ de densidad, con lámina superficial de aluminio, difusora del calor, de 0,25 mm de espesor, "ALB", provisto de solapas autoadhesivas y cuadrícula serigrafiada de guía. | 1 | 13.17 | 13.17 |
| mt37alb200 | m | Tubo multicapa formado por una capa exterior de polietileno de alta densidad (PE-AD), una capa intermedia de aluminio de 0,2 mm de espesor soldada a testa y una capa interior de polietileno resistente a la temperatura (PE-RT), "ALB", de 17 mm de diámetro exterior y 2 mm de espesor, suministrado en rollos de 500 m de longitud. | 5 | 1.29 | 6.45 |
| mt38alb130a | Ud | Grapa de plástico de 10 mm de altura para fijación de tubo a panel liso, "ALB". | 10 | 0.06 | 0.60 |
| mt09moa010g | m² | Capa de 5 cm de espesor de mortero autonivelante compuesto de cementos y arenas de granulometría seleccionada, agua y aditivos especiales. Incluso suministro a la obra desde el camión hormigonera, descarga a máquina de bombeo, transporte hasta la zona de trabajo y vertido. | 1 | 5.84 | 5.84 |
| mo002 | h | Oficial 1ª calefactor. | 0.496 | 16 | 7.94 |
| mo053 | h | Ayudante calefactor. | 0.496 | 14.5 | 7.19 |
| % | % | Costes directos complementarios | 2 % | 41.69 | 0.83 |
|  |  | Total |  |  | 42.52 |

| Medición | Uds. | Largo | Parcial |
|---|---|---|---|
| Guardería | 1 | 12.82 | 12.82 |
| Total |  |  | 12.82 |

#### ICR Sistemas de conducción de aire
Importe: 22159.06

**ICR010** Ud Ventilador centrífugo de perfil bajo, con motor para alimentación monofásica.
1 Ud × 410.18 (422.49 con costes indirectos) = 422.49
Suministro e instalación de ventilador centrífugo de perfil bajo, con motor para alimentación monofásica a 230 V y 50 Hz de frecuencia, con protección térmica, aislamiento clase F, protección IP 55 y caja de bornes ignífuga, de 1240 r.p.m., potencia absorbida 240 W, caudal máximo de 1090 m³/h, dimensiones 440x220 mm y 505 mm de largo y nivel de presión sonora de 57 dBA. Totalmente montado, conexionado y probado.
Incluye: Replanteo. Colocación y fijación del ventilador. Conexionado con la red eléctrica.

| Código | Ud | Descripción | Rendimiento | Precio | Importe |
|---|---|---|---|---|---|
| mt42vsp010aa | Ud | Ventilador centrífugo de perfil bajo, con motor para alimentación monofásica a 230 V y 50 Hz de frecuencia, con protección térmica, aislamiento clase F, protección IP 55 y caja de bornes ignífuga, de 1240 r.p.m., potencia absorbida 240 W, caudal máximo de 1090 m³/h, dimensiones 440x220 mm y 505 mm de largo y nivel de presión sonora de 57 dBA. (material) | 1 | 300.27 | 300.27 |
| mo003 | h | Oficial 1ª instalador de climatización. | 3.34 | 16 | 53.44 |
| mo054 | h | Ayudante instalador de climatización. | 3.34 | 14.5 | 48.43 |
| % | % | Costes directos complementarios | 2 % | 402.14 | 8.04 |
|  |  | Total |  |  | 410.18 |

| Medición | Uds. | Parcial |
|---|---|---|
| Basuras | 1 | 1.00 |
| Total |  | 1 |

**ICR010b** Ud Ventilador centrífugo de perfil bajo, con motor para alimentación monofásica.
2 Ud × 482.18 (496.65 con costes indirectos) = 993.30
Suministro e instalación de ventilador centrífugo de perfil bajo, con motor para alimentación monofásica a 230 V y 50 Hz de frecuencia, con protección térmica, aislamiento clase F, protección IP 55 y caja de bornes ignífuga, de 1130 r.p.m., potencia absorbida 520 W, caudal máximo de 1670 m³/h, dimensiones 520x270 mm y 535 mm de largo y nivel de presión sonora de 65 dBA. Totalmente montado, conexionado y probado.
Incluye: Replanteo. Colocación y fijación del ventilador. Conexionado con la red eléctrica.

| Código | Ud | Descripción | Rendimiento | Precio | Importe |
|---|---|---|---|---|---|
| mt42vsp010ab | Ud | Ventilador centrífugo de perfil bajo, con motor para alimentación monofásica a 230 V y 50 Hz de frecuencia, con protección térmica, aislamiento clase F, protección IP 55 y caja de bornes ignífuga, de 1130 r.p.m., potencia absorbida 520 W, caudal máximo de 1670 m³/h, dimensiones 520x270 mm y 535 mm de largo y nivel de presión sonora de 65 dBA. (material) | 1 | 370.86 | 370.86 |
| mo003 | h | Oficial 1ª instalador de climatización. | 3.34 | 16 | 53.44 |
| mo054 | h | Ayudante instalador de climatización. | 3.34 | 14.5 | 48.43 |
| % | % | Costes directos complementarios | 2 % | 472.73 | 9.45 |
|  |  | Total |  |  | 482.18 |

| Medición | Uds. | Parcial |
|---|---|---|
| Aseo 2-3 | 1 | 1.00 |
| Vestuario 2 | 1 | 1.00 |
| Total |  | 2 |

**ICR020** m² Conductos de chapa galvanizada de 1,5 mm de espesor, juntas transversales con vainas, con juntas transversales rigidizadas, para conductos de dimensión mayor hasta 800 mm.
222.12 m² × 29.46 (30.34 con costes indirectos) = 6739.12
Suministro e instalación de red de conductos de distribución de aire para climatización, constituida por conductos de chapa galvanizada de 1,5 mm de espesor, juntas transversales con vainas, con juntas transversales rigidizadas, para conductos de dimensión mayor hasta 800 mm. Incluso embocaduras, derivaciones, accesorios de montaje, elementos de fijación y piezas especiales. Totalmente montada, conexionada y probada por la empresa instaladora mediante las correspondientes pruebas de servicio (incluidas en este precio).
Incluye: Replanteo del recorrido de los conductos. Marcado y posterior anclaje de los soportes de los conductos. Montaje y fijación de conductos. Realización de pruebas de servicio.

| Código | Ud | Descripción | Rendimiento | Precio | Importe |
|---|---|---|---|---|---|
| mt42con110ga | m² | Chapa galvanizada de 1,5 mm de espesor, juntas transversales con vainas, para la formación de conductos autoportantes para la distribución de aire en climatización. (material) | 1.05 | 14.92 | 15.67 |
| mt42con120ga | m² | Piezas auxiliares de chapa galvanizada de 1,5 mm de espesor, juntas transversales con vainas, para la formación de conductos autoportantes para la distribución de aire en climatización. (material) | 0.1 | 14.92 | 1.49 |
| mt42www011 | Ud | Repercusión por m² de material auxiliar para fijación y confección de canalizaciones de aire en instalaciones de climatización. (material) | 0.05 | 10.63 | 0.53 |
| mt42con115e | m² | Repercusión por m² de rigidización de juntas transversales de chapa galvanizada según UNE 100102, para la formación de conductos autoportantes para la distribución de aire en climatización. (material) | 1 | 1.01 | 1.01 |
| mo003 | h | Oficial 1ª instalador de climatización. | 0.334 | 16 | 5.34 |
| mo054 | h | Ayudante instalador de climatización. | 0.334 | 14.5 | 4.84 |
| % | % | Costes directos complementarios | 2 % | 28.88 | 0.58 |
|  |  | Total |  |  | 29.46 |

| Medición | Uds. | Largo | Parcial |
|---|---|---|---|
| Guardería | 1 | 216.46 | 216.46 |
|  | 1 | 5.66 | 5.66 |
| Total |  |  | 222.12 |

**ICR030** Ud Rejilla de impulsión, de aluminio extruido, anodizado color natural E6-C-0, con lamas horizontales regulables individualmente, de 225x125 mm, montada en conducto rectangular no metálico.
2 Ud × 43.03 (44.32 con costes indirectos) = 88.64
Suministro y montaje de rejilla de impulsión, de aluminio extruido, anodizado color natural E6-C-0, con lamas horizontales regulables individualmente, de 225x125 mm, con parte posterior de chapa de acero pintada en color negro RAL 9005, formada por lamas verticales regulables individualmente y mecanismo de regulación del caudal con lamas acopladas en oposición, accionables desde la parte frontal, fijación mediante tornillos vistos (con marco de montaje de chapa de acero galvanizado), montada en conducto rectangular no metálico. Incluso accesorios de montaje y elementos de fijación. Totalmente montada.
Incluye: Replanteo. Montaje y fijación de la rejilla.

| Código | Ud | Descripción | Rendimiento | Precio | Importe |
|---|---|---|---|---|---|
| mt42trx010i | Ud | Rejilla de impulsión, de aluminio extruido, anodizado color natural E6-C-0, con lamas horizontales regulables individualmente, de 225x125 mm, con parte posterior de chapa de acero pintada en color negro RAL 9005, formada por lamas verticales regulables individualmente y mecanismo de regulación del caudal con lamas acopladas en oposición, accionables desde la parte frontal, fijación mediante tornillos vistos (con marco de montaje de chapa de acero galvanizado). (material) | 1 | 38.17 | 38.17 |
| mo003 | h | Oficial 1ª instalador de climatización. | 0.132 | 16 | 2.11 |
| mo054 | h | Ayudante instalador de climatización. | 0.132 | 14.5 | 1.91 |
| % | % | Costes directos complementarios | 2 % | 42.19 | 0.84 |
|  |  | Total |  |  | 43.03 |

| Medición | Uds. | Parcial |
|---|---|---|
| Dirección | 1 | 1.00 |
| Sala profesores | 1 | 1.00 |
| Total |  | 2 |

**ICR030b** Ud Rejilla de impulsión, de aluminio extruido, anodizado color natural E6-C-0, con lamas horizontales regulables individualmente, de 225x125 mm, montada en conducto rectangular no metálico.
2 Ud × 43.03 (44.32 con costes indirectos) = 88.64
Suministro y montaje de rejilla de impulsión, de aluminio extruido, anodizado color natural E6-C-0, con lamas horizontales regulables individualmente, de 225x125 mm, con parte posterior de chapa de acero pintada en color negro RAL 9005, formada por lamas verticales regulables individualmente y mecanismo de regulación del caudal con lamas acopladas en oposición, accionables desde la parte frontal, fijación mediante tornillos vistos (con marco de montaje de chapa de acero galvanizado), montada en conducto rectangular no metálico. Incluso accesorios de montaje y elementos de fijación. Totalmente montada.
Incluye: Replanteo. Montaje y fijación de la rejilla.

| Código | Ud | Descripción | Rendimiento | Precio | Importe |
|---|---|---|---|---|---|
| mt42trx010i | Ud |  | 1 | 38.17 | 38.17 |
| mo003 | h | Oficial 1ª instalador de climatización. | 0.132 | 16 | 2.11 |
| mo054 | h | Ayudante instalador de climatización. | 0.132 | 14.5 | 1.91 |
| % | % | Costes directos complementarios | 2 % | 42.19 | 0.84 |
|  |  | Total |  |  | 43.03 |

| Medición | Uds. | Parcial |
|---|---|---|
| Distribuidor | 2 | 2.00 |
| Total |  | 2 |

**ICR030c** Ud Rejilla de impulsión, de aluminio extruido, anodizado color natural E6-C-0, con lamas horizontales regulables individualmente, de 225x125 mm, montada en conducto rectangular no metálico.
2 Ud × 43.03 (44.32 con costes indirectos) = 88.64
Suministro y montaje de rejilla de impulsión, de aluminio extruido, anodizado color natural E6-C-0, con lamas horizontales regulables individualmente, de 225x125 mm, con parte posterior de chapa de acero pintada en color negro RAL 9005, formada por lamas verticales regulables individualmente y mecanismo de regulación del caudal con lamas acopladas en oposición, accionables desde la parte frontal, fijación mediante tornillos vistos (con marco de montaje de chapa de acero galvanizado), montada en conducto rectangular no metálico. Incluso accesorios de montaje y elementos de fijación. Totalmente montada.
Incluye: Replanteo. Montaje y fijación de la rejilla.

| Código | Ud | Descripción | Rendimiento | Precio | Importe |
|---|---|---|---|---|---|
| mt42trx010i | Ud |  | 1 | 38.17 | 38.17 |
| mo003 | h | Oficial 1ª instalador de climatización. | 0.132 | 16 | 2.11 |
| mo054 | h | Ayudante instalador de climatización. | 0.132 | 14.5 | 1.91 |
| % | % | Costes directos complementarios | 2 % | 42.19 | 0.84 |
|  |  | Total |  |  | 43.03 |

| Medición | Uds. | Parcial |
|---|---|---|
| Comedor | 2 | 2.00 |
| Total |  | 2 |

**ICR030d** Ud Rejilla de impulsión, de aluminio extruido, anodizado color natural E6-C-0, con lamas horizontales regulables individualmente, de 425x125 mm, montada en conducto rectangular no metálico.
2 Ud × 60.86 (62.69 con costes indirectos) = 125.38
Suministro y montaje de rejilla de impulsión, de aluminio extruido, anodizado color natural E6-C-0, con lamas horizontales regulables individualmente, de 425x125 mm, con parte posterior de chapa de acero pintada en color negro RAL 9005, formada por lamas verticales regulables individualmente y mecanismo de regulación del caudal con lamas acopladas en oposición, accionables desde la parte frontal, fijación mediante tornillos vistos (con marco de montaje de chapa de acero galvanizado), montada en conducto rectangular no metálico. Incluso accesorios de montaje y elementos de fijación. Totalmente montada.
Incluye: Replanteo. Montaje y fijación de la rejilla.

| Código | Ud | Descripción | Rendimiento | Precio | Importe |
|---|---|---|---|---|---|
| mt42trx010j | Ud | Rejilla de impulsión, de aluminio extruido, anodizado color natural E6-C-0, con lamas horizontales regulables individualmente, de 425x125 mm, con parte posterior de chapa de acero pintada en color negro RAL 9005, formada por lamas verticales regulables individualmente y mecanismo de regulación del caudal con lamas acopladas en oposición, accionables desde la parte frontal, fijación mediante tornillos vistos (con marco de montaje de chapa de acero galvanizado). (material) | 1 | 55.06 | 55.06 |
| mo003 | h | Oficial 1ª instalador de climatización. | 0.151 | 16 | 2.42 |
| mo054 | h | Ayudante instalador de climatización. | 0.151 | 14.5 | 2.19 |
| % | % | Costes directos complementarios | 2 % | 59.67 | 1.19 |
|  |  | Total |  |  | 60.86 |

| Medición | Uds. | Parcial |
|---|---|---|
| Usos múltiples | 2 | 2.00 |
| Total |  | 2 |

**ICR030e** Ud Rejilla de impulsión, de aluminio extruido, anodizado color natural E6-C-0, con lamas horizontales regulables individualmente, de 525x125 mm, montada en conducto rectangular no metálico.
2 Ud × 71.17 (73.31 con costes indirectos) = 146.62
Suministro y montaje de rejilla de impulsión, de aluminio extruido, anodizado color natural E6-C-0, con lamas horizontales regulables individualmente, de 525x125 mm, con parte posterior de chapa de acero pintada en color negro RAL 9005, formada por lamas verticales regulables individualmente y mecanismo de regulación del caudal con lamas acopladas en oposición, accionables desde la parte frontal, fijación mediante tornillos vistos (con marco de montaje de chapa de acero galvanizado), montada en conducto rectangular no metálico. Incluso accesorios de montaje y elementos de fijación. Totalmente montada.
Incluye: Replanteo. Montaje y fijación de la rejilla.

| Código | Ud | Descripción | Rendimiento | Precio | Importe |
|---|---|---|---|---|---|
| mt42trx010k | Ud | Rejilla de impulsión, de aluminio extruido, anodizado color natural E6-C-0, con lamas horizontales regulables individualmente, de 525x125 mm, con parte posterior de chapa de acero pintada en color negro RAL 9005, formada por lamas verticales regulables individualmente y mecanismo de regulación del caudal con lamas acopladas en oposición, accionables desde la parte frontal, fijación mediante tornillos vistos (con marco de montaje de chapa de acero galvanizado). (material) | 1 | 64.89 | 64.89 |
| mo003 | h | Oficial 1ª instalador de climatización. | 0.16 | 16 | 2.56 |
| mo054 | h | Ayudante instalador de climatización. | 0.16 | 14.5 | 2.32 |
| % | % | Costes directos complementarios | 2 % | 69.77 | 1.40 |
|  |  | Total |  |  | 71.17 |

| Medición | Uds. | Parcial |
|---|---|---|
| niños 0-1 años | 1 | 1.00 |
| niños 0-1 años (2) | 1 | 1.00 |
| Total |  | 2 |

**ICR030f** Ud Rejilla de impulsión, de aluminio extruido, anodizado color natural E6-C-0, con lamas horizontales regulables individualmente, de 425x225 mm, montada en conducto rectangular no metálico.
2 Ud × 77.51 (79.84 con costes indirectos) = 159.68
Suministro y montaje de rejilla de impulsión, de aluminio extruido, anodizado color natural E6-C-0, con lamas horizontales regulables individualmente, de 425x225 mm, con parte posterior de chapa de acero pintada en color negro RAL 9005, formada por lamas verticales regulables individualmente y mecanismo de regulación del caudal con lamas acopladas en oposición, accionables desde la parte frontal, fijación mediante tornillos vistos (con marco de montaje de chapa de acero galvanizado), montada en conducto rectangular no metálico. Incluso accesorios de montaje y elementos de fijación. Totalmente montada.
Incluye: Replanteo. Montaje y fijación de la rejilla.

| Código | Ud | Descripción | Rendimiento | Precio | Importe |
|---|---|---|---|---|---|
| mt42trx010m | Ud | Rejilla de impulsión, de aluminio extruido, anodizado color natural E6-C-0, con lamas horizontales regulables individualmente, de 425x225 mm, con parte posterior de chapa de acero pintada en color negro RAL 9005, formada por lamas verticales regulables individualmente y mecanismo de regulación del caudal con lamas acopladas en oposición, accionables desde la parte frontal, fijación mediante tornillos vistos (con marco de montaje de chapa de acero galvanizado). (material) | 1 | 70.44 | 70.44 |
| mo003 | h | Oficial 1ª instalador de climatización. | 0.182 | 16 | 2.91 |
| mo054 | h | Ayudante instalador de climatización. | 0.182 | 14.5 | 2.64 |
| % | % | Costes directos complementarios | 2 % | 75.99 | 1.52 |
|  |  | Total |  |  | 77.51 |

| Medición | Uds. | Parcial |
|---|---|---|
| niños 1-2 años | 1 | 1.00 |
| niños 1-2 años (2) | 1 | 1.00 |
| Total |  | 2 |

**ICR030g** Ud Rejilla de impulsión, de aluminio extruido, anodizado color natural E6-C-0, con lamas horizontales regulables individualmente, de 1225x125 mm, montada en conducto rectangular no metálico.
1 Ud × 138.02 (142.16 con costes indirectos) = 142.16
Suministro y montaje de rejilla de impulsión, de aluminio extruido, anodizado color natural E6-C-0, con lamas horizontales regulables individualmente, de 1225x125 mm, con parte posterior de chapa de acero pintada en color negro RAL 9005, formada por lamas verticales regulables individualmente y mecanismo de regulación del caudal con lamas acopladas en oposición, accionables desde la parte frontal, fijación mediante tornillos vistos (con marco de montaje de chapa de acero galvanizado), montada en conducto rectangular no metálico. Incluso accesorios de montaje y elementos de fijación. Totalmente montada.
Incluye: Replanteo. Montaje y fijación de la rejilla.

| Código | Ud | Descripción | Rendimiento | Precio | Importe |
|---|---|---|---|---|---|
| mt42trx010l | Ud | Rejilla de impulsión, de aluminio extruido, anodizado color natural E6-C-0, con lamas horizontales regulables individualmente, de 1225x125 mm, con parte posterior de chapa de acero pintada en color negro RAL 9005, formada por lamas verticales regulables individualmente y mecanismo de regulación del caudal con lamas acopladas en oposición, accionables desde la parte frontal, fijación mediante tornillos vistos (con marco de montaje de chapa de acero galvanizado). (material) | 1 | 128.45 | 128.45 |
| mo003 | h | Oficial 1ª instalador de climatización. | 0.225 | 16 | 3.60 |
| mo054 | h | Ayudante instalador de climatización. | 0.225 | 14.5 | 3.26 |
| % | % | Costes directos complementarios | 2 % | 135.31 | 2.71 |
|  |  | Total |  |  | 138.02 |

| Medición | Uds. | Parcial |
|---|---|---|
| niños 2-3 años (2) | 1 | 1.00 |
| Total |  | 1 |

**ICR030h** Ud Rejilla de impulsión, de aluminio extruido, anodizado color natural E6-C-0, con lamas horizontales regulables individualmente, de 425x325 mm, montada en conducto rectangular no metálico.
1 Ud × 97.56 (100.49 con costes indirectos) = 100.49
Suministro y montaje de rejilla de impulsión, de aluminio extruido, anodizado color natural E6-C-0, con lamas horizontales regulables individualmente, de 425x325 mm, con parte posterior de chapa de acero pintada en color negro RAL 9005, formada por lamas verticales regulables individualmente y mecanismo de regulación del caudal con lamas acopladas en oposición, accionables desde la parte frontal, fijación mediante tornillos vistos (con marco de montaje de chapa de acero galvanizado), montada en conducto rectangular no metálico. Incluso accesorios de montaje y elementos de fijación. Totalmente montada.
Incluye: Replanteo. Montaje y fijación de la rejilla.

| Código | Ud | Descripción | Rendimiento | Precio | Importe |
|---|---|---|---|---|---|
| mt42trx010n | Ud | Rejilla de impulsión, de aluminio extruido, anodizado color natural E6-C-0, con lamas horizontales regulables individualmente, de 425x325 mm, con parte posterior de chapa de acero pintada en color negro RAL 9005, formada por lamas verticales regulables individualmente y mecanismo de regulación del caudal con lamas acopladas en oposición, accionables desde la parte frontal, fijación mediante tornillos vistos (con marco de montaje de chapa de acero galvanizado). (material) | 1 | 89.13 | 89.13 |
| mo003 | h | Oficial 1ª instalador de climatización. | 0.214 | 16 | 3.42 |
| mo054 | h | Ayudante instalador de climatización. | 0.214 | 14.5 | 3.10 |
| % | % | Costes directos complementarios | 2 % | 95.65 | 1.91 |
|  |  | Total |  |  | 97.56 |

| Medición | Uds. | Parcial |
|---|---|---|
| niños 2-3 años | 1 | 1.00 |
| Total |  | 1 |

**ICR050** Ud Rejilla de retorno, de aluminio extruido, anodizado color natural E6-C-0, con lamas horizontales regulables individualmente, de 225x125 mm, montada en conducto rectangular no metálico.
1 Ud × 24.03 (24.75 con costes indirectos) = 24.75
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). (material) | 1 | 19.54 | 19.54 |
| mo003 | h | Oficial 1ª instalador de climatización. | 0.132 | 16 | 2.11 |
| mo054 | h | Ayudante instalador de climatización. | 0.132 | 14.5 | 1.91 |
| % | % | Costes directos complementarios | 2 % | 23.56 | 0.47 |
|  |  | Total |  |  | 24.03 |

| Medición | Uds. | Parcial |
|---|---|---|
| Sala profesores | 1 | 1.00 |
| Total |  | 1 |

**ICR050b** Ud Rejilla de retorno, de aluminio extruido, anodizado color natural E6-C-0, con lamas horizontales regulables individualmente, de 225x125 mm, montada en conducto rectangular no metálico.
1 Ud × 24.03 (24.75 con costes indirectos) = 24.75
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). | 1 | 19.54 | 19.54 |
| mo003 | h | Oficial 1ª instalador de climatización. | 0.132 | 16 | 2.11 |
| mo054 | h | Ayudante instalador de climatización. | 0.132 | 14.5 | 1.91 |
| % | % | Costes directos complementarios | 2 % | 23.56 | 0.47 |
|  |  | Total |  |  | 24.03 |

| Medición | Uds. | Parcial |
|---|---|---|
| Dirección | 1 | 1.00 |
| Total |  | 1 |

**ICR050c** Ud Rejilla de retorno, de aluminio extruido, anodizado color natural E6-C-0, con lamas horizontales regulables individualmente, de 225x125 mm, montada en conducto rectangular no metálico.
2 Ud × 24.03 (24.75 con costes indirectos) = 49.50
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). | 1 | 19.54 | 19.54 |
| mo003 | h | Oficial 1ª instalador de climatización. | 0.132 | 16 | 2.11 |
| mo054 | h | Ayudante instalador de climatización. | 0.132 | 14.5 | 1.91 |
| % | % | Costes directos complementarios | 2 % | 23.56 | 0.47 |
|  |  | Total |  |  | 24.03 |

| Medición | Uds. | Parcial |
|---|---|---|
| Distribuidor | 2 | 2.00 |
| Total |  | 2 |

**ICR050d** Ud Rejilla de retorno, de aluminio extruido, anodizado color natural E6-C-0, con lamas horizontales regulables individualmente, de 225x125 mm, montada en conducto rectangular no metálico.
2 Ud × 24.03 (24.75 con costes indirectos) = 49.50
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). | 1 | 19.54 | 19.54 |
| mo003 | h | Oficial 1ª instalador de climatización. | 0.132 | 16 | 2.11 |
| mo054 | h | Ayudante instalador de climatización. | 0.132 | 14.5 | 1.91 |
| % | % | Costes directos complementarios | 2 % | 23.56 | 0.47 |
|  |  | Total |  |  | 24.03 |

| Medición | Uds. | Parcial |
|---|---|---|
| Aseo | 1 | 1.00 |
| Aseo administración | 1 | 1.00 |
| Total |  | 2 |

**ICR050e** Ud Rejilla de retorno, de aluminio extruido, anodizado color natural E6-C-0, con lamas horizontales regulables individualmente, de 225x125 mm, montada en conducto rectangular no metálico.
2 Ud × 24.03 (24.75 con costes indirectos) = 49.50
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). | 1 | 19.54 | 19.54 |
| mo003 | h | Oficial 1ª instalador de climatización. | 0.132 | 16 | 2.11 |
| mo054 | h | Ayudante instalador de climatización. | 0.132 | 14.5 | 1.91 |
| % | % | Costes directos complementarios | 2 % | 23.56 | 0.47 |
|  |  | Total |  |  | 24.03 |

| Medición | Uds. | Parcial |
|---|---|---|
| Comedor | 2 | 2.00 |
| Total |  | 2 |

**ICR050f** Ud Rejilla de retorno, de aluminio extruido, anodizado color natural E6-C-0, con lamas horizontales regulables individualmente, de 225x125 mm, montada en conducto rectangular no metálico.
6 Ud × 24.03 (24.75 con costes indirectos) = 148.50
Suministro y montaje de rejilla de retorno, de aluminio extruido, anodizado color natural E6-C-0, con lamas horizontales regulables individualmente, de 225x125 mm, fijación mediante tornillos vistos (con marco de montaje de chapa de acero galvanizado), montada en conducto rectangular no metálico. Incluso accesorios de montaje y elementos de fijación. Totalmente montada.
Incluye: Replanteo. Montaje y fijación de la rejilla.

| Código | Ud | Descripción | Rendimiento | Precio | Importe |
|---|---|---|---|---|---|
| mt42trx010a | Ud | Rejilla de retorno, de aluminio extruido, anodizado color natural E6-C-0, con lamas horizontales regulables individualmente, de 225x125 mm, fijación mediante tornillos vistos (con marco de montaje de chapa de acero galvanizado). | 1 | 19.54 | 19.54 |
| mo003 | h | Oficial 1ª instalador de climatización. | 0.132 | 16 | 2.11 |
| mo054 | h | Ayudante instalador de climatización. | 0.132 | 14.5 | 1.91 |
| % | % | Costes directos complementarios | 2 % | 23.56 | 0.47 |
|  |  | Total |  |  | 24.03 |

| Medición | Uds. | Parcial |
|---|---|---|
| Vestuario 1 | 3 | 3.00 |
| Vestuario 2 | 3 | 3.00 |
| Total |  | 6 |

**ICR050g** Ud Rejilla de retorno, de aluminio extruido, anodizado color natural E6-C-0, con lamas horizontales regulables individualmente, de 325x125 mm, montada en conducto rectangular no metálico.
4 Ud × 28.16 (29 con costes indirectos) = 116.00
Suministro y montaje de rejilla de retorno, de aluminio extruido, anodizado color natural E6-C-0, con lamas horizontales regulables individualmente, de 325x125 mm, fijación mediante tornillos vistos (con marco de montaje de chapa de acero galvanizado), montada en conducto rectangular no metálico. Incluso accesorios de montaje y elementos de fijación. Totalmente montada.
Incluye: Replanteo. Montaje y fijación de la rejilla.

| Código | Ud | Descripción | Rendimiento | Precio | Importe |
|---|---|---|---|---|---|
| mt42trx010b | Ud | Rejilla de retorno, de aluminio extruido, anodizado color natural E6-C-0, con lamas horizontales regulables individualmente, de 325x125 mm, fijación mediante tornillos vistos (con marco de montaje de chapa de acero galvanizado). (material) | 1 | 23.31 | 23.31 |
| mo003 | h | Oficial 1ª instalador de climatización. | 0.141 | 16 | 2.26 |
| mo054 | h | Ayudante instalador de climatización. | 0.141 | 14.5 | 2.04 |
| % | % | Costes directos complementarios | 2 % | 27.61 | 0.55 |
|  |  | Total |  |  | 28.16 |

| Medición | Uds. | Parcial |
|---|---|---|
| Aseo distribuidor | 1 | 1.00 |
| Aseo inf | 1 | 1.00 |
| Aseo 2-3 | 1 | 1.00 |
| Aseo 2-3 (2) | 1 | 1.00 |
| Total |  | 4 |

**ICR050h** Ud Rejilla de retorno, de aluminio extruido, anodizado color natural E6-C-0, con lamas horizontales regulables individualmente, de 425x125 mm, montada en conducto rectangular no metálico.
2 Ud × 32.8 (33.78 con costes indirectos) = 67.56
Suministro y montaje de rejilla de retorno, de aluminio extruido, anodizado color natural E6-C-0, con lamas horizontales regulables individualmente, de 425x125 mm, fijación mediante tornillos vistos (con marco de montaje de chapa de acero galvanizado), montada en conducto rectangular no metálico. Incluso accesorios de montaje y elementos de fijación. Totalmente montada.
Incluye: Replanteo. Montaje y fijación de la rejilla.

| Código | Ud | Descripción | Rendimiento | Precio | Importe |
|---|---|---|---|---|---|
| mt42trx010c | Ud | Rejilla de retorno, de aluminio extruido, anodizado color natural E6-C-0, con lamas horizontales regulables individualmente, de 425x125 mm, fijación mediante tornillos vistos (con marco de montaje de chapa de acero galvanizado). (material) | 1 | 27.55 | 27.55 |
| mo003 | h | Oficial 1ª instalador de climatización. | 0.151 | 16 | 2.42 |
| mo054 | h | Ayudante instalador de climatización. | 0.151 | 14.5 | 2.19 |
| % | % | Costes directos complementarios | 2 % | 32.16 | 0.64 |
|  |  | Total |  |  | 32.8 |

| Medición | Uds. | Parcial |
|---|---|---|
| Usos múltiples | 2 | 2.00 |
| Total |  | 2 |

**ICR050i** Ud Rejilla de retorno, de aluminio extruido, anodizado color natural E6-C-0, con lamas horizontales regulables individualmente, de 825x125 mm, montada en conducto rectangular no metálico.
1 Ud × 52.85 (54.44 con costes indirectos) = 54.44
Suministro y montaje de rejilla de retorno, de aluminio extruido, anodizado color natural E6-C-0, con lamas horizontales regulables individualmente, de 825x125 mm, fijación mediante tornillos vistos (con marco de montaje de chapa de acero galvanizado), montada en conducto rectangular no metálico. Incluso accesorios de montaje y elementos de fijación. Totalmente montada.
Incluye: Replanteo. Montaje y fijación de la rejilla.

| Código | Ud | Descripción | Rendimiento | Precio | Importe |
|---|---|---|---|---|---|
| mt42trx010e | Ud | Rejilla de retorno, de aluminio extruido, anodizado color natural E6-C-0, con lamas horizontales regulables individualmente, de 825x125 mm, fijación mediante tornillos vistos (con marco de montaje de chapa de acero galvanizado). (material) | 1 | 46.07 | 46.07 |
| mo003 | h | Oficial 1ª instalador de climatización. | 0.188 | 16 | 3.01 |
| mo054 | h | Ayudante instalador de climatización. | 0.188 | 14.5 | 2.73 |
| % | % | Costes directos complementarios | 2 % | 51.81 | 1.04 |
|  |  | Total |  |  | 52.85 |

| Medición | Uds. | Parcial |
|---|---|---|
| Cocina | 1 | 1.00 |
| Total |  | 1 |

**ICR050j** Ud Rejilla de retorno, de aluminio extruido, anodizado color natural E6-C-0, con lamas horizontales regulables individualmente, de 525x125 mm, montada en conducto rectangular no metálico.
2 Ud × 37.7 (38.83 con costes indirectos) = 77.66
Suministro y montaje de rejilla de retorno, de aluminio extruido, anodizado color natural E6-C-0, con lamas horizontales regulables individualmente, de 525x125 mm, fijación mediante tornillos vistos (con marco de montaje de chapa de acero galvanizado), montada en conducto rectangular no metálico. Incluso accesorios de montaje y elementos de fijación. Totalmente montada.
Incluye: Replanteo. Montaje y fijación de la rejilla.

| Código | Ud | Descripción | Rendimiento | Precio | Importe |
|---|---|---|---|---|---|
| mt42trx010d | Ud | Rejilla de retorno, de aluminio extruido, anodizado color natural E6-C-0, con lamas horizontales regulables individualmente, de 525x125 mm, fijación mediante tornillos vistos (con marco de montaje de chapa de acero galvanizado). (material) | 1 | 32.08 | 32.08 |
| mo003 | h | Oficial 1ª instalador de climatización. | 0.16 | 16 | 2.56 |
| mo054 | h | Ayudante instalador de climatización. | 0.16 | 14.5 | 2.32 |
| % | % | Costes directos complementarios | 2 % | 36.96 | 0.74 |
|  |  | Total |  |  | 37.7 |

| Medición | Uds. | Parcial |
|---|---|---|
| niños 0-1 años | 1 | 1.00 |
| niños 0-1 años (2) | 1 | 1.00 |
| Total |  | 2 |

**ICR050k** Ud Rejilla de retorno, de aluminio extruido, anodizado color natural E6-C-0, con lamas horizontales regulables individualmente, de 425x225 mm, montada en conducto rectangular no metálico.
2 Ud × 40.86 (42.09 con costes indirectos) = 84.18
Suministro y montaje de rejilla de retorno, de aluminio extruido, anodizado color natural E6-C-0, con lamas horizontales regulables individualmente, de 425x225 mm, fijación mediante tornillos vistos (con marco de montaje de chapa de acero galvanizado), montada en conducto rectangular no metálico. Incluso accesorios de montaje y elementos de fijación. Totalmente montada.
Incluye: Replanteo. Montaje y fijación de la rejilla.

| Código | Ud | Descripción | Rendimiento | Precio | Importe |
|---|---|---|---|---|---|
| mt42trx010g | Ud | Rejilla de retorno, de aluminio extruido, anodizado color natural E6-C-0, con lamas horizontales regulables individualmente, de 425x225 mm, fijación mediante tornillos vistos (con marco de montaje de chapa de acero galvanizado). (material) | 1 | 34.51 | 34.51 |
| mo003 | h | Oficial 1ª instalador de climatización. | 0.182 | 16 | 2.91 |
| mo054 | h | Ayudante instalador de climatización. | 0.182 | 14.5 | 2.64 |
| % | % | Costes directos complementarios | 2 % | 40.06 | 0.80 |
|  |  | Total |  |  | 40.86 |

| Medición | Uds. | Parcial |
|---|---|---|
| niños 1-2 años | 1 | 1.00 |
| niños 1-2 años (2) | 1 | 1.00 |
| Total |  | 2 |

**ICR050l** Ud Rejilla de retorno, de aluminio extruido, anodizado color natural E6-C-0, con lamas horizontales regulables individualmente, de 1225x125 mm, montada en conducto rectangular no metálico.
1 Ud × 71.81 (73.96 con costes indirectos) = 73.96
Suministro y montaje de rejilla de retorno, de aluminio extruido, anodizado color natural E6-C-0, con lamas horizontales regulables individualmente, de 1225x125 mm, fijación mediante tornillos vistos (con marco de montaje de chapa de acero galvanizado), montada en conducto rectangular no metálico. Incluso accesorios de montaje y elementos de fijación. Totalmente montada.
Incluye: Replanteo. Montaje y fijación de la rejilla.

| Código | Ud | Descripción | Rendimiento | Precio | Importe |
|---|---|---|---|---|---|
| mt42trx010f | Ud | Rejilla de retorno, de aluminio extruido, anodizado color natural E6-C-0, con lamas horizontales regulables individualmente, de 1225x125 mm, fijación mediante tornillos vistos (con marco de montaje de chapa de acero galvanizado). (material) | 1 | 63.54 | 63.54 |
| mo003 | h | Oficial 1ª instalador de climatización. | 0.225 | 16 | 3.60 |
| mo054 | h | Ayudante instalador de climatización. | 0.225 | 14.5 | 3.26 |
| % | % | Costes directos complementarios | 2 % | 70.40 | 1.41 |
|  |  | Total |  |  | 71.81 |

| Medición | Uds. | Parcial |
|---|---|---|
| niños 2-3 años (2) | 1 | 1.00 |
| Total |  | 1 |

**ICR050m** Ud Rejilla de retorno, de aluminio extruido, anodizado color natural E6-C-0, con lamas horizontales regulables individualmente, de 425x325 mm, montada en conducto rectangular no metálico.
1 Ud × 49.94 (51.44 con costes indirectos) = 51.44
Suministro y montaje de rejilla de retorno, de aluminio extruido, anodizado color natural E6-C-0, con lamas horizontales regulables individualmente, de 425x325 mm, fijación mediante tornillos vistos (con marco de montaje de chapa de acero galvanizado), montada en conducto rectangular no metálico. Incluso accesorios de montaje y elementos de fijación. Totalmente montada.
Incluye: Replanteo. Montaje y fijación de la rejilla.

| Código | Ud | Descripción | Rendimiento | Precio | Importe |
|---|---|---|---|---|---|
| mt42trx010h | Ud | Rejilla de retorno, de aluminio extruido, anodizado color natural E6-C-0, con lamas horizontales regulables individualmente, de 425x325 mm, fijación mediante tornillos vistos (con marco de montaje de chapa de acero galvanizado). (material) | 1 | 42.44 | 42.44 |
| mo003 | h | Oficial 1ª instalador de climatización. | 0.214 | 16 | 3.42 |
| mo054 | h | Ayudante instalador de climatización. | 0.214 | 14.5 | 3.10 |
| % | % | Costes directos complementarios | 2 % | 48.96 | 0.98 |
|  |  | Total |  |  | 49.94 |

| Medición | Uds. | Parcial |
|---|---|---|
| niños 2-3 años | 1 | 1.00 |
| Total |  | 1 |

**ICR070** Ud Rejilla de intemperie para instalaciones de ventilación, marco frontal y lamas de chapa perfilada de acero galvanizado, de 400x330 mm.
1 Ud × 100.18 (103.19 con costes indirectos) = 103.19
Suministro y montaje de rejilla de intemperie para instalaciones de ventilación, marco frontal y lamas de chapa perfilada de acero galvanizado, de 400x330 mm, tela metálica de acero galvanizado con malla de 20x20 mm. Incluso accesorios de montaje y elementos de fijación. Totalmente montada y conectada a la red de conductos.
Incluye: Replanteo. Montaje y fijación de la rejilla en el cerramiento. Conexión al conducto.

| Código | Ud | Descripción | Rendimiento | Precio | Importe |
|---|---|---|---|---|---|
| mt42trx370a | Ud | Rejilla de intemperie para instalaciones de ventilación, marco frontal y lamas de chapa perfilada de acero galvanizado, de 400x330 mm, tela metálica de acero galvanizado con malla de 20x20 mm. (material) | 1 | 94.5 | 94.50 |
| mo003 | h | Oficial 1ª instalador de climatización. | 0.122 | 16 | 1.95 |
| mo054 | h | Ayudante instalador de climatización. | 0.122 | 14.5 | 1.77 |
| % | % | Costes directos complementarios | 2 % | 98.22 | 1.96 |
|  |  | Total |  |  | 100.18 |

**ICR070b** Ud Rejilla de intemperie para instalaciones de ventilación, marco frontal y lamas de chapa perfilada de acero galvanizado, de 400x330 mm.
2 Ud × 100.18 (103.19 con costes indirectos) = 206.38
Suministro y montaje de rejilla de intemperie para instalaciones de ventilación, marco frontal y lamas de chapa perfilada de acero galvanizado, de 400x330 mm, tela metálica de acero galvanizado con malla de 20x20 mm. Incluso accesorios de montaje y elementos de fijación. Totalmente montada y conectada a la red de conductos.
Incluye: Replanteo. Montaje y fijación de la rejilla en el cerramiento. Conexión al conducto.

| Código | Ud | Descripción | Rendimiento | Precio | Importe |
|---|---|---|---|---|---|
| mt42trx370a | Ud | Rejilla de intemperie para instalaciones de ventilación, marco frontal y lamas de chapa perfilada de acero galvanizado, de 400x330 mm, tela metálica de acero galvanizado con malla de 20x20 mm. | 1 | 94.5 | 94.50 |
| mo003 | h | Oficial 1ª instalador de climatización. | 0.122 | 16 | 1.95 |
| mo054 | h | Ayudante instalador de climatización. | 0.122 | 14.5 | 1.77 |
| % | % | Costes directos complementarios | 2 % | 98.22 | 1.96 |
|  |  | Total |  |  | 100.18 |

**ICR070c** Ud Rejilla de intemperie para instalaciones de ventilación, marco frontal y lamas de chapa perfilada de acero galvanizado, de 600x330 mm.
1 Ud × 123.84 (127.56 con costes indirectos) = 127.56
Suministro y montaje de rejilla de intemperie para instalaciones de ventilación, marco frontal y lamas de chapa perfilada de acero galvanizado, de 600x330 mm, tela metálica de acero galvanizado con malla de 20x20 mm. Incluso accesorios de montaje y elementos de fijación. Totalmente montada y conectada a la red de conductos.
Incluye: Replanteo. Montaje y fijación de la rejilla en el cerramiento. Conexión al conducto.

| Código | Ud | Descripción | Rendimiento | Precio | Importe |
|---|---|---|---|---|---|
| mt42trx370b | Ud | Rejilla de intemperie para instalaciones de ventilación, marco frontal y lamas de chapa perfilada de acero galvanizado, de 600x330 mm, tela metálica de acero galvanizado con malla de 20x20 mm. (material) | 1 | 117.56 | 117.56 |
| mo003 | h | Oficial 1ª instalador de climatización. | 0.126 | 16 | 2.02 |
| mo054 | h | Ayudante instalador de climatización. | 0.126 | 14.5 | 1.83 |
| % | % | Costes directos complementarios | 2 % | 121.41 | 2.43 |
|  |  | Total |  |  | 123.84 |

**ICR070d** Ud Rejilla de intemperie para instalaciones de ventilación, marco frontal y lamas de chapa perfilada de acero galvanizado, de 800x330 mm.
1 Ud × 148.4 (152.85 con costes indirectos) = 152.85
Suministro y montaje de rejilla de intemperie para instalaciones de ventilación, marco frontal y lamas de chapa perfilada de acero galvanizado, de 800x330 mm, tela metálica de acero galvanizado con malla de 20x20 mm. Incluso accesorios de montaje y elementos de fijación. Totalmente montada y conectada a la red de conductos.
Incluye: Replanteo. Montaje y fijación de la rejilla en el cerramiento. Conexión al conducto.

| Código | Ud | Descripción | Rendimiento | Precio | Importe |
|---|---|---|---|---|---|
| mt42trx370c | Ud | Rejilla de intemperie para instalaciones de ventilación, marco frontal y lamas de chapa perfilada de acero galvanizado, de 800x330 mm, tela metálica de acero galvanizado con malla de 20x20 mm. (material) | 1 | 141.49 | 141.49 |
| mo003 | h | Oficial 1ª instalador de climatización. | 0.131 | 16 | 2.10 |
| mo054 | h | Ayudante instalador de climatización. | 0.131 | 14.5 | 1.90 |
| % | % | Costes directos complementarios | 2 % | 145.49 | 2.91 |
|  |  | Total |  |  | 148.4 |

**ICR070e** Ud Rejilla de intemperie para instalaciones de ventilación, marco frontal y lamas de chapa perfilada de acero galvanizado, de 1000x330 mm.
1 Ud × 172.72 (177.9 con costes indirectos) = 177.90
Suministro y montaje de rejilla de intemperie para instalaciones de ventilación, marco frontal y lamas de chapa perfilada de acero galvanizado, de 1000x330 mm, tela metálica de acero galvanizado con malla de 20x20 mm. Incluso accesorios de montaje y elementos de fijación. Totalmente montada y conectada a la red de conductos.
Incluye: Replanteo. Montaje y fijación de la rejilla en el cerramiento. Conexión al conducto.

| Código | Ud | Descripción | Rendimiento | Precio | Importe |
|---|---|---|---|---|---|
| mt42trx370d | Ud | Rejilla de intemperie para instalaciones de ventilación, marco frontal y lamas de chapa perfilada de acero galvanizado, de 1000x330 mm, tela metálica de acero galvanizado con malla de 20x20 mm. (material) | 1 | 165.18 | 165.18 |
| mo003 | h | Oficial 1ª instalador de climatización. | 0.136 | 16 | 2.18 |
| mo054 | h | Ayudante instalador de climatización. | 0.136 | 14.5 | 1.97 |
| % | % | Costes directos complementarios | 2 % | 169.33 | 3.39 |
|  |  | Total |  |  | 172.72 |

**ICR070f** Ud Rejilla de intemperie para instalaciones de ventilación, marco frontal y lamas de chapa perfilada de acero galvanizado, de 1200x330 mm.
1 Ud × 196.88 (202.79 con costes indirectos) = 202.79
Suministro y montaje de rejilla de intemperie para instalaciones de ventilación, marco frontal y lamas de chapa perfilada de acero galvanizado, de 1200x330 mm, tela metálica de acero galvanizado con malla de 20x20 mm. Incluso accesorios de montaje y elementos de fijación. Totalmente montada y conectada a la red de conductos.
Incluye: Replanteo. Montaje y fijación de la rejilla en el cerramiento. Conexión al conducto.

| Código | Ud | Descripción | Rendimiento | Precio | Importe |
|---|---|---|---|---|---|
| mt42trx370e | Ud | Rejilla de intemperie para instalaciones de ventilación, marco frontal y lamas de chapa perfilada de acero galvanizado, de 1200x330 mm, tela metálica de acero galvanizado con malla de 20x20 mm. (material) | 1 | 188.72 | 188.72 |
| mo003 | h | Oficial 1ª instalador de climatización. | 0.141 | 16 | 2.26 |
| mo054 | h | Ayudante instalador de climatización. | 0.141 | 14.5 | 2.04 |
| % | % | Costes directos complementarios | 2 % | 193.02 | 3.86 |
|  |  | Total |  |  | 196.88 |

**ICR110** Ud Recuperador de calor aire-aire, con intercambiador de flujo cruzado, caudal máximo de 4500 m³/h, eficiencia sensible 54%, para montaje horizontal dimensiones 1200x1200x820 mm y nivel de presión sonora de 46 dBA en campo libre a 1,5 m.
1 Ud × 4177.67 (4303 con costes indirectos) = 4303.00
Suministro e instalación de recuperador de calor aire-aire, con intercambiador de flujo cruzado, caudal máximo de 4500 m³/h, eficiencia sensible 54%, para montaje horizontal dimensiones 1200x1200x820 mm y nivel de presión sonora de 46 dBA en campo libre a 1,5 m, con caja de acero galvanizado y plastificado, color marfil, con aislamiento, clase B según UNE-EN 13501-1, soportes antivibratorios, embocaduras de 450 mm de diámetro con junta estanca y filtros G4 con eficacia del 86%, clase D según UNE-EN 13501-1, 2 ventiladores centrífugos de doble oído de accionamiento directo con motores eléctricos trifásicos de 1 velocidad de 750 W cada uno, aislamiento F, protección IP 55, caja de bornes externa con protección IP 55. Totalmente montado, conexionado y probado.
Incluye: Replanteo. Colocación y fijación del recuperador. Conexionado con la red eléctrica.

| Código | Ud | Descripción | Rendimiento | Precio | Importe |
|---|---|---|---|---|---|
| mt42rsp020a | Ud | Recuperador de calor aire-aire, con intercambiador de flujo cruzado, caudal máximo de 4500 m³/h, eficiencia sensible 54%, para montaje horizontal dimensiones 1200x1200x820 mm y nivel de presión sonora de 46 dBA en campo libre a 1,5 m, con caja de acero galvanizado y plastificado, color marfil, con aislamiento, clase B según UNE-EN 13501-1, soportes antivibratorios, embocaduras de 450 mm de diámetro con junta estanca y filtros G4 con eficacia del 86%, clase D según UNE-EN 13501-1, 2 ventiladores centrífugos de doble oído de accionamiento directo con motores eléctricos trifásicos de 1 velocidad de 750 W cada uno, aislamiento F, protección IP 55, caja de bornes externa con protección IP 55. (material) | 1 | 4064.06 | 4064.06 |
| mo003 | h | Oficial 1ª instalador de climatización. | 1.039 | 16 | 16.62 |
| mo054 | h | Ayudante instalador de climatización. | 1.039 | 14.5 | 15.07 |
| % | % | Costes directos complementarios | 2 % | 4095.75 | 81.92 |
|  |  | Total |  |  | 4177.67 |

| Medición | Uds. | Parcial |
|---|---|---|
| A74 | 1 | 1.00 |
| Total |  | 1 |

**ICR110b** Ud Recuperador de calor aire-aire, con intercambiador de flujo cruzado, caudal máximo de 7000 m³/h, eficiencia sensible 52,5%, para montaje horizontal dimensiones 1200x1200x820 mm y nivel de presión sonora de 54 dBA en campo libre a 1,5 m.
1 Ud × 6716.98 (6918.49 con costes indirectos) = 6918.49
Suministro e instalación de recuperador de calor aire-aire, con intercambiador de flujo cruzado, caudal máximo de 7000 m³/h, eficiencia sensible 52,5%, para montaje horizontal dimensiones 1200x1200x820 mm y nivel de presión sonora de 54 dBA en campo libre a 1,5 m, con caja de acero galvanizado y plastificado, color marfil, con aislamiento, clase B según UNE-EN 13501-1, soportes antivibratorios, embocaduras de 450 mm de diámetro con junta estanca y filtros G4 con eficacia del 86%, clase D según UNE-EN 13501-1, 2 ventiladores centrífugos de doble oído de accionamiento directo con motores eléctricos trifásicos de 1 velocidad de 1500 W cada uno, aislamiento F, protección IP 20, caja de bornes externa con protección IP 55. Totalmente montado, conexionado y probado.
Incluye: Replanteo. Colocación y fijación del recuperador. Conexionado con la red eléctrica.

| Código | Ud | Descripción | Rendimiento | Precio | Importe |
|---|---|---|---|---|---|
| mt42rsp020b | Ud | Recuperador de calor aire-aire, con intercambiador de flujo cruzado, caudal máximo de 7000 m³/h, eficiencia sensible 52,5%, para montaje horizontal dimensiones 1200x1200x820 mm y nivel de presión sonora de 54 dBA en campo libre a 1,5 m, con caja de acero galvanizado y plastificado, color marfil, con aislamiento, clase B según UNE-EN 13501-1, soportes antivibratorios, embocaduras de 450 mm de diámetro con junta estanca y filtros G4 con eficacia del 86%, clase D según UNE-EN 13501-1, 2 ventiladores centrífugos de doble oído de accionamiento directo con motores eléctricos trifásicos de 1 velocidad de 1500 W cada uno, aislamiento F, protección IP 20, caja de bornes externa con protección IP 55. (material) | 1 | 6546.78 | 6546.78 |
| mo003 | h | Oficial 1ª instalador de climatización. | 1.262 | 16 | 20.19 |
| mo054 | h | Ayudante instalador de climatización. | 1.262 | 14.5 | 18.30 |
| % | % | Costes directos complementarios | 2 % | 6585.27 | 131.71 |
|  |  | Total |  |  | 6716.98 |

| Medición | Uds. | Parcial |
|---|---|---|
| A76 | 1 | 1.00 |
| Total |  | 1 |

### IF FONTANERÍA
Importe: 4946.89

#### IFA Acometidas
Importe: 789.99

**IFA010** Ud Acometida enterrada de abastecimiento de agua potable de 9,16 m de longitud, formada por tubo de polietileno de alta densidad banda azul (PE-100), de 63 mm de diámetro exterior, PN=16 atm y llave de corte alojada en arqueta prefabricada de polipropileno.
1 Ud × 766.98 (789.99 con costes indirectos) = 789.99
Suministro y montaje de acometida enterrada para abastecimiento de agua potable de 9,16 m de longitud, que une la red general de distribución de agua potable de la empresa suministradora con la instalación general del edificio, continua en todo su recorrido sin uniones o empalmes intermedios no registrables, formada por tubo de polietileno de alta densidad banda azul (PE-100), de 63 mm de diámetro exterior, PN = 16 atm y 5,8 mm de espesor, colocada sobre cama o lecho de arena de 15 cm de espesor, en el fondo de la zanja previamente excavada, debidamente compactada y nivelada mediante equipo manual con pisón vibrante, relleno lateral compactando hasta los riñones y posterior relleno con la misma arena hasta 10 cm por encima de la generatriz superior de la tubería; collarín de toma en carga colocado sobre la red general de distribución que sirve de enlace entre la acometida y la red; llave de corte de esfera de 2" de diámetro con mando de cuadradillo colocada mediante unión roscada, situada junto a la edificación, fuera de los límites de la propiedad, alojada en arqueta prefabricada de polipropileno de 40x40x40 cm, colocada sobre solera de hormigón en masa HM-20/P/20/I de 15 cm de espesor. Incluso p/p de accesorios y piezas especiales, demolición y levantado del firme existente, posterior reposición con hormigón en masa HM-20/P/20/I, y conexión a la red. Sin incluir la excavación ni el posterior relleno principal. Totalmente montada, conexionada y probada por la empresa instaladora mediante las correspondientes pruebas de servicio (incluidas en este precio).
Incluye: Replanteo y trazado de la acometida, coordinado con el resto de instalaciones o elementos que puedan tener interferencias. Rotura del pavimento con compresor. Eliminación de las tierras sueltas del fondo de la excavación. Vertido y compactación del hormigón en formación de solera. Colocación de la arqueta prefabricada. Vertido de la arena en el fondo de la zanja. Colocación de la tubería. Montaje de la llave de corte. Colocación de la tapa. Ejecución del relleno envolvente. Empalme de la acometida con la red general del municipio. Realización de pruebas de servicio.

| Código | Ud | Descripción | Rendimiento | Precio | Importe |
|---|---|---|---|---|---|
| mt01ara010 | m³ | Arena de 0 a 5 mm de diámetro. | 1.118 | 9.61 | 10.74 |
| mt37tpa012f | Ud | Collarín de toma en carga de PP, para tubo de polietileno de alta densidad (PE-100 A), de 63 mm de diámetro exterior, según UNE-EN ISO 15874-3. (material) | 1 | 4.32 | 4.32 |
| mt37tpa011f | m | Acometida de polietileno de alta densidad banda azul (PE-100), de 63 mm de diámetro exterior, PN=16 atm y 5,8 mm de espesor, según UNE-EN 12201-2 y UNE-EN 12201-3. Incluso p/p de accesorios de conexión y piezas especiales. (material) | 9.16 | 6.21 | 56.88 |
| mt11arp100b | Ud | Arqueta prefabricada de polipropileno, 40x40x40 cm. (material) | 1 | 22.78 | 22.78 |
| mt11arp050bc | Ud | Tapa de PVC, para arquetas de fontanería de 40x40 cm. (material) | 1 | 19.68 | 19.68 |
| mt37sve030g | Ud | Válvula de esfera de latón niquelado para roscar de 2", con mando de cuadradillo. (material) | 1 | 28.13 | 28.13 |
| mt10hmf010c | m³ | Hormigón HM-20/P/20/I, fabricado en central, vertido con cubilote. | 0.147 | 50.36 | 7.40 |
| mt10hmf010c | m³ | Hormigón HM-20/P/20/I, fabricado en central, vertido con cubilote. | 0.687 | 50.36 | 34.60 |
| mq05pdm030 | h | Compresor portátil eléctrico 5 m³/min. | 2.704 | 6.9 | 18.66 |
| mq05mai030 | h | Martillo neumático. | 2.704 | 4.07 | 11.01 |
| mo011 | h | Oficial primera | 0.09 | 16 | 1.44 |
| mo029 | h | Oficial 2ª construcción. | 5.212 | 15.3 | 79.74 |
| mo060 | h | Peón ordinario | 2.695 | 14 | 37.73 |
| mo004 | h | Oficial 1ª fontanero. | 17.387 | 16 | 278.19 |
| mo055 | h | Ayudante fontanero. | 8.702 | 14.5 | 126.18 |
| % | % | Costes directos complementarios | 4 % | 737.48 | 29.50 |
|  |  | Total |  |  | 766.98 |

#### IFB Tubos de alimentación
Importe: 133.5

**IFB010** Ud Alimentación de agua potable de 5,63 m de longitud, enterrada, formada por tubo multicapa de polipropileno copolímero random/aluminio/polipropileno copolímero random (PP-R/Al/PP-R), de 75 mm de diámetro exterior, PN=20 atm.
1 Ud × 129.61 (133.5 con costes indirectos) = 133.50
Suministro y montaje de alimentación de agua potable de 5,63 m de longitud, enterrada, formada por tubo multicapa de polipropileno copolímero random/aluminio/polipropileno copolímero random (PP-R/Al/PP-R), de 75 mm de diámetro exterior, PN=20 atm y 10,4 mm de espesor, colocado sobre cama o lecho de arena de 10 cm de espesor, en el fondo de la zanja previamente excavada, debidamente compactada y nivelada mediante equipo manual con pisón vibrante, relleno lateral compactando hasta los riñones y posterior relleno con la misma arena hasta 10 cm por encima de la generatriz superior de la tubería. Incluso p/p de accesorios y piezas especiales colocados mediante unión con soldadura por termofusión, y demás material auxiliar. Sin incluir la excavación ni el posterior relleno principal de las zanjas. Totalmente montada, conexionada y probada por la empresa instaladora mediante las correspondientes pruebas de servicio (incluidas en este precio).
Incluye: Replanteo y trazado. Eliminación de las tierras sueltas del fondo de la excavación. Vertido de la arena en el fondo de la zanja. Colocación de la tubería. Ejecución del relleno envolvente. Realización de pruebas de servicio.

| Código | Ud | Descripción | Rendimiento | Precio | Importe |
|---|---|---|---|---|---|
| mt01ara010 | m³ | Arena de 0 a 5 mm de diámetro. | 0.594 | 9.61 | 5.71 |
| mt37toa111hd | m | Tubo multicapa de polipropileno copolímero random/aluminio/polipropileno copolímero random (PP-R/Al/PP-R), de 75 mm de diámetro exterior, PN=20 atm y 10,4 mm de espesor, según UNE-EN ISO 15874-2, con el precio incrementado el 15% en concepto de accesorios y piezas especiales. (material) | 5.63 | 18.62 | 104.83 |
| mo011 | h | Oficial primera | 0.125 | 16 | 2.00 |
| mo060 | h | Peón ordinario | 0.125 | 14 | 1.75 |
| mo004 | h | Oficial 1ª fontanero. | 0.419 | 16 | 6.70 |
| mo055 | h | Ayudante fontanero. | 0.419 | 14.5 | 6.08 |
| % | % | Costes directos complementarios | 2 % | 127.07 | 2.54 |
|  |  | Total |  |  | 129.61 |

| Medición | Uds. | Parcial |
|---|---|---|
| Tubería de agua fría | 1 | 1.00 |
| Total |  | 1 |

#### IFC Contadores
Importe: 230.28

**IFC010** Ud Preinstalación de contador general de agua de 2 1/2" DN 63 mm, colocado en hornacina, con llave de corte general de compuerta.
1 Ud × 223.57 (230.28 con costes indirectos) = 230.28
Preinstalación de contador general de agua 2 1/2" DN 63 mm, colocado en hornacina, conectado al ramal de acometida y al tubo de alimentación, formada por llave de corte general de compuerta de latón fundido; grifo de comprobación; filtro retenedor de residuos; válvula de retención de latón y llave de salida de compuerta de latón fundido. Incluso marco y tapa de fundición dúctil para registro y demás material auxiliar. Totalmente montada, conexionada y probada. Sin incluir el precio del contador.
Incluye: Replanteo. Colocación y fijación de accesorios y piezas especiales. Conexionado.

| Código | Ud | Descripción | Rendimiento | Precio | Importe |
|---|---|---|---|---|---|
| mt37svc010r | Ud | Válvula de compuerta de latón fundido, para roscar, de 2 1/2". (material) | 2 | 47.38 | 94.76 |
| mt37www060i | Ud | Filtro retenedor de residuos de latón, con tamiz de acero inoxidable con perforaciones de 0,5 mm de diámetro, con rosca de 2 1/2", para una presión máxima de trabajo de 16 bar y una temperatura máxima de 110°C. (material) | 1 | 45 | 45.00 |
| mt37sgl012c | Ud | Grifo de comprobación de latón, para roscar, de 1". (material) | 1 | 7.4 | 7.40 |
| mt37svr010g | Ud | Válvula de retención de latón para roscar de 2 1/2". (material) | 1 | 25.66 | 25.66 |
| mt37aar010c | Ud | Marco y tapa de fundición dúctil de 50x50 cm, según Compañía Suministradora. (material) | 1 | 16.81 | 16.81 |
| mt37www010 | Ud | Material auxiliar para instalaciones de fontanería. (material) | 1 | 1.13 | 1.13 |
| mo004 | h | Oficial 1ª fontanero. | 1.042 | 16 | 16.67 |
| mo055 | h | Ayudante fontanero. | 0.52 | 14.5 | 7.54 |
| % | % | Costes directos complementarios | 4 % | 214.97 | 8.60 |
|  |  | Total |  |  | 223.57 |

#### IFI Instalación interior
Importe: 3793.12

**IFI005** m Tubería para instalación interior de fontanería, colocada superficialmente, formada por tubo multicapa de polipropileno copolímero random/aluminio/polipropileno copolímero random (PP-R/Al/PP-R), de 16 mm de diámetro exterior, PN=20 atm.
164.68 m × 2.49 (2.56 con costes indirectos) = 421.58
Suministro y montaje de tubería para instalación interior, colocada superficialmente y fijada al paramento, formada por tubo multicapa de polipropileno copolímero random/aluminio/polipropileno copolímero random (PP-R/Al/PP-R), de 16 mm de diámetro exterior, PN=20 atm y 2,2 mm de espesor. Incluso p/p de material auxiliar para montaje y sujeción a la obra, accesorios y piezas especiales colocados mediante unión con soldadura por termofusión. Totalmente montada, conexionada y probada por la empresa instaladora mediante las correspondientes pruebas de servicio (incluidas en este precio).
Incluye: Replanteo y trazado. Colocación y fijación de tubo y accesorios. Realización de pruebas de servicio.

| Código | Ud | Descripción | Rendimiento | Precio | Importe |
|---|---|---|---|---|---|
| mt37toa401a | Ud | Material auxiliar para montaje y sujeción a la obra de las tuberías multicapa de polipropileno copolímero random/aluminio/polipropileno copolímero random (PP-R/Al/PP-R), de 16 mm de diámetro exterior. (material) | 1 | 0.06 | 0.06 |
| mt37toa111ac | m | Tubo multicapa de polipropileno copolímero random/aluminio/polipropileno copolímero random (PP-R/Al/PP-R), de 16 mm de diámetro exterior, PN=20 atm y 2,2 mm de espesor, según UNE-EN ISO 15874-2, con el precio incrementado el 10% en concepto de accesorios y piezas especiales. (material) | 1 | 1.46 | 1.46 |
| mo004 | h | Oficial 1ª fontanero. | 0.03 | 16 | 0.48 |
| mo055 | h | Ayudante fontanero. | 0.03 | 14.5 | 0.44 |
| % | % | Costes directos complementarios | 2 % | 2.44 | 0.05 |
|  |  | Total |  |  | 2.49 |

| Medición | Uds. | Largo | Parcial |
|---|---|---|---|
| Tubería de agua fría | 1 | 88.58 | 88.58 |
| Tubería de agua caliente | 1 | 76.10 | 76.10 |
| Total |  |  | 164.68 |

**IFI005b** m Tubería para instalación interior de fontanería, colocada superficialmente, formada por tubo multicapa de polipropileno copolímero random/aluminio/polipropileno copolímero random (PP-R/Al/PP-R), de 20 mm de diámetro exterior, PN=20 atm.
2.38 m × 3.09 (3.18 con costes indirectos) = 7.57
Suministro y montaje de tubería para instalación interior, colocada superficialmente y fijada al paramento, formada por tubo multicapa de polipropileno copolímero random/aluminio/polipropileno copolímero random (PP-R/Al/PP-R), de 20 mm de diámetro exterior, PN=20 atm y 2,8 mm de espesor. Incluso p/p de material auxiliar para montaje y sujeción a la obra, accesorios y piezas especiales colocados mediante unión con soldadura por termofusión. Totalmente montada, conexionada y probada por la empresa instaladora mediante las correspondientes pruebas de servicio (incluidas en este precio).
Incluye: Replanteo y trazado. Colocación y fijación de tubo y accesorios. Realización de pruebas de servicio.

| Código | Ud | Descripción | Rendimiento | Precio | Importe |
|---|---|---|---|---|---|
| mt37toa401b | Ud | Material auxiliar para montaje y sujeción a la obra de las tuberías multicapa de polipropileno copolímero random/aluminio/polipropileno copolímero random (PP-R/Al/PP-R), de 20 mm de diámetro exterior. | 1 | 0.1 | 0.10 |
| mt37toa111bc | m | Tubo multicapa de polipropileno copolímero random/aluminio/polipropileno copolímero random (PP-R/Al/PP-R), de 20 mm de diámetro exterior, PN=20 atm y 2,8 mm de espesor, según UNE-EN ISO 15874-2, con el precio incrementado el 10% en concepto de accesorios y piezas especiales. (material) | 1 | 2.01 | 2.01 |
| mo004 | h | Oficial 1ª fontanero. | 0.03 | 16 | 0.48 |
| mo055 | h | Ayudante fontanero. | 0.03 | 14.5 | 0.44 |
| % | % | Costes directos complementarios | 2 % | 3.03 | 0.06 |
|  |  | Total |  |  | 3.09 |

| Medición | Uds. | Largo | Parcial |
|---|---|---|---|
| Tubería de agua fría | 1 | 2.38 | 2.38 |
| Total |  |  | 2.38 |

**IFI005c** m Tubería para instalación interior de fontanería, colocada superficialmente, formada por tubo multicapa de polipropileno copolímero random/aluminio/polipropileno copolímero random (PP-R/Al/PP-R), de 25 mm de diámetro exterior, PN=20 atm.
199.64 m × 4.3 (4.43 con costes indirectos) = 884.41
Suministro y montaje de tubería para instalación interior, colocada superficialmente y fijada al paramento, formada por tubo multicapa de polipropileno copolímero random/aluminio/polipropileno copolímero random (PP-R/Al/PP-R), de 25 mm de diámetro exterior, PN=20 atm y 3,5 mm de espesor. Incluso p/p de material auxiliar para montaje y sujeción a la obra, accesorios y piezas especiales colocados mediante unión con soldadura por termofusión. Totalmente montada, conexionada y probada por la empresa instaladora mediante las correspondientes pruebas de servicio (incluidas en este precio).
Incluye: Replanteo y trazado. Colocación y fijación de tubo y accesorios. Realización de pruebas de servicio.

| Código | Ud | Descripción | Rendimiento | Precio | Importe |
|---|---|---|---|---|---|
| mt37toa401c | Ud | Material auxiliar para montaje y sujeción a la obra de las tuberías multicapa de polipropileno copolímero random/aluminio/polipropileno copolímero random (PP-R/Al/PP-R), de 25 mm de diámetro exterior. | 1 | 0.14 | 0.14 |
| mt37toa111cc | m | Tubo multicapa de polipropileno copolímero random/aluminio/polipropileno copolímero random (PP-R/Al/PP-R), de 25 mm de diámetro exterior, PN=20 atm y 3,5 mm de espesor, según UNE-EN ISO 15874-2, con el precio incrementado el 10% en concepto de accesorios y piezas especiales. (material) | 1 | 2.95 | 2.95 |
| mo004 | h | Oficial 1ª fontanero. | 0.037 | 16 | 0.59 |
| mo055 | h | Ayudante fontanero. | 0.037 | 14.5 | 0.54 |
| % | % | Costes directos complementarios | 2 % | 4.22 | 0.08 |
|  |  | Total |  |  | 4.3 |

| Medición | Uds. | Largo | Parcial |
|---|---|---|---|
| Tubería de agua fría | 1 | 39.81 | 39.81 |
| Tubería de agua caliente | 1 | 92.64 | 92.64 |
| Tubería de retorno de agua caliente sanitaria | 1 | 67.19 | 67.19 |
| Total |  |  | 199.64 |

**IFI005d** m Tubería para instalación interior de fontanería, colocada superficialmente, formada por tubo multicapa de polipropileno copolímero random/aluminio/polipropileno copolímero random (PP-R/Al/PP-R), de 32 mm de diámetro exterior, PN=20 atm.
36.18 m × 6.06 (6.24 con costes indirectos) = 225.76
Suministro y montaje de tubería para instalación interior, colocada superficialmente y fijada al paramento, formada por tubo multicapa de polipropileno copolímero random/aluminio/polipropileno copolímero random (PP-R/Al/PP-R), de 32 mm de diámetro exterior, PN=20 atm y 4,5 mm de espesor. Incluso p/p de material auxiliar para montaje y sujeción a la obra, accesorios y piezas especiales colocados mediante unión con soldadura por termofusión. Totalmente montada, conexionada y probada por la empresa instaladora mediante las correspondientes pruebas de servicio (incluidas en este precio).
Incluye: Replanteo y trazado. Colocación y fijación de tubo y accesorios. Realización de pruebas de servicio.

| Código | Ud | Descripción | Rendimiento | Precio | Importe |
|---|---|---|---|---|---|
| mt37toa401d | Ud | Material auxiliar para montaje y sujeción a la obra de las tuberías multicapa de polipropileno copolímero random/aluminio/polipropileno copolímero random (PP-R/Al/PP-R), de 32 mm de diámetro exterior. (material) | 1 | 0.2 | 0.20 |
| mt37toa111dc | m | Tubo multicapa de polipropileno copolímero random/aluminio/polipropileno copolímero random (PP-R/Al/PP-R), de 32 mm de diámetro exterior, PN=20 atm y 4,5 mm de espesor, según UNE-EN ISO 15874-2, con el precio incrementado el 10% en concepto de accesorios y piezas especiales. (material) | 1 | 4.4 | 4.40 |
| mo004 | h | Oficial 1ª fontanero. | 0.044 | 16 | 0.70 |
| mo055 | h | Ayudante fontanero. | 0.044 | 14.5 | 0.64 |
| % | % | Costes directos complementarios | 2 % | 5.94 | 0.12 |
|  |  | Total |  |  | 6.06 |

| Medición | Uds. | Largo | Parcial |
|---|---|---|---|
| Tubería de agua fría | 1 | 10.16 | 10.16 |
| Tubería de agua caliente | 1 | 12.66 | 12.66 |
| Tubería de retorno de agua caliente sanitaria | 1 | 13.36 | 13.36 |
| Total |  |  | 36.18 |

**IFI005e** m Tubería para instalación interior de fontanería, colocada superficialmente, formada por tubo multicapa de polipropileno copolímero random/aluminio/polipropileno copolímero random (PP-R/Al/PP-R), de 40 mm de diámetro exterior, PN=20 atm.
19.09 m × 8.34 (8.59 con costes indirectos) = 163.98
Suministro y montaje de tubería para instalación interior, colocada superficialmente y fijada al paramento, formada por tubo multicapa de polipropileno copolímero random/aluminio/polipropileno copolímero random (PP-R/Al/PP-R), de 40 mm de diámetro exterior, PN=20 atm y 5,6 mm de espesor. Incluso p/p de material auxiliar para montaje y sujeción a la obra, accesorios y piezas especiales colocados mediante unión con soldadura por termofusión. Totalmente montada, conexionada y probada por la empresa instaladora mediante las correspondientes pruebas de servicio (incluidas en este precio).
Incluye: Replanteo y trazado. Colocación y fijación de tubo y accesorios. Realización de pruebas de servicio.

| Código | Ud | Descripción | Rendimiento | Precio | Importe |
|---|---|---|---|---|---|
| mt37toa401e | Ud | Material auxiliar para montaje y sujeción a la obra de las tuberías multicapa de polipropileno copolímero random/aluminio/polipropileno copolímero random (PP-R/Al/PP-R), de 40 mm de diámetro exterior. | 1 | 0.29 | 0.29 |
| mt37toa111ec | m | Tubo multicapa de polipropileno copolímero random/aluminio/polipropileno copolímero random (PP-R/Al/PP-R), de 40 mm de diámetro exterior, PN=20 atm y 5,6 mm de espesor, según UNE-EN ISO 15874-2, con el precio incrementado el 10% en concepto de accesorios y piezas especiales. (material) | 1 | 6.31 | 6.31 |
| mo004 | h | Oficial 1ª fontanero. | 0.052 | 16 | 0.83 |
| mo055 | h | Ayudante fontanero. | 0.052 | 14.5 | 0.75 |
| % | % | Costes directos complementarios | 2 % | 8.18 | 0.16 |
|  |  | Total |  |  | 8.34 |

| Medición | Uds. | Largo | Parcial |
|---|---|---|---|
| Tubería de agua fría | 1 | 6.47 | 6.47 |
| Tubería de retorno de agua caliente sanitaria | 1 | 12.62 | 12.62 |
| Total |  |  | 19.09 |

**IFI005f** m Tubería para instalación interior de fontanería, colocada superficialmente, formada por tubo multicapa de polipropileno copolímero random/aluminio/polipropileno copolímero random (PP-R/Al/PP-R), de 50 mm de diámetro exterior, PN=20 atm.
60.95 m × 11.37 (11.71 con costes indirectos) = 713.72
Suministro y montaje de tubería para instalación interior, colocada superficialmente y fijada al paramento, formada por tubo multicapa de polipropileno copolímero random/aluminio/polipropileno copolímero random (PP-R/Al/PP-R), de 50 mm de diámetro exterior, PN=20 atm y 6,9 mm de espesor. Incluso p/p de material auxiliar para montaje y sujeción a la obra, accesorios y piezas especiales colocados mediante unión con soldadura por termofusión. Totalmente montada, conexionada y probada por la empresa instaladora mediante las correspondientes pruebas de servicio (incluidas en este precio).
Incluye: Replanteo y trazado. Colocación y fijación de tubo y accesorios. Realización de pruebas de servicio.

| Código | Ud | Descripción | Rendimiento | Precio | Importe |
|---|---|---|---|---|---|
| mt37toa401f | Ud | Material auxiliar para montaje y sujeción a la obra de las tuberías multicapa de polipropileno copolímero random/aluminio/polipropileno copolímero random (PP-R/Al/PP-R), de 50 mm de diámetro exterior. | 1 | 0.4 | 0.40 |
| mt37toa111fc | m | Tubo multicapa de polipropileno copolímero random/aluminio/polipropileno copolímero random (PP-R/Al/PP-R), de 50 mm de diámetro exterior, PN=20 atm y 6,9 mm de espesor, según UNE-EN ISO 15874-2, con el precio incrementado el 10% en concepto de accesorios y piezas especiales. (material) | 1 | 8.95 | 8.95 |
| mo004 | h | Oficial 1ª fontanero. | 0.059 | 16 | 0.94 |
| mo055 | h | Ayudante fontanero. | 0.059 | 14.5 | 0.86 |
| % | % | Costes directos complementarios | 2 % | 11.15 | 0.22 |
|  |  | Total |  |  | 11.37 |

| Medición | Uds. | Largo | Parcial |
|---|---|---|---|
| Tubería de agua fría | 1 | 60.95 | 60.95 |
| Total |  |  | 60.95 |

**IFI005g** m Tubería para instalación interior de fontanería, colocada superficialmente, formada por tubo multicapa de polipropileno copolímero random/aluminio/polipropileno copolímero random (PP-R/Al/PP-R), de 63 mm de diámetro exterior, PN=20 atm.
20.09 m × 16.01 (16.49 con costes indirectos) = 331.28
Suministro y montaje de tubería para instalación interior, colocada superficialmente y fijada al paramento, formada por tubo multicapa de polipropileno copolímero random/aluminio/polipropileno copolímero random (PP-R/Al/PP-R), de 63 mm de diámetro exterior, PN=20 atm y 8,7 mm de espesor. Incluso p/p de material auxiliar para montaje y sujeción a la obra, accesorios y piezas especiales colocados mediante unión con soldadura por termofusión. Totalmente montada, conexionada y probada por la empresa instaladora mediante las correspondientes pruebas de servicio (incluidas en este precio).
Incluye: Replanteo y trazado. Colocación y fijación de tubo y accesorios. Realización de pruebas de servicio.

| Código | Ud | Descripción | Rendimiento | Precio | Importe |
|---|---|---|---|---|---|
| mt37toa401g | Ud | Material auxiliar para montaje y sujeción a la obra de las tuberías multicapa de polipropileno copolímero random/aluminio/polipropileno copolímero random (PP-R/Al/PP-R), de 63 mm de diámetro exterior. | 1 | 0.59 | 0.59 |
| mt37toa111gc | m | Tubo multicapa de polipropileno copolímero random/aluminio/polipropileno copolímero random (PP-R/Al/PP-R), de 63 mm de diámetro exterior, PN=20 atm y 8,7 mm de espesor, según UNE-EN ISO 15874-2, con el precio incrementado el 10% en concepto de accesorios y piezas especiales. (material) | 1 | 13.09 | 13.09 |
| mo004 | h | Oficial 1ª fontanero. | 0.066 | 16 | 1.06 |
| mo055 | h | Ayudante fontanero. | 0.066 | 14.5 | 0.96 |
| % | % | Costes directos complementarios | 2 % | 15.70 | 0.31 |
|  |  | Total |  |  | 16.01 |

| Medición | Uds. | Largo | Parcial |
|---|---|---|---|
| Tubería de agua fría | 1 | 20.09 | 20.09 |
| Total |  |  | 20.09 |

**IFI005h** m Tubería para instalación interior de fontanería, colocada superficialmente, formada por tubo multicapa de polipropileno copolímero random/aluminio/polipropileno copolímero random (PP-R/Al/PP-R), de 75 mm de diámetro exterior, PN=20 atm.
15.55 m × 21.27 (21.91 con costes indirectos) = 340.70
Suministro y montaje de tubería para instalación interior, colocada superficialmente y fijada al paramento, formada por tubo multicapa de polipropileno copolímero random/aluminio/polipropileno copolímero random (PP-R/Al/PP-R), de 75 mm de diámetro exterior, PN=20 atm y 10,4 mm de espesor. Incluso p/p de material auxiliar para montaje y sujeción a la obra, accesorios y piezas especiales colocados mediante unión con soldadura por termofusión. Totalmente montada, conexionada y probada por la empresa instaladora mediante las correspondientes pruebas de servicio (incluidas en este precio).
Incluye: Replanteo y trazado. Colocación y fijación de tubo y accesorios. Realización de pruebas de servicio.

| Código | Ud | Descripción | Rendimiento | Precio | Importe |
|---|---|---|---|---|---|
| mt37toa401h | Ud | Material auxiliar para montaje y sujeción a la obra de las tuberías multicapa de polipropileno copolímero random/aluminio/polipropileno copolímero random (PP-R/Al/PP-R), de 75 mm de diámetro exterior. (material) | 1 | 0.79 | 0.79 |
| mt37toa111hc | m | Tubo multicapa de polipropileno copolímero random/aluminio/polipropileno copolímero random (PP-R/Al/PP-R), de 75 mm de diámetro exterior, PN=20 atm y 10,4 mm de espesor, según UNE-EN ISO 15874-2, con el precio incrementado el 10% en concepto de accesorios y piezas especiales. (material) | 1 | 17.81 | 17.81 |
| mo004 | h | Oficial 1ª fontanero. | 0.074 | 16 | 1.18 |
| mo055 | h | Ayudante fontanero. | 0.074 | 14.5 | 1.07 |
| % | % | Costes directos complementarios | 2 % | 20.85 | 0.42 |
|  |  | Total |  |  | 21.27 |

| Medición | Uds. | Largo | Parcial |
|---|---|---|---|
| Tubería de agua fría | 1 | 15.55 | 15.55 |
| Total |  |  | 15.55 |

**IFI008** Ud Válvula de esfera de polipropileno copolímero random (PP-R), de 20 mm de diámetro.
23 Ud × 15.57 (16.04 con costes indirectos) = 368.92
Suministro e instalación de válvula de esfera de polipropileno copolímero random (PP-R), de 20 mm de diámetro. Totalmente montada, conexionada y probada.
Incluye: Replanteo. Conexión de la válvula a los tubos.

| Código | Ud | Descripción | Rendimiento | Precio | Importe |
|---|---|---|---|---|---|
| mt37avg100ad | Ud | Válvula de esfera de polipropileno copolímero random (PP-R), de 20 mm de diámetro. (material) | 1 | 10.93 | 10.93 |
| mt37www010 | Ud | Material auxiliar para instalaciones de fontanería. | 1 | 1.13 | 1.13 |
| mo004 | h | Oficial 1ª fontanero. | 0.105 | 16 | 1.68 |
| mo055 | h | Ayudante fontanero. | 0.105 | 14.5 | 1.52 |
| % | % | Costes directos complementarios | 2 % | 15.26 | 0.31 |
|  |  | Total |  |  | 15.57 |

| Medición | Uds. | Largo | Parcial |
|---|---|---|---|
| Llave de local húmedo | 1 | 23.00 | 23.00 |
| Total |  |  | 23 |

**IFI008b** Ud Válvula de esfera de polipropileno copolímero random (PP-R), de 40 mm de diámetro.
8 Ud × 40.68 (41.9 con costes indirectos) = 335.20
Suministro e instalación de válvula de esfera de polipropileno copolímero random (PP-R), de 40 mm de diámetro. Totalmente montada, conexionada y probada.
Incluye: Replanteo. Conexión de la válvula a los tubos.

| Código | Ud | Descripción | Rendimiento | Precio | Importe |
|---|---|---|---|---|---|
| mt37avg100dd | Ud | Válvula de esfera de polipropileno copolímero random (PP-R), de 40 mm de diámetro. (material) | 1 | 31.79 | 31.79 |
| mt37www010 | Ud | Material auxiliar para instalaciones de fontanería. | 1 | 1.13 | 1.13 |
| mo004 | h | Oficial 1ª fontanero. | 0.228 | 16 | 3.65 |
| mo055 | h | Ayudante fontanero. | 0.228 | 14.5 | 3.31 |
| % | % | Costes directos complementarios | 2 % | 39.88 | 0.80 |
|  |  | Total |  |  | 40.68 |

| Medición | Uds. | Largo | Parcial |
|---|---|---|---|
| Llave de local húmedo | 1 | 8.00 | 8.00 |
| Total |  |  | 8 |

### IL TELECOMUNICACIONES
Importe: 1325.65

#### ILA Acometidas
Importe: 978.47

**ILA010** Ud Arqueta de entrada, de 400x400x600 mm, hasta 20 PAU, en canalización externa.
1 Ud × 248.75 (256.21 con costes indirectos) = 256.21
Suministro e instalación de arqueta de entrada prefabricada dotada de ganchos para tracción y equipada con cerco y tapa, de dimensiones interiores 400x400x600 mm, hasta 20 puntos de acceso a usuario (PAU), para unión entre las redes de alimentación de telecomunicación de los distintos operadores y la infraestructura común de telecomunicación del edificio, colocada sobre solera de hormigón en masa HM-20/B/20/I de 10 cm de espesor. Incluso p/p de vertido y compactación del hormigón para la formación de solera, embocadura de conductos, conexiones y remates. Totalmente montada, sin incluir la excavación ni el relleno perimetral posterior.
Incluye: Replanteo de la arqueta. Eliminación de las tierras sueltas del fondo de la excavación. Vertido y compactación del hormigón en formación de solera. Montaje de las piezas prefabricadas. Conexionado de tubos de la canalización. Colocación de accesorios.

| Código | Ud | Descripción | Rendimiento | Precio | Importe |
|---|---|---|---|---|---|
| mt10hmf010b | m³ | Hormigón HM-20/B/20/I, fabricado en central, vertido con cubilote. | 0.1 | 52.76 | 5.28 |
| mt40iar010a | Ud | Arqueta de entrada para ICT de 400x400x600 mm de dimensiones interiores, dotada de ganchos para tracción y equipada de cerco y tapa. (material) | 1 | 224.15 | 224.15 |
| mt40www050 | Ud | Material auxiliar para infraestructura de telecomunicaciones. (material) | 1 | 1.15 | 1.15 |
| mo011 | h | Oficial primera | 0.682 | 16 | 10.91 |
| mo060 | h | Peón ordinario | 0.17 | 14 | 2.38 |
| % | % | Costes directos complementarios | 2 % | 243.87 | 4.88 |
|  |  | Total |  |  | 248.75 |

**ILA020** m Canalización externa enterrada formada por 6 tubos de polietileno de 63 mm de diámetro.
39.75 m × 17.64 (18.17 con costes indirectos) = 722.26
Suministro e instalación de canalización externa enterrada entre la arqueta de entrada y el registro de enlace inferior en el interior de la edificación, formada por 6 tubos (TB+RDSI, TLCA) de polietileno de 63 mm de diámetro, suministrado en rollo, resistencia a la compresión 450 N, resistencia al impacto 20 julios, ejecutada en zanja de 45x75 cm, con el tubo embebido en un prisma de hormigón en masa HM-20/B/20/I con 6 cm de recubrimiento superior e inferior y 5,5 cm de recubrimiento lateral, sin incluir la excavación ni el relleno perimetral posterior. Incluso p/p de vertido y compactación del hormigón para la formación de la solera y el prisma de hormigón en masa e hilo guía. Totalmente montada.
Incluye: Replanteo y trazado de la zanja. Refinado de fondos y laterales a mano, con extracción de las tierras. Vertido y compactación del hormigón en formación de solera. Presentación en seco del tubo. Vertido y compactación del hormigón para formación del prisma.

| Código | Ud | Descripción | Rendimiento | Precio | Importe |
|---|---|---|---|---|---|
| mt35aia070 | m | Tubo curvable, suministrado en rollo, de polietileno de doble pared (interior lisa y exterior corrugada), de color naranja, de 63 mm de diámetro nominal, para canalización enterrada, resistencia a la compresión 450 N, resistencia al impacto 20 julios, con grado de protección IP 549 según UNE 20324, con hilo guía incorporado. Según UNE-EN 61386-1, UNE-EN 61386-22 y UNE-EN 50086-2-4. (material) | 6 | 1.77 | 10.62 |
| mt10hmf010b | m³ | Hormigón HM-20/B/20/I, fabricado en central, vertido con cubilote. | 0.09 | 52.76 | 4.75 |
| mt40www050 | Ud | Material auxiliar para infraestructura de telecomunicaciones. | 0.1 | 1.15 | 0.12 |
| mo011 | h | Oficial primera | 0.06 | 16 | 0.96 |
| mo060 | h | Peón ordinario | 0.06 | 14 | 0.84 |
| % | % | Costes directos complementarios | 2 % | 17.29 | 0.35 |
|  |  | Total |  |  | 17.64 |

| Medición | Uds. | Largo | Parcial |
|---|---|---|---|
|  | 1 | 2.51 | 2.51 |
|  | 1 | 1.41 | 1.41 |
|  | 1 | 35.83 | 35.83 |
| Total |  |  | 39.75 |

#### ILE Canalizaciones de enlace
Importe: 192.7

**ILE030** m Canalización de enlace superior fija en superficie formada por 4 tubos de PVC rígido de 40 mm de diámetro.
13.02 m × 14.37 (14.8 con costes indirectos) = 192.70
Suministro e instalación de canalización de enlace superior fija en superficie entre el punto de entrada general superior del edificio y el RITS, RITU o RITM, formada por 4 tubos de PVC rígido de 40 mm de diámetro, resistencia a compresión mayor de 1250 N, resistencia al impacto 2 julios, con IP547. Incluso p/p de accesorios, elementos de sujeción e hilo guía. Totalmente montada.
Incluye: Replanteo y trazado de la línea. Colocación y fijación de los tubos. Colocación del hilo guía.

| Código | Ud | Descripción | Rendimiento | Precio | Importe |
|---|---|---|---|---|---|
| mt35aia090b | m | Tubo rígido de PVC, roscable, curvable en caliente, de color negro, de 40 mm de diámetro nominal, para canalización fija en superficie. Resistencia a la compresión 1250 N, resistencia al impacto 2 julios, temperatura de trabajo -5°C hasta 60°C, con grado de protección IP 547 según UNE 20324, propiedades eléctricas: aislante, no propagador de la llama. Según UNE-EN 61386-1, UNE-EN 61386-22 y UNE-EN 60423. Incluso p/p de abrazaderas, elementos de sujeción y accesorios (curvas, manguitos, tes, codos y curvas flexibles). (material) | 4 | 2.05 | 8.20 |
| mt40iva030 | m | Hilo guía de polipropileno de 3 mm de diámetro. (material) | 4.8 | 0.15 | 0.72 |
| mt40www050 | Ud | Material auxiliar para infraestructura de telecomunicaciones. | 0.4 | 1.15 | 0.46 |
| mo000 | h | Oficial 1ª instalador de telecomunicaciones. (mano de obra) | 0.157 | 16 | 2.51 |
| mo030 | h | Ayudante instalador de telecomunicaciones. (mano de obra) | 0.152 | 14.5 | 2.20 |
| % | % | Costes directos complementarios | 2 % | 14.09 | 0.28 |
|  |  | Total |  |  | 14.37 |

| Medición | Uds. | Largo | Parcial |
|---|---|---|---|
|  | 1 | 0.18 | 0.18 |
|  | 1 | 7.70 | 7.70 |
|  | 1 | 5.04 | 5.04 |
|  | 1 | 0.10 | 0.10 |
| Total |  |  | 13.02 |

#### ILI Canalizaciones interiores
Importe: 154.48

**ILI001** Ud Registro de terminación de red de plástico, con caja única para todos los servicios.
1 Ud × 16.99 (17.5 con costes indirectos) = 17.50
Suministro e instalación de registro de terminación de red, formado por caja de plástico de 300x500x60 mm para TB+RDSI, RTV, TLCA y SAFI. Incluso accesorios, piezas especiales y fijaciones. Totalmente montado.
Incluye: Replanteo. Colocación y fijación de la caja.

| Código | Ud | Descripción | Rendimiento | Precio | Importe |
|---|---|---|---|---|---|
| mt40irt020ae | Ud | Caja de plástico de registro de terminación de red para instalaciones de ICT, de 300x500x60 mm, TB+RDSI/RTV/TLCA y SAFI, para empotrar. (material) | 1 | 12.79 | 12.79 |
| mt40www050 | Ud | Material auxiliar para infraestructura de telecomunicaciones. | 0.5 | 1.15 | 0.58 |
| mo030 | h | Ayudante instalador de telecomunicaciones. | 0.227 | 14.5 | 3.29 |
| % | % | Costes directos complementarios | 2 % | 16.66 | 0.33 |
|  |  | Total |  |  | 16.99 |

**ILI010** m Canalización interior de usuario para el tendido de cables, formada por 1 tubo de PVC flexible, reforzados de 20 mm de diámetro.
88.63 m × 1.02 (1.05 con costes indirectos) = 93.06
Suministro e instalación de canalización interior de usuario empotrada por el interior de la vivienda que une el registro de terminación de red con los distintos registros de toma, formada por 1 tubo de PVC flexible, reforzados de 20 mm de diámetro, resistencia a la compresión 320 N, resistencia al impacto 2 julios, para el tendido de cables. Incluso p/p de accesorios, elementos de sujeción e hilo guía. Totalmente montada.
Incluye: Replanteo y trazado de la línea. Colocación y fijación de los tubos. Colocación del hilo guía.

| Código | Ud | Descripción | Rendimiento | Precio | Importe |
|---|---|---|---|---|---|
| mt35aia020aab | m | Tubo curvable de PVC, transversalmente elástico, corrugado, forrado, de color negro, de 20 mm de diámetro nominal, para canalización empotrada en obra de fábrica (paredes y techos). Resistencia a la compresión 320 N, resistencia al impacto 2 julios, temperatura de trabajo -5°C hasta 60°C, con grado de protección IP 547 según UNE 20324, propiedades eléctricas: aislante, no propagador de la llama. Según UNE-EN 61386-1 y UNE-EN 61386-22. (material) | 1 | 0.29 | 0.29 |
| mt40iva030 | m | Hilo guía de polipropileno de 3 mm de diámetro. | 1.2 | 0.15 | 0.18 |
| mt40www050 | Ud | Material auxiliar para infraestructura de telecomunicaciones. | 0.1 | 1.15 | 0.12 |
| mo000 | h | Oficial 1ª instalador de telecomunicaciones. | 0.012 | 16 | 0.19 |
| mo030 | h | Ayudante instalador de telecomunicaciones. | 0.015 | 14.5 | 0.22 |
| % | % | Costes directos complementarios | 2 % | 1.00 | 0.02 |
|  |  | Total |  |  | 1.02 |

| Medición | Uds. | Largo | Parcial |
|---|---|---|---|
|  | 1 | 28.72 | 28.72 |
|  | 1 | 3.42 | 3.42 |
|  | 1 | 0.50 | 0.50 |
|  | 1 | 0.57 | 0.57 |
|  | 1 | 0.50 | 0.50 |
|  | 1 | 0.31 | 0.31 |
|  | 1 | 0.50 | 0.50 |
|  | 1 | 34.19 | 34.19 |
|  | 1 | 0.50 | 0.50 |
|  | 1 | 0.66 | 0.66 |
|  | 1 | 0.50 | 0.50 |
|  | 1 | 0.31 | 0.31 |
|  | 1 | 0.50 | 0.50 |
|  | 1 | 15.04 | 15.04 |
|  | 1 | 0.61 | 0.61 |
|  | 1 | 0.30 | 0.30 |
|  | 1 | 0.50 | 0.50 |
|  | 1 | 0.50 | 0.50 |
|  | 1 | 0.50 | 0.50 |
| Total |  |  | 88.63 |

**ILI020** Ud Registro de toma para BAT o toma de usuario.
9 Ud × 4.74 (4.88 con costes indirectos) = 43.92
Suministro e instalación de registro de toma, realizado mediante caja universal empotrada provista de tapa ciega en previsión de nuevos servicios, para BAT o toma de usuario. Incluso accesorios, piezas especiales y fijaciones. Totalmente montada.
Incluye: Replanteo. Colocación y fijación de la caja.

| Código | Ud | Descripción | Rendimiento | Precio | Importe |
|---|---|---|---|---|---|
| mt35caj010a | Ud | Caja de empotrar universal, enlace por los 2 lados. | 1 | 0.2 | 0.20 |
| mt33seg215a | Ud | Toma ciega para registro de BAT o toma de usuario, gama media. Tapa ciega: color blanco, bastidor con garras. (material) | 1 | 3.03 | 3.03 |
| mo030 | h | Ayudante instalador de telecomunicaciones. | 0.098 | 14.5 | 1.42 |
| % | % | Costes directos complementarios | 2 % | 4.65 | 0.09 |
|  |  | Total |  |  | 4.74 |

| Medición | Uds. | Parcial |
|---|---|---|
| Toma de teléfono | 3 | 3.00 |
| Toma de televisión | 3 | 3.00 |
| Toma no asignada | 3 | 3.00 |
| Total |  | 9 |

### IA AUDIOVISUALES
Importe: 803.34

#### IAA Radio-Televisión
Importe: 754.38

**IAA031** Ud Mástil para fijación de 3 antenas, de 3 m de altura y 40 mm de diámetro.
1 Ud × 56.98 (58.69 con costes indirectos) = 58.69
Suministro e instalación de mástil para fijación de 3 antenas, de acero con tratamiento anticorrosión, de 3 m de altura y 40 mm de diámetro. Incluso anclajes y cuantos accesorios sean necesarios para su correcta instalación. Totalmente montado, conexionado y probado.
Incluye: Replanteo del emplazamiento. Colocación y aplomado del mástil.

| Código | Ud | Descripción | Rendimiento | Precio | Importe |
|---|---|---|---|---|---|
| mt40saf010 | Ud | Mástil de antena de 3 m de alto, para unión por enchufe, fabricado con tubo de acero de 40 mm de diámetro y 2 mm de espesor, con tratamiento anticorrosión, incluso accesorios. (material) | 1 | 19.79 | 19.79 |
| mt40saf011 | Ud | Garra de anclaje a obra en L para mástil, para colocación en superficie, de 500 mm de longitud y 4 mm de espesor, con abrazadera. (material) | 2 | 5.32 | 10.64 |
| mo000 | h | Oficial 1ª instalador de telecomunicaciones. | 0.834 | 16 | 13.34 |
| mo030 | h | Ayudante instalador de telecomunicaciones. | 0.834 | 14.5 | 12.09 |
| % | % | Costes directos complementarios | 2 % | 55.86 | 1.12 |
|  |  | Total |  |  | 56.98 |

**IAA034** Ud Antena exterior FM, circular, para captación de señales de radiodifusión sonora analógica procedentes de emisiones terrenales, de 1 dB de ganancia.
1 Ud × 26.24 (27.03 con costes indirectos) = 27.03
Suministro e instalación de antena exterior FM, circular, para captación de señales de radiodifusión sonora analógica procedentes de emisiones terrenales, de 1 dB de ganancia y 500 mm de longitud. Incluso anclajes y cuantos accesorios sean necesarios para su correcta instalación. Totalmente montada, conexionada y probada.
Incluye: Replanteo. Colocación de la antena. Conexionado.

| Código | Ud | Descripción | Rendimiento | Precio | Importe |
|---|---|---|---|---|---|
| mt40ecf010aaa | Ud | Antena exterior FM, circular, para captación de señales de radiodifusión sonora analógica procedentes de emisiones terrenales, de 1 dB de ganancia y 500 mm de longitud. (material) | 1 | 14.17 | 14.17 |
| mo000 | h | Oficial 1ª instalador de telecomunicaciones. | 0.379 | 16 | 6.06 |
| mo030 | h | Ayudante instalador de telecomunicaciones. | 0.379 | 14.5 | 5.50 |
| % | % | Costes directos complementarios | 2 % | 25.73 | 0.51 |
|  |  | Total |  |  | 26.24 |

**IAA034b** Ud Antena exterior DAB para captación de señales de radiodifusión sonora digital procedentes de emisiones terrenales, de 0 dB de ganancia.
1 Ud × 25.16 (25.91 con costes indirectos) = 25.91
Suministro e instalación de antena exterior DAB para captación de señales de radiodifusión sonora digital procedentes de emisiones terrenales, de 1 elemento, 0 dB de ganancia, 15 dB de relación D/A y 555 mm de longitud. Incluso anclajes y cuantos accesorios sean necesarios para su correcta instalación. Totalmente montada, conexionada y probada.
Incluye: Replanteo. Colocación de la antena. Conexionado.

| Código | Ud | Descripción | Rendimiento | Precio | Importe |
|---|---|---|---|---|---|
| mt40ecf020aaa | Ud | Antena exterior DAB para captación de señales de radiodifusión sonora digital procedentes de emisiones terrenales, de 1 elemento, 0 dB de ganancia, 15 dB de relación D/A y 555 mm de longitud. (material) | 1 | 13.11 | 13.11 |
| mo000 | h | Oficial 1ª instalador de telecomunicaciones. | 0.379 | 16 | 6.06 |
| mo030 | h | Ayudante instalador de telecomunicaciones. | 0.379 | 14.5 | 5.50 |
| % | % | Costes directos complementarios | 2 % | 24.67 | 0.49 |
|  |  | Total |  |  | 25.16 |

**IAA034c** Ud Antena exterior UHF para captación de señales de televisión analógica, televisión digital terrestre (TDT) y televisión de alta definición (HDTV) procedentes de emisiones terrenales, canales del 21 al 69, de 17 dB de ganancia.
1 Ud × 48.89 (50.36 con costes indirectos) = 50.36
Suministro e instalación de antena exterior UHF para captación de señales de televisión analógica, televisión digital terrestre (TDT) y televisión de alta definición (HDTV) procedentes de emisiones terrenales, canales del 21 al 69, de 45 elementos, 17 dB de ganancia, 31 dB de relación D/A y 1110 mm de longitud. Incluso anclajes y cuantos accesorios sean necesarios para su correcta instalación. Totalmente montada, conexionada y probada.
Incluye: Replanteo. Colocación de la antena. Conexionado.

| Código | Ud | Descripción | Rendimiento | Precio | Importe |
|---|---|---|---|---|---|
| mt40ecf030acb | Ud | Antena exterior UHF para captación de señales de televisión analógica, televisión digital terrestre (TDT) y televisión de alta definición (HDTV) procedentes de emisiones terrenales, canales del 21 al 69, de 45 elementos, 17 dB de ganancia, 31 dB de relación D/A y 1110 mm de longitud. (material) | 1 | 36.37 | 36.37 |
| mo000 | h | Oficial 1ª instalador de telecomunicaciones. | 0.379 | 16 | 6.06 |
| mo030 | h | Ayudante instalador de telecomunicaciones. | 0.379 | 14.5 | 5.50 |
| % | % | Costes directos complementarios | 2 % | 47.93 | 0.96 |
|  |  | Total |  |  | 48.89 |

**IAA040** Ud Equipo de cabecera, formado por: 3 amplificadores monocanal UHF, de 50 dB de ganancia; 1 amplificador multicanal UHF, de 50 dB de ganancia; 1 amplificador FM; 1 amplificador DAB.
1 Ud × 511.94 (527.3 con costes indirectos) = 527.30
Suministro e instalación de equipo de cabecera, formado por: 3 amplificadores monocanal UHF, de 50 dB de ganancia; 1 amplificador multicanal UHF, de 50 dB de ganancia; 1 amplificador FM; 1 amplificador DAB, todos ellos con autoseparación en la entrada y automezcla en la salida (alojados en el RITS o RITU). Incluso fuente de alimentación, soporte, puentes de interconexión, cargas resistivas, distribuidor, mezcladores y cuantos accesorios sean necesarios para su correcta instalación. Totalmente montado, conexionado y probado.
Incluye: Montaje de elementos. Conexionado.

| Código | Ud | Descripción | Rendimiento | Precio | Importe |
|---|---|---|---|---|---|
| mt40eaf010a | Ud | Amplificador monocanal UHF, de 50 dB de ganancia, según UNE-EN 50083-5. (material) | 3 | 60.51 | 181.53 |
| mt40eaf010b | Ud | Amplificador multicanal UHF, para amplificar hasta siete canales adyacentes, de 50 dB de ganancia, según UNE-EN 50083-5. (material) | 1 | 59.7 | 59.70 |
| mt40eaf010c | Ud | Amplificador FM, de 36 dB de ganancia, según UNE-EN 50083-5. (material) | 1 | 46.6 | 46.60 |
| mt40eaf010d | Ud | Amplificador DAB, de 50 dB de ganancia, según UNE-EN 50083-5. (material) | 1 | 47.38 | 47.38 |
| mt40eaf045aaa | Ud | Fuente de alimentación, de 2000 mA de intensidad máxima a 12 Vcc de tensión. (material) | 1 | 62.11 | 62.11 |
| mt40eaf102aaa | Ud | Soporte metálico, con capacidad para 10 módulos y fuente de alimentación. (material) | 1 | 24.31 | 24.31 |
| mt40eaf110aa | Ud | Puente de interconexión. (material) | 10 | 2.29 | 22.90 |
| mt40eaf100aa | Ud | Carga resistiva de 75 Ohm, para cierre. (material) | 4 | 1.76 | 7.04 |
| mt40irf023aaa | Ud | Distribuidor de 5-2400 MHz de 2 salidas, de 4 dB de perdidas de inserción a 850 MHz y 5 dB de perdidas de inserción a 2150 MHz, con conectores tipo "F". (material) | 1 | 3.09 | 3.09 |
| mt40irf024aaa | Ud | Mezclador de TV y FI, de 2 entradas, de 1,5 dB de perdidas de inserción de TV y 2,3 dB de perdidas de inserción de FI, con conectores tipo "F". (material) | 2 | 4.61 | 9.22 |
| mt40www040 | Ud | Material auxiliar para instalaciones audiovisuales. (material) | 1 | 1.02 | 1.02 |
| mo000 | h | Oficial 1ª instalador de telecomunicaciones. | 1.213 | 16 | 19.41 |
| mo030 | h | Ayudante instalador de telecomunicaciones. | 1.213 | 14.5 | 17.59 |
| % | % | Costes directos complementarios | 2 % | 501.90 | 10.04 |
|  |  | Total |  |  | 511.94 |

**IAA100** m Cable coaxial RG-6, de 75 Ohm, con conductor central de cobre de 1,15 mm de diámetro y cubierta exterior de PVC de 6,9 mm de diámetro, de 0,285 dB/m de atenuación a 2150 MHz.
29.55 m × 0.99 (1.02 con costes indirectos) = 30.14
Suministro e instalación de cable coaxial RG-6, de 75 Ohm de impedancia característica media, con conductor central de cobre de 1,15 mm de diámetro, dieléctrico de polietileno expanso, pantalla de cinta de cobre y malla de hilos trenzados de cobre y cubierta exterior de PVC de 6,9 mm de diámetro de color blanco, de 0,285 dB/m de atenuación a 2150 MHz. Incluso p/p de accesorios y elementos de sujeción. Totalmente montado, conexionado y probado.
Incluye: Tendido de cables. Conexionado.

| Código | Ud | Descripción | Rendimiento | Precio | Importe |
|---|---|---|---|---|---|
| mt40cfr010 | m | Cable coaxial RG-6, de 75 Ohm de impedancia característica media, con conductor central de cobre de 1,15 mm de diámetro, dieléctrico de polietileno expanso, pantalla de cinta de cobre y malla de hilos trenzados de cobre y cubierta exterior de PVC de 6,9 mm de diámetro de color blanco, de 0,285 dB/m de atenuación a 2150 MHz. (material) | 1 | 0.63 | 0.63 |
| mo000 | h | Oficial 1ª instalador de telecomunicaciones. | 0.011 | 16 | 0.18 |
| mo030 | h | Ayudante instalador de telecomunicaciones. | 0.011 | 14.5 | 0.16 |
| % | % | Costes directos complementarios | 2 % | 0.97 | 0.02 |
|  |  | Total |  |  | 0.99 |

| Medición | Uds. | Largo | Parcial |
|---|---|---|---|
| Red interior | 1 | 29.55 | 29.55 |
| Total |  |  | 29.55 |

**IAA115** Ud Distribuidor de 5-2400 MHz de 8 salidas con punto de acceso a usuario (PAU).
1 Ud × 11.85 (12.21 con costes indirectos) = 12.21
Suministro e instalación de distribuidor de 5-2400 MHz de 8 salidas con punto de acceso a usuario (PAU), de 11,5 dB de perdidas de inserción a 850 MHz y 14 dB de perdidas de inserción a 2150 MHz. Totalmente montado, conexionado y probado.
Incluye: Colocación del distribuidor. Conexionado.

| Código | Ud | Descripción | Rendimiento | Precio | Importe |
|---|---|---|---|---|---|
| mt40irf026aff | Ud | Distribuidor de 5-2400 MHz de 8 salidas con punto de acceso a usuario (PAU), de 11,5 dB de perdidas de inserción a 850 MHz y 14 dB de perdidas de inserción a 2150 MHz, con conectores tipo "F". (material) | 1 | 9.3 | 9.30 |
| mo000 | h | Oficial 1ª instalador de telecomunicaciones. | 0.076 | 16 | 1.22 |
| mo030 | h | Ayudante instalador de telecomunicaciones. | 0.076 | 14.5 | 1.10 |
| % | % | Costes directos complementarios | 2 % | 11.62 | 0.23 |
|  |  | Total |  |  | 11.85 |

**IAA120** Ud Toma separadora doble, TV/R-SAT, de 5-2400 MHz.
3 Ud × 7.36 (7.58 con costes indirectos) = 22.74
Suministro e instalación de toma separadora doble, TV/R-SAT, de 5-2400 MHz, con embellecedor. Totalmente montada, conexionada y probada.
Incluye: Colocación de la toma. Conexionado.

| Código | Ud | Descripción | Rendimiento | Precio | Importe |
|---|---|---|---|---|---|
| mt40irf050 | Ud | Toma separadora doble, TV/R-SAT, de 5-2400 MHz, con embellecedor. (material) | 1 | 4.2 | 4.20 |
| mo000 | h | Oficial 1ª instalador de telecomunicaciones. | 0.189 | 16 | 3.02 |
| % | % | Costes directos complementarios | 2 % | 7.22 | 0.14 |
|  |  | Total |  |  | 7.36 |

#### IAF Telefonía básica
Importe: 48.96

**IAF050** m Red de dispersión telefónica interior para vivienda, formada por 1 cable telefónico de 2 pares.
1 m × 0.43 (0.44 con costes indirectos) = 0.44
Suministro e instalación de red de dispersión telefónica interior para vivienda, que discurre desde la regleta de distribución situada en el registro secundario hasta el registro de terminación de red de la vivienda, formada por 1 cable telefónico de 2 pares. Totalmente montada, conexionada y probada.
Incluye: Tendido de cables. Conexionado.

| Código | Ud | Descripción | Rendimiento | Precio | Importe |
|---|---|---|---|---|---|
| mt40mto040b | m | Cable telefónico de 2 pares (2x2x0,50 mm), con aislamiento de polietileno y cubierta exterior de PVC. (material) | 1 | 0.18 | 0.18 |
| mt40www040 | Ud | Material auxiliar para instalaciones audiovisuales. | 0.025 | 1.02 | 0.03 |
| mo000 | h | Oficial 1ª instalador de telecomunicaciones. | 0.007 | 16 | 0.11 |
| mo030 | h | Ayudante instalador de telecomunicaciones. | 0.007 | 14.5 | 0.10 |
| % | % | Costes directos complementarios | 2 % | 0.42 | 0.01 |
|  |  | Total |  |  | 0.43 |

**IAF060** Ud Red interior de usuario de 29,26 m de longitud, formada por punto de acceso a usuario (PAU), cable telefónico de 1 par y 3 bases de toma.
1 Ud × 47.11 (48.52 con costes indirectos) = 48.52
Suministro e instalación de red interior de usuario de 29,26 m de longitud, desde el punto de acceso a usuario (PAU) hasta las diferentes bases de toma, formada por punto de acceso a usuario (PAU), cable telefónico de 1 par (1x2x0,50 mm) y 3 bases de toma. Totalmente montada, conexionada y probada.
Incluye: Tendido de cables. Conexionado. Colocación de mecanismos.

| Código | Ud | Descripción | Rendimiento | Precio | Importe |
|---|---|---|---|---|---|
| mt40irt022b | Ud | Punto de acceso a usuario (PAU) TB, doble con capacidad para dos líneas. (material) | 1 | 8.91 | 8.91 |
| mt40mto040a | m | Cable telefónico de 1 par (1x2x0,50 mm), con aislamiento de polietileno y cubierta exterior de PVC. (material) | 29.26 | 0.14 | 4.10 |
| mt40mtm010b | Ud | Base de toma de teléfono con 6 contactos, y tapa. (material) | 3 | 6.78 | 20.34 |
| mt40www040 | Ud | Material auxiliar para instalaciones audiovisuales. | 0.366 | 1.02 | 0.37 |
| mo000 | h | Oficial 1ª instalador de telecomunicaciones. | 0.679 | 16 | 10.86 |
| mo030 | h | Ayudante instalador de telecomunicaciones. | 0.111 | 14.5 | 1.61 |
| % | % | Costes directos complementarios | 2 % | 46.19 | 0.92 |
|  |  | Total |  |  | 47.11 |

### IO PROTECCIÓN CONTRAINCENDIOS
Importe: 5008.24

**IOA020** Ud Luminaria de emergencia, para empotrar en techo, con tubo lineal fluorescente, 6 W - G5, flujo luminoso 155 lúmenes. (10/07/2013)
32 Ud × 64.34 (66.27 con costes indirectos) = 2120.64
Suministro e instalación de luminaria de emergencia, para empotrar en techo, con tubo lineal fluorescente, 6 W - G5, flujo luminoso 155 lúmenes, carcasa de 245x110x58 mm, clase II, IP 42, con baterías de Ni-Cd de alta temperatura, autonomía de 1 h, alimentación a 230 V, tiempo de carga 24 h. Incluso p.p. de línea de alimentación según esquema unifilar, accesorios, elementos de anclaje y material auxiliar. Totalmente montada, conexionada y probada.
Incluye: Replanteo. Montaje, fijación y nivelación. Conexionado.

| Código | Ud | Descripción | Rendimiento | Precio | Importe |
|---|---|---|---|---|---|
| mt34aem010ad | Ud | Luminaria de emergencia, con tubo lineal fluorescente, 6 W - G5, flujo luminoso 155 lúmenes, carcasa de 245x110x58 mm, clase II, IP 42, con baterías de Ni-Cd de alta temperatura, autonomía de 1 h, alimentación a 230 V, tiempo de carga 24 h. (material; 10/07/2013) | 1 | 41.73 | 41.73 |
| mt34aem012 | Ud | Marco de empotrar, para luminaria de emergencia. (material; 10/07/2013) | 1 | 9.74 | 9.74 |
| mt35aia010aaa | m | Tubo curvable de PVC, corrugado, de color negro, de 16 mm de diámetro nominal, para canalización empotrada en obra de fábrica (paredes y techos). Resistencia a la compresión 320 N, resistencia al impacto 1 julio, temperatura de trabajo -5°C hasta 60°C, con grado de protección IP 545 según UNE 20324, no propagador de la llama. Según UNE-EN 61386-1 y UNE-EN 61386-22. | 12 | 0.17 | 2.04 |
| mt35cun020a | m | Cable unipolar ES07Z1-K (AS), no propagador de la llama, con conductor multifilar de cobre clase 5 (-K) de 1,5 mm² de sección, con aislamiento de compuesto termoplástico a base de poliolefina libre de halógenos con baja emisión de humos y gases corrosivos (Z1), siendo su tensión asignada de 450/750 V. Según UNE 211025. | 12 | 0.33 | 3.96 |
| mo001 | h | Oficial 1ª electricista. | 0.184 | 16 | 2.94 |
| mo052 | h | Ayudante electricista. | 0.184 | 14.5 | 2.67 |
| % | % | Costes directos complementarios | 2 % | 63.08 | 1.26 |
|  |  | Total |  |  | 64.34 |

**IOS020** Ud Señalización de medios de evacuación, mediante placa de poliestireno fotoluminiscente, de 210x210 mm. (10/07/2013)
6 Ud × 6.51 (6.71 con costes indirectos) = 40.26
Suministro y colocación de placa de señalización de medios de evacuación, de poliestireno fotoluminiscente, de 210x210 mm.
Incluye: Replanteo. Colocación y fijación al paramento mediante elementos de anclaje.

| Código | Ud | Descripción | Rendimiento | Precio | Importe |
|---|---|---|---|---|---|
| mt41sny020bca | Ud | Placa de señalización de medios de evacuación, de poliestireno fotoluminiscente, de 210x210 mm, según UNE 23034. (material; 10/07/2013) | 1 | 3.5 | 3.50 |
| mt41sny100 | Ud | Material auxiliar para la fijación de placa de señalización. (material; 10/07/2013) | 1 | 0.3 | 0.30 |
| mo060 | h | Peón ordinario | 0.184 | 14 | 2.58 |
| % | % | Costes directos complementarios | 2 % | 6.38 | 0.13 |
|  |  | Total |  |  | 6.51 |

**IOS010** Ud Señalización de equipos contra incendios, mediante placa de poliestireno fotoluminiscente, de 210x210 mm. (10/07/2013)
6 Ud × 6.51 (6.71 con costes indirectos) = 40.26
Suministro y colocación de placa de señalización de equipos contra incendios, de poliestireno fotoluminiscente, de 210x210 mm.
Incluye: Replanteo. Colocación y fijación al paramento mediante elementos de anclaje.

| Código | Ud | Descripción | Rendimiento | Precio | Importe |
|---|---|---|---|---|---|
| mt41sny020aca | Ud | Placa de señalización de equipos contra incendios, de poliestireno fotoluminiscente, de 210x210 mm, según UNE 23033-1. (material; 10/07/2013) | 1 | 3.5 | 3.50 |
| mt41sny100 | Ud | Material auxiliar para la fijación de placa de señalización. | 1 | 0.3 | 0.30 |
| mo060 | h | Peón ordinario | 0.184 | 14 | 2.58 |
| % | % | Costes directos complementarios | 2 % | 6.38 | 0.13 |
|  |  | Total |  |  | 6.51 |

**IOX010** Ud Extintor portátil de polvo químico ABC polivalente antibrasa, con presión incorporada, de eficacia 21A-113B-C, con 6 kg de agente extintor. (10/07/2013)
6 Ud × 46.54 (47.94 con costes indirectos) = 287.64
Suministro y colocación de extintor portátil de polvo químico ABC polivalente antibrasa, con presión incorporada, de eficacia 21A-113B-C, con 6 kg de agente extintor, con manómetro y manguera con boquilla difusora. Incluso soporte y accesorios de montaje. Totalmente montado.
Incluye: Replanteo de la situación del extintor. Colocación y fijación del soporte. Colocación del extintor.

| Código | Ud | Descripción | Rendimiento | Precio | Importe |
|---|---|---|---|---|---|
| mt41ixi010a | Ud | Extintor portátil de polvo químico ABC polivalente antibrasa, con presión incorporada, de eficacia 21A-113B-C, con 6 kg de agente extintor, con manómetro y manguera con boquilla difusora, según UNE 23110. (material; 10/07/2013) | 1 | 44.34 | 44.34 |
| mo060 | h | Peón ordinario | 0.092 | 14 | 1.29 |
| % | % | Costes directos complementarios | 2 % | 45.63 | 0.91 |
|  |  | Total |  |  | 46.54 |

**IOD010** Ud Sistema de detección y alarma, convencional, formado por central de detección automática de incendios de 24 zonas de detección, 4 detectores ópticos de humos, 4 pulsadores de alarma, sirena interior y canalización de protección empotrada con tubo de PVC flexible, corrugado, con IP 545. (04/06/2013)
1 Ud × 2446.06 (2519.44 con costes indirectos) = 2519.44
Sistema de detección y alarma, convencional, formado por central de detección automática de incendios de 24 zonas de detección, 24 detectores ópticos de humos, 4 pulsadores de alarma, sirena interior y canalización de protección empotrada con tubo de PVC flexible, corrugado, con IP 545.
Incluye: Replanteo de la canalización eléctrica y elementos que componen la instalación. Tendido y fijación de la canalización de protección del cableado. Colocación del hilo guía en la canalización de protección. Tendido de cables. Fijación, montaje y conexionado de detectores y pulsadores.

| Código | Ud | Descripción | Rendimiento | Precio | Importe |
|---|---|---|---|---|---|
| mt35aia010aaa | m | Tubo curvable de PVC, corrugado, de color negro, de 16 mm de diámetro nominal, para canalización empotrada en obra de fábrica (paredes y techos). Resistencia a la compresión 320 N, resistencia al impacto 1 julio, temperatura de trabajo -5°C hasta 60°C, con grado de protección IP 545 según UNE 20324, no propagador de la llama. Según UNE-EN 61386-1 y UNE-EN 61386-22. | 144 | 0.17 | 24.48 |
| mt35cun020a | m | Cable unipolar ES07Z1-K (AS), no propagador de la llama, con conductor multifilar de cobre clase 5 (-K) de 1,5 mm² de sección, con aislamiento de compuesto termoplástico a base de poliolefina libre de halógenos con baja emisión de humos y gases corrosivos (Z1), siendo su tensión asignada de 450/750 V. Según UNE 211025. | 313 | 0.33 | 103.29 |
| mt41pig070aa | Ud | Detector óptico de humos convencional, de ABS color blanco, formado por un elemento sensible a humos claros, para alimentación de 12 a 30 Vcc, con doble led de activación e indicador de alarma color rojo, salida para piloto de señalización remota y base universal, según UNE-EN 54-7. (material; 04/06/2013) | 24 | 22.66 | 543.84 |
| mt41pig110aa | Ud | Pulsador de alarma convencional de rearme manual, de ABS color rojo, protección IP 41, con led indicador de alarma color rojo y llave de rearme, según UNE-EN 54-11. (material; 04/06/2013) | 4 | 11.64 | 46.56 |
| mt41pig130aa | Ud | Sirena electrónica, de color rojo, para montaje interior, con señal acústica, alimentación a 24 Vcc, potencia sonora de 100 dB a 1 m y consumo de 14 mA, según UNE-EN 54-3. (material; 04/06/2013) | 1 | 35.79 | 35.79 |
| mt41dce010j | Ud | Central de detección automática de incendios, con 24 zonas de detección, con caja metálica con puerta acristalada y cerradura de seguridad, con módulo de alimentación, rectificador de corriente y cargador de batería, módulo de control con indicador de alarma y avería y conmutador de corte de zonas. (material; 04/06/2013) | 1 | 1026.62 | 1026.62 |
| mt41rte030c | Ud | Batería de 12 V y 7 Ah. (material; 04/06/2013) | 2 | 20.86 | 41.72 |
| mt41www020 | Ud | Material auxiliar para instalaciones de detección y alarma. (material; 04/06/2013) | 1 | 1.58 | 1.58 |
| mo001 | h | Oficial 1ª electricista. | 18.827 | 16 | 301.23 |
| mo052 | h | Ayudante electricista. | 18.827 | 14.5 | 272.99 |
| % | % | Costes directos complementarios | 2 % | 2398.10 | 47.96 |
|  |  | Total |  |  | 2446.06 |

### IS SALUBRIDAD
Importe: 1050.47

#### ISB Bajantes
Importe: 325.7

**ISB010** m Bajante interior de la red de evacuación de aguas residuales, formada por PVC, serie B, de 125 mm de diámetro, unión pegada con adhesivo.
9.6 m × 9.72 (10.01 con costes indirectos) = 96.10
Suministro y montaje de bajante interior de la red de evacuación de aguas residuales, formada por tubo de PVC, serie B, de 125 mm de diámetro y 3,2 mm de espesor. Incluso p/p de material auxiliar para montaje y sujeción a la obra, accesorios y piezas especiales colocados mediante unión pegada con adhesivo. Totalmente montada, conexionada y probada por la empresa instaladora mediante las correspondientes pruebas de servicio (incluidas en este precio).
Incluye: Replanteo y trazado de la bajante. Presentación en seco de tubos, accesorios y piezas especiales. Colocación y fijación de tubos, accesorios y piezas especiales. Limpieza de la zona a unir con el líquido limpiador, aplicación del adhesivo y encaje de piezas. Realización de pruebas de servicio.

| Código | Ud | Descripción | Rendimiento | Precio | Importe |
|---|---|---|---|---|---|
| mt36tiq011ag | Ud | Material auxiliar para montaje y sujeción a la obra de las tuberías de PVC, serie B, de 125 mm de diámetro y 3 m de longitud nominal. (material) | 1 | 0.21 | 0.21 |
| mt36tiq010agi | m | Tubo de PVC, serie B, de 125 mm de diámetro y 3,2 mm de espesor, 3 m de longitud nominal, con embocadura, junta pegada, según UNE-EN 1453-1, con el precio incrementado el 40% en concepto de accesorios y piezas especiales. (material) | 1 | 5.71 | 5.71 |
| mt36tiq012a | l | Líquido limpiador para pegado mediante adhesivo de tubos y accesorios de PVC. | 0.046 | 9.35 | 0.43 |
| mt36tiq013a | kg | Adhesivo para tubos y accesorios de PVC. | 0.023 | 12.38 | 0.28 |
| mo004 | h | Oficial 1ª fontanero. | 0.125 | 16 | 2.00 |
| mo055 | h | Ayudante fontanero. | 0.062 | 14.5 | 0.90 |
| % | % | Costes directos complementarios | 2 % | 9.53 | 0.19 |
|  |  | Total |  |  | 9.72 |

**ISB020** m Bajante rectangular de PVC con óxido de titanio, "RIUVERT", de 100x73 mm, color gris claro.
15.7 m × 13.87 (14.29 con costes indirectos) = 224.35
Suministro y montaje de bajante rectangular de PVC con óxido de titanio, "RIUVERT", de 100x73 mm, color gris claro, para recogida de aguas de cubierta, formada por piezas preformadas, con sistema de unión por enchufe y pegado mediante adhesivo, colocadas con abrazaderas metálicas, instalada en el exterior del edificio. Incluso p/p de codos, soportes y piezas especiales. Totalmente montada, conexionada y probada por la empresa instaladora mediante las correspondientes pruebas de servicio (incluidas en este precio).
Incluye: Replanteo y trazado del conducto. Presentación en seco de tubos y piezas especiales. Marcado de la situación de las abrazaderas. Fijación de las abrazaderas. Montaje del conjunto, empezando por el extremo superior. Resolución de las uniones entre piezas. Realización de pruebas de servicio.

| Código | Ud | Descripción | Rendimiento | Precio | Importe |
|---|---|---|---|---|---|
| mt36cbr020aaa | m | Bajante rectangular de PVC con óxido de titanio de 100x73 mm, color gris claro, según UNE-EN 12200-1. Incluso p/p de conexiones, codos y piezas especiales. (material) | 1.1 | 9.09 | 10.00 |
| mt36cbr021aaa | Ud | Abrazadera para bajante rectangular de PVC, de 100x73 mm, color gris claro, según UNE-EN 12200-1. (material) | 0.5 | 1.95 | 0.98 |
| mt36cap040 | Ud | Material auxiliar para canalones y bajantes de instalaciones de evacuación de PVC. (material) | 0.25 | 1.46 | 0.37 |
| mo004 | h | Oficial 1ª fontanero. | 0.074 | 16 | 1.18 |
| mo055 | h | Ayudante fontanero. | 0.074 | 14.5 | 1.07 |
| % | % | Costes directos complementarios | 2 % | 13.60 | 0.27 |
|  |  | Total |  |  | 13.87 |

**ISB044** Ud Terminal de ventilación de PVC, de 160 mm de diámetro, unión pegada con adhesivo.
1 Ud × 5.1 (5.25 con costes indirectos) = 5.25
Suministro y montaje de terminal de ventilación de PVC, de 160 mm de diámetro, colocado mediante unión pegada con adhesivo. Totalmente montado.
Incluye: Replanteo. Presentación en seco. Limpieza de la zona a unir con el líquido limpiador, aplicación del adhesivo y encaje de piezas.

| Código | Ud | Descripción | Rendimiento | Precio | Importe |
|---|---|---|---|---|---|
| mt36vpn020ac | Ud | Terminal de ventilación de PVC, de 160 mm de diámetro. (material) | 1 | 1.4 | 1.40 |
| mt11var009 | l | Líquido limpiador para pegado mediante adhesivo de tubos y accesorios de PVC. | 0.015 | 7.66 | 0.11 |
| mt11var010 | l | Adhesivo para tubos y accesorios de PVC. | 0.008 | 16.18 | 0.13 |
| mo004 | h | Oficial 1ª fontanero. | 0.11 | 16 | 1.76 |
| mo055 | h | Ayudante fontanero. | 0.11 | 14.5 | 1.60 |
| % | % | Costes directos complementarios | 2 % | 5.00 | 0.10 |
|  |  | Total |  |  | 5.1 |

#### ISD Derivaciones individuales
Importe: 724.77

**ISD005** m Red de pequeña evacuación, colocada superficialmente, de PVC, serie B, de 40 mm de diámetro, unión pegada con adhesivo.
35.08 m × 3.26 (3.36 con costes indirectos) = 117.87
Suministro e instalación de red de pequeña evacuación, colocada superficialmente y fijado al paramento, formada por tubo de PVC, serie B, de 40 mm de diámetro y 3 mm de espesor, que conecta el aparato con la bajante, el colector o el bote sifónico. Incluso p/p de material auxiliar para montaje y sujeción a la obra, accesorios y piezas especiales colocados mediante unión pegada con adhesivo. Totalmente montada, conexionada y probada por la empresa instaladora mediante las correspondientes pruebas de servicio (incluidas en este precio).
Incluye: Replanteo. Presentación de tubos, accesorios y piezas especiales. Fijación del material auxiliar para montaje y sujeción a la obra. Colocación y fijación de tubos, accesorios y piezas especiales. Realización de pruebas de servicio.

| Código | Ud | Descripción | Rendimiento | Precio | Importe |
|---|---|---|---|---|---|
| mt36tiq011ab | Ud | Material auxiliar para montaje y sujeción a la obra de las tuberías de PVC, serie B, de 40 mm de diámetro y 5 m de longitud nominal. (material) | 1 | 0.06 | 0.06 |
| mt36tiq010abc | m | Tubo de PVC, serie B, de 40 mm de diámetro y 3 mm de espesor, 5 m de longitud nominal, junta pegada, según UNE-EN 1453-1, con el precio incrementado el 10% en concepto de accesorios y piezas especiales. (material) | 1.05 | 1.33 | 1.40 |
| mt36tiq012a | l | Líquido limpiador para pegado mediante adhesivo de tubos y accesorios de PVC. | 0.023 | 9.35 | 0.22 |
| mt36tiq013a | kg | Adhesivo para tubos y accesorios de PVC. | 0.011 | 12.38 | 0.14 |
| mo004 | h | Oficial 1ª fontanero. | 0.059 | 16 | 0.94 |
| mo055 | h | Ayudante fontanero. | 0.03 | 14.5 | 0.44 |
| % | % | Costes directos complementarios | 2 % | 3.20 | 0.06 |
|  |  | Total |  |  | 3.26 |

**ISD005b** m Red de pequeña evacuación, colocada superficialmente, de PVC, serie B, de 50 mm de diámetro, unión pegada con adhesivo.
31.26 m × 3.87 (3.99 con costes indirectos) = 124.73
Suministro e instalación de red de pequeña evacuación, colocada superficialmente y fijado al paramento, formada por tubo de PVC, serie B, de 50 mm de diámetro y 3 mm de espesor, que conecta el aparato con la bajante, el colector o el bote sifónico. Incluso p/p de material auxiliar para montaje y sujeción a la obra, accesorios y piezas especiales colocados mediante unión pegada con adhesivo. Totalmente montada, conexionada y probada por la empresa instaladora mediante las correspondientes pruebas de servicio (incluidas en este precio).
Incluye: Replanteo. Presentación de tubos, accesorios y piezas especiales. Fijación del material auxiliar para montaje y sujeción a la obra. Colocación y fijación de tubos, accesorios y piezas especiales. Realización de pruebas de servicio.

| Código | Ud | Descripción | Rendimiento | Precio | Importe |
|---|---|---|---|---|---|
| mt36tiq011ac | Ud | Material auxiliar para montaje y sujeción a la obra de las tuberías de PVC, serie B, de 50 mm de diámetro y 5 m de longitud nominal. (material) | 1 | 0.08 | 0.08 |
| mt36tiq010acc | m | Tubo de PVC, serie B, de 50 mm de diámetro y 3 mm de espesor, 5 m de longitud nominal, junta pegada, según UNE-EN 1453-1, con el precio incrementado el 10% en concepto de accesorios y piezas especiales. (material) | 1.05 | 1.69 | 1.77 |
| mt36tiq012a | l | Líquido limpiador para pegado mediante adhesivo de tubos y accesorios de PVC. | 0.025 | 9.35 | 0.23 |
| mt36tiq013a | kg | Adhesivo para tubos y accesorios de PVC. | 0.013 | 12.38 | 0.16 |
| mo004 | h | Oficial 1ª fontanero. | 0.066 | 16 | 1.06 |
| mo055 | h | Ayudante fontanero. | 0.034 | 14.5 | 0.49 |
| % | % | Costes directos complementarios | 2 % | 3.79 | 0.08 |
|  |  | Total |  |  | 3.87 |

**ISD005c** m Red de pequeña evacuación, colocada superficialmente, de PVC, serie B, de 75 mm de diámetro, unión pegada con adhesivo.
7.86 m × 4.96 (5.11 con costes indirectos) = 40.16
Suministro e instalación de red de pequeña evacuación, colocada superficialmente y fijado al paramento, formada por tubo de PVC, serie B, de 75 mm de diámetro y 3 mm de espesor, que conecta el aparato con la bajante, el colector o el bote sifónico. Incluso p/p de material auxiliar para montaje y sujeción a la obra, accesorios y piezas especiales colocados mediante unión pegada con adhesivo. Totalmente montada, conexionada y probada por la empresa instaladora mediante las correspondientes pruebas de servicio (incluidas en este precio).
Incluye: Replanteo. Presentación de tubos, accesorios y piezas especiales. Fijación del material auxiliar para montaje y sujeción a la obra. Colocación y fijación de tubos, accesorios y piezas especiales. Realización de pruebas de servicio.

| Código | Ud | Descripción | Rendimiento | Precio | Importe |
|---|---|---|---|---|---|
| mt36tiq011ad | Ud | Material auxiliar para montaje y sujeción a la obra de las tuberías de PVC, serie B, de 75 mm de diámetro y 3 m de longitud nominal. (material) | 1 | 0.11 | 0.11 |
| mt36tiq010adc | m | Tubo de PVC, serie B, de 75 mm de diámetro y 3 mm de espesor, 3 m de longitud nominal, con embocadura, junta pegada, según UNE-EN 1453-1, con el precio incrementado el 10% en concepto de accesorios y piezas especiales. (material) | 1.05 | 2.44 | 2.56 |
| mt36tiq012a | l | Líquido limpiador para pegado mediante adhesivo de tubos y accesorios de PVC. | 0.03 | 9.35 | 0.28 |
| mt36tiq013a | kg | Adhesivo para tubos y accesorios de PVC. | 0.015 | 12.38 | 0.19 |
| mo004 | h | Oficial 1ª fontanero. | 0.074 | 16 | 1.18 |
| mo055 | h | Ayudante fontanero. | 0.037 | 14.5 | 0.54 |
| % | % | Costes directos complementarios | 2 % | 4.86 | 0.10 |
|  |  | Total |  |  | 4.96 |

**ISD005d** m Red de pequeña evacuación, colocada superficialmente, de PVC, serie B, de 110 mm de diámetro, unión pegada con adhesivo.
26.87 m × 7.54 (7.77 con costes indirectos) = 208.78
Suministro e instalación de red de pequeña evacuación, colocada superficialmente y fijado al paramento, formada por tubo de PVC, serie B, de 110 mm de diámetro y 3,2 mm de espesor, que conecta el aparato con la bajante, el colector o el bote sifónico. Incluso p/p de material auxiliar para montaje y sujeción a la obra, accesorios y piezas especiales colocados mediante unión pegada con adhesivo. Totalmente montada, conexionada y probada por la empresa instaladora mediante las correspondientes pruebas de servicio (incluidas en este precio).
Incluye: Replanteo. Presentación de tubos, accesorios y piezas especiales. Fijación del material auxiliar para montaje y sujeción a la obra. Colocación y fijación de tubos, accesorios y piezas especiales. Realización de pruebas de servicio.

| Código | Ud | Descripción | Rendimiento | Precio | Importe |
|---|---|---|---|---|---|
| mt36tiq011af | Ud | Material auxiliar para montaje y sujeción a la obra de las tuberías de PVC, serie B, de 110 mm de diámetro y 3 m de longitud nominal. | 1 | 0.19 | 0.19 |
| mt36tiq010afc | m | Tubo de PVC, serie B, de 110 mm de diámetro y 3,2 mm de espesor, 3 m de longitud nominal, con embocadura, junta pegada, según UNE-EN 1453-1, con el precio incrementado el 10% en concepto de accesorios y piezas especiales. (material) | 1.05 | 3.81 | 4.00 |
| mt36tiq012a | l | Líquido limpiador para pegado mediante adhesivo de tubos y accesorios de PVC. | 0.04 | 9.35 | 0.37 |
| mt36tiq013a | kg | Adhesivo para tubos y accesorios de PVC. | 0.02 | 12.38 | 0.25 |
| mo004 | h | Oficial 1ª fontanero. | 0.111 | 16 | 1.78 |
| mo055 | h | Ayudante fontanero. | 0.055 | 14.5 | 0.80 |
| % | % | Costes directos complementarios | 2 % | 7.39 | 0.15 |
|  |  | Total |  |  | 7.54 |

**ISD005e** m Red de pequeña evacuación, colocada superficialmente, de PVC, serie B, de 125 mm de diámetro, unión pegada con adhesivo.
4.03 m × 8.89 (9.16 con costes indirectos) = 36.91
Suministro e instalación de red de pequeña evacuación, colocada superficialmente y fijado al paramento, formada por tubo de PVC, serie B, de 125 mm de diámetro y 3,2 mm de espesor, que conecta el aparato con la bajante, el colector o el bote sifónico. Incluso p/p de material auxiliar para montaje y sujeción a la obra, accesorios y piezas especiales colocados mediante unión pegada con adhesivo. Totalmente montada, conexionada y probada por la empresa instaladora mediante las correspondientes pruebas de servicio (incluidas en este precio).
Incluye: Replanteo. Presentación de tubos, accesorios y piezas especiales. Fijación del material auxiliar para montaje y sujeción a la obra. Colocación y fijación de tubos, accesorios y piezas especiales. Realización de pruebas de servicio.

| Código | Ud | Descripción | Rendimiento | Precio | Importe |
|---|---|---|---|---|---|
| mt36tiq011ag | Ud | Material auxiliar para montaje y sujeción a la obra de las tuberías de PVC, serie B, de 125 mm de diámetro y 3 m de longitud nominal. | 1 | 0.21 | 0.21 |
| mt36tiq010agc | m | Tubo de PVC, serie B, de 125 mm de diámetro y 3,2 mm de espesor, 3 m de longitud nominal, con embocadura, junta pegada, según UNE-EN 1453-1, con el precio incrementado el 10% en concepto de accesorios y piezas especiales. (material) | 1.05 | 4.48 | 4.70 |
| mt36tiq012a | l | Líquido limpiador para pegado mediante adhesivo de tubos y accesorios de PVC. | 0.058 | 9.35 | 0.54 |
| mt36tiq013a | kg | Adhesivo para tubos y accesorios de PVC. | 0.029 | 12.38 | 0.36 |
| mo004 | h | Oficial 1ª fontanero. | 0.125 | 16 | 2.00 |
| mo055 | h | Ayudante fontanero. | 0.063 | 14.5 | 0.91 |
| % | % | Costes directos complementarios | 2 % | 8.72 | 0.17 |
|  |  | Total |  |  | 8.89 |

**ISD008** Ud Bote sifónico de PVC de 110 mm de diámetro, con tapa ciega de acero inoxidable, colocado superficialmente bajo el forjado.
12 Ud × 15.88 (16.36 con costes indirectos) = 196.32
Suministro e instalación de bote sifónico de PVC de 110 mm de diámetro, con cinco entradas de 40 mm de diámetro y una salida de 50 mm de diámetro, con tapa ciega de acero inoxidable, colocado superficialmente bajo el forjado. Incluso prolongador. Totalmente montado, conexionado y probado por la empresa instaladora mediante las correspondientes pruebas de servicio (incluidas en este precio).
Incluye: Replanteo. Presentación de tubos, accesorios y piezas especiales. Colocación del bote sifónico. Conexionado. Realización de pruebas de servicio.

| Código | Ud | Descripción | Rendimiento | Precio | Importe |
|---|---|---|---|---|---|
| mt36bsj010aaa | Ud | Bote sifónico de PVC de 110 mm de diámetro, con cinco entradas de 40 mm de diámetro y una salida de 50 mm de diámetro, con tapa ciega de acero inoxidable. (material) | 1 | 6.22 | 6.22 |
| mt36tie010 | m | Tubo de PVC, serie B, de 110 mm de diámetro y 3,2 mm de espesor, con extremo abocardado, según UNE-EN 1329-1, con el precio incrementado el 15% en concepto de accesorios y piezas especiales. (material) | 0.7 | 4.91 | 3.44 |
| mt11var009 | l | Líquido limpiador para pegado mediante adhesivo de tubos y accesorios de PVC. | 0.04 | 7.66 | 0.31 |
| mt11var010 | l | Adhesivo para tubos y accesorios de PVC. | 0.08 | 16.18 | 1.29 |
| mo004 | h | Oficial 1ª fontanero. | 0.185 | 16 | 2.96 |
| mo055 | h | Ayudante fontanero. | 0.093 | 14.5 | 1.35 |
| % | % | Costes directos complementarios | 2 % | 15.57 | 0.31 |
|  |  | Total |  |  | 15.88 |

### NA AISLAMIENTOS
Importe: 5727.87

#### NAA Tuberías y bajantes
Importe: 4419.58

**NAA010** m Aislamiento térmico de tuberías en instalación interior de A.C.S., empotrada en paramento, para la distribución de fluidos calientes (de +40°C a +60°C), formado por coquilla de espuma elastomérica de 16,0 mm de diámetro interior y 9,5 mm de espesor.
66.46 m × 3.19 (3.29 con costes indirectos) = 218.65
Suministro y colocación de aislamiento térmico del tramo que conecta la tubería general con la unidad terminal, de menos de 5 m de longitud en instalación interior de A.C.S., empotrada en paramento, para la distribución de fluidos calientes (de +40°C a +60°C), formado por coquilla de espuma elastomérica, a base de caucho sintético flexible, de estructura celular cerrada, de 16,0 mm de diámetro interior y 9,5 mm de espesor, con adhesivo para las uniones. Incluso p/p de preparación de la superficie soporte, replanteo y cortes.
Incluye: Preparación de la superficie de las tuberías. Replanteo y corte del aislamiento. Colocación del aislamiento.

| Código | Ud | Descripción | Rendimiento | Precio | Importe |
|---|---|---|---|---|---|
| mt17coe055ba | m | Coquilla de espuma elastomérica, a base de caucho sintético flexible, de estructura celular cerrada, con un elevado factor de resistencia a la difusión del vapor de agua, de 16,0 mm de diámetro interior y 9,5 mm de espesor. (material) | 1.05 | 1.02 | 1.07 |
| mt17coe110 | l | Adhesivo para coquilla elastomérica. | 0.025 | 9.34 | 0.23 |
| mo003 | h | Oficial 1ª instalador de climatización. | 0.06 | 16 | 0.96 |
| mo054 | h | Ayudante instalador de climatización. | 0.06 | 14.5 | 0.87 |
| % | % | Costes directos complementarios | 2 % | 3.13 | 0.06 |
|  |  | Total |  |  | 3.19 |

| Medición | Uds. | Largo | Parcial |
|---|---|---|---|
| Tubería de agua caliente | 1 | 66.46 | 66.46 |
| Total |  |  | 66.46 |

**NAA010b** m Aislamiento térmico de tuberías en instalación interior de A.C.S., empotrada en paramento, para la distribución de fluidos calientes (de +40°C a +60°C), formado por coquilla de espuma elastomérica de 29,0 mm de diámetro interior y 10,0 mm de espesor.
6.51 m × 4.1 (4.22 con costes indirectos) = 27.47
Suministro y colocación de aislamiento térmico del tramo que conecta la tubería general con la unidad terminal, de menos de 5 m de longitud en instalación interior de A.C.S., empotrada en paramento, para la distribución de fluidos calientes (de +40°C a +60°C), formado por coquilla de espuma elastomérica, a base de caucho sintético flexible, de estructura celular cerrada, de 29,0 mm de diámetro interior y 10,0 mm de espesor, con adhesivo para las uniones. Incluso p/p de preparación de la superficie soporte, replanteo y cortes.
Incluye: Preparación de la superficie de las tuberías. Replanteo y corte del aislamiento. Colocación del aislamiento.

| Código | Ud | Descripción | Rendimiento | Precio | Importe |
|---|---|---|---|---|---|
| mt17coe055eb | m | Coquilla de espuma elastomérica, a base de caucho sintético flexible, de estructura celular cerrada, con un elevado factor de resistencia a la difusión del vapor de agua, de 29,0 mm de diámetro interior y 10,0 mm de espesor. (material) | 1.05 | 1.36 | 1.43 |
| mt17coe110 | l | Adhesivo para coquilla elastomérica. | 0.045 | 9.34 | 0.42 |
| mo003 | h | Oficial 1ª instalador de climatización. | 0.071 | 16 | 1.14 |
| mo054 | h | Ayudante instalador de climatización. | 0.071 | 14.5 | 1.03 |
| % | % | Costes directos complementarios | 2 % | 4.02 | 0.08 |
|  |  | Total |  |  | 4.1 |

| Medición | Uds. | Largo | Parcial |
|---|---|---|---|
| Tubería de agua caliente | 1 | 6.51 | 6.51 |
| Total |  |  | 6.51 |

**NAA010c** m Aislamiento térmico de tuberías en instalación interior de A.C.S., colocada superficialmente, para la distribución de fluidos calientes (de +60°C a +100°C), formado por coquilla de espuma elastomérica de 19 mm de diámetro interior y 25 mm de espesor.
9.64 m × 16.38 (16.87 con costes indirectos) = 162.63
Suministro y colocación de aislamiento térmico de tubería en instalación interior de A.C.S., colocada superficialmente, para la distribución de fluidos calientes (de +60°C a +100°C), formado por coquilla de espuma elastomérica, a base de caucho sintético flexible, de estructura celular cerrada, de 19 mm de diámetro interior y 25 mm de espesor, con adhesivo para las uniones. Incluso p/p de preparación de la superficie soporte, replanteo y cortes.
Incluye: Preparación de la superficie de las tuberías. Replanteo y corte del aislamiento. Colocación del aislamiento.

| Código | Ud | Descripción | Rendimiento | Precio | Importe |
|---|---|---|---|---|---|
| mt17coe070eb | m | Coquilla de espuma elastomérica, a base de caucho sintético flexible, de estructura celular cerrada, de 19 mm de diámetro interior y 25 mm de espesor. (material) | 1.05 | 13.16 | 13.82 |
| mt17coe110 | l | Adhesivo para coquilla elastomérica. | 0.021 | 9.34 | 0.20 |
| mo003 | h | Oficial 1ª instalador de climatización. | 0.067 | 16 | 1.07 |
| mo054 | h | Ayudante instalador de climatización. | 0.067 | 14.5 | 0.97 |
| % | % | Costes directos complementarios | 2 % | 16.06 | 0.32 |
|  |  | Total |  |  | 16.38 |

| Medición | Uds. | Largo | Parcial |
|---|---|---|---|
| Tubería de agua caliente | 1 | 9.64 | 9.64 |
| Total |  |  | 9.64 |

**NAA010d** m Aislamiento térmico de tuberías en instalación interior de A.C.S., colocada superficialmente, para la distribución de fluidos calientes (de +60°C a +100°C), formado por coquilla de espuma elastomérica de 26 mm de diámetro interior y 25 mm de espesor.
153.31 m × 18.97 (19.54 con costes indirectos) = 2995.68
Suministro y colocación de aislamiento térmico de tubería en instalación interior de A.C.S., colocada superficialmente, para la distribución de fluidos calientes (de +60°C a +100°C), formado por coquilla de espuma elastomérica, a base de caucho sintético flexible, de estructura celular cerrada, de 26 mm de diámetro interior y 25 mm de espesor, con adhesivo para las uniones. Incluso p/p de preparación de la superficie soporte, replanteo y cortes.
Incluye: Preparación de la superficie de las tuberías. Replanteo y corte del aislamiento. Colocación del aislamiento.

| Código | Ud | Descripción | Rendimiento | Precio | Importe |
|---|---|---|---|---|---|
| mt17coe070gb | m | Coquilla de espuma elastomérica, a base de caucho sintético flexible, de estructura celular cerrada, de 26 mm de diámetro interior y 25 mm de espesor. (material) | 1.05 | 15.3 | 16.07 |
| mt17coe110 | l | Adhesivo para coquilla elastomérica. | 0.03 | 9.34 | 0.28 |
| mo003 | h | Oficial 1ª instalador de climatización. | 0.074 | 16 | 1.18 |
| mo054 | h | Ayudante instalador de climatización. | 0.074 | 14.5 | 1.07 |
| % | % | Costes directos complementarios | 2 % | 18.60 | 0.37 |
|  |  | Total |  |  | 18.97 |

| Medición | Uds. | Largo | Parcial |
|---|---|---|---|
| Tubería de agua caliente | 1 | 86.12 | 86.12 |
| Tubería de retorno de agua caliente sanitaria | 1 | 67.19 | 67.19 |
| Total |  |  | 153.31 |

**NAA010e** m Aislamiento térmico de tuberías en instalación interior de A.C.S., colocada superficialmente, para la distribución de fluidos calientes (de +60°C a +100°C), formado por coquilla de espuma elastomérica de 36 mm de diámetro interior y 25 mm de espesor.
26.02 m × 22.61 (23.29 con costes indirectos) = 606.01
Suministro y colocación de aislamiento térmico de tubería en instalación interior de A.C.S., colocada superficialmente, para la distribución de fluidos calientes (de +60°C a +100°C), formado por coquilla de espuma elastomérica, a base de caucho sintético flexible, de estructura celular cerrada, de 36 mm de diámetro interior y 25 mm de espesor, con adhesivo para las uniones. Incluso p/p de preparación de la superficie soporte, replanteo y cortes.
Incluye: Preparación de la superficie de las tuberías. Replanteo y corte del aislamiento. Colocación del aislamiento.

| Código | Ud | Descripción | Rendimiento | Precio | Importe |
|---|---|---|---|---|---|
| mt17coe070ib | m | Coquilla de espuma elastomérica, a base de caucho sintético flexible, de estructura celular cerrada, de 36 mm de diámetro interior y 25 mm de espesor. (material) | 1.05 | 18.36 | 19.28 |
| mt17coe110 | l | Adhesivo para coquilla elastomérica. | 0.042 | 9.34 | 0.39 |
| mo003 | h | Oficial 1ª instalador de climatización. | 0.082 | 16 | 1.31 |
| mo054 | h | Ayudante instalador de climatización. | 0.082 | 14.5 | 1.19 |
| % | % | Costes directos complementarios | 2 % | 22.17 | 0.44 |
|  |  | Total |  |  | 22.61 |

| Medición | Uds. | Largo | Parcial |
|---|---|---|---|
| Tubería de agua caliente | 1 | 12.66 | 12.66 |
| Tubería de retorno de agua caliente sanitaria | 1 | 13.36 | 13.36 |
| Total |  |  | 26.02 |

**NAA010f** m Aislamiento térmico de tuberías en instalación interior de A.C.S., colocada superficialmente, para la distribución de fluidos calientes (de +60°C a +100°C), formado por coquilla de espuma elastomérica de 43,5 mm de diámetro interior y 30 mm de espesor.
12.62 m × 31.48 (32.42 con costes indirectos) = 409.14
Suministro y colocación de aislamiento térmico de tubería en instalación interior de A.C.S., colocada superficialmente, para la distribución de fluidos calientes (de +60°C a +100°C), formado por coquilla de espuma elastomérica, a base de caucho sintético flexible, de estructura celular cerrada, de 43,5 mm de diámetro interior y 30 mm de espesor, con adhesivo para las uniones. Incluso p/p de preparación de la superficie soporte, replanteo y cortes.
Incluye: Preparación de la superficie de las tuberías. Replanteo y corte del aislamiento. Colocación del aislamiento.

| Código | Ud | Descripción | Rendimiento | Precio | Importe |
|---|---|---|---|---|---|
| mt17coe070jc | m | Coquilla de espuma elastomérica, a base de caucho sintético flexible, de estructura celular cerrada, de 43,5 mm de diámetro interior y 30 mm de espesor. (material) | 1.05 | 26.44 | 27.76 |
| mt17coe110 | l | Adhesivo para coquilla elastomérica. | 0.05 | 9.34 | 0.47 |
| mo003 | h | Oficial 1ª instalador de climatización. | 0.086 | 16 | 1.38 |
| mo054 | h | Ayudante instalador de climatización. | 0.086 | 14.5 | 1.25 |
| % | % | Costes directos complementarios | 2 % | 30.86 | 0.62 |
|  |  | Total |  |  | 31.48 |

| Medición | Uds. | Largo | Parcial |
|---|---|---|---|
| Tubería de retorno de agua caliente sanitaria | 1 | 12.62 | 12.62 |
| Total |  |  | 12.62 |

#### NAC Conductos metálicos
Importe: 1308.29

**NAC010** m² Aislamiento termoacústico exterior para conducto metálico rectangular de climatización, realizado con manta de lana de vidrio, según UNE-EN 13162, recubierto por una de sus caras con papel kraft-aluminio que actúa como barrera de vapor, de 55 mm de espesor.
222.12 m² × 5.72 (5.89 con costes indirectos) = 1308.29
Suministro y colocación de aislamiento termoacústico exterior para conducto metálico rectangular, realizado con manta de lana de vidrio, según UNE-EN 13162, recubierto por una de sus caras con papel kraft-aluminio que actúa como barrera de vapor, de 55 mm de espesor, para el aislamiento de conductos de aire en climatización, resistencia térmica 1,35 (m²K)/W, conductividad térmica 0,042 W/(mK), sellado y fijado con cinta de aluminio. Incluso p/p de cortes.
Incluye: Preparación de la superficie. Corte y colocación del aislamiento. Sellado de juntas y uniones.

| Código | Ud | Descripción | Rendimiento | Precio | Importe |
|---|---|---|---|---|---|
| mt42con140aa | m² | Manta de lana de vidrio, según UNE-EN 13162, recubierto por una de sus caras con papel kraft-aluminio que actúa como barrera de vapor, de 55 mm de espesor, para el aislamiento de conductos de aire en climatización, resistencia térmica 1,35 (m²K)/W, conductividad térmica 0,042 W/(mK), Euroclase B-s1 d0 de reacción al fuego, con código de designación MW-UNE-EN 13162-T1-Z100. (material) | 1.1 | 2.61 | 2.87 |
| mt42con020 | m | Cinta autoadhesiva de aluminio de 50 micras de espesor y 65 mm de ancho a base de resinas acrílicas, para el sellado y fijación del aislamiento. (material) | 1.5 | 0.16 | 0.24 |
| mo003 | h | Oficial 1ª instalador de climatización. | 0.082 | 16 | 1.31 |
| mo054 | h | Ayudante instalador de climatización. | 0.082 | 14.5 | 1.19 |
| % | % | Costes directos complementarios | 2 % | 5.61 | 0.11 |
|  |  | Total |  |  | 5.72 |

| Medición | Uds. | Largo | Parcial |
|---|---|---|---|
| Guardería | 1 | 216.46 | 216.46 |
|  | 1 | 5.66 | 5.66 |
| Total |  |  | 222.12 |

### QA CUBIERTAS PLANAS
Importe: 187.14

#### QAF Puntos singulares
Importe: 187.14

**QAF030** Ud Encuentro de cubierta plana transitable con sumidero de salida vertical, formado por: pieza de refuerzo de lámina de betún modificado con elastómero SBS, LBM(SBS)-40/FP (140), adherida al soporte y sumidero de caucho EPDM, de salida vertical, de 80 mm de diámetro adherido a la pieza de refuerzo.
6 Ud × 30.28 (31.19 con costes indirectos) = 187.14
Ejecución de encuentro de cubierta plana transitable con sumidero de salida vertical, realizando un rebaje en el soporte alrededor del sumidero, en el que se recibirá la impermeabilización formada por: pieza de refuerzo de lámina de betún modificado con elastómero SBS, LBM(SBS)-40/FP (140), con armadura de fieltro de poliéster no tejido de 150 g/m², de superficie no protegida, completamente adherida al soporte previamente imprimado con imprimación asfáltica, tipo EA y colocación de sumidero de caucho EPDM, de salida vertical, de 80 mm de diámetro, con rejilla plana de caucho EPDM, íntegramente adherido a la pieza de refuerzo anterior con soplete. Totalmente terminado y preparado para recibir la membrana impermeabilizante correspondiente (no incluida en este precio).
Incluye: Ejecución de rebaje del soporte alrededor del sumidero. Limpieza y preparación de la superficie en la que ha de aplicarse la lámina asfáltica. Aplicación de la emulsión asfáltica. Colocación de la pieza de refuerzo. Colocación del sumidero.

| Código | Ud | Descripción | Rendimiento | Precio | Importe |
|---|---|---|---|---|---|
| mt14lba010e | m² | Lámina de betún modificado con elastómero SBS, UNE-EN 13707, LBM(SBS)-40/FP (140), con armadura de fieltro de poliéster no tejido de 150 g/m², de superficie no protegida. (material) | 1.05 | 7.31 | 7.68 |
| mt14iea020a | kg | Imprimación asfáltica, tipo EA, UNE 104231. (material) | 0.3 | 1.02 | 0.31 |
| mt14lbd200 | Ud | Sumidero de caucho EPDM, de salida vertical, de 80 mm de diámetro, con rejilla plana de caucho EPDM. (material) | 1 | 11.05 | 11.05 |
| mo018 | h | Oficial 1ª impermeabilizador (mano de obra) | 0.361 | 15.5 | 5.60 |
| mo039 | h | Ayudante impermeabilizador (mano de obra) | 0.361 | 14 | 5.05 |
| % | % | Costes directos complementarios | 2 % | 29.69 | 0.59 |
|  |  | Total |  |  | 30.28 |

### TA ASCENSORES (15/04/2013)
Importe: 13079.97

**D33AB065** Ud ASCEN. S/CM 2 PARADAS 6 PERS. (15/04/2013)
1 Ud × 12699 (13079.97 con costes indirectos) = 13079.97
Ud. Suministro e instalación de ascensor eléctrico sin cuarto de máquinas, tipo OTIS GeN2 Comfort, con velocidad de 1 m/sg, 2 paradas, 450 Kg. de carga nominal para un máximo de 6 personas, puertas de piso y cabina automáticas telescópicas en acero inoxidable. Cabina de dimensiones 1,00mx1,25m, modelo "Selecta" con panel de mando en columna convexa, de suelo a techo, acabada en acero inoxidable y de la que emana la luz de la cabina. Multi-pantalla Digital MPD. Paredes en skinplate, techo plano en skinplate blanco. Módulo de espejo ocupando 1/3, de suelo a techo en pared opuesta al panel de mando. Pulsadores de microrrecorrido, cóncavos, con numeración arábiga y en sistema Braille. Pasamanos tubular. Rodapié de aluminio. Equipo de maniobra automática simple, i/montaje y pruebas totalmente instalado, con preinstalación de R.E.M., cumpliendo Decreto 74/2013 de 18 de abril, que modifica el Decreto 35/2000 de 28 de enero, para adaptarlo a la Directiva 95/16/CE del Parlamento Europeoy del Consejo, de 29 de junio, sobre aproximación de las legislaciones de los Estados miembros relativas a ascensores.

| Código | Ud | Descripción | Rendimiento | Precio | Importe |
|---|---|---|---|---|---|
| U34AB060 | Ud | Ascen. sin c/m 2 parad. 6 pers (material; 19/04/2013) | 1 | 12450 | 12450.00 |
| % | % | Costes directos complementarios | 2 % | 12450.00 | 249.00 |
|  |  | Total |  |  | 12699 |

## C14 CONTROL DE CALIDAD (15/04/2013)
Importe: 7500

**CC001** Ud CONTROL DE CALIDAD (15/04/2013)
1 Ud × 7281.55 (7500 con costes indirectos) = 7500.00
Control de calidad de los materiales y de su puesta en obra, y pruebas de servicio de instalaciones, incluyendo documentación final y tramitación de alta en los organismos correspondientes, a justificar según plan de control aprobado por la dirección facultativa, y que incluirá las siguientes actividades:
-Control de materiales: Acero, Hormigón, Cemento, Forjados, Ladrillos, Aislamientos de poliestireno extruído, Pavimentos de granito, linóleo y cerámicos, Revestimientos cerámicos, yesos y paneles Formica, Cubierta de zinc, Carpinterías de aluminio y madera, Conducciones en tuberías de polietileno, PVC y Polipropileno.
-Pruebas de servicio de las instalaciones: Electricidad: resistencia al aislamiento; Fontanería: pruebas hidráulicas; Saneamiento: estanqueidad en redes y desagües; Ventilación: funcionamiento; Telefonía: funcionamiento; Antenas: funcionamiento; Aparatos elevadores: puesta en servicio y maniobra.

## C15 SEGURIDAD Y SALUD (15/04/2013)
Importe: 9231.29

**SS001** Ud SEGURIDAD Y SALUD (15/04/2013)
1 Ud × 8962.42 (9231.29 con costes indirectos) = 9231.29
Medios de seguridad y salud durante las obras de construcción, según presupuesto que figura en anexo "Estudio de Seguridad y Salud".

## C16 GESTIÓN DE RESIDUOS (15/04/2013)
Importe: 12239.19

**GR001** Ud GESTIÓN DE RESIDUOS (15/04/2013)
1 Ud × 11882.71 (12239.19 con costes indirectos) = 12239.19
Gestión de los residuos generados durante las obras de construcción, según anexo "Estudio de Gestión de residuos de construcción y demolición", de acuerdo al RD 105/2008 de 1 de febrero.

## Precios auxiliares

**A03CA005** Hr CARGADORA S/NEUMÁTICOS C=1,30 M3 (29/02/2012)
Precio: 38.72
Hr. Pala cargadora sobre neumáticos con una potencia de 107 CV (145 Kw) con cuchara dentada de capacidadd 1,65 m3, con un peso total de 12.600 Kg, de la casa Volvo ó similar, con un alcance de descarga de 3.810 mm, carga de basculación recta de 9.290 Kg, fuerza de elevación a altura máxima de 162,1 KN, fuerza de arranque 119,9 KN, capacidadd colmada 1,65 m3, ángulo máximo de excavación a 58º, fuerza hidraúlica de elevación a nivel del suelo 162,1 Kn, longitud total de la máquina 7.120 mm, altura sobre el nivel del suelo de 303 mm, control por palanca única, dirección controlada por la transmisión ó por los frenos, i/ retirada y colocación del lugar de las obras.

| Código | Ud | Descripción | Rendimiento | Precio | Importe |
|---|---|---|---|---|---|
| U02FA001 | Hr | Pala cargadora 1,30 M3. (maquinaria; 29/02/2012) | 1 | 13 | 13.00 |
| U01AA015 | Hr | Maquinista o conductor (mano de obra; 29/02/2012) | 1 | 15 | 15.00 |
| U02SW001 | Lt | Gasóleo A (29/02/2012) | 8 | 1.34 | 10.72 |
|  |  | Total |  |  | 38.72 |

**A03CF005** Hr RETROEXCAVADORA S/NEUMÁT 117 CV (29/02/2012)
Precio: 58.44
Hr. Retroexcavadora sobre neumáticos con una potencia de 117 CV (159Kw), con una cuchara de balancín medio de capacidadd 1.000 lts y un peso total de 3.880 Kg de la casa Akerman ó similar, alcance máximo 9,5 mt, altura máxima de descarga 8,8 mt,, profundidad máxima de excavación vertical en ángulo de 45º de 0,5 mt, profundidad máxima de excavación vertical 4,2 mt, fuerza de arranque en los dientes de la cuchara 149 Kn, fuerza de penetración en los dientes de la cuchara 81 Kn., longitud de transporte 9 mt, altura mínima de transporte 3,25 mt, longitud de brazo 5,25 mt, i/ colocación y retirada del lugar de las obras.

| Código | Ud | Descripción | Rendimiento | Precio | Importe |
|---|---|---|---|---|---|
| U02FK001 | Hr | Retroexcavadora (maquinaria; 29/02/2012) | 1 | 20 | 20.00 |
| U%10 | % | Amortización y otros gastos (29/02/2012) | 10 % | 20.00 | 2.00 |
| U01AA015 | Hr | Maquinista o conductor | 1 | 15 | 15.00 |
| U02SW001 | Lt | Gasóleo A | 16 | 1.34 | 21.44 |
|  |  | Total |  |  | 58.44 |

**A03FB010** Hr CAMIÓN BASCULANTE 10 Tn. (29/02/2012)
Precio: 39.72
Hr. Camión basculante de dos ejes con una potencia de 138 CV DIN (102Kw), y capacidadd para un peso total a tierra de 10 Tn con 4 tiempos y 4 cilindros en línea, de la casa Iveco ó similar, capaz de desarrollar una velocidad máxima cargada de 50 Km/h, una carga de 10,9 Tn y una capacidadd de caja a ras de 5 m3 y de 9 m3 colmada, con un radio de giro de 5,35 mt, longitud total máxima de 6.125 mm, anchura total máxima de 2.120 mm, distancia entre ejes 3.200 mm, suspensión mediante ballestas parabólicas, barra de torsión estabilizadora de diámetro 45 mm, frenos tipo duplex y duoservo con recuperación automática.

| Código | Ud | Descripción | Rendimiento | Precio | Importe |
|---|---|---|---|---|---|
| U02JA003 | Hr | Camión 10 T. basculante (maquinaria; 29/02/2012) | 1 | 14 | 14.00 |
| U01AA015 | Hr | Maquinista o conductor | 1 | 15 | 15.00 |
| U02SW001 | Lt | Gasóleo A | 8 | 1.34 | 10.72 |
|  |  | Total |  |  | 39.72 |

**A03CI010** Hr MOTONIVELADORA C/ESCARIF. 110 CV (29/02/2012)
Precio: 48.2
Hr. Motoniveladora con una potencia de 110 CV (81Kw), equipada con escarificador y topadora delantera, con un peso total de 11.680 Kg, de la casa Buquema ó similar, con bastidor de construcción tubular en parte delantera y de caja en la posterior, motor diesel de 4 tiempos y 6,56 lt de cilindrada, con unas características de cuchilla de: alcance fuera de ruedas de 2.320 mm, ángulo de inclinación vertical de 90º, ángulo de corte 36º/81º, altura libre del suelo 400 mm, longitud 3.660 mm, altura 430 mm. Características de la topadora: altura libre del suelo 640 mm, longitud 2.500 mm, altura 830 mm, i/ colocación y retirada del lugar de las obras.

| Código | Ud | Descripción | Rendimiento | Precio | Importe |
|---|---|---|---|---|---|
| U02FN005 | Hr | Motoniveladora media 110 CV (maquinaria; 29/02/2012) | 1 | 18 | 18.00 |
| U%10 | % | Amortización y otros gastos | 10 % | 18.00 | 1.80 |
| U01AA015 | Hr | Maquinista o conductor | 1 | 15 | 15.00 |
| U02SW001 | Lt | Gasóleo A | 10 | 1.34 | 13.40 |
|  |  | Total |  |  | 48.2 |

**A03KB010** Hr PLUMA GRÚA DE 30 Mts. (29/02/2012)
Precio: 7.66
Hr. Grúa torre con una altura máxima bajo gancho de 33,42 m y brazo de 31 mt, con carga máxima de 2 Tn a 13,7 mt y una carga en punta de 750 Kg, montada sobre carretón de traslación, realizado con perfiles de estructura ligera de alta resistencia, con tramos unidos por bulones con reductores de ataque directo, motor de 12 CV a 3.000 rpm, con una velocidad de elevación de 0-40 mpm, velocidad de giro 0.8 rpm de traslación de 25 rpm y de trepado hidraúlico de 1,5 mpm, con necesidad de un lastre de base de 38 Tn, para una altura total máxima de 33,42 mt bajo gancho. Potencia necesaria para la acometida de eléctrica de 16,2 Kw.

| Código | Ud | Descripción | Rendimiento | Precio | Importe |
|---|---|---|---|---|---|
| U02OA010 | Hr | Pluma grúa de 30 mts. | 1 | 4.8 | 4.80 |
| U%10 | % | Amortización y otros gastos | 10 % | 4.80 | 0.48 |
| U02SW005 | Ud | Kilowatio (29/02/2012) | 16.2 | 0.14 | 2.27 |
| U02OA025 | Hr | Montaje y desmontaje P.L.G. 30 m (maquinaria; 29/02/2012) | 1 | 0.11 | 0.11 |
|  |  | Total |  |  | 7.66 |

**D04GM205** M3 HORM. HM-25/B/20/IIa REC. V.G. CENT. (29/02/2012)
Precio: 97.34
M3. Hormigón en masa para armar HA-25/B/20/IIa, con tamaño máximo del árido de 20 mm., elaborado en central, en relleno de recalces de cimentación, incluso vertido con pluma-grúa, vibrado y colocado, según CTE/DB-SE-C y EHE-08.

| Código | Ud | Descripción | Rendimiento | Precio | Importe |
|---|---|---|---|---|---|
| U01AA011 | Hr | Peón ordinario | 1.5 | 14 | 21.00 |
| A03KB010 | Hr | PLUMA GRÚA DE 30 Mts. | 1.1 | 7.66 | 8.43 |
| U04MA723 | M3 | Hormigón HM-25/B/20/IIa central | 1 | 66 | 66.00 |
| % | % | Costes directos complementarios | 2 % | 95.43 | 1.91 |
|  |  | Total |  |  | 97.34 |

**D04AA201** Kg ACERO CORRUGADO B500S (29/02/2012)
Precio: 1.03
Kg. Acero corrugado B500S incluso cortado, doblado, armado y colocado en obra, i/p.p. de mermas, solapes y despuntes.

| Código | Ud | Descripción | Rendimiento | Precio | Importe |
|---|---|---|---|---|---|
| U01FA201 | Hr | Oficial 1ª ferralla (mano de obra; 29/02/2012) | 0.007 | 16 | 0.11 |
| U01FA204 | Hr | Ayudante ferralla (mano de obra; 29/02/2012) | 0.007 | 13.5 | 0.09 |
| U06AA001 | Kg | Alambre atar 1,3 mm. (material; 29/02/2012) | 0.005 | 1.5 | 0.01 |
| U06GG001 | Kg | Acero corrugado B 500-S (material; 29/02/2012) | 1 | 0.8 | 0.80 |
| % | % | Costes directos complementarios | 2 % | 1.01 | 0.02 |
|  |  | Total |  |  | 1.03 |

**D04CX601** M2 ENCOF. METÁLICO EN MUROS 1 C
Precio: 26.89
M2. Encofrado y desencofrado a una cara en muros con paneles metálicos de 5 a 10 m2. de superficie, considerando 20 posturas, i/aplicación de desencofrante.

| Código | Ud | Descripción | Rendimiento | Precio | Importe |
|---|---|---|---|---|---|
| U01FA103 | Hr | Oficial 1ª encofrador (mano de obra; 29/02/2012) | 0.6 | 16 | 9.60 |
| U01FA105 | Hr | Ayudante encofrador (mano de obra; 29/02/2012) | 0.6 | 13 | 7.80 |
| U06XK110 | M2 | Encofrado panel met. 5/10 m2. | 1.1 | 7 | 7.70 |
| U07AI001 | M3 | Madera pino encofrar 26 mm. (material; 29/02/2012) | 0.006 | 141 | 0.85 |
| U06AA001 | Kg | Alambre atar 1,3 mm. | 0.15 | 1.5 | 0.23 |
| U06DA010 | Kg | Puntas plana 20x100 (material; 29/02/2012) | 0.01 | 2.5 | 0.03 |
| U04PQ001 | Lt | Sika Desencofrante LN (material; 29/02/2012) | 0.08 | 1.84 | 0.15 |
| % | % | Costes directos complementarios | 2 % | 26.36 | 0.53 |
|  |  | Total |  |  | 26.89 |

**D04GA302** M3 HORM. HM-25/B/40/IIa CI. V. G. CENT.
Precio: 70.81
M3. Hormigón en masa para armar HM-25/B/40/IIa, con tamaño máximo del árido de 40mm., elaborado en central en relleno de zapatas, zanjas de cimentación y vigas ríostra, i/vertido con pluma-grúa, vibrado y colocación, según CTE/DB-SE-C y EHE-08.

| Código | Ud | Descripción | Rendimiento | Precio | Importe |
|---|---|---|---|---|---|
| U01AA011 | Hr | Peón ordinario | 0.25 | 14 | 3.50 |
| U04MA713 | M3 | Hormigón HM-25/P/40/IIa central (material) | 1 | 64 | 64.00 |
| A03KB010 | Hr | PLUMA GRÚA DE 30 Mts. | 0.25 | 7.66 | 1.92 |
| % | % | Costes directos complementarios | 2 % | 69.42 | 1.39 |
|  |  | Total |  |  | 70.81 |

**D04CA001** M2 ENCOF. MADERA ZAPAT. Y VIGAS (29/02/2012)
Precio: 12.04
M2. Encofrado y desencofrado con madera suelta en zapatas, zanjas y vigas ríostras de cimentación, considerando 8 posturas.

| Código | Ud | Descripción | Rendimiento | Precio | Importe |
|---|---|---|---|---|---|
| U01FA103 | Hr | Oficial 1ª encofrador | 0.3 | 16 | 4.80 |
| U01FA105 | Hr | Ayudante encofrador | 0.3 | 13 | 3.90 |
| U07AI001 | M3 | Madera pino encofrar 26 mm. | 0.02 | 141 | 2.82 |
| U06AA001 | Kg | Alambre atar 1,3 mm. | 0.1 | 1.5 | 0.15 |
| U06DA010 | Kg | Puntas plana 20x100 | 0.05 | 2.5 | 0.13 |
| % | % | Costes directos complementarios | 2 % | 11.80 | 0.24 |
|  |  | Total |  |  | 12.04 |

**D04CX701** M2 ENCOF. METÁLICO EN MUROS 2 C
Precio: 25.35
M2. Encofrado y desencofrado a dos caras en muros con paneles metálicos de 5 a 10 m2. de superficie, considerando 20 posturas, i/aplicación de desencofrante.

| Código | Ud | Descripción | Rendimiento | Precio | Importe |
|---|---|---|---|---|---|
| U01FA103 | Hr | Oficial 1ª encofrador | 0.25 | 16 | 4.00 |
| U01FA105 | Hr | Ayudante encofrador | 0.25 | 13 | 3.25 |
| U06XK110 | M2 | Encofrado panel met. 5/10 m2. | 2.2 | 7 | 15.40 |
| U07AI001 | M3 | Madera pino encofrar 26 mm. | 0.01 | 141 | 1.41 |
| U06AA001 | Kg | Alambre atar 1,3 mm. | 0.3 | 1.5 | 0.45 |
| U06DA010 | Kg | Puntas plana 20x100 | 0.02 | 2.5 | 0.05 |
| U04PQ001 | Lt | Sika Desencofrante LN | 0.16 | 1.84 | 0.29 |
| % | % | Costes directos complementarios | 2 % | 24.85 | 0.50 |
|  |  | Total |  |  | 25.35 |

**D04GX204** M3 HOR. HM-25/B/20/IIa MUROS V.G. CEN. (29/02/2012)
Precio: 72.45
M3. Hormigón en masa para armar HM-25/B/20/ IIa, con tamaño máximo del árido de 20 mm. elaborado en central, en muros, incluso vertido con pluma-grúa, vibrado y colocación, según CTE/DB-SE-C y EHE-08.

| Código | Ud | Descripción | Rendimiento | Precio | Importe |
|---|---|---|---|---|---|
| U01AA011 | Hr | Peón ordinario | 0.25 | 14 | 3.50 |
| A03KB010 | Hr | PLUMA GRÚA DE 30 Mts. | 0.2 | 7.66 | 1.53 |
| U04MA723 | M3 | Hormigón HM-25/B/20/IIa central | 1 | 66 | 66.00 |
| % | % | Costes directos complementarios | 2 % | 71.03 | 1.42 |
|  |  | Total |  |  | 72.45 |

**D04CX750** M2 ENCOF. METAL. MELAMINA MUR. 1 C
Precio: 17.28
M2. Encofrado y desencofrado a una cara en muros con paneles metálicos de 5 a 10 m2. de superficie, considerando 20 posturas, i/aplicación de desencofrante.

| Código | Ud | Descripción | Rendimiento | Precio | Importe |
|---|---|---|---|---|---|
| U01FA103 | Hr | Oficial 1ª encofrador | 0.28 | 16 | 4.48 |
| U01FA105 | Hr | Ayudante encofrador | 0.28 | 13 | 3.64 |
| U06XK110 | M2 | Encofrado panel met. 5/10 m2. | 1.1 | 7 | 7.70 |
| U07AI001 | M3 | Madera pino encofrar 26 mm. | 0.005 | 141 | 0.71 |
| U06AA001 | Kg | Alambre atar 1,3 mm. | 0.15 | 1.5 | 0.23 |
| U06DA010 | Kg | Puntas plana 20x100 | 0.01 | 2.5 | 0.03 |
| U04PQ001 | Lt | Sika Desencofrante LN | 0.08 | 1.84 | 0.15 |
| % | % | Costes directos complementarios | 2 % | 16.94 | 0.34 |
|  |  | Total |  |  | 17.28 |

**D04CX752** M2 ENCOF. METAL. MELAMINA MUR. 1 C VISTA (12/04/2013)
Precio: 22.51
M2. Encofrado y desencofrado a una cara en muros con paneles metálicos con melamina de 5 a 10 m2. de superficie, considerando 3 posturas, i/aplicación de desencofrante.

| Código | Ud | Descripción | Rendimiento | Precio | Importe |
|---|---|---|---|---|---|
| U01FA103 | Hr | Oficial 1ª encofrador | 0.4 | 16 | 6.40 |
| U01FA105 | Hr | Ayudante encofrador | 0.4 | 13 | 5.20 |
| U06XK151 | M2 | Enc.panel met.con melamina (12/04/2013) | 1.1 | 8.5 | 9.35 |
| U07AI001 | M3 | Madera pino encofrar 26 mm. | 0.005 | 141 | 0.71 |
| U06AA001 | Kg | Alambre atar 1,3 mm. | 0.15 | 1.5 | 0.23 |
| U06DA010 | Kg | Puntas plana 20x100 | 0.01 | 2.5 | 0.03 |
| U04PQ001 | Lt | Sika Desencofrante LN | 0.08 | 1.84 | 0.15 |
| % | % | Costes directos complementarios | 2 % | 22.07 | 0.44 |
|  |  | Total |  |  | 22.51 |

**U01AA501** Hr Cuadrilla A (29/02/2012)
Precio: 37.3
Hr. Cuadrilla A de albañilería, cuantificando para su formación 1,00 h de Oficial de primera, 1,00 h de Ayudante y 0,50 h de Peón suelo.

| Código | Ud | Descripción | Rendimiento | Precio | Importe |
|---|---|---|---|---|---|
| U01AA007 | Hr | Oficial primera | 1 | 16 | 16.00 |
| U01AA009 | Hr | Ayudante | 1 | 14.3 | 14.30 |
| U01AA011 | Hr | Peón ordinario | 0.5 | 14 | 7.00 |
|  |  | Total |  |  | 37.3 |

**D05AC002** M2 ENCOFRADO METAL. PILARES 20 POST. (29/02/2012)
Precio: 6.63
M2. Encofrado y desencofrado de pilares hasta 4 m de altura y 0,16 m2. de sección, con chapas metálicas recuperables de 50x50 cm. considerando 20 posturas i/ p.p de flejes de unión y aplomado del mismo.

| Código | Ud | Descripción | Rendimiento | Precio | Importe |
|---|---|---|---|---|---|
| U01FG113 | M2 | Mano obra encofrado pilares chapa (mano de obra; 29/02/2012) | 1 | 3.5 | 3.50 |
| U06XK011 | M2 | Encofrado chapa hasta 1m2.20P (17/04/2013) | 1.2 | 2.5 | 3.00 |
| % | % | Costes directos complementarios | 2 % | 6.50 | 0.13 |
|  |  | Total |  |  | 6.63 |

**D05AK101** M3 HORMIGÓN ARMAR HA-25/P/20/IIa PILAR (29/02/2012)
Precio: 78.85
M3. Hormigón para armar HA-25/P/20/ IIa N/mm2, con tamaño máximo del árido de 20 mm., elaborado en obra en pilares, incluso vertido con pluma-grúa, vibrado y colocado según EHE-08.

| Código | Ud | Descripción | Rendimiento | Precio | Importe |
|---|---|---|---|---|---|
| U01AA007 | Hr | Oficial primera | 0.3 | 16 | 4.80 |
| U01AA011 | Hr | Peón ordinario | 0.3 | 14 | 4.20 |
| A03KB010 | Hr | PLUMA GRÚA DE 30 Mts. | 0.3 | 7.66 | 2.30 |
| A02FA723 | M3 | HORM. HA-25/P/20/ IIa CENTRAL | 1 | 66 | 66.00 |
| % | % | Costes directos complementarios | 2 % | 77.30 | 1.55 |
|  |  | Total |  |  | 78.85 |

**D05AC006** Ml ENCOF. PILARES CIRC. VISTO CARTÓN
Precio: 36.91
Ml. Encofrado y desencofrado de pilares de hasta 4 m. de altura y 30 cm. de diámetro con encofrado de cartón.

| Código | Ud | Descripción | Rendimiento | Precio | Importe |
|---|---|---|---|---|---|
| U01AA501 | Hr | Cuadrilla A | 0.4 | 37.3 | 14.92 |
| U07AI050 | Ml | Encofrado cartón circ. D=40mm. (material) | 1 | 21 | 21.00 |
| U06AA001 | Kg | Alambre atar 1,3 mm. | 0.075 | 1.5 | 0.11 |
| U06DA005 | Kg | Puntas plana 17x70 (material) | 0.065 | 2.5 | 0.16 |
| % | % | Costes directos complementarios | 2 % | 36.19 | 0.72 |
|  |  | Total |  |  | 36.91 |

**A02FA723** M3 HORM. HA-25/P/20/ IIa CENTRAL (29/02/2012)
Precio: 66
M3. Hormigón para armar de resistencia HA-25/P/20/ IIa Nmm2, con cemento CEM II/A-P 32,5 R arena de río y árido rodado tamaño máximo 20 mm., de central para vibrar y consistencia plástica, puesto en obra, con p.p. de mermas y cargas incompletas. Según EHE-08.

| Código | Ud | Descripción | Rendimiento | Precio | Importe |
|---|---|---|---|---|---|
| U04MA723 | M3 | Hormigón HM-25/B/20/IIa central | 1 | 66 | 66.00 |
|  |  | Total |  |  | 66 |

**D05AC030** M2 ENCOFRADO MADERA LOSAS 8 POST. (29/02/2012)
Precio: 11.61
M2. Encofrado y desencofrado de losa armada plana, con tablero de madera de pino de 25 mm. confeccionados previamente, considerando 8 posturas.

| Código | Ud | Descripción | Rendimiento | Precio | Importe |
|---|---|---|---|---|---|
| U01AA501 | Hr | Cuadrilla A | 0.2 | 37.3 | 7.46 |
| U07GA005 | M2 | Tablero encofrar 25 mm. 8 p. | 1 | 3 | 3.00 |
| U07AI001 | M3 | Madera pino encofrar 26 mm. | 0.005 | 141 | 0.71 |
| U06AA001 | Kg | Alambre atar 1,3 mm. | 0.05 | 1.5 | 0.08 |
| U06DA010 | Kg | Puntas plana 20x100 | 0.05 | 2.5 | 0.13 |
| % | % | Costes directos complementarios | 2 % | 11.38 | 0.23 |
|  |  | Total |  |  | 11.61 |

**D05AC020** M2 ENCOFRADO MADERA JÁCENAS 8 POST.
Precio: 16.74
M2. Encofrado y desencofrado de jacenas, con tablero de madera de pino de 25 mm. confeccionados previamente, considerando 8 posturas.

| Código | Ud | Descripción | Rendimiento | Precio | Importe |
|---|---|---|---|---|---|
| U01AA501 | Hr | Cuadrilla A | 0.35 | 37.3 | 13.06 |
| U07GA005 | M2 | Tablero encofrar 25 mm. 8 p. | 1 | 3 | 3.00 |
| U07AI001 | M3 | Madera pino encofrar 26 mm. | 0.001 | 141 | 0.14 |
| U06AA001 | Kg | Alambre atar 1,3 mm. | 0.05 | 1.5 | 0.08 |
| U06DA010 | Kg | Puntas plana 20x100 | 0.05 | 2.5 | 0.13 |
| % | % | Costes directos complementarios | 2 % | 16.41 | 0.33 |
|  |  | Total |  |  | 16.74 |

**D05AC035** M2 ENCOFRADO MADERA LOSA INCL. 8 p. (29/02/2012)
Precio: 22.31
M2. Encofrado y desencofrado de losa armada inclinada, con tableros de madera de pino de 25 mm. confeccionados previamente, considerando 8 posturas.

| Código | Ud | Descripción | Rendimiento | Precio | Importe |
|---|---|---|---|---|---|
| U01AA501 | Hr | Cuadrilla A | 0.4 | 37.3 | 14.92 |
| U07GA005 | M2 | Tablero encofrar 25 mm. 8 p. | 1 | 3 | 3.00 |
| U07AI001 | M3 | Madera pino encofrar 26 mm. | 0.02 | 141 | 2.82 |
| U06AA001 | Kg | Alambre atar 1,3 mm. | 0.5 | 1.5 | 0.75 |
| U06DA010 | Kg | Puntas plana 20x100 | 0.15 | 2.5 | 0.38 |
| % | % | Costes directos complementarios | 2 % | 21.87 | 0.44 |
|  |  | Total |  |  | 22.31 |

**D05AK115** M3 HORM. ARMAR HA-25/P/20IIa LOSA PL. (29/02/2012)
Precio: 89.59
M3. Hormigón para armar HA-25/P/20/ IIa N/mm2, con tamaño máximo del árido de 20 mm., elaborado en obra, en losas planas, incluso vertido con pluma grúa, vibrado y colocado según EHE-08.

| Código | Ud | Descripción | Rendimiento | Precio | Importe |
|---|---|---|---|---|---|
| U01AA007 | Hr | Oficial primera | 0.6 | 16 | 9.60 |
| U01AA011 | Hr | Peón ordinario | 0.6 | 14 | 8.40 |
| A03KB010 | Hr | PLUMA GRÚA DE 30 Mts. | 0.5 | 7.66 | 3.83 |
| A02FA723 | M3 | HORM. HA-25/P/20/ IIa CENTRAL | 1 | 66 | 66.00 |
| % | % | Costes directos complementarios | 2 % | 87.83 | 1.76 |
|  |  | Total |  |  | 89.59 |

**D05AC031** M2 ENCOFRADO MADERA LOSAS VISTO (29/02/2012)
Precio: 27.67
M2. Encofrado y desencofrado de losa armada con tablero formado por tabla machihembrada de madera de pino de 22 mm., confeccionados previamente, considerando una postura.

| Código | Ud | Descripción | Rendimiento | Precio | Importe |
|---|---|---|---|---|---|
| U01AA501 | Hr | Cuadrilla A | 0.4 | 37.3 | 14.92 |
| U07AA006 | M2 | Tabla pino M-H 22 mm espesor (material; 29/02/2012) | 1 | 9.46 | 9.46 |
| U07AI001 | M3 | Madera pino encofrar 26 mm. | 0.018 | 141 | 2.54 |
| U06AA001 | Kg | Alambre atar 1,3 mm. | 0.05 | 1.5 | 0.08 |
| U06DA010 | Kg | Puntas plana 20x100 | 0.05 | 2.5 | 0.13 |
| % | % | Costes directos complementarios | 2 % | 27.13 | 0.54 |
|  |  | Total |  |  | 27.67 |

**U01AA505** Hr Cuadrilla E (29/02/2012)
Precio: 30
Hr. Cuadrilla E de albañilería, cuantificando para su formación 1,00 h de Oficial de primera y 1,00 h de Peón suelo.

| Código | Ud | Descripción | Rendimiento | Precio | Importe |
|---|---|---|---|---|---|
| U01AA007 | Hr | Oficial primera | 1 | 16 | 16.00 |
| U01AA011 | Hr | Peón ordinario | 1 | 14 | 14.00 |
|  |  | Total |  |  | 30 |

**D08AA010** M2 FORM. PTES. HGÓN. ALIGERADO 10 cm. (29/02/2012)
Precio: 10.79
M2. Formación de pendientes para cubiertas planas con hormigón aligerado HNE-15, tamaño máx. del árido 20 mm., de 10 cm. de espesor medio, i/replanteo, ejecución de maestras, regleado y capa de mortero de cemento M5 según UNE-EN 998-2 de 2 cm. de espesor, i/p.p. de costes indirectos.

| Código | Ud | Descripción | Rendimiento | Precio | Importe |
|---|---|---|---|---|---|
| U01AA505 | Hr | Cuadrilla E | 0.08 | 30 | 2.40 |
| U04VM207 | M3 | Hormigon ligero ARLITA HL-20 (material) | 0.1 | 67 | 6.70 |
| U47AA331 | M3 | MORTERO CEMENTO M5 (material) | 0.02 | 74 | 1.48 |
| % | % | Costes directos complementarios | 2 % | 10.58 | 0.21 |
|  |  | Total |  |  | 10.79 |

**A01EK001** M3 PASTA DE YESO PROYECTADO (29/02/2012)
Precio: 122.62
M3. Pasta de yeso para proyectar, amasado manualmente, según NTE-RPG.

| Código | Ud | Descripción | Rendimiento | Precio | Importe |
|---|---|---|---|---|---|
| U01AA011 | Hr | Peón ordinario | 3 | 14 | 42.00 |
| U04GA100 | Tm | Yeso negro para proyectar (material; 29/02/2012) | 0.83 | 96 | 79.68 |
| U04PY001 | M3 | Agua | 0.625 | 1.51 | 0.94 |
|  |  | Total |  |  | 122.62 |

**A01JF006** M3 MORTERO CEMENTO M5 (29/02/2012)
Precio: 73.1
M3. Mortero de cemento CEM II/A-P 32,5 R y arena de río M5 con una resistencia a compresión de 5 N/mm2 según norma UNE-EN 998-2, confeccionado con hormigonera de 250 l.

| Código | Ud | Descripción | Rendimiento | Precio | Importe |
|---|---|---|---|---|---|
| U01AA011 | Hr | Peón ordinario | 1.82 | 14 | 25.48 |
| U04CA001 | Tm | Cemento CEM II/B-P 32,5 R Granel (material; 29/02/2012) | 0.25 | 105.14 | 26.29 |
| U04AA001 | M3 | Arena de río (0-5mm) (material; 29/02/2012) | 1.1 | 18.5 | 20.35 |
| U04PY001 | M3 | Agua | 0.255 | 1.51 | 0.39 |
| A03LA005 | Hr | HORMIGONERA ELÉCTRICA 250 L. (29/02/2012) | 0.4 | 1.48 | 0.59 |
|  |  | Total |  |  | 73.1 |

**A01JF206** M3 MORTERO CEM. M5 c/ A. MIGA (29/02/2012)
Precio: 66.83
M3. Mortero de cemento CEM II/A-P 32,5 R y arena de miga M5 con una resistencia a compresión de 5 N/mm2 según norma UNE-EN 998-2, confeccionado con hormigonera de 250 l.

| Código | Ud | Descripción | Rendimiento | Precio | Importe |
|---|---|---|---|---|---|
| U01AA011 | Hr | Peón ordinario | 1.82 | 14 | 25.48 |
| U04CA001 | Tm | Cemento CEM II/B-P 32,5 R Granel | 0.25 | 105.14 | 26.29 |
| U04AA005 | M3 | Arena de miga cribada (material; 29/02/2012) | 1.1 | 12.8 | 14.08 |
| U04PY001 | M3 | Agua | 0.255 | 1.51 | 0.39 |
| A03LA005 | Hr | HORMIGONERA ELÉCTRICA 250 L. | 0.4 | 1.48 | 0.59 |
|  |  | Total |  |  | 66.83 |

**D43VA110** M2 PINTURA AL ESMALTE SATINADO
Precio: 10.85
M2. Pintura al esmalte satinado Kilate de Procolor, dos manos sobre carpintería metálica, i/raspado de los óxidos y limpieza manual.

| Código | Ud | Descripción | Rendimiento | Precio | Importe |
|---|---|---|---|---|---|
| U01FZ101 | Hr | Oficial 1ª pintor | 0.25 | 15 | 3.75 |
| U01FZ105 | Hr | Ayudante pintor | 0.25 | 11.5 | 2.88 |
| U36IA020 | Lt | Pintura " Wash-Primer " (material) | 0.15 | 12.2 | 1.83 |
| U36GC050 | Lt | Esmalte satinado (material) | 0.22 | 9.9 | 2.18 |
| % | % | Costes directos complementarios | 2 % | 10.64 | 0.21 |
|  |  | Total |  |  | 10.85 |

**D23XN255** Ud EQUIPO MOTORIZ. PUERTA BATIENTE (15/04/2013)
Precio: 1054.76
Ud. Equipo de motorización para puerta de cancela exteríor de hoja batiente, compuesto por equipo electromecánico monofásico de 0,3 CV, con armarío metálico, detector de rayos infrarrojos de emergencia y radio control para apertura a distancia, totalmente instalado y en funcionamiento.

| Código | Ud | Descripción | Rendimiento | Precio | Importe |
|---|---|---|---|---|---|
| U01AA007 | Hr | Oficial primera | 5 | 16 | 80.00 |
| U01AA009 | Hr | Ayudante | 2.5 | 14.3 | 35.75 |
| U22XN001 | Ud | Equipo electromecánico monof. (material) | 1 | 650 | 650.00 |
| U22XN151 | Ud | Detector rayos infrarrojos (material) | 1 | 125 | 125.00 |
| U22XN101 | Ud | Radio control a distancia (material) | 1 | 95 | 95.00 |
| %CI | % | Costes indirectos..(s/total) | 7 % | 985.75 | 69.00 |
|  |  | Total |  |  | 1054.76 |

**D12JA050** Ud RECIBIDO DE PLATO DUCHA
Precio: 34.34
Ud. Recibido de plato de ducha con ladrillo hueco sencillo sentado con mortero de cemento M10 según UNE-EN 998-2, totalmente terminado, i/replanteo y p.p. de medios auxiliares.

| Código | Ud | Descripción | Rendimiento | Precio | Importe |
|---|---|---|---|---|---|
| U01AA007 | Hr | Oficial primera | 1.2 | 16 | 19.20 |
| U01AA011 | Hr | Peón ordinario | 0.6 | 14 | 8.40 |
| U01FY105 | Hr | Oficial 1ª fontanero | 0.3 | 16 | 4.80 |
| U10DG001 | Ud | Ladrillo hueco sencillo 25x12x4 (material) | 8 | 0.06 | 0.48 |
| A01JF004 | M3 | MORTERO CEMENTO M10 (29/02/2012) | 0.01 | 78.72 | 0.79 |
| % | % | Costes directos complementarios | 2 % | 33.67 | 0.67 |
|  |  | Total |  |  | 34.34 |

**D04PF501** M2 ENCACHADO PIEDRA 40/80 e=15 cm. (29/02/2012)
Precio: 4.36
M2. Encachado de piedra caliza 40/80 de 15 cm. de espesor en sub-base de solera, i/extendido y compactado con pisón.

| Código | Ud | Descripción | Rendimiento | Precio | Importe |
|---|---|---|---|---|---|
| U01AA011 | Hr | Peón ordinario | 0.1 | 14 | 1.40 |
| U04AF201 | M3 | Grava 40/80 mm. | 0.15 | 19.1 | 2.87 |
| % | % | Costes directos complementarios | 2 % | 4.27 | 0.09 |
|  |  | Total |  |  | 4.36 |

**D04PM155** M2 SOLERA HA-25 #150*150*5 15 CM. (29/02/2012)
Precio: 17.69
M2. Solera de 15 cm. de espesor, realizada con hormigón HA-25/B/20/IIa N/mm2., tamaño máximo del árido 20 mm. elaborado en central, i/vertido, colocación y armado con mallazo electrosoldado #150*150*5 mm., incluso p.p. de juntas, aserrado de las mismas y fratasado. Según EHE-08.

| Código | Ud | Descripción | Rendimiento | Precio | Importe |
|---|---|---|---|---|---|
| U01AA007 | Hr | Oficial primera | 0.18 | 16 | 2.88 |
| U01AA011 | Hr | Peón ordinario | 0.18 | 14 | 2.52 |
| U06HA010 | M2 | Mallazo electrosoldado 15x15 d=5 | 1.2 | 1.7 | 2.04 |
| U04MA723 | M3 | Hormigón HM-25/B/20/IIa central | 0.15 | 66 | 9.90 |
| % | % | Costes directos complementarios | 2 % | 17.34 | 0.35 |
|  |  | Total |  |  | 17.69 |

**A01JF005** M3 MORTERO CEMENTO M7,5
Precio: 76.75
M3. Mortero de cemento CEM II/A-P 32,5 R y arena de río M7,5 con una resistencia a compresión de 7,5 N/mm2 según norma UNE-EN 998-2, confeccionado con hormigonera de 250 l.

| Código | Ud | Descripción | Rendimiento | Precio | Importe |
|---|---|---|---|---|---|
| U01AA011 | Hr | Peón ordinario | 1.82 | 14 | 25.48 |
| U04CA001 | Tm | Cemento CEM II/B-P 32,5 R Granel | 0.29 | 105.14 | 30.49 |
| U04AA001 | M3 | Arena de río (0-5mm) | 1.07 | 18.5 | 19.80 |
| U04PY001 | M3 | Agua | 0.255 | 1.51 | 0.39 |
| A03LA005 | Hr | HORMIGONERA ELÉCTRICA 250 L. | 0.4 | 1.48 | 0.59 |
|  |  | Total |  |  | 76.75 |

**A02AA501** M3 HORMIGÓN HNE-20/P/20 elab. obra
Precio: 97.43
M3. Hormigón en masa de resistencia HNE-20 N/mm2 según EHE-08, con cemento CEM II/A-P 32,5 R, arena de río y árido tamaño máximo 20 mm. confeccionado con hormigonera de 250 l., para vibrar y consistencia plástica.

| Código | Ud | Descripción | Rendimiento | Precio | Importe |
|---|---|---|---|---|---|
| U01AA011 | Hr | Peón ordinario | 1.78 | 14 | 24.92 |
| U04CA001 | Tm | Cemento CEM II/B-P 32,5 R Granel | 0.4 | 105.14 | 42.06 |
| U04AA101 | Tm | Arena de río (0-5mm) (material) | 0.625 | 12.3 | 7.69 |
| U04AF050 | Tm | Gravilla 5/20 mm. (material) | 1.25 | 17.4 | 21.75 |
| U04PY001 | M3 | Agua | 0.18 | 1.51 | 0.27 |
| A03LA005 | Hr | HORMIGONERA ELÉCTRICA 250 L. | 0.5 | 1.48 | 0.74 |
|  |  | Total |  |  | 97.43 |

**A02AA510** M3 HORMIGÓN HNE-20/P/40 elab. obra
Precio: 95.37
M3. Hormigón en masa de resistencia HNE-20 N/mm2 según EHE-08, con cemento CEM II/A-P 32,5 R, arena de río y árido rodado tamaño máximo 40 mm. confeccionado con hormigonera de 250 l., para vibrar y consistencia plástica.

| Código | Ud | Descripción | Rendimiento | Precio | Importe |
|---|---|---|---|---|---|
| U01AA011 | Hr | Peón ordinario | 1.78 | 14 | 24.92 |
| U04CA001 | Tm | Cemento CEM II/B-P 32,5 R Granel | 0.365 | 105.14 | 38.38 |
| U04AA101 | Tm | Arena de río (0-5mm) | 0.66 | 12.3 | 8.12 |
| U04AF150 | Tm | Garbancillo 20/40 mm. (material) | 1.32 | 17.4 | 22.97 |
| U04PY001 | M3 | Agua | 0.16 | 1.51 | 0.24 |
| A03LA005 | Hr | HORMIGONERA ELÉCTRICA 250 L. | 0.5 | 1.48 | 0.74 |
|  |  | Total |  |  | 95.37 |

**A01JF004** M3 MORTERO CEMENTO M10 (29/02/2012)
Precio: 78.72
M3. Mortero de cemento CEM II/A-P 32,5 R y arena M10 con una resistencia a compresión de 10 N/mm2 según norma UNE-EN 998-2, confeccionado con hormigonera de 250 l.

| Código | Ud | Descripción | Rendimiento | Precio | Importe |
|---|---|---|---|---|---|
| U01AA011 | Hr | Peón ordinario | 1.82 | 14 | 25.48 |
| U04CA001 | Tm | Cemento CEM II/B-P 32,5 R Granel | 0.3 | 105.14 | 31.54 |
| U04AA001 | M3 | Arena de río (0-5mm) | 1.1 | 18.5 | 20.35 |
| U04PY001 | M3 | Agua | 0.26 | 1.51 | 0.39 |
| A03LA005 | Hr | HORMIGONERA ELÉCTRICA 250 L. | 0.65 | 1.48 | 0.96 |
|  |  | Total |  |  | 78.72 |

**A03LA005** Hr HORMIGONERA ELÉCTRICA 250 L. (29/02/2012)
Precio: 1.48
Hr. Hormigonera eléctrica de 250 lt con un motor eléctrico de 3CV, con bastidor y cabina de acero, pala mezcladoras, adecuadas para asegurar una mezcla rápida y homogénea, mecanismos protegidos herméticamente, con un peso en vacío de 290Kg y un rendimiento aproximado de 3,4m3.

| Código | Ud | Descripción | Rendimiento | Precio | Importe |
|---|---|---|---|---|---|
| U02LA201 | Hr | Hormigonera 250 l. (maquinaria; 29/02/2012) | 1 | 0.9 | 0.90 |
| U%10 | % | Amortización y otros gastos | 10 % | 0.90 | 0.09 |
| U02SW005 | Ud | Kilowatio | 3.5 | 0.14 | 0.49 |
|  |  | Total |  |  | 1.48 |

## Recursos

**P08MA020** kg Adhesivo contacto
Claves: contacto

**P08MA040** kg Pasta niveladora
Claves: pasta

**P08SL210** m2 Pav. linóleo rollo Marmoleum Real 2,5 mm
Claves: pavimentacion, linoleo

**P08SC520** m2 Pav. Vinílico Safestep 2 mm
Claves: pavimentacion
